# Bundespolizeiinspektion Neubau
Angebotsaufforderung (GAEB DA XML 3.2, DA83)
Projekt: 11310a_E3_0002
Währung: EUR
Nebenangebote zugelassen: ja
Abgabeort: SB Region Nord-West, Schloss, 49186 Bad Iburg
Auftraggeber: Staatl. Baumanagement Region Nord-West, (ab 01.01.2022), Schloss, 49186 Bad Iburg, D, Ansprechpartner Vergabestelle, Telefon 05403 7302-500, Fax 05403 7302-999, E-Mail vergabe@sb-rnw.niedersachsen.de
Erstellt mit: GXML Toolbox V3.3 R20230829, iTWO_64 V25.0.650, 12.10.2026

## Allgemeine Baubeschreibung
Anlass/Allgemein
Die Bundesanstalt für Immobilienaufgaben (BImA) als Bauherr und das Staatliche Baumanagement Region Nord-West als Bauverwaltung planen und leiten die Errichtung eines Neubaus für die Bundespolizeiinspektion in Bad Bentheim (BPB). Anlass dazu ist einhergehend mit der Neuorganisation der Bundespolizei der gestiegene Raumbedarf für den Inspektionssitz, sowie die Anpassung der Sicherheitsanforderungen. Um die Sicherstellung der Aufgabenerfüllung zu ermöglichen wird der Neubau der Bundespolizeiinspektion notwendig. Im Weiteren besteht für den jetzigen Standort dringender baulicher Erhaltungs- und Erweiterungsbedarf.
Durch die Zusammenfassung aller Bereiche der Bundespolizeiinspektion werden neben diesen substanziellen baulichen und betrieblichen Problemen die gesamten Abläufe im operativen und strategischen Betriebsmanagement vereinfacht. Hierbei ist zwingend die Vorgaben der BImA für barrierefreies Bauen umzusetzen (siehe Barrierefreiheitskonzept). Außerdem ist eine BNB Silber-Zertifizierung zu erreichen.

Standort:
Das rechteckig angelegt Baugrundstück befindet sich in Bad Bentheim - Gildehaus, Athener Straße 2, im 11. Teilabschnitts des Gewerbegebiet A30 / K26 XI.
Die Grundstücksgröße beträgt ca. 12.480 m² und liegt auf einer mittleren Höhenlage von ca. 31,10 m ü.NHN, ist eben, ohne großartige Höhenunterschiede zuletzt zu landwirtschaftlichen Zwecken genutzt.
In unmittelbarer Nähe des Grundstücks, in ca. 0,5 km Entfernung, liegt die Bundesautobahn A 30 mit der Autobahn-Anschlussstelle Gildehaus.

Baubeschreibung
Hauptgebäude:
Bei dem Neubau handelt es sich um ein 3-geschossiges Gebäude, welches als Solitärgebäude auf dem südlichen Teil des Grundstücks geplant wird. Die Außenabmessungen betragen ca. 42 x 42 Meter.
Durch einen begrünten Innenhof, mit den Abmessungen von ca.16,50 x 16,50 m, erhält das Gebäude einen introvertierten Bereich.

Der Neubau wird in konventioneller Bauweise mit einem begrünten Flachdach mit PV-Anlagen und einer Klinker-Lochfassade errichtet. Über unterschiedliche Gestaltung der Klinkersortierung und Fugenausbildung und ggf. Profilierungen werden optisch Schichtungen und waagerechte Fensterbändern erzeugt, die die Fassade unter Berücksichtigung der dahinterliegenden Funktionsbereiche gestalterisch gliedern.
Der Eingangsbereich erhält abweichend eine vorgehängte Metallblechfassade.

Erschließung
Die Zuwegung zum Grundstück erfolgt über drei separate Zufahrten, die durch Tore in den Zaunanlagen sicherheitstechnisch zur Straße abgetrennt sind.
Auf der Nord-Westseite, an der Hauptzufahrt und dem Parkplatz befindet sich im Bereich der Wache der Besuchereingang. Dieser Eingangsbereich wird durch einen Rücksprung in der Fassade betont und bildet somit einen überdachten Bereich. An der Nordseite des Gebäudes ist im Bereich des ersten Treppenhauses der Personaleingang und an der Südseite des Gebäudes der Zugang zu dem Gewahrsamsbereich angeordnet.

Zwei Treppenhäuser verbinden die drei Geschosse miteinander. Die barrierefreie Erschließung aller Geschosse wird über einen behindertengerechten Aufzug sichergestellt, der gem. BImA-Standard Barrierefreiheit als Sicherheitsaufzug ausgestattet wird, der die Selbstrettung aller Personen im Gebäude gewährleisten soll.

Die Büro- und Nebenräume werden über einen zentralen Flur, als Zweibund, organisiert und reihen sich um den Innenhof. Sonderbereiche wie Schulungs- und Aufenthaltsbereiche sind zum Innenhof orien-tiert.
Durch den zentralen Innenhof und entsprechende Brandabschnittstrennungen ergeben sich auf jeder Etage vier Bereiche.

Konstruktion
Die Bodenverhältnisse unterhalb des Oberbodens werden laut Baugrundgutachten als ausreichend tragfähig für den Neubau bewertet.
Besondere Gründungsmaßnahmen sind nicht erforderlich. Der Oberboden muss abgetragen und nachverdichtet werden. Für die Gründungsarbeiten muss eine bauzeitliche Grundwasserabsenkung berücksichtigt werden. Die vorgefundenen Sande des Unterbodens können für Füllzwecke verwendet werden, der Oberboden dagegen muss abgefahren werden.

Der Neubau wird nicht unterkellert. Das statische System sieht eine Flachgründung als elastisch gebettete Sohlplatte in 25 cm starke vor, mit Streifenfundamenten im Bereich der Außenwände, der Stahlbetonstützen und einigen wenigen tragenden Wänden vor.
Aufgrund des hohen Grundwasserstandes wird die erdberührte Konstruktion in WU-Beton ausgeführt.

Es liegt ein Achsraster von 1,35 Metern zu Grunde. Bei dem Neubau handelt es sich um einen Skelettbau, mit einem Stützenraster von 5,40 x 5,40 beziehungsweise 6,85 Metern.
Die tragende Konstruktion besteht aus Stahlbetonflachdecken in Verbindung mit ausreichend angeordneten StB-Stützen und StB-Wänden z.B. der Treppenhäuser und Schächte zur Aussteifung.
Sicherheitstechnische Bereiche wie Gewahrsamsbereiche werden in Massivbauweise ausgeführt. Zur Hausanschlussleitungseinführung gibt es Sohlvertiefungen.

Nutzung
Bei dem Neubau der Bundespolizeiinspektion handelt es sich um ein Gebäude mit überwiegender
Büronutzung. Im Erdgeschoss sind im östlichen Teilbereich die notwendigen Technik- und Lagerräume angeordnet.

Die Nutzung des Gebäudes gliedert sich wie folgt:

Erdgeschoss: Wache / Gewahrsam / Vernehmung / Technikräume / Lagerräume
1.Obergeschoss: Einsatzzentrale / Controlling / Sachbearbeiter / Schulungsräume
2.Obergeschoss: Umkleideräume / Ermittlungsdienst / Ruhe- und Unterkunftsräume

Nebengebäude:
Angrenzend zu dem zuvor beschriebenen Hauptgebäude wird auf der Nordseite ein eingeschossiges Nebengebäude errichtet.

In dem Nebengebäude werden folgende Nutzungen untergebracht:
-  Garagen für vier Dienstfahrzeuge
-  Kfz-Werkstatt
-  Lager-, Büro- und Aufenthaltsräume für das Facilitymanagement.
-  Netzersatzanlage und Trafostation

Die Abmessungen des Gebäudes betragen ca. 29 x 13,50 Meter, zuzüglich eines auskragenden, die Fahrradstellplätze und einen Anhängerstellplatz schützenden Dachs, dass durch eine Wandscheibe abgefangen wird, und den Baukörper optisch solitär abschließt. Das Nebengebäude wird, wie das Hauptgebäude, in konventioneller, massiver Bauweise mit einem begrünten Flachdach mit PV-Anlage und einer Klinkerfassade errichtet und passt sich somit dem Neubau der Bundespolizei an.
Die Garage und die Werkstatt sind von dem Parkplatz aus befahrbar und mit Sektionaltoren ausge-stattet. Die Büro- und Lagerräume in dem hinteren Bereich des Gebäudes werden über einen zentralen Flur mit Eingang in Richtung des Hauptgebäudes erschlossen. Einzelne Fenster, optisch zusammen gruppiert über die Klinkergestaltung sorgen bei den Büro- und Lagerräumen für die notwendige Belich-tung und Belüftung.

Die max. Anschlussleistung aus dem öffentlichen Niederspannungsnetz beträgt lediglich ca. 250 kW. Aufgrund des neuen Elektromobilitätskonzeptes zukünftiger Dienstfahrzeuge mit Elektromotoren und notwendiger Ladestationen wird die Leistung des öffentlichen Niederspannungsnetzes aber nicht aus-reichend sein und macht die nutzereigene Trafostation im Nebengebäude erforderlich.

Innenraumgestaltung
Decken: Büros und Flure werden mit abgehängten Akustik-Gipskartondecken ausgestattet. Untergeordnete Räume bleiben mit gestrichener Rohdecke, die Umkleidebereiche erhalten Sichtbetonunterdecken.
Böden: Treppenhäuser und Erdgeschossflure werden mit Betonwerkstein belegt. Büroflächen werden mit Kugelgarn-Teppichboden ausgelegt, Flure der Obergeschosse erhalten Industrieparkett, diverse Bereiche Bereich erhalten Linoleumboden und Sanitärflächen werden gefliest.
Wände: Wände werden hauptsächlich geputzt oder in Q3 gespachtelt und gestrichen, in Nassbereichen gefliest.
Barrierefreiheit: Das Konzept für barrierefreies Bauen der BImA wurde vollständig berücksichtigt und in die Planung integriert. Sämtliche Bereiche des Hauptgebäudes sind barrierefrei zugänglich.

Die Außenanlagen werden zum großen Teil durch die Unterbringung der notwendigen Stellplätze, Zuwegungen und Grünanlagen und südseitig eine Terrasse bestimmt. Darin enthalten, notwendige Funktionen für Aufenthalt, Fahrradstellplätze etc.
Die Stellplätze erhalten Stahl-Glas-Photovoltaiküberdachungen und zum Teil E-Ladestationen.

1.1 Bauablauf
Der Bauablauf ist wie folgt vorgesehen. Es steht dem Bieter frei, in Abstimmung mit der Objektüberwachung Optimierungen der Bauabläufe vorzunehmen, sofern wesentliche Termine für Fremdgewerke nicht beeinträchtigt werden.

Baustelleneinrichtung
Vor Beginn der Arbeiten wird die übergeordnete Baustelleneinrichtung abgeschlossen.
Das Gewerk Rohbau wird für die gesamte Bauzeit eine Ein- und Ausfahrt für die Baustelle anlegen. Zwei vorhandene Bodenmieten werden entfernt, und es erfolgt der Aufbau der Baustraße. Zusätzlich werden gemäß Baustelleneinrichtungsplan Flächen für Container, Absetzmulden und Bewegungszonen mit einer Schottertragschicht vorbereitet.
Danach folgt der Spezialtiefbau. Die Rohbauarbeiten ruhen, bis die Baugrube für das Untergeschoss ausgehoben wurde.

Rohbauarbeiten
Die Rohbauarbeiten beginnen mit der notwendigen Vorbereitung der Baustelleneinrichtung. Dazu gehören auch die Erstellung und Abstimmung von Terminplänen, Baustelleneinrichtungsplänen sowie präzise Einmessarbeiten. Parallel wird die Baustelle für die Rohbauarbeiten eingerichtet.
Die Betonierabschnitte sind gemäß den Schalplänen auszuführen. Abweichungen müssen vom Auftragnehmer eigenverantwortlich mit dem Tragwerksplaner abgestimmt und vom Prüfingenieur freigegeben werden. Die Werk- und Montageplanung kann sukzessive erfolgen, muss jedoch so rechtzeitig abgeschlossen sein, dass der bauzeitliche Ablauf nicht gefährdet wird. Die erforderlichen Prüffristen sind vorab beim Prüfstatiker zu erfragen, um Verzögerungen zu verhindern. Besonders wichtig ist dies beispielsweise bei der Frischbetonverbundabdichtung. Hier sind die beteiligten Fachplaner sowie der Prüfstatiker einzubinden. Die Gerüste werden suksessive dem Baufortschritt entsprechend mit hochgezogen. Die Abstimmung der Gerüstabstände ist mit der örtlichen Bauleitung gemeinsam festzulegen. Der Bauaufzug ist nur auf Abruf der örtlichen Bauleitung zu montieren. Statisch gesehen soll der Aufzug zusammen mit den Absetzbühnen fungieren und nicht an dem Gerüst angegliedert sein, sodass das Gerüst unabhängig von der Dauer des Bauaufzuges abgerüstet werden kann.

Konstruktive Vorgaben und Abdichtungen
Die Gründungsbauteile des Hauptgebäudes werden als WU-Konstruktion (wasserundurchlässig) ausgeführt. Details hierzu sind im WU-Konzept beschrieben.
Zunächst werden die Sauberkeitsschichten unterhalb der Bodenplatte hergestellt.

Vor Beginn der Verblendarbeiten müssen die Aluminiumfenster und Türen durch den Metallbauer eingebaut sein oder ein Teilbereichen in Abstimmung mit der örtlichen Bauleitung Anschlussabdichtungsbahnen für die spätere Eindichtung gesetzt werden.

Entwässerung während der Bauzeit
Für die Bauzeit ist eine provisorische Regenwasserabführung erforderlich. Diese ist im Zuge der laufenden Bauprozesses mit den am Bau Beteiligten abzustimmen.

2.0 Angaben zur Ausführung gemäß VOB Teil C - DIN 18299 ff
Mit der vorgelegten Leistungsbeschreibung werden alle dem Auftraggeber zum Zeitpunkt der Ausschreibung bekannten Angaben zur Baustelle dokumentiert. Sofern weiterführende Angaben für die sorgfältige Erstellung der Kalkulation des Angebotes erforderlich werden, bzw. wenn die Vergabeunterlagen nach Auffassung des Bieters Unklarheiten enthalten, hat der Bieter unverzüglich - jedoch spätestens vor Angebotsabgabe den Bauherren schriftlich darauf hinzuweisen und um Aufklärung zu bitten.
Soweit in der Leistungsbeschreibung auf technische Spezifikationen, z. B. nationale Normen, mit denen europäische Normen umgesetzt werden, europäische technische Zulassungen, gemeinsame technische Spezifikationen, internationale Normen, Bezug genommen wird, werden auch ohne den ausdrücklichen Zusatz: oder gleichwertig, immer gleichwertige technische Spezifikationen in Bezug genommen.

2.1.0. Angaben zur Baustelle
2.1.1. Lage der Baustelle, Umgebungsbedingungen, Zufahrtsmöglichkeiten und Beschaffenheit der Zufahrt sowie etwaige Einschränkungen bei ihrer Benutzung.
Das Baugrundstück befindet sich in Bad Bentheim - Gildehaus, Athener Straße 2, Gemarkung Gilde-haus, Flur 80, Flurstück 18/16 im Gewerbegebiet A30 / K26 XI.
Die Grundstücksgröße beträgt ca. 12.480 m². Es ist in der Grundstücksgeometrie rechteckig angelegt. Das Grundstück liegt auf einer mittleren Höhenlage von ca. 31,10 m ü.NHN und stellt sich als ebene Grünwiese, ohne großartige Höhenunterschiede, dar.
Die Flächen des 11. Teilabschnitts des Gewerbeparks wurden vor der Erschließung des Gewerbegebietes zu landwirtschaftlichen Zwecken genutzt.
In unmittelbarer Nähe des Grundstücks, in ca. 0,5 km Entfernung, liegt die Bundesautobahn A 30 mit der Autobahn-Anschlussstelle Gildehaus.
Die Westgrenze des Grundstücks wird durch die Athener Straße gebildet, über die auch die Zufahrt zur Baustelle und später zur Bundespolizei erfolgen wird. Im nördlichen und östlichen Bereich des Grundstücks schließen Grün- und Weideflächen an das Grundstück an. Auf dem Nachbargrundstück im Süden wird das neue Regenrückhaltebecken erstellt, welches das Regenwasser des Gewerbegebietes zwischenspeichert. Anschließend an das Regenrückhaltebecken folgt die Baumwollstraße.
Mit der Erschließung des Gewerbeparks und dem Ausbau der Athener Straße werden alle erforderli-chen Versorgungsanschlüsse wie Wasser- und Abwasser-, Strom- und Telekommunikationsan-schlüsse in unmittelbarer Nähe zum Baugrundstück vorhanden sein.
Vor Beginn der Bauarbeiten wird an der südlichen und direkt oberhalb der nördlichen geplanten, Grundstückszufahrt, die später zwei der drei dauerhaften Zufahrten bilden, eine provisorische geschotterte Zufahrt für die Bauzeit durch den Auftragnehmer für die Rohbauarbeiten errichtet.

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
2.1.2. Besondere Belastungen aus Immissionen sowie besondere klimatische oder betriebliche Bedingungen
An der Westseite des Baugrundstücks verläuft die Zufahrtstraße als Sackgasse. Ggf. entstehende Einschränkungen hieraus sind zu beachten. Schalltechnische Einwirkungen aus dem Außenlärm sind den entsprechenden Gutachten zu entnehmen, besondere sind nicht bekannt.

2.1.3. Art und Lage der baulichen Anlagen, z. B. auch Anzahl und Höhe der Geschosse
Art:  Büro- und Verwaltungsgebäude (Sonderbau) Technik/Garage
Bruttogeschossfläche R  ca. 4.912,14 m²
Bruttorauminhalt Rca. 18.885,96 m³
Nutzfläche (1-7)  ca. 2.718,50 m²
Gebäudehöhe über Geländemax. Höhe Attika ca. 12,55 m v. OK-Gelände
Geschosse  3 Vollgeschosse
Höhe des obersten Vollgeschosses7,50 m v. OK-Gelände OKFF
Dachebene  11,48 m v. OK-Gelände OKFF
Höhe OK Attika höchstes Gebäude12,53 m v. OK-Gelände OKFF

2.1.4. Verkehrsverhältnisse auf der Baustelle, insbesondere Verkehrsbeschränkungen
Die Baustelleneinrichtungsfläche wird vor Beginn der Arbeiten vorbereitet, Wegeflächen werden mit Schotter befestigt. Bereiche für Materiallagerung und -bearbeitung sind vor ihrer Nutzung mit der Objektüberwachung abzustimmen. Während der gesamten Bauzeit sind diese Flächen sauber, ordentlich und gefahrlos begehbar zu halten. Wege müssen jederzeit freigehalten werden. Abfälle sind bis zum Abtransport in geeigneten Behältern zu lagern. Auf dem gesamten Gelände gilt die Straßenverkehrsordnung (StVO). Lagerungen von Aushubboden sind mit der örtlichen Bauleitung abzustimmen um auf den Bauprozess keine störenden Einwirkungen zu haben.

2.1.5. Für den Verkehr freizuhaltende Flächen
Öffentliche Zufahrten und die im Baustelleneinrichtungsplan nicht als Lagerflächen gegenzeichneten Flächen sind grundsätzlich für den Verkehr freizuhalten. Ggf. Abweichungen in Abstimmung mit der Bauleitung.

2.1.6. Art, Lage, Maße und Nutzbarkeit von Transporteinrichtungen und Transportwegen, z.B. Montageöffnungen
Transport- und Hebezeuge stehen innerhalb und außerhalb des Gebäudes nicht zur Verfügung und
sind, bei Bedarf vom Auftragnehmer beizustellen. Die Kosten dafür sind mit den Einheitspreisen abgegolten.
Einsatz und die Aufstellung sind rechtzeitig anzukündigen und zwingend mit der Bauleitung abzustimmen.

2.1.7. Lage, Art, Anschlusswert und Bedingungen für das Überlassen von Anschlüssen für Wasser, Energie und Abwasser.
Dem Auftragnehmer (AN) werden im Rahmen der übergeordneten Baustelleneinrichtung Übergabepunkte für Baustrom in allen Geschossen bereitgestellt. Ab diesen Punkten sind Entfernungen von bis zu 100 Metern einzuplanen. Die bedarfsgerechte Verteilung der Baustromversorgung bis zu den jeweiligen Einsatzorten obliegt dem AN.
Ein Wasseranschluss wird auf dem Gelände zur Verfügung gestellt. Weitere notwendige Entnahmestellen sind vom AN eigenverantwortlich zu installieren.
Das Abwasser der Sanitärcontainer wird über einen Anschluss an den bestehenden Mischwasserkanal entsorgt.
Die Kosten für Baustrom und Bauwasser werden durch den AG getragen und sind nicht einzukalkulieren.

2.1.8. Lage und Ausmaß der dem Auftragnehmer für die Ausführung seiner Leistungen zur Benutzung oder Mitbenutzung überlassenen Flächen und Räume
Die im BE-Plan festgelegten Flächen stehen den Auftragnehmern gemeinsam zur Verfügung. Sie umfassen Bereiche für Materiallagerung sowie Container. Diese Flächen sind nicht exklusiv für einen Auftragnehmer reserviert, sondern werden von allen vor Ort tätigen Auftragnehmern gemeinsam genutzt. Flächen für Mannschaft- und Materialcontainer stehen ebenso wie Lagerflächen grundsätzlich nur sehr eingeschränkt zur Verfügung. Der Bedarf muss nach Vertragsschluss angemeldet werden, die benötigte Containerstellfläche ist im Baustelleneinrichtungsplan des Auftragnehmers darzustellen. Die Koordination erfolgt über die örtliche Objektüberwachung.
Lagerflächen innerhalb des Gebäudes, insbesondere für Ausbaugewerke, müssen in Absprache mit der Objektüberwachung hinsichtlich Lage und Nutzungsdauer festgelegt werden. Sollten Räume für die Lagerung genutzt werden, ist der Auftragnehmer für eine provisorische Sicherung, beispielsweise durch Bautüren, selbst verantwortlich.
Bitte beachten Sie, dass Wohncontainer im Baustellenbereich nicht zugelassen sind.

2.1.9. Bodenverhältnisse, Baugrund und seine Tragfähigkeit. Ergebnisse von Bodenuntersuchungen.
Siehe Bodengutachten.

2.1.10. Hydrologische Werte von Grundwasser und Gewässern. Art, Lage, Abfluss, Abflussvermögen und Hochwasserverhältnisse von Vorflutern. Ergebnisse von Wasseranalysen.
Siehe Bodengutachten und ergänzende hydraulische Berechnungen.

2.1.11. Besondere umweltrechtliche Vorschriften
Lärmimmission:
Bei der Ausführung der Arbeiten sind - soweit erforderlich - die notwendigen Maßnahmen zur Schallabschottung zu ergreifen, damit die Immissionswerte der TA-Lärm nicht überschritten werden. Die Kosten für diese Maßnahmen sind in die Einheitspreise einzurechnen.

Staubimmission:
Es ist auf eine besonders staubarme Ausführung der Arbeiten zu achten.

Bestehendes Abwassernetz:
Die vorhandenen Entwässerungskanäle und sanitären Abflusseinrichtungen dürfen nicht zum Reinigen von Werkzeugen benutzt werden. Materialrückstände dürfen nicht in Abwasserkanäle geleitet werden.

Schadstoffe:
Es ist die TRGS 540 "Vermeidung sensibilisierender Stoffe am Arbeitsplatz" zu beachten. Es sind nur solche Kleber und andere Baustoffe einzusetzen, die vom Hersteller empfohlen, umweltverträglich und schadstofffrei sind. Die entsprechenden technischen Datenblätter sind auf Verlangen vorzulegen.

Umweltschädliche Baustoffe:
Die Verwendung von Baustoffen und Bauteilen, die gesundheitsschädliche Stoffe enthalten, z.B. Formaldehyd, PCB etc. ausscheiden, sind unzulässig. Es sind ausschließlich HFCKW-freie Baustoffe zugelassen. Die entsprechenden Nachweise über die verwendeten Fabrikate und Baustoffe sind der Bauleitung vor Ausführung der Arbeiten unaufgefordert vorzulegen.
Siehe auch Allgemeine BNB-Anforderungen nebst Anlagen.

2.1.12. Besondere Vorgaben für die Entsorgung, z.B. Beschränkungen für die Beseitigung von Abwasser und Abfall.
Das Aufstellen der Container für das Sammeln, Trennen und Entsorgen der anfallenden Wertstoffe und des Mülls des Auftragnehmers, gem. Kreislaufwirtschafts- und Abfallgesetz ist vor Beginn der Baumaßnahme im Baustelleneinrichtungsplan des Auftragnehmers darzustellen und mit der örtlichen Objektüberwachung abzustimmen. Die Entsorgung von KMF, sowie anderweitig belasteten Materials hat gemäß den Vorschriften zu erfolgen. Siehe auch Allgemeine BNB-Anforderungen nebst Anlagen.

2.1.13. Schutzgebiete oder Schutzzeiten im Bereich der Baustelle, z.B. wegen Forderungen des Gewässer-, Boden-, Natur-, Landschafts- oder Immissionsschutzes; vorliegende Fachgutachten oder dergleichen.
Einschränkungen sind nicht bekannt.

2.1.14. Art und Umfang des Schutzes von Bäumen, Pflanzenbeständen, Vegetationsflächen, Verkehrsflächen, Bauteilen, Bauwerken, Grenzsteinen und dergleichen im Bereich der Baustelle.
Keine schützenswerten Bepflanzungen im Baufeld vorhanden.
Es bestehen entlang der Grundstücksgrenze Zaunanlagen zu angrenzenden Grundstücken.
Die Ein- und Ausfahrt der Baustelle und die anschließenden Straßenflächen sind sauber zu halten. Eventuelle Beschädigungen der Zaunanlagen, der Wegbefestigung, außerhalb der Baustellenflächen und Baustelleneinrichtungsflächen durch die Baumaßnahme sind vom Auftragnehmer auf eigene Kosten zeitnah zu beseitigen.

2.1.15. Art und Umfang der Regelung und Sicherung des öffentlichen Verkehrs.
Keine besondere Anforderung zu den zuvor erwähnten.

2.1.16. Im Bereich der Baustelle vorhandene Anlagen, insbesondere Abwasser- und Versorgungsleitungen.
Die Leitungsverlegung auf dem Grundstück erfolgt im Zuge der Baumaßnahme. Neue Entwässerungsschächte mit Anschluss an des örtliche Kanalnetz sind im Bereich der südlichen Baustellen-/Grundstückszufahrt zu Beginn der Bauarbeiten erstellt, siehe auch den Baustelleneinrichtungsplan. Diese sind durch Maßnahmen der Baustelleneinrichtung für die Bauzeit zu schützen. Bezüglich möglicher Belastungen ist hier im Vorhinein Rücksprache mit der Objektüberwachung zu halten.

2.1.17. Bekannte oder vermutete Hindernisse im Bereich der Baustelle, z.B. Leitungen, Kabel, Dräne, Kanäle, Bauwerksreste und, soweit bekannt, deren Eigentümer.
Siehe vorheriger Punkt.

2.1.18. Bestätigung, dass die im jeweiligen Bundesland geltenden Anforderungen zu Erkundungs- und gegebenenfalls Räumungsmaßnahmen hinsichtlich Kampfmittel erfüllt wurden.
Für die Baufläche wurde von der Behörde die Kampfmittelfreiheit bestätigt.

2.1.19. Gemäß der Baustellenverordnung getroffene Maßnahmen.
Für die Baustelle wurde vom Bauherrn ein Sicherheits- und Gesundheitskoordinator bestellt.
Seinen Anweisungen und Auflagen ist Folge zu leisten.
Die Hinweise und gesetzl. Vorgaben/Vorschriften zur Unfallverhütung gem. Baustellenverordnung sowie Baustellenordnung sind zu beachten. Maßnahmen zur Sicherung der Arbeitsstelle und zum Unfallschutz werden nicht gesondert vergütet und sind in die entsprechende Position einzurechnen.

2.1.20. Besondere Anordnungen, Vorschriften und Maßnahmen der Eigentümer (oder der anderen Weisungsberechtigten) von Leitungen, Kabeln, Dränen, Kanälen, Straßen, Wegen, Gewässern, Gleisen, Zäunen und dergleichen im Bereich der Baustelle.
Keine bekannt.

2.1.21. Art und Umfang von Schadstoffbelastungen, z.B. des Bodens, der Gewässer, der Luft, der Stoffe und Bauteile; vorliegende Fachgutachten oder dergleichen.
Siehe Bodengutachten.

2.1.22. Art und Zeit der vom AG veranlassten Vorarbeiten.
Der AN hat rechtzeitig -mindestens 2 Wochen vor Ausführungsbeginn- zu überprüfen, ob alle zu seiner Leistung erforderlichen bauseitigen Vorleistungen erbracht wurden und diese ggfs. anzufordern, so dass er seine Arbeiten termingerecht erbringen kann. Dies betrifft insbesondere die Baufreiheit auf der Baustelle sowie die Ausführung der Vorgewerke.

2.1.23. Arbeiten anderer Unternehmer auf der Baustelle.
Zum Zeitpunkt der Ausführung der ausgeschriebenen Leistungen werden auch andere Unternehmer auf der Baustelle tätig sein.

2.2.0 Angaben zur Ausführung
2.2.1. Vorgesehene Arbeitsabschnitte, Arbeitsunterbrechungen und Arbeitsbeschränkungen nach Art, Ort und Zeit sowie Abhängigkeit von Leistungen anderer.
Die Regelarbeitszeit ist von 7:00 Uhr bis 19:00 Uhr. Samstagsarbeit ist vorab mit der örtlichen Bauleitung abzustimmen. Bei der Durchführung von Mehr- bzw. Nacht-, Feiertags- und Sonntagsarbeit hat der AN die erforderlichen Genehmigungen selbstständig und rechtzeitig einzuholen und die erforderlichen Stellen zu informieren. Dies ist vorher mit der örtlichen Bauleitung abzustimmen.

2.2.2. Besondere Erschwernisse während der Ausführung, z.B. Arbeiten in Räumen, in denen der Betrieb weiterläuft, Arbeiten im Bereich von Verkehrswegen oder bei außergewöhnlichen äußeren Einflüssen.
Aufgrund der technische Ausrüstung hier Geothermiebohrungen, Leitungen in den Außenflächen, Stellplatzüberdachungen etc. sind erschwerte Bedingungen für die BE vorhanden und tagesscharf mit den am Bau Beteiligten immer abzustimmen. Lieferungen sollten daher auch "just in Time" geschehen.

2.2.3. Vorgaben, die sich aus dem SiGe-Plan gemäß Baustellenverordnung ergeben.
Zum Zeitpunkt der Ausschreibung liegt noch kein SiGe-Plan vor.

2.2.4. Art und Umfang von Leistungen zur Unfallverhütung und zum Gesundheitsschutz für Mitarbeiter anderer Unternehmen, z. B. trittsichere Abdeckungen.
Bei Erfordernis sind diese entsprechend in den Positionen abgefragt.

2.2.5. Besondere Anforderungen für Arbeiten in kontaminierten Bereichen, gegebenenfalls besondere Anordnungen für Schutz- und Sicherheitsmaßnahmen.
Keine.

2.2.6. Besondere Anforderungen an die Baustelleneinrichtung und Entsorgungseinrichtungen, z.B. Behälter für die getrennte Erfassung.
Das Entsorgen von Abfall auf dem Bereich des AN hat sortenrein zu erfolgen (Mülltrennung).
Abfälle, die krebserzeugende Faserstäube freisetzen können, sind reißfest und staubdicht zu verpacken und zu kennzeichnen. Die Kennzeichnung sollte Angaben über die Art des Abfalls und den Hinweis "Inhalt kann krebserzeugende Faserstäube freisetzen" enthalten.
Siehe auch Allgemeine BNB-Anforderungen nebst Anlagen.

2.2.7.Besondere Anforderungen an das Auf- und Abbauen sowie Vorhalten von Gerüsten, die nicht Nebenleistung sind.
Keine besonderen Anforderungen.
Zur Information: Aufbau, Vorhaltung und Abbau des Fassadengerüstes werden durch das Gewerk Rohbau erfolgen und stehen allen anderen Gewerken entsprechend bei Bedarf zur Verfügung.
Es ist innerhalb des Gebäudes kein Gerüst vorhanden.

2.2.8.  Mitbenutzung fremder Gerüste, Hebezeuge, Aufzüge, Aufenthalts- und Lagerräume, Einrichtungen und dergleichen durch den Auftragnehmer.
Siehe 2.2.7

2.2.9.  Wie lange, für welche Arbeiten und gegebenenfalls für welche Beanspruchung der Auftragnehmer Gerüste, Hebezeuge, Aufzüge, Aufenthalts- und Lagerräume, Einrichtungen und dergleichen für andere Unternehmer vorzuhalten hat.
Siehe 2.2.7 bzw. in den entsprechenden LV-Positionen beschrieben.

2.2.10.  Verwendung oder Mitverwendung von wiederaufbereiteten (Recycling-)Stoffen.
Siehe auch Allgemeine BNB-Anforderungen nebst Anlagen

2.2.11.  Anforderungen an wiederaufbereitete (Recycling-) Stoffe und an nicht genormte Stoffe und Bauteile.
Siehe auch Allgemeine BNB-Anforderungen nebst Anlagen

2.2.12.  Besondere Anforderungen an Art, Güte und Umweltverträglichkeit der Stoffe und Bauteile, auch z.B. an die schnelle biologische Abbaubarkeit von Hilfsstoffen.
Siehe auch Allgemeine BNB-Anforderungen nebst Anlagen

2.2.13.  Art und Umfang der vom Auftraggeber verlangten Eignungs- und Gütenachweise.
Die Einzuhaltenden Kriterien/Qualitäten sind in den entsprechenden LV-Positionen beschrieben.

2.2.14.  Unter welchen Bedingungen auf der Baustelle gewonnene Stoffe verwendet werden dürfen oder müssen oder einer anderen Verwertung zuzuführen sind.
Entfällt

2.2.15.  Art, Zusammensetzung und Menge der aus dem Bereich des Auftraggebers zu entsorgenden Böden, Stoffe und Bauteile; Art der Verwertung oder bei Abfall die Entsorgungsanlage; Anforderungen an die Nachweise über Transporte, Entsorgung und die vom Auftraggeber zu tragenden Entsorgungskosten.
Siehe Bodengutachten und auch Allgemeine BNB-Anforderungen.
Das Verfahren mit dem Aushub ist den einzelnen Positionen zu entnehmen und darüber abgefragt.

2.2.16.  Art, Anzahl, Menge oder Masse der Stoffe und Bauteile, die vom Auftraggeber beigestellt werden, sowie Art, genaue Bezeichnung des Ortes und Zeit ihrer Übergabe.
Entfällt

2.2.17.  In welchem Umfang der Auftraggeber Abladen, Lagern und Transport von Stoffen und Bauteilen übernimmt oder dafür dem Auftragnehmer Geräte oder Arbeitskräfte zur Verfügung stellt.
Entfällt

2.2.18.  Leistungen für andere Unternehmer.
Entfällt

2.2.19.  Mitwirken beim Einstellen von Anlagenteilen und bei der Inbetriebnahme von Anlagen im Zusammenwirken mit anderen Beteiligten, z.B. mit dem Auftragnehmer für die Gebäudeautomation.
Entfällt

2.2.20.  Benutzung von Teilen der Leistung vor der Abnahme.
Entfällt

2.2.21.  Übertragung der Wartung während der Dauer der Verjährungsfrist für die Mängelansprüche für maschinelle und elektrotechnische sowie elektronische Anlagen oder Teile davon, bei denen die Wartung Einfluss auf die Sicherheit und die Funktionsfähigkeit hat (vergleiche § 13 Absatz 4 Nummer 2 VOB/B), durch einen besonderen Wartungsvertrag.
Entfällt

2.2.22.  Abrechnung nach bestimmten Zeichnungen oder Tabellen.
Gemäß VOB.

2.3.  Einzelangaben bei Abweichungen von den ATV
2.3.1.  Wenn andere als die in den ATV DIN 18299 bis ATV DIN 18459 vorgesehenen Regelungen getroffen werden sollen, sind diese in der Leistungsbeschreibung eindeutig und im Einzelnen anzugeben.
Werden diese in der Leistungsbeschreibung des jeweiligen Gewerkes eindeutig und im Einzelnen angegeben.

2.3.2 Abweichende Regelungen von der ATV DIN 18299 können insbesondere in Betracht kommen bei:
Entfällt

2.4.0.  Einzelangaben zu Nebenleistungen und Besonderen Leistungen
2.4.1.  Nebenleistungen
Nebenleistungen (Abschnitt 4.1 aller ATV) sind in der Leistungsbeschreibung nur zu erwähnen, wenn sie ausnahmsweise selbständig vergütet werden sollen. Eine ausdrückliche Erwähnung ist geboten, wenn die Kosten der Nebenleistung von erheblicher Bedeutung für die Preisbildung sind; in diesen Fällen sind besondere Ordnungszahlen (Positionen) vorzusehen. Dies kommt insbesondere für das Einrichten und Räumen der Baustelle in Betracht.
Kommt nicht zur Anwendung bzw. es werden gewerkespezifische Einzelangaben bei Abweichungen von den ATV in den technischen Vorbemerkungen bzw. Positionen aufgeführt.

2.4.2.  Besondere Leistungen
Werden Besondere Leistungen (Abschnitt 4.2 aller ATV) verlangt, ist dies in der Leistungsbeschreibung anzugeben; gegebenenfalls sind hierfür besondere Ordnungszahlen (Positionen) vorzusehen.
Kommt nicht zur Anwendung bzw. es werden gewerkespezifische Einzelangaben bei Abweichungen von den ATV in den technischen Vorbemerkungen bzw. Positionen aufgeführt.

2.5.0  Abrechnungseinheiten
Im Leistungsverzeichnis sind die Abrechnungseinheiten für die Teilleistungen (Positionen) gemäß Abschnitt 0.5 der jeweiligen ATV anzugeben.
Vom Auftragnehmer sind zu den Abschlagszahlungen und zur Schlussrechnung prüfbare Aufmaße mit farbig angelegten Aufmaßplänen vorzulegen. Ist eine Abrechnung über Pläne nicht möglich, hat vor dem Stellen einer Rechnung ein gemeinsames Aufmaß mit der örtlichen Objektüberwachung stattzufinden, um ein zügiges Bearbeiten der Rechnung zu gewährleisten.

3.  Sonstiges
3.1.  VOB und DIN Normen
Für das Angebot und die Ausführung gelten die für die Leistungen des LV zutreffenden Abschnitte der VOB Teil B und C, sowie alle sonstigen Normen in der jeweils gültigen neuesten Fassung.
Darüber hinaus sind die anerkannten Regeln der Technik und die gesetzlichen und behördlichen Bestimmungen zu beachten und einzuhalten. Letzteres gilt insbesondere für alle Schutz- und Sicherungsmaßnahmen und für alle Einrichtungen zur Unfallverhütung und zum vorbeugenden Brandschutz. Sie sind eigenverantwortlich vom Auftragnehmer im Rahmen seiner Baustelleneinrichtung mit den zuständigen Behörden abzustimmen und durchzuführen.
Sämtliche Leistungen verstehen sich einschließlich Lieferung und Einbau / Montage aller erforderlichen Materialien, Geräte, Maschinen, Gerüste, etc. Mit den Angaben im Leistungsverzeichnis sind auch der Herstellungsvorgang und -ablauf bis zur fertigen Leistung abgegolten.
In die Angebotspreise ist alles einzukalkulieren, was zur vollständigen, fach- und sachgemäßen sowie funktionstüchtigen/betriebsfertigen Ausführung der Leistungen und Lieferungen notwendig ist. Insbesondere müssen darin auch alle Nebenleistungen gemäß VOB Teil C und ferner alle Leistungen und Aufwendungen, die nach der Verkehrssitte, der VOB, den anerkannten Regeln der Technik, den behördlichen Vorschriften /Baugenehmigung sowie den Vertragsanlagen zu der geforderten Leistung gehören, enthalten sein.
Es dürfen nur Baustoffe mit bauaufsichtlicher Zulassung eingebaut werden.
Der AN liefert hierzu vor Beginn der Arbeiten auf Verlangen des AG Nachweise (sortiert und abgeheftet).

3.3.  Muster, Proben, Gütenachweise
Durch den AG etwaige geforderte Muster hat der AN dem AG rechtzeitig zur Freigabe vorzulegen.
Die Produktdatenblätter der Hersteller sind vor Einbau vorzulegen.
Bei Mustern mit einem räumlichen Zusammenhang sind diese gleichzeitig vorzulegen. Für die
Freigabe des AG ist ein Zeitraum von ca. 2 Wochen zu berücksichtigen.

3.4.  Auskunftspflicht
Der Auftragnehmer ist verpflichtet, auf Verlangen Lieferanten für Stoffe und Bauteile bekanntzugeben.

3.5.  Veröffentlichung
Veröffentlichungen sind nur mit dem Einverständnis des AG zulässig. Dies gilt auch nach Abschluss der Arbeiten.

3.6.  Werbung
Dem AN ist es untersagt, ohne vorherige schriftliche Genehmigung des Bauherrn eigene Baustellenschilder zu Werbezwecken aufzustellen. Es besteht die Möglichkeit auf dem gemeinsamen Baustellenschild für das Bauvorhaben mit aufgeführt zu werden. Der Bedarf ist dem AG anzumelden.

3.7.  Sprache
Schriftwechsel, Planbeschriftung und Sprache bei sämtlichen Verhandlungen erfolgen in Deutsch. Der Verantwortliche für das Montagepersonal muss der deutschen Sprache mächtig und täglich vor Ort sein.

3.8.  Dokumentation
Die vollständige gewerkspezifische Objektdokumentation (z.B. Bezugs- und Herstellernachweise, Fachunternehmer- und Fachbauleitererklärung, Entsorgungsnachweise, Pflege-/Wartungs- und Inbetriebnahmeunterlagen, Prüfzeugnisse, Bautagesberichte, Sachkundenachweise  Dokumentationspläne) ist mindestens 4 Wochen vor dem Abnahmeverlangen dem AG 2-fach als Lichtpause und 1-fach in elektronischer Form (im Datenformat DWG, DXF, XLS, DOC + jeweils als PDF) auf einem geeigneten USB-Stick zur Prüfung vorzulegen.
Sofern hier ergänzende bzw. weiterführende Leistungen erforderlich sind, so sind diese in einer gesonderter LV-Position beschrieben.

3.9.  Pläne des AG
Die Nachprüfung aller vom Auftraggeber oder dessen Vertretern zur Verfügung gestellten
Unterlagen (nach dem aktuellen Stand) ist mit in die Einheitspreise einzurechnen und ist mit diesen
abgegolten.
Die Ausführungsplanung umfasst alle erforderlichen Planungsinhalte. Handwerkliche Selbstverständlichkeiten, die sich aus den allgemein anerkannten Regeln der Technik ergeben und nicht zu Änderungen gegenüber der zu erarbeitenden Ausführungsplanung führen, müssen nicht zwingend Bestandteil der Ausführungsplanung sein.

3.10.  Pläne des AN
Der AG erhält alle Pläne, die der AN erstellt hat, 2-fach in Papierform und digital als pdf- und dwg-
Datei auf einem geeigneten USB-Stick vom AN.

3.11.  Baubesprechungen
Es findet wöchentlich eine Baubesprechung statt bzw. freie Terminvereinbarung, nach Festlegung der Bauleitung. Die Auftragnehmer der jeweiligen vor Ort tätigen Gewerke haben verbindlich durch einen bevollmächtigten Vertreter teilzunehmen. Weitere Gewerke werden bei Bedarf dazu geladen. Von diesen Besprechungen werden Protokolle durch die örtliche Bauleitung angefertigt, welche die vereinbarten Festlegungen schriftlich festhalten. Einsprüche zu den Protokollen sind bis spätestens 3 Tage nach Erhalt der Niederschrift schriftlich einzureichen.

3.12.  Bautagesberichte
Vom AN sind arbeitstäglich Bautagesberichte zu erstellen und der Bauleitung wöchentlich zu übergeben. Die Bautagesberichte müssen enthalten:
- Datum
- Mitarbeiterzahl auf der Baustelle, einschl. Nennung der Vor- und Nachnamen
- Einsatzort
- Beschreibung der ausgeführten Arbeiten / Besondere Vorkommnisse

3.13.  Baureinigung
Die tägliche Beseitigung von Abfällen und Verschmutzungen gehört zu den Leistungen des Auftragnehmers. Die zugewiesenen Flächen sind in einem ordnungsgemäßen Zustand zu halten und etwaige Verunreinigungen direkt zu beseitigen. Eine gesonderte Vergütung (auch für Deponiegebühren) erfolgt hierfür nicht. Für die Ableitung des Abwassers sind entsprechende Maßnahmen vorzusehen. Kommt der Auftragnehmer seiner Pflicht zur Abfallbeseitigung und/oder Säuberung auch nach einer ausdrücklichen schriftlichen Aufforderung des Auftraggebers innerhalb angemessener Frist nicht nach, so ist der Auftraggeber berechtigt, diese Arbeiten auf Kosten des Auftragnehmers ausführen zu lassen.

3.14.  Baustelleneinrichtung
Der Auftragnehmer hat in Abstimmung mit der Bauleitung, auf Grundlage des vom AG erstellten BE- Planes, vor Beginn der Ausführung rechtzeitig, mindestens 2 Wochen vorher einen Baustelleneinrichtungsplan für sämtliche Bauteile des Bauvorhabens zur Freigabe vorzulegen.
Nur die im BE-Plan gekennzeichneten Flächen der Baustelle dürfen vom AN anteilig genutzt werden. Treten bei der Benutzung bauseitig zur Verfügung gestellter Anlagen oder Grundstücke an diesen Schäden durch Verschulden des Auftragnehmers ein, so ist der Auftragnehmer dem Auftraggeber dafür Schadensersatzpflichtig. Im Rahmen seiner Baustelleneinrichtung hat der Auftragnehmer für Magazine, Mannschaftsunterkünfte, Waschanlagen selbst zu sorgen. Es wird in diesem Zusammenhang ausdrücklich darauf hingewiesen, dass die Baustelle ständig sauber zu halten ist.
Aufenthalts- und Lagerräume werden vom AG nicht zur Verfügung gestellt. Vom AG wird strikt untersagt, Pausenräume innerhalb des Gebäudes einzurichten bzw. Getränke und Speisen innerhalb des Gebäudes zu sich zu nehmen.
Lagerräume innerhalb des Gebäudes sind nur, nach vorheriger Genehmigung und Zuweisung seitens der Bauleitung, zur temporären Lagerung von Geräten, Baumaterialien gestattet. Die Zuweisung erfolgt befristet und kann jederzeit widerrufen werden. Nicht gestattete Lagerräume werden ohne weitere Ankündigung geräumt. Die Kosten hierfür werden dem AN in Rechnung gestellt.

3.15.  Bauzeitenplan
Der AN hat innerhalb von 14 Kalendertagen nach Auftragserteilung einen detaillierten Ausführungsterminplan vorzulegen. Der Ausführungsterminplan ist über die gesamte Bauzeit des AN fortzuschreiben. Die Detaillierung hat sich dabei auf alle Bauelemente zu beziehen. Der aktuelle Termin- und Arbeitsablaufplan ist stets auf der Baustelle vorzuhalten. Diese Leistung wird nicht gesondert vergütet.

3.16. Hinweise zur Angebotspreisbildung
Alle Positionen werden nach vertraglichen Einheitspreisen vergütet.
In die Angebotspreise ist alles einzukalkulieren, was zur vollständigen, fach- und sachgemäßen sowie
funktionstüchtigen/betriebsfertigen Ausführung der Leistungen und Lieferungen notwendig ist (schlüsselfertige Leistungen); insbesondere müssen darin auch alle Nebenleistungen und besonderen Leistungen gemäß VOB Teil C und ferner alle Leistungen und Aufwendungen, die nach der Verkehrssitte, den einschlägigen Vorschriften und DIN/ EN-Normen, dem heutigen Stand der Technik, den behördlichen Vorschriften/ Baugenehmigung, sowie den Vertragsanlagen zu den geforderten Leistung gehören, enthalten sein.
Erachtet der AN die Ausschreibungsunterlagen als unvollständig, unklar oder fehlerhaft, so hat er dies unverzüglich jedoch spätestens vor Angebotsabgabe anzuzeigen. Andernfalls erkennt der AN damit die Vollständigkeit der Ausschreibungsunterlagen an.
Angaben zu Anzahl und Qualifikation der jeweils Beschäftigten bzw. betroffenen Mitarbeiter sind vom AN zu erbringen. Die Kosten für Geräte - Stillstandszeiten werden nicht vergütet und sind mit den eigentlichen Ausfallstundensätzen abgegolten.

4.0 Allgemeine BNB Anforderungen
4.0 Allgemeine BNB Anforderungen
Das Projekt "Neubau Bundespolizeiinspektion Bad Bentheim" wird als Nachhaltiges Bauen gemäß demBewertungssystem "Bewertungssystem Nachhaltiges Bauen  Büro Neubau (BNB-BN)  Version 2015" zertifiziert.
Dieses Dokument sowie:
· Anlage 1 Materialökologische Anforderungen BNB;
Es wird die Erfüllung des Qualitätsniveaus 4 gefordert
· Anlage 2 Anforderungen verantwortungsbewusste Ressourcengewinnung
· Anlage 3 Anforderungen Baustelle (lärm-, staub- und abfallarme Baustelle, Boden- und Grundwasserschutz Baustelle) beschreiben die Anforderungen und Empfehlungen, die für das Projekt während der Phasen Vergabe und Bauausführung zu beachten und erfüllen sind: Die Einhaltung der Anforderungen ist verpflichtend.
Materialökologische Anforderungen BNB (Materialanforderungen siehe Anlage 1)
Der nachfolgende Freigabeprozess für Produkte ist strikt einzuhalten. Ziel ist es, eine störungsfreie
Bauausführung sicherzustellen und Verzögerungen im Bauzeitenplan zu vermeiden. Die Verantwortung für die rechtzeitige Anfrage der Produktfreigabe liegt beim Auftragnehmer. Produkte dürfen nur nach erfolgter Freigabe eingebaut werden.
Prozessschritte:
1. Anfrage der Produkte:
- Der Auftragnehmer füllt die Tabelle zur Anfrage der Freigabe von Produkten aus.
- Erforderliche Angaben: Bauprodukttyp, Einsatzbereich, verarbeitendes Gewerk/Fachfirma, LV-Position, Menge, Produktname, Hersteller (falls einzelne Angaben bei Ausführungsbeginn nicht bekannt sind, können diese nachgereicht werden)
- hierzu wird eine digitale Austauschplattform via ThinkProject bereitgestellt
2. Hochladen der Nachweisdokumente:
- Alle relevanten Nachweisdokumente (z.B. Technisches Datenblatt, Sicherheitsdatenblatt,
Herstellererklärung, Zertifikat) sind vor Bestellung hochzuladen.
3. Prüfung:
- Auditor prüft die Unterlagen
- Rückmeldung erfolgt innerhalb von 10 Werktagen.
4. Dokumentation der Ergebnisse:
- Die Rückmeldung des Auditors wird in der Tabelle dokumentiert.
- Nur freigegebene Produkte dürfen eingebaut werden.
5. Alternative Vorschläge (bei nicht erfolgter Freigabe):
- Für Produkte, die nicht freigegeben wurden, muss der Auftragnehmer alternativ geeignete Produkte
vorschlagen.
- Schritt 1 bis 4 sind für die Alternativen erneut durchzuführen.
- Auch hier gilt: Die Einhaltung der Einbautermine muss gewährleistet sein.
Anforderungen verantwortungsbewusste Ressourcengewinnung (siehe Anlage 2).
Die Dokumentation der verantwortungsbewussten Ressourcengewinnung erfolgt über Lieferscheine mit Nennung des zertifizierten Produkts und Produkt-Zertifikaten, die unaufgefordert dem BNB-Auditor zu übersenden sind.
Die Anforderungen an die Baustelle (siehe Anlage 3) sind von jedem Gewerk verpflichtend einzuhalten.

## Allgemeine Technische Vertragsbedingungen für Bauleistungen
Allgemeine Technische Vertragsbedingungen für Bauleistungen (ATV) - Elektro-, Sicherheits- und
Informationstechnische Anlagen

2. VOB Teil C, DIN 18382

  Allgemeine Technische Vertragsbedingungen für
  Bauleistungen (ATV) Elektro-, Sicherheits- und
  Informationstechnische Anlagen.
  Nummerierung und vollständiger Text gemäß DIN 18382
  (in der gültigen Ausgabe).

2.0.1.  Angaben zur Baustelle

  Keine ergänzenden Regelungen zur ATV DIN 18299,
  Abschnitt 1.0.1.

2.0.1.1 Art und Lage der technischen Anlagen der beteiligten
  Gewerke

  Entsprechende Unterlagen werden zur Verfügung gestellt.

2.0.1.2 Überlassen von Anschlüssen zur Datenfernübertragung

  Entfällt.

2.0.1.3 Art, Lage, Maße und Ausbildung sowie Termine des Auf-
  und Abbaus von bauseitigen Gerüsten

  Gerüste an der Fassade und im Treppenhaus werden
  durch den Hochbau vorgesehen. Weitere
  Details sind während der Maßnahme abzustimmen.

2.0.1.4 Transportwege für größere Anlagenteile wie z. B.
  Schaltschränke

  Hierfür stehen nur die Flure und die Treppenhäuser zur
  Verfügung.

2.0.2  Angabe zur Ausführung

2.0.2.1 Bauseitiges Beistellen von Gerüsten, Bühnen etc.

  Entfällt.

2.0.2.2 Bauart des Gebäudes

  Siehe Anlagenbeschreibung.

2.0.2.3 Beigestellte Planunterlagen

  Gemäß DIN 18382

2.0.2.4 Vorgaben für digitalen Datenaustausch und
  Dokumenten

  Dateiformate PDF, DWG, Word, Excel

2.0.2.5 Brandschutztechnische Anforderungen
  Entsprechend dem Leistungsverzeichnis.

  Wand- und Deckendurchführungen sind mit geeignetem
  Material so zu verschließen, dass die
  Brandschutzqualität der Wand bzw. Decke nicht
  beeinträchtigt wird.
  Kabeltrassen werden teilweise in Brandschutzkanal geführt.

2.0.2.6 Technische Daten der Netze

        - Mittelspannungsnetz 10 kV / 50 Hz
        - Niederspannungsnetz 400 V / 50 Hz

2.0.2.7 Anschlussstellen / -Bedingungen

  Netze entsprechen den Ausführungsunterlagen und
  technischen Anschlussbedingungen.
  Werden für die Herstellung bzw. Inbetriebnahme der
  Anlage Eingriffe in die bestehenden
  Anlagenteile oder Unterbrechungen in der
  Energieversorgung usw. notwendig, so sind diese
  Maßnahmen, insbesondere Zeitpunkt und Dauer mit dem
  AG abzustimmen.

2.0.2.8 Anlagen besonderer Art und Nutzung

  Es sind keine Räume mit besonderen Bestimmungen
  geplant.

2.0.2.9  Lage und Ausführung der Schalt- und
  Verteilungsanlagen.

  Gemäß Leistungsverzeichnis und Ausführungsunterlagen.

2.0.2.10 Anschlussstellen, Bedingungen für elektrische
  Betriebsmittel.

  Entsprechend dem Leistungsverzeichnis bzw. der
  Ausführungsunterlagen.

2.0.2.11 Überspannungsschutz

  Überspannungsschutz ist gefordert, die entsprechenden
  Produkte sind im Leistungsverzeichnis beschrieben.

2.0.2.12 Ausführungsdetails von Kabeln, Leitungen,
  Verlegesystemen und Komponenten.

  Gemäß Leistungsbeschreibung.

2.0.2.13 Schwingungsdämpfung.

  Gemäß Leistungsbeschreibung

2.0.2.14 Art des Montageuntergrundes.

  Siehe Anlagenbeschreibung.

2.0.2.15 Umfang der Montage- und Werkplanung nach VDI
  6026 Bl.1

  Gemäß Leistungsbeschreibung.

2.0.2.16 Angabe von Maßstäben für Detailpläne

  Entsprechend Ausführungs- und Montageplanung.

2.0.2.17 Muster

  Entsprechend Leistungsbeschreibung.

2.0.2.18 Von den Normen abweichende Prüfanforderungen.

  Entfällt.

2.0.2.19 Erforderliche Messungen.

  Entsprechend Leistungsbeschreibung.

2.0.2.20 Art und Umfang der Einweisung.

  Entsprechend Leistungsbeschreibung.

2.0.2.21 Umfang der Dokumentation.

  Entsprechend Leistungsbeschreibung.

2.0.2.22 Instandhaltungsverträge während der Verjährungsfrist.

  Der Vertrag liegt den Vergabeunterlagen bei..

2.0.2.23 Instandhaltungsverträge nach Ablauf der
  Verjährungsfrist.

  Der unter 2.0.2.22 beschriebene Vertrag
  Vertrag verlängert sich automatisch sofern er nicht von
  einem der Vertragspartner gekündigt wird..

2.0.2.24 Vorgaben aus Sachverständigen Gutachten

  Entfällt.

## Vorbemerkung gleichw.techn.Spezifikat
Soweit in der Leistungsbeschreibung auf Technische Spezifikationen, z. B. nationale Normen, mit denen Europäische Normen umgesetzt werden, europäische technische Zulassungen, gemeinsame technische Spezifikationen, internationale Normen, Bezug genommen wird, werden auch ohne den ausdrücklichen Zusatz: oder gleichwertig, immer gleichwertige Technische Spezifikationen in Bezug genommen.

Hinweis zur Ausführungshöhe / Einzukalkulierende Hilfsmittel
Die lichte Raumhöhe bzw. Ausführungshöhe beträgt im Hauptgebäude ca. 3,45 m und im Nebengebäude ca. 4,00 m. Der Auftragnehmer hat diese Ausführungshöhe bei der Kalkulation sämtlicher Leistungen des Gewerks Elektrische Anlagen zu berücksichtigen.
Alle zur ordnungsgemäßen, sicheren und vollständigen Ausführung der Arbeiten erforderlichen Hilfsmittel, insbesondere Leitern, Arbeitsbühnen, Kleingerüste, Fahrgerüste, Hubarbeitsbühnen oder sonstige Montagehilfen, sind vom Auftragnehmer eigenverantwortlich vorzusehen und in die Einheitspreise einzukalkulieren, soweit sie zur Ausführung der ausgeschriebenen Leistungen erforderlich sind.
Eine gesonderte Vergütung für derartige Hilfsmittel erfolgt nicht, sofern im Leistungsverzeichnis hierfür keine gesonderte Position ausgewiesen ist. Die einschlägigen Vorschriften zur Arbeitssicherheit, insbesondere die Vorgaben der DGUV und der Baustellenverordnung, sind einzuhalten.

## 26E30346 4400 Elektrische Anlagen
Datum: 12.10.2026

### Bereich 01 Blitzschutz- und Erdungsanlagen

#### Abschnitt 01.01 4469 Überspannungsschutzgeräte

*Hinweis: Überspannungsschutz*

**01.01.0010 Überspannungsschutzgerät Typ1/2/3 Reiheneinbau 400VAC Nennableitstoßstrom 20kA/Leiter TN-S-System 50kA/Pol 20kA N-PE Schutzpegel 1,5kV**
STLB-Bau 2026-04 050
Überspannungsschutzgerät DIN EN 61643-11 (VDE 0675-6-11), leckstromfrei, Typ 1, 2 und 3, Einbauort in Verteilungsstromkreisen, Komplettbauweise, als Reiheneinbaugerät, Maße DIN 43880, mit Funktionsanzeige und potentialfreiem Kontakt für Fernanzeige, Bemessungsbetriebsspannung 400 V AC, Nennableitstoßstrom (8/20) je Leiter mind. 20 kA, für TN-S-System mit Schutzschaltung DIN VDE 0100-534, Blitzstoßstrom (10/350) mind. 50 kA je Pol, Blitzstoßstrom (10/350) zwischen N und PE mind. 20 kA, Folgestromlöschfähigkeit mind. 50 kA effektiv, Schutzpegel max. 1,5 kV,
Hersteller und Typ 'Dehn, DV M2 TNS 255 FM'
.
Menge: 13,000 St
Leistungsbereichkatalog: 050
Kostengruppe DIN 276 2018-12: 446

**01.01.0020 Überspannungsschutzgerät Typ1/2 REG 400VAC Nennableitstrom 20kA/Leiter TN-S-System 50kA/Pol 20kA N-PE Schutzpegel 1,5kV**
STLB-Bau 2026-04 050
Überspannungsschutzgerät DIN EN 61643-11 (VDE 0675-6-11), leckstromfrei, Typ 1 und 2, Einbauort in Verteilungsstromkreisen, Komplettbauweise, als Reiheneinbaugerät, Maße DIN 43880, mit Funktionsanzeige und potentialfreiem Kontakt für Fernanzeige, Bemessungsbetriebsspannung 400 V AC, Nennableitstoßstrom (8/20) je Leiter mind. 20 kA, für TN-S-System mit Schutzschaltung DIN VDE 0100-534, Blitzstoßstrom (10/350) mind. 50 kA je Pol, Blitzstoßstrom (10/350) zwischen N und PE mind. 20 kA, Folgestromlöschfähigkeit mind. 25 kA effektiv, Schutzpegel max. 1,5 kV,
Hersteller und Typ 'Dehn, DSH TNS 255 FM'
.
Menge: 5,000 St
Leistungsbereichkatalog: 050
Kostengruppe DIN 276 2018-12: 446

**01.01.0030 Überspannungsschutzgerät Typ2 REG 400VAC Nennableitstrom 20kA/Leiter TN-S-System Schutzpegel 1,5kV**
STLB-Bau 2026-04 050
Überspannungsschutzgerät DIN EN 61643-11 (VDE 0675-6-11), leckstromfrei, Typ 2, Einbauort in Verteilungsstromkreisen, Komplettbauweise, als Reiheneinbaugerät, Maße DIN 43880, mit Funktionsanzeige und potentialfreiem Kontakt für Fernanzeige, Bemessungsbetriebsspannung 400 V AC, Nennableitstoßstrom (8/20) je Leiter mind. 20 kA, für TN-S-System mit Schutzschaltung DIN VDE 0100-534, Schutzpegel max. 1,5 kV,
Hersteller und Typ 'Dehn, DG MP TNS ACI 275 FM'
.
Menge: 70,000 St
Leistungsbereichkatalog: 050
Kostengruppe DIN 276 2018-12: 446

**01.01.0040 Überspannungsschutzgerät Typ2 REG 230VAC Nennableitstrom 20kA/Leiter TN-S-System Schutzpegel 1,5kV**
STLB-Bau 2026-04 050
Überspannungsschutzgerät DIN EN 61643-11 (VDE 0675-6-11), leckstromfrei, Typ 2, Einbauort in Verteilungsstromkreisen, Komplettbauweise, als Reiheneinbaugerät, Maße DIN 43880, mit Funktionsanzeige und potentialfreiem Kontakt für Fernanzeige, Bemessungsbetriebsspannung 230 V AC, Nennableitstoßstrom (8/20) je Leiter mind. 20 kA, für TN-S-System mit Schutzschaltung DIN VDE 0100-534, Schutzpegel max. 1,5 kV,
Hersteller und Typ 'Dehn, DG M TN 275 FM'
.
Menge: 4,000 St
Leistungsbereichkatalog: 050
Kostengruppe DIN 276 2018-12: 446

**01.01.0050 Überspannungsschutzgerät Typ2 REG 230VAC Nennableitstrom 10kA/Leiter TN-S-System Schutzpegel 1,5kV**
STLB-Bau 2026-04 050
Überspannungsschutzgerät DIN EN 61643-11 (VDE 0675-6-11), leckstromfrei, Typ 2, Einbauort in Verteilungsstromkreisen, Komplettbauweise, als Reiheneinbaugerät, Maße DIN 43880, mit Funktionsanzeige und potentialfreiem Kontakt für Fernanzeige, Bemessungsbetriebsspannung 230 V AC, Nennableitstoßstrom (8/20) je Leiter mind. 10 kA, für TN-S-System mit Schutzschaltung DIN VDE 0100-534, Schutzpegel max. 1,5 kV,
Hersteller und Typ 'Dehn, DG SE DC 242 FM'
.
Menge: 4,000 St
Leistungsbereichkatalog: 050
Kostengruppe DIN 276 2018-12: 446

**01.01.0060 Überspannungsschutzgerät Typ1 REG 230VAC Nennableitstrom 10kA/Leiter TN-S-System 25kA/Pol 20kA N-PE Schutzpegel 2,5kV**
STLB-Bau 2026-04 050
Überspannungsschutzgerät DIN EN 61643-11 (VDE 0675-6-11), leckstromfrei, Typ 1, Einbauort in Verteilungsstromkreisen, Komplettbauweise, als Reiheneinbaugerät, Maße DIN 43880, mit Funktionsanzeige und potentialfreiem Kontakt für Fernanzeige, Bemessungsbetriebsspannung 230 V AC, Nennableitstoßstrom (8/20) je Leiter mind. 10 kA, für TN-S-System mit Schutzschaltung DIN VDE 0100-534, Blitzstoßstrom (10/350) mind. 25 kA je Pol, Blitzstoßstrom (10/350) zwischen N und PE mind. 20 kA, Folgestromlöschfähigkeit mind. 10 kA effektiv, Schutzpegel max. 2,5 kV,
Hersteller und Typ 'Dehn, DSE M 1 242 FM'
.
Menge: 6,000 St
Leistungsbereichkatalog: 050
Kostengruppe DIN 276 2018-12: 446

**01.01.0070 Überspannungsschutzgerät Typ2/3 REG 230/400VAC Nennableitstrom 10kA/Leiter TN-S-System 12,5kA/Pol 30kA N-PE Schutzpegel 1,5kV**
STLB-Bau 2026-04 050
Überspannungsschutzgerät DIN EN 61643-11 (VDE 0675-6-11), Typ 2 und 3, Einbauort im Betriebsmittel, Komplettbauweise, als Reiheneinbaugerät, Maße DIN 43880, mit Funktionsanzeige und potentialfreiem Kontakt für Fernanzeige, Bemessungsbetriebsspannung 230/400 V AC, Nennableitstoßstrom (8/20) je Leiter mind. 10 kA, für TN-S-System mit Schutzschaltung DIN VDE 0100-534, Blitzstoßstrom (10/350) mind. 12,5 kA je Pol, Blitzstoßstrom (10/350) zwischen N und PE mind. 30 kA, Folgestromlöschfähigkeit mind. 10 kA effektiv, Schutzpegel max. 1,5 kV,
Hersteller und Typ 'Dehn, DCOR 3P TT 275 FM'
.
Menge: 3,000 St
Leistungsbereichkatalog: 050
Kostengruppe DIN 276 2018-12: 446

**01.01.0080 Aufbaugehäuse**
STLB-Bau 2026-04 050
Aufbaugehäuse aus Isolierstoff, plombierbar, mit durchsichtigem Deckel, für Einbau von Überspannungsschutzgeräten, Schutzart IP 54 DIN EN 60529 (VDE 0470-1), Länge 12 TE.
Menge: 17,000 St
Leistungsbereichkatalog: 050
Kostengruppe DIN 276 2018-12: 446

**01.01.0090 Überspannungsschutzgerät KNX-TP 1DA Überspannungsableiter C2 Nennableitstrom min.5kA je Leiter**
STLB-Bau 2026-04 050
Überspannungsschutzgerat für KNX-TP-Systeme, für 1 DA, Überspannungsableiter Kategorie C2 DIN EN 61643-21 (VDE 0845-3-1), Nennableitstoßstrom (8/20) je Leiter mind. 5 kA.
Menge: 8,000 St
Leistungsbereichkatalog: 050
Kostengruppe DIN 276 2018-12: 446

**01.01.0100 Überspannungsschutzgerät koaxial Blitzstrom-Überspannungsableiter Nennableitstrom 1kA/Leiter**
STLB-Bau 2026-04 050
Überspannungsschutzgerät für Koaxial-Leitungen, Blitzstrom- und Überspannungsableiter Kategorie D1 + C2 + C1 DIN EN 61643-21 (VDE 0845-3-1), erdbezogenes Potential, Nennableitstoßstrom (8/20) je Leiter mind. 1 kA, Blitzstoßstrom (10/350) je Leiter mind. 1 kA,
Übertragungsbereich bis '2.5'
  GHz,
Einfügungsdämpfung '2'
  dB, Wellenwiderstand 75 Ohm, mit F-Connector, Fernspeisung bis 24 V DC/2 A.
Menge: 4,000 St
Leistungsbereichkatalog: 050
Kostengruppe DIN 276 2018-12: 446

#### Abschnitt 01.02 4463 Potentialausgleich

**01.02.0010 Potentialausgleichsschiene Messing 7x2,5-25mm2/2x2,5-95mm2 Abdeck. 40x4mm**
STLB-Bau 2026-04 053
Potentialausgleichsschiene DIN VDE 0618-1 (VDE 0618-1), aus Messing, als Klemmschiene 10 mm x 10 mm, mit Kunststoffabdeckung, mit Anschluss für 7 x 2,5 bis 25 mm2, 2 x 2,5 bis 95 mm2 und ein Flachband bis 40 mm x 4 mm.
Menge: 45,000 St
Leistungsbereichkatalog: 053
Kostengruppe DIN 276 2018-12: 446

**01.02.0020 Potentialausgleichsschiene Stahl verz 7x2,5-25mm2 Abdeck. 30x3,5mm**
STLB-Bau 2026-04 053
Potentialausgleichsschiene DIN VDE 0618-1 (VDE 0618-1), aus verzinktem Stahl, mit Kunststoffabdeckung, mit Anschluss für 7 x 2,5 bis 25 mm2, ein Flachband bis 30 mm x 3,5 mm, und Massivrundleiter, Durchmesser 8 bis 10 mm.
Menge: 5,000 St
Leistungsbereichkatalog: 053
Kostengruppe DIN 276 2018-12: 446

**01.02.0030 Anschlussfahnen bis 1,5 m verlegten**
Anschlussfahnen bis 1,5 m des verlegten Fundamenterders bis zur Potentialausgleichsschiene verlegen, Anschluss und Beistellen der notwendigen Bandstahlhalter
Menge: 12,000 St
Kostengruppe DIN 276 2018-12: 446

**01.02.0040 Erdungsbandrohrschelle Stahl niro 1x2,5mm2-2x16mm2 Durchm. bis 40mm**
*** Bezugsbeschreibung
STLB-Bau 2026-04 053
Erdungsbandrohrschelle aus nichtrostendem Stahl, mit Anschlussmöglichkeit für einen Leiter 2,5 mm2 bis 2 Leiter 16 mm2, für Rohrdurchmesser bis 40 mm.
Menge: 8,000 St
Leistungsbereichkatalog: 053
Kostengruppe DIN 276 2018-12: 446

**01.02.0050 Erdungsbandrohrschelle Stahl niro 1x2,5mm2-2x16mm2 Durchm. bis 40mm - für Rohrdurchmesser bis 100 mm**
*** wie Position 01.02.0040
STLB-Bau 2026-04 053
für Rohrdurchmesser bis 100 mm
Menge: 6,000 St
Leistungsbereichkatalog: 053
Kostengruppe DIN 276 2018-12: 446

**01.02.0060 Erdungsbandrohrschelle Stahl niro 1x2,5mm2-2x16mm2 Durchm. bis 100mm**
STLB-Bau 2026-04 053
Erdungsbandrohrschelle aus nichtrostendem Stahl, mit Anschlussmöglichkeit für einen Leiter 2,5 mm2 bis 2 Leiter 16 mm2, für Rohrdurchmesser bis 100 mm.
Menge: 8,000 St
Leistungsbereichkatalog: 053
Kostengruppe DIN 276 2018-12: 446

### Bereich 02 Kabel und Leitungen

#### Abschnitt 02.01 Installationleitungen

*Hinweis: Leitungen in gemischter Verlegung*
Verlegeart: in offenen Kanälen / Kabelbahnen / Kabelrinnen, in Sammelhalterungen und in Schutzrohren, im Hohlraum einer Trockenbau- / Ständer- / Montagewand

**02.01.0010 Installationsltg NYM-J 1x6**
STLB-Bau 2026-04 053
Installationsleitung DIN VDE 0250-204 (VDE 0250-204) NYM-J 1 x 6, Cu-Zahl 58.
Menge: 280,000 m
Leistungsbereichkatalog: 053
Kostengruppe DIN 276 2018-12: 444

**02.01.0020 Installationsltg NYM-J 1x10**
STLB-Bau 2026-04 053
Installationsleitung DIN VDE 0250-204 (VDE 0250-204) NYM-J 1 x 10, Cu-Zahl 96.
Menge: 390,000 m
Leistungsbereichkatalog: 053
Kostengruppe DIN 276 2018-12: 444

**02.01.0030 Installationsltg NYM-J 1x16**
STLB-Bau 2026-04 053
Installationsleitung DIN VDE 0250-204 (VDE 0250-204) NYM-J 1 x 16, Cu-Zahl 154.
Menge: 240,000 m
Leistungsbereichkatalog: 053
Kostengruppe DIN 276 2018-12: 444

**02.01.0040 Installationsltg NYM-J 3x1,5**
STLB-Bau 2026-04 053
Installationsleitung DIN VDE 0250-204 (VDE 0250-204) NYM-J 3 x 1,5, Cu-Zahl 43.
Menge: 6200,000 m
Leistungsbereichkatalog: 053
Kostengruppe DIN 276 2018-12: 444

**02.01.0050 Installationsltg NYM-J 3x2,5**
STLB-Bau 2026-04 053
Installationsleitung DIN VDE 0250-204 (VDE 0250-204) NYM-J 3 x 2,5, Cu-Zahl 72.
Menge: 8900,000 m
Leistungsbereichkatalog: 053
Kostengruppe DIN 276 2018-12: 444

**02.01.0060 Installationsltg NYM-J 3x4**
STLB-Bau 2026-04 053
Installationsleitung DIN VDE 0250-204 (VDE 0250-204) NYM-J 3 x 4, Cu-Zahl 115.
Menge: 2500,000 m
Leistungsbereichkatalog: 053
Kostengruppe DIN 276 2018-12: 444

**02.01.0070 Installationsltg NYM-J 3x6**
STLB-Bau 2026-04 053
Installationsleitung DIN VDE 0250-204 (VDE 0250-204) NYM-J 3 x 6, Cu-Zahl 173.
Menge: 60,000 m
Leistungsbereichkatalog: 053
Kostengruppe DIN 276 2018-12: 444

**02.01.0080 Installationsltg NYM-J 5x1,5**
STLB-Bau 2026-04 053
Installationsleitung DIN VDE 0250-204 (VDE 0250-204) NYM-J 5 x 1,5, Cu-Zahl 72.
Menge: 2000,000 m
Leistungsbereichkatalog: 053
Kostengruppe DIN 276 2018-12: 444

**02.01.0090 Installationsltg NYM-J 5x2,5**
STLB-Bau 2026-04 053
Installationsleitung DIN VDE 0250-204 (VDE 0250-204) NYM-J 5 x 2,5, Cu-Zahl 120.
Menge: 4500,000 m
Leistungsbereichkatalog: 053
Kostengruppe DIN 276 2018-12: 444

**02.01.0100 Installationsltg NYM-J 5x4**
STLB-Bau 2026-04 053
Installationsleitung DIN VDE 0250-204 (VDE 0250-204) NYM-J 5 x 4, Cu-Zahl 192.
Menge: 650,000 m
Leistungsbereichkatalog: 053
Kostengruppe DIN 276 2018-12: 444

**02.01.0110 Installationsltg NYM-J 5x6**
STLB-Bau 2026-04 053
Installationsleitung DIN VDE 0250-204 (VDE 0250-204) NYM-J 5 x 6, Cu-Zahl 288.
Menge: 150,000 m
Leistungsbereichkatalog: 053
Kostengruppe DIN 276 2018-12: 444

**02.01.0120 Installationsltg NYM-J 7x1,5**
STLB-Bau 2026-04 053
Installationsleitung DIN VDE 0250-204 (VDE 0250-204) NYM-J 7 x 1,5, Cu-Zahl 101.
Menge: 350,000 m
Leistungsbereichkatalog: 053
Kostengruppe DIN 276 2018-12: 444

**02.01.0130 Installationsltg NYM-J 12x1,5**
STLB-Bau 2026-04 053
Installationsleitung DIN VDE 0250-204 (VDE 0250-204) NYM-J 12 x 1,5, Cu-Zahl 173.
Menge: 100,000 m
Leistungsbereichkatalog: 053
Kostengruppe DIN 276 2018-12: 444

*Hinweis: Leitungen u. P.*

**02.01.0140 Installationsltg NYM-J 3x1,5 UP Fräsen**
STLB-Bau 2026-04 053
Installationsleitung DIN VDE 0250-204 (VDE 0250-204) NYM-J 3 x 1,5, Cu-Zahl 43, unter Putz, einschl. Fräsen in Mauerwerk.
Menge: 300,000 m
Leistungsbereichkatalog: 053
Kostengruppe DIN 276 2018-12: 444

**02.01.0150 Installationsltg NYM-J 3x1,5 UP Fräsen_Beton**
STLB-Bau 2026-04 053
Installationsleitung DIN VDE 0250-204 (VDE 0250-204) NYM-J 3 x 1,5, Cu-Zahl 43, unter Putz, einschl. Fräsen in Beton.
Menge: 40,000 m
Leistungsbereichkatalog: 053
Kostengruppe DIN 276 2018-12: 444

**02.01.0160 Installationsltg NYM-J 3x2,5 UP Fräsen**
STLB-Bau 2026-04 053
Installationsleitung DIN VDE 0250-204 (VDE 0250-204) NYM-J 3 x 2,5, Cu-Zahl 72, unter Putz, einschl. Fräsen in Mauerwerk.
Menge: 300,000 m
Leistungsbereichkatalog: 053
Kostengruppe DIN 276 2018-12: 444

**02.01.0170 Installationsltg NYM-J 3x2,5 UP Fräsen_Beton**
STLB-Bau 2026-04 053
Installationsleitung DIN VDE 0250-204 (VDE 0250-204) NYM-J 3 x 2,5, Cu-Zahl 72, unter Putz, einschl. Fräsen in Beton.
Menge: 80,000 m
Leistungsbereichkatalog: 053
Kostengruppe DIN 276 2018-12: 444

**02.01.0180 Installationsltg NYM-J 5x1,5 UP Fräsen**
STLB-Bau 2026-04 053
Installationsleitung DIN VDE 0250-204 (VDE 0250-204) NYM-J 5 x 1,5, Cu-Zahl 72, unter Putz, einschl. Fräsen in Mauerwerk.
Menge: 250,000 m
Leistungsbereichkatalog: 053
Kostengruppe DIN 276 2018-12: 444

**02.01.0190 Installationsltg NYM-J 5x2,5 UP Fräsen**
STLB-Bau 2026-04 053
Installationsleitung DIN VDE 0250-204 (VDE 0250-204) NYM-J 5 x 2,5, Cu-Zahl 120, unter Putz, einschl. Fräsen in Mauerwerk.
Menge: 50,000 m
Leistungsbereichkatalog: 053
Kostengruppe DIN 276 2018-12: 444

*Hinweis: Leitungen in Sammelhalterungen*

**02.01.0200 Installationsltg NYM-J 1x6 oberhalb Zwischendecke**
STLB-Bau 2026-04 053
Installationsleitung DIN VDE 0250-204 (VDE 0250-204) NYM-J 1 x 6, Cu-Zahl 58, oberhalb Zwischendecke, mit Befestigung gemäß bauaufsichtlicher Zulassung.
Menge: 150,000 m
Leistungsbereichkatalog: 053
Kostengruppe DIN 276 2018-12: 444

**02.01.0210 Installationsltg NYM-J 1x10 oberhalb Zwischendecke**
STLB-Bau 2026-04 053
Installationsleitung DIN VDE 0250-204 (VDE 0250-204) NYM-J 1 x 10, Cu-Zahl 96, oberhalb Zwischendecke, mit Befestigung gemäß bauaufsichtlicher Zulassung.
Menge: 140,000 m
Leistungsbereichkatalog: 053
Kostengruppe DIN 276 2018-12: 444

**02.01.0220 Installationsltg NYM-J 1x16 oberhalb Zwischendecke**
STLB-Bau 2026-04 053
Installationsleitung DIN VDE 0250-204 (VDE 0250-204) NYM-J 1 x 16, Cu-Zahl 154, oberhalb Zwischendecke, mit Befestigung gemäß bauaufsichtlicher Zulassung.
Menge: 140,000 m
Leistungsbereichkatalog: 053
Kostengruppe DIN 276 2018-12: 444

**02.01.0230 Installationsltg NYM-J 3x1,5 oberhalb Zwischendecke**
STLB-Bau 2026-04 053
Installationsleitung DIN VDE 0250-204 (VDE 0250-204) NYM-J 3 x 1,5, Cu-Zahl 43, oberhalb Zwischendecke, mit Befestigung gemäß bauaufsichtlicher Zulassung.
Menge: 2800,000 m
Leistungsbereichkatalog: 053
Kostengruppe DIN 276 2018-12: 444

**02.01.0240 Installationsltg NYM-J 3x2,5 oberhalb Zwischendecke**
STLB-Bau 2026-04 053
Installationsleitung DIN VDE 0250-204 (VDE 0250-204) NYM-J 3 x 2,5, Cu-Zahl 72, oberhalb Zwischendecke, mit Befestigung gemäß bauaufsichtlicher Zulassung.
Menge: 4800,000 m
Leistungsbereichkatalog: 053
Kostengruppe DIN 276 2018-12: 444

**02.01.0250 Installationsltg NYM-J 3x4 oberhalb Zwischendecke**
STLB-Bau 2026-04 053
Installationsleitung DIN VDE 0250-204 (VDE 0250-204) NYM-J 3 x 4, Cu-Zahl 115, oberhalb Zwischendecke, mit Befestigung gemäß bauaufsichtlicher Zulassung.
Menge: 800,000 m
Leistungsbereichkatalog: 053
Kostengruppe DIN 276 2018-12: 444

**02.01.0260 Installationsltg NYM-J 3x6 oberhalb Zwischendecke**
STLB-Bau 2026-04 053
Installationsleitung DIN VDE 0250-204 (VDE 0250-204) NYM-J 3 x 6, Cu-Zahl 173, oberhalb Zwischendecke, mit Befestigung gemäß bauaufsichtlicher Zulassung.
Menge: 150,000 m
Leistungsbereichkatalog: 053
Kostengruppe DIN 276 2018-12: 444

**02.01.0270 Installationsltg NYM-J 5x1,5 oberhalb Zwischendecke**
STLB-Bau 2026-04 053
Installationsleitung DIN VDE 0250-204 (VDE 0250-204) NYM-J 5 x 1,5, Cu-Zahl 72, oberhalb Zwischendecke, mit Befestigung gemäß bauaufsichtlicher Zulassung.
Menge: 2000,000 m
Leistungsbereichkatalog: 053
Kostengruppe DIN 276 2018-12: 444

**02.01.0280 Installationsltg NYM-J 5x2,5 oberhalb Zwischendecke**
STLB-Bau 2026-04 053
Installationsleitung DIN VDE 0250-204 (VDE 0250-204) NYM-J 5 x 2,5, Cu-Zahl 120, oberhalb Zwischendecke, mit Befestigung gemäß bauaufsichtlicher Zulassung.
Menge: 3000,000 m
Leistungsbereichkatalog: 053
Kostengruppe DIN 276 2018-12: 444

**02.01.0290 Installationsltg NYM-J 5x4 oberhalb Zwischendecke**
STLB-Bau 2026-04 053
Installationsleitung DIN VDE 0250-204 (VDE 0250-204) NYM-J 5 x 4, Cu-Zahl 192, oberhalb Zwischendecke, mit Befestigung gemäß bauaufsichtlicher Zulassung.
Menge: 250,000 m
Leistungsbereichkatalog: 053
Kostengruppe DIN 276 2018-12: 444

**02.01.0300 Installationsltg NYM-J 5x6 oberhalb Zwischendecke**
STLB-Bau 2026-04 053
Installationsleitung DIN VDE 0250-204 (VDE 0250-204) NYM-J 5 x 6, Cu-Zahl 288, oberhalb Zwischendecke, mit Befestigung gemäß bauaufsichtlicher Zulassung.
Menge: 150,000 m
Leistungsbereichkatalog: 053
Kostengruppe DIN 276 2018-12: 444

**02.01.0310 Installationsltg NYM-J 7x1,5 oberhalb Zwischendecke**
STLB-Bau 2026-04 053
Installationsleitung DIN VDE 0250-204 (VDE 0250-204) NYM-J 7 x 1,5, Cu-Zahl 101, oberhalb Zwischendecke, mit Befestigung gemäß bauaufsichtlicher Zulassung.
Menge: 120,000 m
Leistungsbereichkatalog: 053
Kostengruppe DIN 276 2018-12: 444

*Hinweis: Leitungen mit Bügelschelle*

**02.01.0320 Installationsltg NYM-J 1x6 Bügelschellen**
STLB-Bau 2026-04 053
Installationsleitung DIN VDE 0250-204 (VDE 0250-204) NYM-J 1 x 6, Cu-Zahl 58, mit Bügelschellen auf vorh. Ankerschienen oder Kabelleiter.
Menge: 30,000 m
Leistungsbereichkatalog: 053
Kostengruppe DIN 276 2018-12: 444

**02.01.0330 Installationsltg NYM-J 1x10 Bügelschellen**
STLB-Bau 2026-04 053
Installationsleitung DIN VDE 0250-204 (VDE 0250-204) NYM-J 1 x 10, Cu-Zahl 96, mit Bügelschellen auf vorh. Ankerschienen oder Kabelleiter.
Menge: 40,000 m
Leistungsbereichkatalog: 053
Kostengruppe DIN 276 2018-12: 444

**02.01.0340 Installationsltg NYM-J 1x16 Bügelschellen**
STLB-Bau 2026-04 053
Installationsleitung DIN VDE 0250-204 (VDE 0250-204) NYM-J 1 x 16, Cu-Zahl 154, mit Bügelschellen auf vorh. Ankerschienen oder Kabelleiter.
Menge: 45,000 m
Leistungsbereichkatalog: 053
Kostengruppe DIN 276 2018-12: 444

**02.01.0350 Installationsltg NYM-J 3x1,5 Bügelschellen**
STLB-Bau 2026-04 053
Installationsleitung DIN VDE 0250-204 (VDE 0250-204) NYM-J 3 x 1,5, Cu-Zahl 43, mit Bügelschellen auf vorh. Ankerschienen oder Kabelleiter.
Menge: 350,000 m
Leistungsbereichkatalog: 053
Kostengruppe DIN 276 2018-12: 444

**02.01.0360 Installationsltg NYM-J 3x2,5 Bügelschellen**
STLB-Bau 2026-04 053
Installationsleitung DIN VDE 0250-204 (VDE 0250-204) NYM-J 3 x 2,5, Cu-Zahl 72, mit Bügelschellen auf vorh. Ankerschienen oder Kabelleiter.
Menge: 600,000 m
Leistungsbereichkatalog: 053
Kostengruppe DIN 276 2018-12: 444

**02.01.0370 Installationsltg NYM-J 3x4 Bügelschellen**
STLB-Bau 2026-04 053
Installationsleitung DIN VDE 0250-204 (VDE 0250-204) NYM-J 3 x 4, Cu-Zahl 115, mit Bügelschellen auf vorh. Ankerschienen oder Kabelleiter.
Menge: 210,000 m
Leistungsbereichkatalog: 053
Kostengruppe DIN 276 2018-12: 444

**02.01.0380 Installationsltg NYM-J 3x6 Bügelschellen**
STLB-Bau 2026-04 053
Installationsleitung DIN VDE 0250-204 (VDE 0250-204) NYM-J 3 x 6, Cu-Zahl 173, mit Bügelschellen auf vorh. Ankerschienen oder Kabelleiter.
Menge: 40,000 m
Leistungsbereichkatalog: 053
Kostengruppe DIN 276 2018-12: 444

**02.01.0390 Installationsltg NYM-J 5x1,5 Bügelschellen**
STLB-Bau 2026-04 053
Installationsleitung DIN VDE 0250-204 (VDE 0250-204) NYM-J 5 x 1,5, Cu-Zahl 72, mit Bügelschellen auf vorh. Ankerschienen oder Kabelleiter.
Menge: 350,000 m
Leistungsbereichkatalog: 053
Kostengruppe DIN 276 2018-12: 444

**02.01.0400 Installationsltg NYM-J 5x2,5 Bügelschellen**
STLB-Bau 2026-04 053
Installationsleitung DIN VDE 0250-204 (VDE 0250-204) NYM-J 5 x 2,5, Cu-Zahl 120, mit Bügelschellen auf vorh. Ankerschienen oder Kabelleiter.
Menge: 900,000 m
Leistungsbereichkatalog: 053
Kostengruppe DIN 276 2018-12: 444

**02.01.0410 Installationsltg NYM-J 5x4 Bügelschellen**
STLB-Bau 2026-04 053
Installationsleitung DIN VDE 0250-204 (VDE 0250-204) NYM-J 5 x 4, Cu-Zahl 192, mit Bügelschellen auf vorh. Ankerschienen oder Kabelleiter.
Menge: 60,000 m
Leistungsbereichkatalog: 053
Kostengruppe DIN 276 2018-12: 444

**02.01.0420 Installationsltg NYM-J 5x6 Bügelschellen**
STLB-Bau 2026-04 053
Installationsleitung DIN VDE 0250-204 (VDE 0250-204) NYM-J 5 x 6, Cu-Zahl 288, mit Bügelschellen auf vorh. Ankerschienen oder Kabelleiter.
Menge: 30,000 m
Leistungsbereichkatalog: 053
Kostengruppe DIN 276 2018-12: 444

*Hinweis: Leitungen an Stahlkonstruktion*

**02.01.0430 Installationsltg NYM-J 3x1,5 Stahlkonstruktion Trägerklammern**
STLB-Bau 2026-04 053
Installationsleitung DIN VDE 0250-204 (VDE 0250-204) NYM-J 3 x 1,5, Cu-Zahl 43, an Stahlkonstruktion mit Trägerklammern.
Menge: 210,000 m
Leistungsbereichkatalog: 053
Kostengruppe DIN 276 2018-12: 444

**02.01.0440 Installationsltg NYM-J 3x2,5 Stahlkonstruktion Trägerklammern**
STLB-Bau 2026-04 053
Installationsleitung DIN VDE 0250-204 (VDE 0250-204) NYM-J 3 x 2,5, Cu-Zahl 72, an Stahlkonstruktion mit Trägerklammern.
Menge: 140,000 m
Leistungsbereichkatalog: 053
Kostengruppe DIN 276 2018-12: 444

**02.01.0450 Installationsltg NYM-J 3x4 Stahlkonstruktion Trägerklammern**
STLB-Bau 2026-04 053
Installationsleitung DIN VDE 0250-204 (VDE 0250-204) NYM-J 3 x 4, Cu-Zahl 115, an Stahlkonstruktion mit Trägerklammern.
Menge: 30,000 m
Leistungsbereichkatalog: 053
Kostengruppe DIN 276 2018-12: 444

**02.01.0460 Installationsltg NYM-J 3x6 Stahlkonstruktion Trägerklammern**
STLB-Bau 2026-04 053
Installationsleitung DIN VDE 0250-204 (VDE 0250-204) NYM-J 3 x 6, Cu-Zahl 173, an Stahlkonstruktion mit Trägerklammern.
Menge: 70,000 m
Leistungsbereichkatalog: 053
Kostengruppe DIN 276 2018-12: 444

**02.01.0470 Installationsltg NYM-J 5x1,5 Stahlkonstruktion Trägerklammern**
STLB-Bau 2026-04 053
Installationsleitung DIN VDE 0250-204 (VDE 0250-204) NYM-J 5 x 1,5, Cu-Zahl 72, an Stahlkonstruktion mit Trägerklammern.
Menge: 140,000 m
Leistungsbereichkatalog: 053
Kostengruppe DIN 276 2018-12: 444

**02.01.0480 Installationsltg NYM-J 5x2,5 Stahlkonstruktion Trägerklammern**
STLB-Bau 2026-04 053
Installationsleitung DIN VDE 0250-204 (VDE 0250-204) NYM-J 5 x 2,5, Cu-Zahl 120, an Stahlkonstruktion mit Trägerklammern.
Menge: 310,000 m
Leistungsbereichkatalog: 053
Kostengruppe DIN 276 2018-12: 444

**02.01.0490 Installationsltg NYM-J 7x1,5 Stahlkonstruktion Trägerklammern**
STLB-Bau 2026-04 053
Installationsleitung DIN VDE 0250-204 (VDE 0250-204) NYM-J 7 x 1,5, Cu-Zahl 101, an Stahlkonstruktion mit Trägerklammern.
Menge: 40,000 m
Leistungsbereichkatalog: 053
Kostengruppe DIN 276 2018-12: 444

*Hinweis: Betoninstallation*

**02.01.0500 Kabel NI2XY-J 3x1,5RE Beton**
*** Bezugsbeschreibung
STLB-Bau 2026-04 053
Kabel DIN VDE 0262 (VDE 0262) NI2XY-J 3 x 1,5 RE, Cu-Zahl 43, direkte Einbettung in Beton.
Menge: 500,000 m
Leistungsbereichkatalog: 053
Kostengruppe DIN 276 2018-12: 444

**02.01.0510 Kabel NI2XY-J 3x2,5RE Beton**
*** wie Position 02.01.0500
STLB-Bau 2026-04 053
3 x 2,5 RE
Cu-Zahl 72
Menge: 210,000 m
Leistungsbereichkatalog: 053
Kostengruppe DIN 276 2018-12: 444

**02.01.0520 Kabel NI2XY-J 5x1,5RE Beton**
*** wie Position 02.01.0500
STLB-Bau 2026-04 053
5 x 1,5 RE
Cu-Zahl 72
Menge: 350,000 m
Leistungsbereichkatalog: 053
Kostengruppe DIN 276 2018-12: 444

**02.01.0530 Kabel NI2XY-J 5x2,5RE Beton**
*** wie Position 02.01.0500
STLB-Bau 2026-04 053
5 x 2,5 RE
Cu-Zahl 120
Menge: 300,000 m
Leistungsbereichkatalog: 053
Kostengruppe DIN 276 2018-12: 444

**02.01.0540 PVC-Steuerleitung YSLYCY-JZ 4G1,5 mit Befestigung gemäß bauaufsichtlicher Zulassung.**
*** Bezugsbeschreibung
STLB-Bau 2026-04 053
Steuerleitung DIN EN 50525-2-51 (VDE 0285-525-2-51) YSLYCY-JZ 4 G 1,5, Cu-Zahl 99, mit Befestigung gemäß bauaufsichtlicher Zulassung.
Menge: 60,000 m
Leistungsbereichkatalog: 053
Kostengruppe DIN 276 2018-12: 444

**02.01.0550 PVC-Steuerleitung YSLYCY-JZ 4x1,5 auf vorh. Kabelrinnen oder in offene Kanäle**
*** wie Position 02.01.0540
STLB-Bau 2026-04 053
4 x 1,5
auf vorh. Kabelrinnen oder in offene Kanäle
Menge: 80,000 m
Leistungsbereichkatalog: 053
Kostengruppe DIN 276 2018-12: 444

**02.01.0560 Steuerleitung YSLYCY-JZ 4x2,5 Befestigung gemäß bauaufsichtlicher Zulassung.**
*** Bezugsbeschreibung
STLB-Bau 2026-04 053
Steuerleitung DIN EN 50525-2-51 (VDE 0285-525-2-51) YSLYCY-JZ 4 x 2,5, Cu-Zahl 148, mit Befestigung gemäß bauaufsichtlicher Zulassung.
Menge: 60,000 m
Leistungsbereichkatalog: 053
Kostengruppe DIN 276 2018-12: 444

**02.01.0570 Wie vor, jedoch auf vorh. Kabelrinnen oder in offene Kanäle;**
*** wie Position 02.01.0560
STLB-Bau 2026-04 053
auf vorh. Kabelrinnen oder in offene Kanäle
Menge: 80,000 m
Leistungsbereichkatalog: 053
Kostengruppe DIN 276 2018-12: 444

*Hinweis: Funktionserhalt*

**02.01.0580 Kabel halogenfrei NHXH-JFE180 3x1,5RE vorh.Kabelrinne/Kanal E30 Funktionserhalt - klasse E 30 DIN 4102-12, mit Funktionserhalt.**
*** Bezugsbeschreibung
STLB-Bau 2026-04 053
Halogenfreies Kabel DIN VDE 0266 (VDE 0266) NHXH-J FE 180 3 x 1,5 RE, Cu-Zahl 43, auf vorh. Kabelrinnen oder in offene Kanäle, Feuerwiderstandsklasse E 30 DIN 4102-12, mit Funktionserhalt.
Menge: 100,000 m
Leistungsbereichkatalog: 053
Kostengruppe DIN 276 2018-12: 444

**02.01.0590 Kabel halogenfrei NHXH-JFE180 3x1,5RE vorh.Kabelrinne/Kanal E30 Funktionserhalt - oberhalb Zwischendecke, bauaufs. zugel.**
*** wie Position 02.01.0580
STLB-Bau 2026-04 053
oberhalb Zwischendecke, mit Befestigung gemäß bauaufsichtlicher Zulassung
Menge: 140,000 m
Leistungsbereichkatalog: 053
Kostengruppe DIN 276 2018-12: 444

**02.01.0600 Kabel halogenfrei NHXH-JFE180 3x2,5RE vorh.Kabelrinne/Kanal E30 Funktionserhalt - klasse E 30 DIN 4102-12, mit Funktionserhalt.**
*** Bezugsbeschreibung
STLB-Bau 2026-04 053
Halogenfreies Kabel DIN VDE 0266 (VDE 0266) NHXH-J FE 180 3 x 2,5 RE, Cu-Zahl 72, auf vorh. Kabelrinnen oder in offene Kanäle, Feuerwiderstandsklasse E 30 DIN 4102-12, mit Funktionserhalt.
Menge: 800,000 m
Leistungsbereichkatalog: 053
Kostengruppe DIN 276 2018-12: 444

**02.01.0610 Kabel halogenfrei NHXH-JFE180 3x2,5RE vorh.Kabelrinne/Kanal E30 Funktionserhalt - oberhalb Zwischendecke, bauaufs. zugel.**
*** wie Position 02.01.0600
STLB-Bau 2026-04 053
oberhalb Zwischendecke, mit Befestigung gemäß bauaufsichtlicher Zulassung
Menge: 960,000 m
Leistungsbereichkatalog: 053
Kostengruppe DIN 276 2018-12: 444

**02.01.0620 Kabel halogenfrei NHXCHFE180 4x10RE/10 vorh.Kabelrinne/Kanal E30 Funktionserhalt - klasse E 30 DIN 4102-12, mit Funktionserhalt.**
*** Bezugsbeschreibung
STLB-Bau 2026-04 053
Halogenfreies Kabel DIN VDE 0266 (VDE 0266) NHXCH FE 180 4 x 10 RE/10, Cu-Zahl 504, auf vorh. Kabelrinnen oder in offene Kanäle, Feuerwiderstandsklasse E 30 DIN 4102-12, mit Funktionserhalt.
Menge: 25,000 m
Leistungsbereichkatalog: 053
Kostengruppe DIN 276 2018-12: 444

**02.01.0630 Kabel halogenfrei NHXCHFE180 4x10RE/10 vorh.Kabelrinne/Kanal E30 Funktionserhalt - bauaufs. zugel. Befestigung**
*** wie Position 02.01.0620
STLB-Bau 2026-04 053
mit Befestigung gemäß bauaufsichtlicher Zulassung
Menge: 30,000 m
Leistungsbereichkatalog: 053
Kostengruppe DIN 276 2018-12: 444

#### Abschnitt 02.02 Energiekabel

*Hinweis: Kabel*

**02.02.0010 Kabel NYY-J 1x25RM Bügelschellen**
*** Bezugsbeschreibung
STLB-Bau 2026-04 053
Kabel DIN VDE 0276-603 (VDE 0276-603) NYY-J 1 x 25 RM, Cu-Zahl 240, mit Bügelschellen auf vorh. Ankerschienen oder Kabelleiter.
Menge: 40,000 m
Leistungsbereichkatalog: 053
Kostengruppe DIN 276 2018-12: 444

**02.02.0020 Kabel NYY-J 1x25RM - in vorh. Rohr/Unterflurkanal**
*** wie Position 02.02.0010
STLB-Bau 2026-04 053
in vorh. Rohre/Unterflurkanäle
Menge: 20,000 m
Leistungsbereichkatalog: 053
Kostengruppe DIN 276 2018-12: 444

**02.02.0030 Kabel NYY-J 1x25RM - auf Kabelrinne/in offenem Kanal**
*** wie Position 02.02.0010
STLB-Bau 2026-04 053
auf vorh. Kabelrinnen oder in offene Kanäle
Menge: 20,000 m
Leistungsbereichkatalog: 053
Kostengruppe DIN 276 2018-12: 444

**02.02.0040 Kabel NYY-J 1x25RM - bauaufs. zugel. Befestigung**
*** wie Position 02.02.0010
STLB-Bau 2026-04 053
mit Befestigung gemäß bauaufsichtlicher Zulassung
Menge: 10,000 m
Leistungsbereichkatalog: 053
Kostengruppe DIN 276 2018-12: 444

**02.02.0050 Kabel NYY-J 1x50RM Bügelschellen**
*** Bezugsbeschreibung
STLB-Bau 2026-04 053
Kabel DIN VDE 0276-603 (VDE 0276-603) NYY-J 1 x 50 RM, Cu-Zahl 480, mit Bügelschellen auf vorh. Ankerschienen oder Kabelleiter.
Menge: 10,000 m
Leistungsbereichkatalog: 053
Kostengruppe DIN 276 2018-12: 444

**02.02.0060 Kabel NYY-J 1x50RM - in vorh. Rohr/Unterflurkanal**
*** wie Position 02.02.0050
STLB-Bau 2026-04 053
in vorh. Rohre/Unterflurkanäle
Menge: 55,000 m
Leistungsbereichkatalog: 053
Kostengruppe DIN 276 2018-12: 444

**02.02.0070 Kabel NYY-J 1x50RM - auf Kabelrinne/in offenem Kanal**
*** wie Position 02.02.0050
STLB-Bau 2026-04 053
auf vorh. Kabelrinnen oder in offene Kanäle
Menge: 30,000 m
Leistungsbereichkatalog: 053
Kostengruppe DIN 276 2018-12: 444

**02.02.0080 Kabel NYY-J 1x50RM - bauaufs. zugel. Befestigung**
*** wie Position 02.02.0050
STLB-Bau 2026-04 053
mit Befestigung gemäß bauaufsichtlicher Zulassung
Menge: 20,000 m
Leistungsbereichkatalog: 053
Kostengruppe DIN 276 2018-12: 444

**02.02.0090 Kabel NYY-J 3x2,5RE Bügelschellen**
*** Bezugsbeschreibung
STLB-Bau 2026-04 053
Kabel DIN VDE 0276-603 (VDE 0276-603) NYY-J 3 x 2,5 RE, Cu-Zahl 72, mit Bügelschellen auf vorh. Ankerschienen oder Kabelleiter.
Menge: 30,000 m
Leistungsbereichkatalog: 053
Kostengruppe DIN 276 2018-12: 444

**02.02.0100 Kabel NYY-J 3x2,5RE - in vorh. Rohr/Unterflurkanal**
*** wie Position 02.02.0090
STLB-Bau 2026-04 053
in vorh. Rohre/Unterflurkanäle
Menge: 150,000 m
Leistungsbereichkatalog: 053
Kostengruppe DIN 276 2018-12: 444

**02.02.0110 Kabel NYY-J 3x2,5RE - auf Kabelrinne/in offenem Kanal**
*** wie Position 02.02.0090
STLB-Bau 2026-04 053
auf vorh. Kabelrinnen oder in offene Kanäle
Menge: 1000,000 m
Leistungsbereichkatalog: 053
Kostengruppe DIN 276 2018-12: 444

**02.02.0120 Kabel NYY-J 3x2,5RE - ohne Einbettung**
*** wie Position 02.02.0090
STLB-Bau 2026-04 053
in vorh. Gräben oder geteilte Kabelkanalformsteine, ohne Einbettung
Menge: 2300,000 m
Leistungsbereichkatalog: 053
Kostengruppe DIN 276 2018-12: 556

**02.02.0130 Kabel NYY-J 3x2,5RE - bauaufs. zugel. Befestigung**
*** wie Position 02.02.0090
STLB-Bau 2026-04 053
mit Befestigung gemäß bauaufsichtlicher Zulassung
Menge: 20,000 m
Leistungsbereichkatalog: 053
Kostengruppe DIN 276 2018-12: 444

**02.02.0140 Kabel NYY-J 5x2,5RE Bügelschellen**
*** Bezugsbeschreibung
STLB-Bau 2026-04 053
Kabel DIN VDE 0276-603 (VDE 0276-603) NYY-J 5 x 2,5 RE, Cu-Zahl 120, mit Bügelschellen auf vorh. Ankerschienen oder Kabelleiter.
Menge: 15,000 m
Leistungsbereichkatalog: 053
Kostengruppe DIN 276 2018-12: 444

**02.02.0150 Kabel NYY-J 5x2,5RE - in vorh. Rohr/Unterflurkanal**
*** wie Position 02.02.0140
STLB-Bau 2026-04 053
in vorh. Rohre/Unterflurkanäle
Menge: 75,000 m
Leistungsbereichkatalog: 053
Kostengruppe DIN 276 2018-12: 444

**02.02.0160 Kabel NYY-J 5x2,5RE - auf Kabelrinne/in offenem Kanal**
*** wie Position 02.02.0140
STLB-Bau 2026-04 053
auf vorh. Kabelrinnen oder in offene Kanäle
Menge: 305,000 m
Leistungsbereichkatalog: 053
Kostengruppe DIN 276 2018-12: 444

**02.02.0170 Kabel NYY-J 5x2,5RE - ohne Einbettung**
*** wie Position 02.02.0140
STLB-Bau 2026-04 053
in vorh. Gräben oder geteilte Kabelkanalformsteine, ohne Einbettung
Menge: 1900,000 m
Leistungsbereichkatalog: 053
Kostengruppe DIN 276 2018-12: 556

**02.02.0180 Kabel NYY-J 5x2,5RE - bauaufs. zugel. Befestigung**
*** wie Position 02.02.0140
STLB-Bau 2026-04 053
mit Befestigung gemäß bauaufsichtlicher Zulassung
Menge: 40,000 m
Leistungsbereichkatalog: 053
Kostengruppe DIN 276 2018-12: 444

**02.02.0190 Kabel NYCY 4x4RE/4 Bügelschellen**
*** Bezugsbeschreibung
STLB-Bau 2026-04 053
Kabel DIN VDE 0276-603 (VDE 0276-603) NYCY 4 x 4 RE/4, Cu-Zahl 200, mit Bügelschellen auf vorh. Ankerschienen oder Kabelleiter.
Menge: 25,000 m
Leistungsbereichkatalog: 053
Kostengruppe DIN 276 2018-12: 444

**02.02.0200 Kabel NYCY 4x4RE/4 - auf Kabelrinne/in offenem Kanal**
*** wie Position 02.02.0190
STLB-Bau 2026-04 053
auf vorh. Kabelrinnen oder in offene Kanäle
Menge: 115,000 m
Leistungsbereichkatalog: 053
Kostengruppe DIN 276 2018-12: 444

**02.02.0210 Kabel NYCY 4x4RE/4 - ohne Einbettung**
*** wie Position 02.02.0190
STLB-Bau 2026-04 053
in vorh. Gräben oder geteilte Kabelkanalformsteine, ohne Einbettung
Menge: 450,000 m
Leistungsbereichkatalog: 053
Kostengruppe DIN 276 2018-12: 556

**02.02.0220 Kabel NYCY 4x4RE/4 - bauaufs. zugel. Befestigung**
*** wie Position 02.02.0190
STLB-Bau 2026-04 053
mit Befestigung gemäß bauaufsichtlicher Zulassung
Menge: 50,000 m
Leistungsbereichkatalog: 053
Kostengruppe DIN 276 2018-12: 444

**02.02.0230 Kabel NYCY 4x6RE/6 Bügelschellen**
*** Bezugsbeschreibung
STLB-Bau 2026-04 053
Kabel DIN VDE 0276-603 (VDE 0276-603) NYCY 4 x 6 RE/6, Cu-Zahl 297, mit Bügelschellen auf vorh. Ankerschienen oder Kabelleiter.
Menge: 25,000 m
Leistungsbereichkatalog: 053
Kostengruppe DIN 276 2018-12: 444

**02.02.0240 Kabel NYCY 4x6RE/6 - auf Kabelrinne/in offenem Kanal**
*** wie Position 02.02.0230
STLB-Bau 2026-04 053
auf vorh. Kabelrinnen oder in offene Kanäle
Menge: 30,000 m
Leistungsbereichkatalog: 053
Kostengruppe DIN 276 2018-12: 444

**02.02.0250 Kabel NYCY 4x6RE/6 - ohne Einbettung**
*** wie Position 02.02.0230
STLB-Bau 2026-04 053
in vorh. Gräben oder geteilte Kabelkanalformsteine, ohne Einbettung
Menge: 280,000 m
Leistungsbereichkatalog: 053
Kostengruppe DIN 276 2018-12: 556

**02.02.0260 Kabel NYCY 4x6RE/6 - bauaufs. zugel. Befestigung**
*** wie Position 02.02.0230
STLB-Bau 2026-04 053
mit Befestigung gemäß bauaufsichtlicher Zulassung
Menge: 25,000 m
Leistungsbereichkatalog: 053
Kostengruppe DIN 276 2018-12: 444

**02.02.0270 Kabel NYCY 4x10RE/10 Bügelschellen**
*** Bezugsbeschreibung
STLB-Bau 2026-04 053
Kabel DIN VDE 0276-603 (VDE 0276-603) NYCY 4 x 10 RE/10, Cu-Zahl 504, mit Bügelschellen auf vorh. Ankerschienen oder Kabelleiter.
Menge: 25,000 m
Leistungsbereichkatalog: 053
Kostengruppe DIN 276 2018-12: 444

**02.02.0280 Kabel NYCY 4x10RE/10 - auf Kabelrinne/in offenem Kanal**
*** wie Position 02.02.0270
STLB-Bau 2026-04 053
auf vorh. Kabelrinnen oder in offene Kanäle
Menge: 50,000 m
Leistungsbereichkatalog: 053
Kostengruppe DIN 276 2018-12: 444

**02.02.0290 Kabel NYCY 4x10RE/10 - ohne Einbettung**
*** wie Position 02.02.0270
STLB-Bau 2026-04 053
in vorh. Gräben oder geteilte Kabelkanalformsteine, ohne Einbettung
Menge: 150,000 m
Leistungsbereichkatalog: 053
Kostengruppe DIN 276 2018-12: 556

**02.02.0300 Kabel NYCY 4x10RE/10 - bauaufs. zugel. Befestigung**
*** wie Position 02.02.0270
STLB-Bau 2026-04 053
mit Befestigung gemäß bauaufsichtlicher Zulassung
Menge: 40,000 m
Leistungsbereichkatalog: 053
Kostengruppe DIN 276 2018-12: 444

*Hinweis: Steige- und Verteilerzuleitungen*

**02.02.0310 Kabel NYCWY 4x10RE/10 Bügelschellen**
*** Bezugsbeschreibung
STLB-Bau 2026-04 053
Kabel DIN VDE 0276-603 (VDE 0276-603) NYCWY 4 x 10 RE/10, Cu-Zahl 504, mit Bügelschellen auf vorh. Ankerschienen oder Kabelleiter.
Menge: 50,000 m
Leistungsbereichkatalog: 053
Kostengruppe DIN 276 2018-12: 444

**02.02.0320 Kabel NYCWY 4x10RE/10 - auf Kabelrinne/in offenem Kanal**
*** wie Position 02.02.0310
STLB-Bau 2026-04 053
auf vorh. Kabelrinnen oder in offene Kanäle
Menge: 100,000 m
Leistungsbereichkatalog: 053
Kostengruppe DIN 276 2018-12: 444

**02.02.0330 Kabel NYCWY 4x10RE/10 - bauaufs. zugel. Befestigung**
*** wie Position 02.02.0310
STLB-Bau 2026-04 053
mit Befestigung gemäß bauaufsichtlicher Zulassung
Menge: 50,000 m
Leistungsbereichkatalog: 053
Kostengruppe DIN 276 2018-12: 444

**02.02.0340 Kabel NYCWY 4x10RE/10 - ohne Einbettung**
*** wie Position 02.02.0310
STLB-Bau 2026-04 053
in vorh. Gräben oder geteilte Kabelkanalformsteine, ohne Einbettung
Menge: 60,000 m
Leistungsbereichkatalog: 053
Kostengruppe DIN 276 2018-12: 556

**02.02.0350 Kabel NYCWY 4x16RE/16 Bügelschellen**
*** Bezugsbeschreibung
STLB-Bau 2026-04 053
Kabel DIN VDE 0276-603 (VDE 0276-603) NYCWY 4 x 16 RE/16, Cu-Zahl 796, mit Bügelschellen auf vorh. Ankerschienen oder Kabelleiter.
Menge: 250,000 m
Leistungsbereichkatalog: 053
Kostengruppe DIN 276 2018-12: 444

**02.02.0360 Kabel NYCWY 4x16RE/16 - auf Kabelrinne/in offenem Kanal**
*** wie Position 02.02.0350
STLB-Bau 2026-04 053
auf vorh. Kabelrinnen oder in offene Kanäle
Menge: 200,000 m
Leistungsbereichkatalog: 053
Kostengruppe DIN 276 2018-12: 444

**02.02.0370 Kabel NYCWY 4x16RE/16 - bauaufs. zugel. Befestigung**
*** wie Position 02.02.0350
STLB-Bau 2026-04 053
mit Befestigung gemäß bauaufsichtlicher Zulassung
Menge: 25,000 m
Leistungsbereichkatalog: 053
Kostengruppe DIN 276 2018-12: 444

**02.02.0380 Kabel NYCWY 4x16RE/16 oberhalb Zwischendecke, mit Befestigung**
*** wie Position 02.02.0350
STLB-Bau 2026-04 053
oberhalb Zwischendecke, mit Befestigung gemäß bauaufsichtlicher Zulassung
Menge: 125,000 m
Leistungsbereichkatalog: 053
Kostengruppe DIN 276 2018-12: 444

**02.02.0390 Kabel NYCWY 4x16RE/16 - ohne Einbettung**
*** wie Position 02.02.0350
STLB-Bau 2026-04 053
in vorh. Gräben oder geteilte Kabelkanalformsteine, ohne Einbettung
Menge: 400,000 m
Leistungsbereichkatalog: 053
Kostengruppe DIN 276 2018-12: 556

**02.02.0400 Kabel NYCWY 4x25RM/16 Bügelschellen**
*** Bezugsbeschreibung
STLB-Bau 2026-04 053
Kabel DIN VDE 0276-603 (VDE 0276-603) NYCWY 4 x 25 RM/16, Cu-Zahl 1142, mit Bügelschellen auf vorh. Ankerschienen oder Kabelleiter.
Menge: 10,000 m
Leistungsbereichkatalog: 053
Kostengruppe DIN 276 2018-12: 444

**02.02.0410 Kabel NYCWY 4x25RM/16 - auf Kabelrinne/in offenem Kanal**
*** wie Position 02.02.0400
STLB-Bau 2026-04 053
auf vorh. Kabelrinnen oder in offene Kanäle
Menge: 10,000 m
Leistungsbereichkatalog: 053
Kostengruppe DIN 276 2018-12: 444

**02.02.0420 Kabel NYCWY 4x25RM/16 - bauaufs. zugel. Befestigung**
*** wie Position 02.02.0400
STLB-Bau 2026-04 053
mit Befestigung gemäß bauaufsichtlicher Zulassung
Menge: 60,000 m
Leistungsbereichkatalog: 053
Kostengruppe DIN 276 2018-12: 444

**02.02.0430 Kabel NYCWY 4x25RM/16 - ohne Einbettung**
*** wie Position 02.02.0400
STLB-Bau 2026-04 053
in vorh. Gräben oder geteilte Kabelkanalformsteine, ohne Einbettung
Menge: 300,000 m
Leistungsbereichkatalog: 053
Kostengruppe DIN 276 2018-12: 556

**02.02.0440 Kabel NYCWY 4x35SM/16 Bügelschellen**
*** Bezugsbeschreibung
STLB-Bau 2026-04 053
Kabel DIN VDE 0276-603 (VDE 0276-603) NYCWY 4 x 35 SM/16, Cu-Zahl 1526, mit Bügelschellen auf vorh. Ankerschienen oder Kabelleiter.
Menge: 250,000 m
Leistungsbereichkatalog: 053
Kostengruppe DIN 276 2018-12: 444

**02.02.0450 Kabel NYCWY 4x35SM/16 - auf Kabelrinne/in offenem Kanal**
*** wie Position 02.02.0440
STLB-Bau 2026-04 053
auf vorh. Kabelrinnen oder in offene Kanäle
Menge: 220,000 m
Leistungsbereichkatalog: 053
Kostengruppe DIN 276 2018-12: 444

**02.02.0460 Kabel NYCWY 4x35SM/16 - bauaufs. zugel. Befestigung**
*** wie Position 02.02.0440
STLB-Bau 2026-04 053
mit Befestigung gemäß bauaufsichtlicher Zulassung
Menge: 30,000 m
Leistungsbereichkatalog: 053
Kostengruppe DIN 276 2018-12: 444

**02.02.0470 Kabel NYCWY 4x35SM/16 oberhalb Zwischendecke, mit Befestigung**
*** wie Position 02.02.0440
STLB-Bau 2026-04 053
oberhalb Zwischendecke, mit Befestigung gemäß bauaufsichtlicher Zulassung
Menge: 200,000 m
Leistungsbereichkatalog: 053
Kostengruppe DIN 276 2018-12: 444

**02.02.0480 Kabel NYCWY 4x35SM/16 - ohne Einbettung**
*** wie Position 02.02.0440
STLB-Bau 2026-04 053
in vorh. Gräben oder geteilte Kabelkanalformsteine, ohne Einbettung
Menge: 300,000 m
Leistungsbereichkatalog: 053
Kostengruppe DIN 276 2018-12: 556

**02.02.0490 Kabel NYCWY 4x50SM/25 Bügelschellen**
*** Bezugsbeschreibung
STLB-Bau 2026-04 053
Kabel DIN VDE 0276-603 (VDE 0276-603) NYCWY 4 x 50 SM/25, Cu-Zahl 2203, mit Bügelschellen auf vorh. Ankerschienen oder Kabelleiter.
Menge: 50,000 m
Leistungsbereichkatalog: 053
Kostengruppe DIN 276 2018-12: 444

**02.02.0500 Kabel NYCWY 4x50SM/25 - auf Kabelrinne/in offenem Kanal**
*** wie Position 02.02.0490
STLB-Bau 2026-04 053
auf vorh. Kabelrinnen oder in offene Kanäle
Menge: 200,000 m
Leistungsbereichkatalog: 053
Kostengruppe DIN 276 2018-12: 444

**02.02.0510 Kabel NYCWY 4x50SM/25 - bauaufs. zugel. Befestigung**
*** wie Position 02.02.0490
STLB-Bau 2026-04 053
mit Befestigung gemäß bauaufsichtlicher Zulassung
Menge: 20,000 m
Leistungsbereichkatalog: 053
Kostengruppe DIN 276 2018-12: 444

**02.02.0520 Kabel NYCWY 4x50SM/25 - ohne Einbettung**
*** wie Position 02.02.0490
STLB-Bau 2026-04 053
in vorh. Gräben oder geteilte Kabelkanalformsteine, ohne Einbettung
Menge: 20,000 m
Leistungsbereichkatalog: 053
Kostengruppe DIN 276 2018-12: 556

**02.02.0530 Kabel NYCWY 4x70SM/35 Bügelschellen**
*** Bezugsbeschreibung
STLB-Bau 2026-04 053
Kabel DIN VDE 0276-603 (VDE 0276-603) NYCWY 4 x 70 SM/35, Cu-Zahl 3082, mit Bügelschellen auf vorh. Ankerschienen oder Kabelleiter.
Menge: 70,000 m
Leistungsbereichkatalog: 053
Kostengruppe DIN 276 2018-12: 556

**02.02.0540 Kabel NYCWY 4x70SM/35 - auf Kabelrinne/in offenem Kanal**
*** wie Position 02.02.0530
STLB-Bau 2026-04 053
auf vorh. Kabelrinnen oder in offene Kanäle
Menge: 10,000 m
Leistungsbereichkatalog: 053
Kostengruppe DIN 276 2018-12: 556

**02.02.0550 Kabel NYCWY 4x70SM/35 - bauaufs. zugel. Befestigung**
*** wie Position 02.02.0530
STLB-Bau 2026-04 053
mit Befestigung gemäß bauaufsichtlicher Zulassung
Menge: 10,000 m
Leistungsbereichkatalog: 053
Kostengruppe DIN 276 2018-12: 556

**02.02.0560 Kabel NYCWY 4x70SM/35 - ohne Einbettung**
*** wie Position 02.02.0530
STLB-Bau 2026-04 053
in vorh. Gräben oder geteilte Kabelkanalformsteine, ohne Einbettung
Menge: 350,000 m
Leistungsbereichkatalog: 053
Kostengruppe DIN 276 2018-12: 556

**02.02.0570 Kabel NYCWY 4x95SM/50 Bügelschellen**
*** Bezugsbeschreibung
STLB-Bau 2026-04 053
Kabel DIN VDE 0276-603 (VDE 0276-603) NYCWY 4 x 95 SM/50, Cu-Zahl 4208, mit Bügelschellen auf vorh. Ankerschienen oder Kabelleiter.
Menge: 10,000 m
Leistungsbereichkatalog: 053
Kostengruppe DIN 276 2018-12: 556

**02.02.0580 Kabel NYCWY 4x95SM/50 - auf Kabelrinne/in offenem Kanal**
*** wie Position 02.02.0570
STLB-Bau 2026-04 053
auf vorh. Kabelrinnen oder in offene Kanäle
Menge: 30,000 m
Leistungsbereichkatalog: 053
Kostengruppe DIN 276 2018-12: 556

**02.02.0590 Kabel NYCWY 4x95SM/50 - bauaufs. zugel. Befestigung**
*** wie Position 02.02.0570
STLB-Bau 2026-04 053
mit Befestigung gemäß bauaufsichtlicher Zulassung
Menge: 10,000 m
Leistungsbereichkatalog: 053
Kostengruppe DIN 276 2018-12: 556

**02.02.0600 Kabel NYCWY 4x95SM/50 oberhalb Zwischendecke, mit Befestigung**
*** wie Position 02.02.0570
STLB-Bau 2026-04 053
oberhalb Zwischendecke, mit Befestigung gemäß bauaufsichtlicher Zulassung
Menge: 65,000 m
Leistungsbereichkatalog: 053
Kostengruppe DIN 276 2018-12: 444

**02.02.0610 Kabel NYCWY 4x95SM/50 - ohne Einbettung**
*** wie Position 02.02.0570
STLB-Bau 2026-04 053
in vorh. Gräben oder geteilte Kabelkanalformsteine, ohne Einbettung
Menge: 15,000 m
Leistungsbereichkatalog: 053
Kostengruppe DIN 276 2018-12: 556

**02.02.0620 Kabel NYCWY 4x120SM/70 Bügelschellen**
*** Bezugsbeschreibung
STLB-Bau 2026-04 053
Kabel DIN VDE 0276-603 (VDE 0276-603) NYCWY 4 x 120 SM/70, Cu-Zahl 5388, mit Bügelschellen auf vorh. Ankerschienen oder Kabelleiter.
Menge: 200,000 m
Leistungsbereichkatalog: 053
Kostengruppe DIN 276 2018-12: 556

**02.02.0630 Kabel NYCWY 4x120SM/70 - auf Kabelrinne/in offenem Kanal**
*** wie Position 02.02.0620
STLB-Bau 2026-04 053
auf vorh. Kabelrinnen oder in offene Kanäle
Menge: 20,000 m
Leistungsbereichkatalog: 053
Kostengruppe DIN 276 2018-12: 556

**02.02.0640 Kabel NYCWY 4x120SM/70 - bauaufs. zugel. Befestigung**
*** wie Position 02.02.0620
STLB-Bau 2026-04 053
mit Befestigung gemäß bauaufsichtlicher Zulassung
Menge: 20,000 m
Leistungsbereichkatalog: 053
Kostengruppe DIN 276 2018-12: 556

**02.02.0650 Kabel NYCWY 4x120SM/70 - ohne Einbettung**
*** wie Position 02.02.0620
STLB-Bau 2026-04 053
in vorh. Gräben oder geteilte Kabelkanalformsteine, ohne Einbettung
Menge: 700,000 m
Leistungsbereichkatalog: 053
Kostengruppe DIN 276 2018-12: 556

**02.02.0660 Kabel NYCWY 4x150SM/70 Bügelschellen**
*** Bezugsbeschreibung
STLB-Bau 2026-04 053
Kabel DIN VDE 0276-603 (VDE 0276-603) NYCWY 4 x 150 SM/70, Cu-Zahl 6540, mit Bügelschellen auf vorh. Ankerschienen oder Kabelleiter.
Menge: 6,000 m
Leistungsbereichkatalog: 053
Kostengruppe DIN 276 2018-12: 556

**02.02.0670 Kabel NYCWY 4x150SM/70 - auf Kabelrinne/in offenem Kanal**
*** wie Position 02.02.0660
STLB-Bau 2026-04 053
auf vorh. Kabelrinnen oder in offene Kanäle
Menge: 15,000 m
Leistungsbereichkatalog: 053
Kostengruppe DIN 276 2018-12: 556

**02.02.0680 Kabel NYCWY 4x150SM/70 - bauaufs. zugel. Befestigung**
*** wie Position 02.02.0660
STLB-Bau 2026-04 053
mit Befestigung gemäß bauaufsichtlicher Zulassung
Menge: 15,000 m
Leistungsbereichkatalog: 053
Kostengruppe DIN 276 2018-12: 556

**02.02.0690 Kabel NYCWY 4x150SM/70 - ohne Einbettung**
*** wie Position 02.02.0660
STLB-Bau 2026-04 053
in vorh. Gräben oder geteilte Kabelkanalformsteine, ohne Einbettung
Menge: 20,000 m
Leistungsbereichkatalog: 053
Kostengruppe DIN 276 2018-12: 556

**02.02.0700 Kabel NYCWY 4x185SM/95 Bügelschellen**
*** Bezugsbeschreibung
STLB-Bau 2026-04 053
Kabel DIN VDE 0276-603 (VDE 0276-603) NYCWY 4 x 185 SM/95, Cu-Zahl 8159, mit Bügelschellen auf vorh. Ankerschienen oder Kabelleiter.
Menge: 6,000 m
Leistungsbereichkatalog: 053
Kostengruppe DIN 276 2018-12: 444

**02.02.0710 Kabel NYCWY 4x185SM/95 auf vorh. Kabelrinnen oder in offene Kanäle;**
*** wie Position 02.02.0700
STLB-Bau 2026-04 053
auf vorh. Kabelrinnen oder in offene Kanäle
Menge: 10,000 m
Leistungsbereichkatalog: 053
Kostengruppe DIN 276 2018-12: 444

**02.02.0720 Kabel NYCWY 4x185SM/95 mit Bef. gemäß bauaufsichtlicher Zulassung;**
*** wie Position 02.02.0700
STLB-Bau 2026-04 053
mit Befestigung gemäß bauaufsichtlicher Zulassung
Menge: 15,000 m
Leistungsbereichkatalog: 053
Kostengruppe DIN 276 2018-12: 556

**02.02.0730 Kabel NYCWY 4x185SM/95 in vorh. Gräben ohne Einbettung;**
*** wie Position 02.02.0700
STLB-Bau 2026-04 053
in vorh. Gräben oder geteilte Kabelkanalformsteine, ohne Einbettung
Menge: 60,000 m
Leistungsbereichkatalog: 053
Kostengruppe DIN 276 2018-12: 556

#### Abschnitt 02.03 Schwachstrom

*Hinweis: Schwachstrom- und Busleitungen*

**02.03.0010 Busltg KNX-TP YCYM 2x2x0,8 - UP inkl. Fräsen**
*** Bezugsbeschreibung
STLB-Bau 2026-04 057
Busleitung, Bussystem KNX-TP, Mantelisolation bemessen für 4 kV Prüfspannung, YCYM 2 x 2 x 0,8, Cu-Zahl 21, unter Putz, einschl. Fräsen in Mauerwerk.
Menge: 100,000 m
Leistungsbereichkatalog: 057
Kostengruppe DIN 276 2018-12: 457

**02.03.0020 Busltg KNX-TP YCYM 2x2x0,8 - in vorh. Rohr/Unterflurkanal**
*** wie Position 02.03.0010
STLB-Bau 2026-04 057
in vorh. Rohre/Unterflurkanäle
Menge: 420,000 m
Leistungsbereichkatalog: 057
Kostengruppe DIN 276 2018-12: 457

**02.03.0030 Busltg KNX-TP YCYM 2x2x0,8 - auf Kabelrinne/in offenem Kanal**
*** wie Position 02.03.0010
STLB-Bau 2026-04 057
auf vorh. Kabelrinnen oder in offene Kanäle
Menge: 1650,000 m
Leistungsbereichkatalog: 057
Kostengruppe DIN 276 2018-12: 457

**02.03.0040 Busltg KNX-TP YCYM 2x2x0,8 - über Zwischendecke, bauaufs. Bef.**
*** wie Position 02.03.0010
STLB-Bau 2026-04 057
oberhalb von Zwischendecken mit Befestigung gemäß bauaufsichtlicher Zulassung
Menge: 920,000 m
Leistungsbereichkatalog: 057
Kostengruppe DIN 276 2018-12: 457

**02.03.0050 Signalleitung geschirmte, paarweise verdrillte 2x2x0,5 oberhalb Zwischendecke**
*** Bezugsbeschreibung
Signalleitung geschirmte, paarweise verdrillte 2x2x0,5
für Mess-, Steuer- und Regeltechnik sowie für RS-422/RS-485-Kommunikation, oberhalb von Zwischendecken mit Befestigung gemäß bauaufsichtlicher Zulassung.
Menge: 300,000 m
Kostengruppe DIN 276 2018-12: 457

**02.03.0060 Signalleitung geschirmte, paarweise verdrillte 2x2x0,5 auf Kabelrinne/in offenem Kanal**
*** wie Position 02.03.0050
STLB-Bau 2026-04 061
auf vorh. Kabelrinnen oder in offene Kanäle
Menge: 400,000 m
Leistungsbereichkatalog: 061
Kostengruppe DIN 276 2018-12: 457

**02.03.0070 Installationskabel BMK J-Y(St)Y 2x2x0,6Bd - UP inkl. Fräsen**
*** Bezugsbeschreibung
STLB-Bau 2026-04 061
Installationskabel, symmetrisch, mit rotem Außenmantel und Aufdruck -Brandmeldekabel-, J-Y(St)Y, 2 x 2 x 0,6 Bd, unter Putz, einschl. Fräsen in Mauerwerk.
Menge: 140,000 m
Leistungsbereichkatalog: 061
Kostengruppe DIN 276 2018-12: 457

**02.03.0080 Installationskabel BMK J-Y(St)Y 2x2x0,6Bd - Bügelschellen**
*** wie Position 02.03.0070
STLB-Bau 2026-04 061
mit Bügelschellen
Menge: 40,000 m
Leistungsbereichkatalog: 061
Kostengruppe DIN 276 2018-12: 457

**02.03.0090 Installationskabel BMK J-Y(St)Y 2x2x0,6Bd - in vorh. Rohr/Unterflurkanal**
*** wie Position 02.03.0070
STLB-Bau 2026-04 061
in vorh. Rohre/Unterflurkanäle
Menge: 130,000 m
Leistungsbereichkatalog: 061
Kostengruppe DIN 276 2018-12: 457

**02.03.0100 Installationskabel BMK J-Y(St)Y 2x2x0,6Bd - auf Kabelrinne/in offenem Kanal**
*** wie Position 02.03.0070
STLB-Bau 2026-04 061
auf vorh. Kabelrinnen oder in offene Kanäle
Menge: 1100,000 m
Leistungsbereichkatalog: 061
Kostengruppe DIN 276 2018-12: 457

**02.03.0110 Installationskabel BMK J-Y(St)Y 2x2x0,6Bd - über Zwischendecke, bauaufs. Bef.**
*** wie Position 02.03.0070
STLB-Bau 2026-04 061
oberhalb von Zwischendecken mit Befestigung gemäß bauaufsichtlicher Zulassung
Menge: 1400,000 m
Leistungsbereichkatalog: 061
Kostengruppe DIN 276 2018-12: 457

**02.03.0120 Installationskabel E30 BMK JE-H(St)H 2x2x0,8Bd - über F30-Decke, E30-Befestigung**
*** Bezugsbeschreibung
STLB-Bau 2026-04 061
Installationskabel, symmetrisch, DIN VDE 0815 (VDE 0815), mit integriertem Funktionserhalt E 30, DIN 4102-12, mit rotem Außenmantel und Aufdruck -Brandmeldekabel-, JE-H(St)H, 2 x 2 x 0,8 Bd, oberhalb von F 30-Zwischendecken mit Befestigung gemäß bauaufsichtlicher Zulassung mit Funktionserhalt.
Menge: 150,000 m
Leistungsbereichkatalog: 061
Kostengruppe DIN 276 2018-12: 457

**02.03.0130 Installationskabel E30 BMK JE-H(St)H 4x2x0,8Bd - über F30-Decke, E30-Befestigung**
*** wie Position 02.03.0120
STLB-Bau 2026-04 061
4 x 2 x 0,8 Bd
Menge: 50,000 m
Leistungsbereichkatalog: 061
Kostengruppe DIN 276 2018-12: 457

**02.03.0140 Installationskabel E30 BMK JE-H(St)H 8x2x0,8Bd - über F30-Decke, E30-Befestigung**
*** wie Position 02.03.0120
STLB-Bau 2026-04 061
8 x 2 x 0,8 Bd
Menge: 100,000 m
Leistungsbereichkatalog: 061
Kostengruppe DIN 276 2018-12: 457

**02.03.0150 Installationskabel J-Y(St)Y 2x2x0,8Bd - UP inkl. Fräsen**
*** Bezugsbeschreibung
STLB-Bau 2026-04 061
Installationskabel, symmetrisch, DIN VDE 0815 (VDE 0815), J-Y(St)Y, 2 x 2 x 0,8 Bd, unter Putz, einschl. Fräsen in Mauerwerk.
Menge: 80,000 m
Leistungsbereichkatalog: 061
Kostengruppe DIN 276 2018-12: 457

**02.03.0160 Installationskabel J-Y(St)Y 2x2x0,8Bd - Bügelschellen**
*** wie Position 02.03.0150
STLB-Bau 2026-04 061
mit Bügelschellen
Menge: 30,000 m
Leistungsbereichkatalog: 061
Kostengruppe DIN 276 2018-12: 457

**02.03.0170 Installationskabel J-Y(St)Y 2x2x0,8Bd - in vorh. Rohr/Unterflurkanal**
*** wie Position 02.03.0150
STLB-Bau 2026-04 061
in vorh. Rohre/Unterflurkanäle
Menge: 330,000 m
Leistungsbereichkatalog: 061
Kostengruppe DIN 276 2018-12: 457

**02.03.0180 Installationskabel J-Y(St)Y 2x2x0,8Bd - auf Kabelrinne/in offenem Kanal**
*** wie Position 02.03.0150
STLB-Bau 2026-04 061
auf vorh. Kabelrinnen oder in offene Kanäle
Menge: 1630,000 m
Leistungsbereichkatalog: 061
Kostengruppe DIN 276 2018-12: 457

**02.03.0190 Installationskabel J-Y(St)Y 2x2x0,8Bd - über Zwischendecke, bauaufs. Bef.**
*** wie Position 02.03.0150
STLB-Bau 2026-04 061
oberhalb von Zwischendecken mit Befestigung gemäß bauaufsichtlicher Zulassung
Menge: 750,000 m
Leistungsbereichkatalog: 061
Kostengruppe DIN 276 2018-12: 457

**02.03.0200 Installationskabel J-Y(St)Y 4x2x0,8Bd - UP inkl. Fräsen**
*** wie Position 02.03.0150
STLB-Bau 2026-04 061
4 x 2 x 0,8 Bd
Menge: 160,000 m
Leistungsbereichkatalog: 061
Kostengruppe DIN 276 2018-12: 457

**02.03.0210 Installationskabel J-Y(St)Y 4x2x0,8Bd - Bügelschellen**
*** wie Position 02.03.0150
STLB-Bau 2026-04 061
4 x 2 x 0,8 Bd
mit Bügelschellen
Menge: 160,000 m
Leistungsbereichkatalog: 061
Kostengruppe DIN 276 2018-12: 457

**02.03.0220 Installationskabel J-Y(St)Y 4x2x0,8Bd - in vorh. Rohr/Unterflurkanal**
*** wie Position 02.03.0150
STLB-Bau 2026-04 061
4 x 2 x 0,8 Bd
in vorh. Rohre/Unterflurkanäle
Menge: 1040,000 m
Leistungsbereichkatalog: 061
Kostengruppe DIN 276 2018-12: 457

**02.03.0230 Installationskabel J-Y(St)Y 4x2x0,8Bd - auf Kabelrinne/in offenem Kanal**
*** wie Position 02.03.0150
STLB-Bau 2026-04 061
4 x 2 x 0,8 Bd
auf vorh. Kabelrinnen oder in offene Kanäle
Menge: 2700,000 m
Leistungsbereichkatalog: 061
Kostengruppe DIN 276 2018-12: 457

**02.03.0240 Installationskabel J-Y(St)Y 4x2x0,8Bd - bauaufs. zugel. Befestigung**
*** wie Position 02.03.0150
STLB-Bau 2026-04 061
4 x 2 x 0,8 Bd
mit Befestigung gemäß bauaufsichtlicher Zulassung
Menge: 1300,000 m
Leistungsbereichkatalog: 061
Kostengruppe DIN 276 2018-12: 457

**02.03.0250 Installationskabel J-Y(St)Y 6x2x0,8Bd - Bügelschellen**
*** wie Position 02.03.0150
STLB-Bau 2026-04 061
6 x 2 x 0,8 Bd
mit Bügelschellen
Menge: 250,000 m
Leistungsbereichkatalog: 061
Kostengruppe DIN 276 2018-12: 457

**02.03.0260 Installationskabel J-Y(St)Y 6x2x0,8Bd - in vorh. Rohr/Unterflurkanal**
*** wie Position 02.03.0150
STLB-Bau 2026-04 061
6 x 2 x 0,8 Bd
in vorh. Rohre/Unterflurkanäle
Menge: 260,000 m
Leistungsbereichkatalog: 061
Kostengruppe DIN 276 2018-12: 457

**02.03.0270 Installationskabel J-Y(St)Y 6x2x0,8Bd auf Kabelrinne/in offenem Kanal**
*** wie Position 02.03.0150
STLB-Bau 2026-04 061
6 x 2 x 0,8 Bd
auf vorh. Kabelrinnen oder in offene Kanäle
Menge: 1320,000 m
Leistungsbereichkatalog: 061
Kostengruppe DIN 276 2018-12: 457

**02.03.0280 Installationskabel J-Y(St)Y 6x2x0,8Bd - bauaufs. zugel. Befestigung**
*** wie Position 02.03.0150
STLB-Bau 2026-04 061
6 x 2 x 0,8 Bd
mit Befestigung gemäß bauaufsichtlicher Zulassung
Menge: 1050,000 m
Leistungsbereichkatalog: 061
Kostengruppe DIN 276 2018-12: 457

**02.03.0290 Installationskabel J-Y(St)Y 10x2x0,8Bd - Bügelschellen**
*** wie Position 02.03.0150
STLB-Bau 2026-04 061
10 x 2 x 0,8 Bd
mit Bügelschellen
Menge: 120,000 m
Leistungsbereichkatalog: 061
Kostengruppe DIN 276 2018-12: 457

**02.03.0300 Installationskabel J-Y(St)Y 10x2x0,8Bd - in vorh. Rohr/Unterflurkanal**
*** wie Position 02.03.0150
STLB-Bau 2026-04 061
10 x 2 x 0,8 Bd
in vorh. Rohre/Unterflurkanäle
Menge: 120,000 m
Leistungsbereichkatalog: 061
Kostengruppe DIN 276 2018-12: 457

**02.03.0310 Installationskabel J-Y(St)Y 10x2x0,8Bd- auf Kabelrinne/in offenem Kanal**
*** wie Position 02.03.0150
STLB-Bau 2026-04 061
10 x 2 x 0,8 Bd
auf vorh. Kabelrinnen oder in offene Kanäle
Menge: 480,000 m
Leistungsbereichkatalog: 061
Kostengruppe DIN 276 2018-12: 457

**02.03.0320 Installationskabel J-Y(St)Y 10x2x0,8Bd - bauaufs. zugel. Befestigung**
*** wie Position 02.03.0150
STLB-Bau 2026-04 061
10 x 2 x 0,8 Bd
mit Befestigung gemäß bauaufsichtlicher Zulassung
Menge: 600,000 m
Leistungsbereichkatalog: 061
Kostengruppe DIN 276 2018-12: 457

*Hinweis: Verlegung im Außenbereich*

**02.03.0330 Außenkabel A-2Y(L)2Y 4x2x0,8 STIII BD - bauaufs. zugel. Befestigung**
*** Bezugsbeschreibung
STLB-Bau 2026-04 061
Außenkabel, symmetrisch, A-2Y(L)2Y, 4 x 2 x 0,8 STIII BD, mit Befestigung gemäß bauaufsichtlicher Zulassung.
Menge: 80,000 m
Leistungsbereichkatalog: 061
Kostengruppe DIN 276 2018-12: 557

**02.03.0340 Außenkabel A-2Y(L)2Y 4x2x0,8 STIII BD - auf Kabelrinne/in offenem Kanal**
*** wie Position 02.03.0330
STLB-Bau 2026-04 061
auf vorh. Kabelrinnen oder in offene Kanäle
Menge: 930,000 m
Leistungsbereichkatalog: 061
Kostengruppe DIN 276 2018-12: 557

**02.03.0350 Außenkabel A-2Y(L)2Y 4x2x0,8 STIII BD - vorh. Graben/Kabelkanal, T 80cm**
*** wie Position 02.03.0330
STLB-Bau 2026-04 061
in vorh. Gräben oder geteilte Kabelkanalformsteine
Tiefe 80 cm
Menge: 1300,000 m
Leistungsbereichkatalog: 061
Kostengruppe DIN 276 2018-12: 557

**02.03.0360 Außenkabel A-2Y(L)2Y 10x2x0,8 STIII BD - Bügelschellen**
*** Bezugsbeschreibung
STLB-Bau 2026-04 061
Außenkabel, symmetrisch, A-2Y(L)2Y, 10 x 2 x 0,8 STIII BD, mit Bügelschellen.
Menge: 90,000 m
Leistungsbereichkatalog: 061
Kostengruppe DIN 276 2018-12: 557

**02.03.0370 Außenkabel A-2Y(L)2Y 10x2x0,8 STIII BD - auf Kabelrinne/in offenem Kanal**
*** wie Position 02.03.0360
STLB-Bau 2026-04 061
auf vorh. Kabelrinnen oder in offene Kanäle
Menge: 330,000 m
Leistungsbereichkatalog: 061
Kostengruppe DIN 276 2018-12: 557

**02.03.0380 Außenkabel A-2Y(L)2Y 10x2x0,8 STIII BD - bauaufs. zugel. Befestigung**
*** wie Position 02.03.0360
STLB-Bau 2026-04 061
mit Befestigung gemäß bauaufsichtlicher Zulassung
Menge: 140,000 m
Leistungsbereichkatalog: 061
Kostengruppe DIN 276 2018-12: 557

**02.03.0390 Außenkabel A-2Y(L)2Y 10x2x0,8 STIII BD - vorh. Graben/Kabelkanal, T 80cm**
*** wie Position 02.03.0360
STLB-Bau 2026-04 061
in vorh. Gräben oder geteilte Kabelkanalformsteine
Tiefe 80 cm
Menge: 2200,000 m
Leistungsbereichkatalog: 061
Kostengruppe DIN 276 2018-12: 557

**02.03.0400 Außenkabel A-2Y(L)2Y 20x2x0,8 STIII BD - Bügelschellen**
*** Bezugsbeschreibung
STLB-Bau 2026-04 061
Außenkabel, symmetrisch, A-2Y(L)2Y, 20 x 2 x 0,8 STIII BD, mit Bügelschellen.
Menge: 60,000 m
Leistungsbereichkatalog: 061
Kostengruppe DIN 276 2018-12: 557

**02.03.0410 Außenkabel A-2Y(L)2Y 20x2x0,8 STIII BD - auf Kabelrinne/in offenem Kanal**
*** wie Position 02.03.0400
STLB-Bau 2026-04 061
auf vorh. Kabelrinnen oder in offene Kanäle
Menge: 170,000 m
Leistungsbereichkatalog: 061
Kostengruppe DIN 276 2018-12: 557

**02.03.0420 Außenkabel A-2Y(L)2Y 20x2x0,8 STIII BD - bauaufs. zugel. Befestigung**
*** wie Position 02.03.0400
STLB-Bau 2026-04 061
mit Befestigung gemäß bauaufsichtlicher Zulassung
Menge: 140,000 m
Leistungsbereichkatalog: 061
Kostengruppe DIN 276 2018-12: 557

**02.03.0430 Außenkabel A-2Y(L)2Y 20x2x0,8 STIII BD - vorh. Graben/Kabelkanal, T 80cm**
*** wie Position 02.03.0400
STLB-Bau 2026-04 061
in vorh. Gräben oder geteilte Kabelkanalformsteine
Tiefe 80 cm
Menge: 1600,000 m
Leistungsbereichkatalog: 061
Kostengruppe DIN 276 2018-12: 557

### Bereich 03 Verlegesysteme

#### Abschnitt 03.01 Rohre und Zubehör

**03.01.0010 Elektroinstallationsrohr PE-HD AD 20mm auf Rohdecke**
*** Bezugsbeschreibung
STLB-Bau 2026-04 053
Elektroinstallationsrohr DIN EN 61386 (VDE 0605), Maße DIN EN 60423, aus PE-HD, Außendurchmesser 20 mm, Druckfestigkeit Klasse 3 - mittel (750 N) DIN EN 61386-1 (VDE 0605-1), Klasse Schlagbeanspruchung 3 - mittel DIN EN 61386-1 (VDE 0605-1), Verlegung auf Rohdecke.
Menge: 225,000 m
Leistungsbereichkatalog: 053
Kostengruppe DIN 276 2018-12: 444

**03.01.0020 Elektroinstallationsrohr PE-HD Außendurchmesser 25 mm;**
*** wie Position 03.01.0010
STLB-Bau 2026-04 053
Außendurchmesser 25 mm
Menge: 400,000 m
Leistungsbereichkatalog: 053
Kostengruppe DIN 276 2018-12: 444

**03.01.0030 Elektroinstallationsrohr PE-HD Außendurchmesser 32 mm;**
*** wie Position 03.01.0010
STLB-Bau 2026-04 053
Außendurchmesser 32 mm
Menge: 100,000 m
Leistungsbereichkatalog: 053
Kostengruppe DIN 276 2018-12: 444

**03.01.0040 Elektroinstallationsrohr PE-HD Außendurchmesser 40 mm;**
*** wie Position 03.01.0010
STLB-Bau 2026-04 053
Außendurchmesser 40 mm
Menge: 115,000 m
Leistungsbereichkatalog: 053
Kostengruppe DIN 276 2018-12: 444

**03.01.0050 Elektroinstallationsrohr PE-HD Außendurchmesser 63 mm;**
*** wie Position 03.01.0010
STLB-Bau 2026-04 053
Außendurchmesser 63 mm
Menge: 150,000 m
Leistungsbereichkatalog: 053
Kostengruppe DIN 276 2018-12: 444

**03.01.0060 Elektroinstallationsrohr PE-HD AD 20mm UP Fräsen**
*** Bezugsbeschreibung
STLB-Bau 2026-04 053
Elektroinstallationsrohr DIN EN 61386 (VDE 0605), Maße DIN EN 60423, aus PE-HD, Außendurchmesser 20 mm, Druckfestigkeit Klasse 2 - leicht (320 N) DIN EN 61386-1 (VDE 0605-1), Klasse Schlagbeanspruchung 2 - leicht DIN EN 61386-1 (VDE 0605-1), Verlegung unter Putz, einschl. Fräsen in Mauerwerk.
Menge: 50,000 m
Leistungsbereichkatalog: 053
Kostengruppe DIN 276 2018-12: 444

**03.01.0070 Elektroinstallationsrohr PE-HD Außendurchmesser 25 mm;**
*** wie Position 03.01.0060
STLB-Bau 2026-04 053
Außendurchmesser 25 mm
Menge: 225,000 m
Leistungsbereichkatalog: 053
Kostengruppe DIN 276 2018-12: 444

**03.01.0080 Elektroinstallationsrohr PE-HD Außendurchmesser 32 mm;**
*** wie Position 03.01.0060
STLB-Bau 2026-04 053
Außendurchmesser 32 mm
Menge: 45,000 m
Leistungsbereichkatalog: 053
Kostengruppe DIN 276 2018-12: 444

**03.01.0090 Elektroinstallationsrohr PVC-U AD 20mm AP Abstandsschellen**
*** Bezugsbeschreibung
STLB-Bau 2026-04 053
Elektroinstallationsrohr DIN EN 61386 (VDE 0605), Maße DIN EN 60423, aus PVC-U, einwandig, glatt, starr, mit angeformter Muffe, Außendurchmesser 20 mm, Druckfestigkeit Klasse 3 - mittel (750 N) DIN EN 61386-1 (VDE 0605-1), Klasse Schlagbeanspruchung 3 - mittel DIN EN 61386-1 (VDE 0605-1), min. Gebrauchstemperatur Klasse 4 (-25 Grad C) DIN EN 61386-1 (VDE 0605-1), max. Gebrauchstemperatur Klasse 1 (60 Grad C) DIN EN 61386-1 (VDE 0605-1), Verlegung offen, auf Putz, mit Abstandsschellen.
Menge: 25,000 m
Leistungsbereichkatalog: 053
Kostengruppe DIN 276 2018-12: 444

**03.01.0100 Elektroinstallationsrohr PVC-U AD 25mm AP Abstandsschellen**
*** wie Position 03.01.0090
STLB-Bau 2026-04 053
Außendurchmesser 25 mm
Menge: 40,000 m
Leistungsbereichkatalog: 053
Kostengruppe DIN 276 2018-12: 444

**03.01.0110 Elektroinstallationsrohr PVC-U AD 32mm AP Abstandsschellen**
*** wie Position 03.01.0090
STLB-Bau 2026-04 053
Außendurchmesser 32 mm
Menge: 85,000 m
Leistungsbereichkatalog: 053
Kostengruppe DIN 276 2018-12: 444

**03.01.0120 Elektroinstallationsrohr PVC-U AD 40mm AP Abstandsschellen**
*** wie Position 03.01.0090
STLB-Bau 2026-04 053
Außendurchmesser 40 mm
Menge: 55,000 m
Leistungsbereichkatalog: 053
Kostengruppe DIN 276 2018-12: 444

**03.01.0130 Elektroinstallationsrohr Alu AD 20mm AP Abstandsschellen**
*** Bezugsbeschreibung
STLB-Bau 2026-04 053
Elektroinstallationsrohr DIN EN 61386 (VDE 0605), Maße DIN EN 60423, aus Aluminium, einwandig, glatt, starr, mit angeformter Muffe, Außendurchmesser 20 mm, Druckfestigkeit Klasse 3 - mittel (750 N) DIN EN 61386-1 (VDE 0605-1), Klasse Schlagbeanspruchung 3 - mittel DIN EN 61386-1 (VDE 0605-1), min. Gebrauchstemperatur Klasse 4 (-25 Grad C) DIN EN 61386-1 (VDE 0605-1), max. Gebrauchstemperatur Klasse 1 (60 Grad C) DIN EN 61386-1 (VDE 0605-1), Verlegung offen, auf Putz, mit Abstandsschellen.
Menge: 150,000 m
Leistungsbereichkatalog: 053
Kostengruppe DIN 276 2018-12: 444

**03.01.0140 Elektroinstallationsrohr Alu AD 25mm AP Abstandsschellen**
*** wie Position 03.01.0130
STLB-Bau 2026-04 053
Außendurchmesser 25 mm
Menge: 300,000 m
Leistungsbereichkatalog: 053
Kostengruppe DIN 276 2018-12: 444

**03.01.0150 Elektroinstallationsrohr Alu AD 32mm AP Abstandsschellen**
*** wie Position 03.01.0130
STLB-Bau 2026-04 053
Außendurchmesser 32 mm
Menge: 125,000 m
Leistungsbereichkatalog: 053
Kostengruppe DIN 276 2018-12: 444

**03.01.0160 Elektroinstallationsrohr Alu AD 50mm AP Abstandsschellen**
*** wie Position 03.01.0130
STLB-Bau 2026-04 053
Außendurchmesser 50 mm
Menge: 80,000 m
Leistungsbereichkatalog: 053
Kostengruppe DIN 276 2018-12: 444

*Hinweis: Betoninstallation*

**03.01.0170 Elektroinstallationsrohr PVC-U AD 25mm Beton**
*** Bezugsbeschreibung
STLB-Bau 2026-04 053
Elektroinstallationsrohr DIN EN 61386 (VDE 0605), Maße DIN EN 60423, aus PVC-U, einwandig, gewellt, flexibel, Außendurchmesser 25 mm, Druckfestigkeit Klasse 3 - mittel (750 N) DIN EN 61386-1 (VDE 0605-1), Klasse Schlagbeanspruchung 3 - mittel DIN EN 61386-1 (VDE 0605-1), max. Gebrauchstemperatur Klasse 1 (60 Grad C) DIN EN 61386-1 (VDE 0605-1), Verlegung in Beton.
Menge: 300,000 m
Leistungsbereichkatalog: 053
Kostengruppe DIN 276 2018-12: 444

**03.01.0180 Elektroinstallationsrohr PVC-U AD 32mm Beton**
*** wie Position 03.01.0170
STLB-Bau 2026-04 053
Außendurchmesser 32 mm
Menge: 300,000 m
Leistungsbereichkatalog: 053
Kostengruppe DIN 276 2018-12: 444

**03.01.0190 Elektroinstallationsrohr PVC-U AD 40mm Beton**
*** wie Position 03.01.0170
STLB-Bau 2026-04 053
Außendurchmesser 40 mm
Menge: 150,000 m
Leistungsbereichkatalog: 053
Kostengruppe DIN 276 2018-12: 444

**03.01.0200 Elektroinstallationsrohr PVC-U AD 50mm Beton**
*** wie Position 03.01.0170
STLB-Bau 2026-04 053
Außendurchmesser 50 mm
Menge: 150,000 m
Leistungsbereichkatalog: 053
Kostengruppe DIN 276 2018-12: 444

**03.01.0210 Elektroinstallationsrohr PVC-U AD 63mm Beton**
*** wie Position 03.01.0170
STLB-Bau 2026-04 053
Außendurchmesser 63 mm
Menge: 130,000 m
Leistungsbereichkatalog: 053
Kostengruppe DIN 276 2018-12: 444

#### Abschnitt 03.02 Kabeltragsysteme und Zubehör

*Hinweis: Gitterrinne*
Gitterrinne, Ausführung aus punktgeschweißten
Stahldrähten, mit angeformter Verbindungsmuffe zur
schraubenlosen Schnellverbindung von Gitterrinnen,
Korrosionsschutz: galvanisch verzinkt nach DIN EN 12329
Draht-Durchmesser: 4,8 mm, Maschenweite: 50 x 100 mm
Tragfähigkeit: 0,75 kN/m bei Stützabstand 1,5m
einschließlich der anteiligen  Stoß-, Verbindungsteile und Schrauben sowie sämtlichen systembedingtem Zubehör.
Schnitte (auch Gehrungsschnitte) sind mittels einer elektrischen Kreissäge auszuführen. Die Schnittstellen sind sauber zu entgraten.
Wand- und Hängestielausleger, Hängestiele bis 500 mm sowie notwendiges Zubehör sind anteilig einzukalkulieren.

**03.02.0010 Gitterrinne Stahl bandverz H 35mm B 200mm**
STLB-Bau 2026-04 053
Gitterrinne für Kabelträgersystem DIN EN 61537 (VDE 0639), mit einem Trennsteg, einschl. aller systembedingten Form- und Verbindungsstücke, aus bandverzinktem Stahl DIN EN 10346, Seitenhöhe mind. 35 mm, Breite mind. 200 mm, Einbau im Innenbereich.
Menge: 6,000 m
Leistungsbereichkatalog: 053
Kostengruppe DIN 276 2018-12: 444

**03.02.0020 Gitterrinne Stahl galvanisch verz H 60mm B 200mm**
*** Bezugsbeschreibung
STLB-Bau 2026-04 053
Gitterrinne für Kabelträgersystem DIN EN 61537 (VDE 0639), mit einem Trennsteg, einschl. aller systembedingten Form- und Verbindungsstücke, aus galvanisch verzinktem Stahl, Dicke 3 mm, Schlitzbreite 20 mm, Seitenhöhe mind. 60 mm, Breite mind. 200 mm, Einbau im Innenbereich.
Menge: 3,000 m
Leistungsbereichkatalog: 053
Kostengruppe DIN 276 2018-12: 444

**03.02.0030 Gitterrinne Stahl galvanisch verz H 60mm B 400mm**
*** wie Position 03.02.0020
STLB-Bau 2026-04 053
Breite mind. 400 mm
Menge: 16,000 m
Leistungsbereichkatalog: 053
Kostengruppe DIN 276 2018-12: 444

**Ausführungsbeschreibung 1 Formteile passend für vorgenanntes Gitterrinnensystem,**
*Formteile passend für vorgenanntes Gitterrinnensystem,*
Formteile passend für vorgenanntes Gitterrinnensystem,
werkseitig hergestellt als Winkelstück horizontal und vertikal, Kreuzstück horizontal, T-Stück horizontal, einschließlich Verbinder.

**03.02.0040 Bogen Gitterrinne 90Grad waager. Stahl bandverz H 35mm B 200mm**
STLB-Bau 2026-04 053
Bogen, für Gitterrinne, 90 Grad, waagerecht, aus bandverzinktem Stahl DIN EN 10346, Seitenhöhe mind. 35 mm, Breite mind. 200 mm, Einbau im Innenbereich.
Menge: 1,000 St
Leistungsbereichkatalog: 053
Kostengruppe DIN 276 2018-12: 444

**03.02.0050 T-Abzweig Gitterrinne Stahl bandverz H 35mm B 200mm**
STLB-Bau 2026-04 053
T-Abzweig, für Gitterrinne, aus bandverzinktem Stahl DIN EN 10346, Seitenhöhe mind. 35 mm, Breite mind. 200 mm, Einbau im Innenbereich.
Menge: 1,000 St
Leistungsbereichkatalog: 053
Kostengruppe DIN 276 2018-12: 444

**03.02.0060 Bogen Gitterrinne 90Grad waager. Stahl bandverz H 60mm B 400mm**
STLB-Bau 2026-04 053
Bogen, für Gitterrinne, 90 Grad, waagerecht, aus bandverzinktem Stahl DIN EN 10346, Seitenhöhe mind. 60 mm, Breite mind. 400 mm, Einbau im Innenbereich.
Menge: 2,000 St
Leistungsbereichkatalog: 053
Kostengruppe DIN 276 2018-12: 444

**03.02.0070 T-Abzweig Gitterrinne Stahl bandverz H 60mm B 400mm**
STLB-Bau 2026-04 053
T-Abzweig, für Gitterrinne, aus bandverzinktem Stahl DIN EN 10346, Seitenhöhe mind. 60 mm, Breite mind. 400 mm, Einbau im Innenbereich.
Menge: 2,000 St
Leistungsbereichkatalog: 053
Kostengruppe DIN 276 2018-12: 444

*Hinweis: Kabelrinne aus Stahlblech*
in verzinkter perforierter oder geschlossener Ausführung, Blechstärke mindestens 1 mm einschließlich der anteiligen  Stoß-, Verbindungsteile und Schrauben sowie sämtlichen systembedingtem Zubehör. Schnitte (auch Gehrungsschnitte) sind mittels einer elektrischen Kreissäge auszuführen. Die Schnittstellen sind sauber zu entgraten.. An den freien Enden ist ein Kantenschutz anzubringen.

**03.02.0080 Kabelrinne gelocht Stahl bandverz H 35mm B 200mm**
*** Bezugsbeschreibung
STLB-Bau 2026-04 053
Kabelrinne für Kabelträgersystem DIN EN 61537 (VDE 0639), gelocht, mit einem Trennsteg, aus bandverzinktem Stahl DIN EN 10346, Seitenhöhe mind. 35 mm, Breite mind. 200 mm, Einbau im Innenbereich.
Menge: 6,000 m
Leistungsbereichkatalog: 053
Kostengruppe DIN 276 2018-12: 444

**03.02.0090 Kabelrinne gelocht Stahl bandverz H 35mm B 400mm**
*** wie Position 03.02.0080
STLB-Bau 2026-04 053
Breite mind. 400 mm
Menge: 9,000 m
Leistungsbereichkatalog: 053
Kostengruppe DIN 276 2018-12: 444

**03.02.0100 Kabelrinne gelocht Stahl bandverz H 60mm B 100mm**
*** Bezugsbeschreibung
STLB-Bau 2026-04 053
Kabelrinne für Kabelträgersystem DIN EN 61537 (VDE 0639), gelocht, mit einem Trennsteg, aus bandverzinktem Stahl DIN EN 10346, Seitenhöhe mind. 60 mm, Breite mind. 100 mm, Einbau im Innenbereich.
Menge: 35,000 m
Leistungsbereichkatalog: 053
Kostengruppe DIN 276 2018-12: 444

**03.02.0110 Kabelrinne gelocht Stahl bandverz H 60mm B 200mm**
*** wie Position 03.02.0100
STLB-Bau 2026-04 053
Breite mind. 200 mm
Menge: 10,000 m
Leistungsbereichkatalog: 053
Kostengruppe DIN 276 2018-12: 444

**03.02.0120 Kabelrinne gelocht Stahl bandverz H 60mm B 200mm - E30 Funktionserhalt**
*** wie Position 03.02.0100
STLB-Bau 2026-04 053
Feuerwiderstandsklasse E 30 DIN 4102-12, mit Funktionserhalt
Breite mind. 200 mm
Menge: 6,000 m
Leistungsbereichkatalog: 053
Kostengruppe DIN 276 2018-12: 444

**03.02.0130 Kabelrinne gelocht Stahl bandverz H 60mm B 300mm**
*** wie Position 03.02.0100
STLB-Bau 2026-04 053
Breite mind. 300 mm
Menge: 320,000 m
Leistungsbereichkatalog: 053
Kostengruppe DIN 276 2018-12: 444

**03.02.0140 Kabelrinne gelocht Stahl bandverz H 60mm B 400mm**
*** wie Position 03.02.0100
STLB-Bau 2026-04 053
Breite mind. 400 mm
Menge: 260,000 m
Leistungsbereichkatalog: 053
Kostengruppe DIN 276 2018-12: 444

**03.02.0150 Kabelrinne gelocht Stahl bandverz H 60mm B 400mm - E30 Funktionserhalt**
*** wie Position 03.02.0100
STLB-Bau 2026-04 053
Feuerwiderstandsklasse E 30 DIN 4102-12, mit Funktionserhalt
Breite mind. 400 mm
Menge: 10,000 m
Leistungsbereichkatalog: 053
Kostengruppe DIN 276 2018-12: 444

**03.02.0160 Kabelrinne gelocht Stahl bandverz H 60mm B 500mm**
*** wie Position 03.02.0100
STLB-Bau 2026-04 053
Breite mind. 500 mm
Menge: 12,000 m
Leistungsbereichkatalog: 053
Kostengruppe DIN 276 2018-12: 444

**03.02.0170 Kabelrinne gelocht Stahl bandverz H 60mm B 600mm**
*** wie Position 03.02.0100
STLB-Bau 2026-04 053
Breite mind. 600 mm
Menge: 160,000 m
Leistungsbereichkatalog: 053
Kostengruppe DIN 276 2018-12: 444

**03.02.0180 Kabelrinne gelocht Stahl bandverz H 60mm B 400mm - Seitenhöhe mind. 100 mm**
*** wie Position 03.02.0100
STLB-Bau 2026-04 053
Seitenhöhe mind. 100 mm
Breite mind. 400 mm
Menge: 30,000 m
Leistungsbereichkatalog: 053
Kostengruppe DIN 276 2018-12: 444

**03.02.0190 Kabelrinne gelocht Stahl bandverz H 60mm B 500mm**
*** wie Position 03.02.0100
STLB-Bau 2026-04 053
Breite mind. 500 mm
Menge: 20,000 m
Leistungsbereichkatalog: 053
Kostengruppe DIN 276 2018-12: 444

**03.02.0200 Kabelrinne gelocht Stahl bandverz H 60mm B 600mm**
*** wie Position 03.02.0100
STLB-Bau 2026-04 053
Breite mind. 600 mm
Menge: 30,000 m
Leistungsbereichkatalog: 053
Kostengruppe DIN 276 2018-12: 444

*Hinweis: Montagezubehör*

**03.02.0210 Ausleger Kabelrinne Stahl bandverz bis 3,5kN L 100mm an Stielen**
*** Bezugsbeschreibung
STLB-Bau 2026-04 053
Ausleger für Kabelrinne, aus bandverzinktem Stahl DIN EN 10346, Tragfähigkeit bis 3,5 kN, Länge 100 mm, an Stielen, einseitig, Stiele werden gesondert vergütet, befestigen mit bauaufsichtlich zugelassenen Dübeln, Einbau im Innenbereich.
Menge: 5,000 St
Leistungsbereichkatalog: 053
Kostengruppe DIN 276 2018-12: 444

**03.02.0220 Ausleger Kabelrinne Stahl bandverz bis 3,5kN L 200mm an Stielen**
*** wie Position 03.02.0210
STLB-Bau 2026-04 053
Länge 200 mm
Menge: 10,000 St
Leistungsbereichkatalog: 053
Kostengruppe DIN 276 2018-12: 444

**03.02.0230 Ausleger Kabelrinne Stahl bandverz bis 3,5kN L 200mm an Stielen - E30 Funktionserhalt**
*** wie Position 03.02.0210
STLB-Bau 2026-04 053
Feuerwiderstandsklasse E 30 DIN 4102-12, mit Funktionserhalt
Länge 200 mm
Menge: 3,000 St
Leistungsbereichkatalog: 053
Kostengruppe DIN 276 2018-12: 444

**03.02.0240 Ausleger Kabelrinne Stahl bandverz bis 3,5kN L 300mm an Stielen**
*** wie Position 03.02.0210
STLB-Bau 2026-04 053
Länge 300 mm
Menge: 160,000 St
Leistungsbereichkatalog: 053
Kostengruppe DIN 276 2018-12: 444

**03.02.0250 Ausleger Kabelrinne Stahl bandverz bis 3,5kN L 400mm an Stielen**
*** wie Position 03.02.0210
STLB-Bau 2026-04 053
Länge 400 mm
Menge: 200,000 St
Leistungsbereichkatalog: 053
Kostengruppe DIN 276 2018-12: 444

**03.02.0260 Ausleger Kabelrinne Stahl bandverz bis 3,5kN L 400mm an Stielen - E30 Funktionserhalt**
*** wie Position 03.02.0210
STLB-Bau 2026-04 053
Feuerwiderstandsklasse E 30 DIN 4102-12, mit Funktionserhalt
Länge 400 mm
Menge: 7,000 St
Leistungsbereichkatalog: 053
Kostengruppe DIN 276 2018-12: 444

**03.02.0270 Ausleger Kabelrinne Stahl bandverz bis 3,5kN L 500mm an Stielen**
*** wie Position 03.02.0210
STLB-Bau 2026-04 053
Länge 500 mm
Menge: 20,000 St
Leistungsbereichkatalog: 053
Kostengruppe DIN 276 2018-12: 444

**03.02.0280 Ausleger Kabelrinne Stahl bandverz bis 3,5kN L 600mm an Stielen**
*** wie Position 03.02.0210
STLB-Bau 2026-04 053
Länge 600 mm
Menge: 150,000 St
Leistungsbereichkatalog: 053
Kostengruppe DIN 276 2018-12: 444

**03.02.0290 Ausleger Kabelrinne Stahl bandverz bis 3,5kN L 100mm Wandbefestigung**
*** Bezugsbeschreibung
STLB-Bau 2026-04 053
Ausleger für Kabelrinne, aus bandverzinktem Stahl DIN EN 10346, Tragfähigkeit bis 3,5 kN, Länge 100 mm, an der Wand aus Mauerwerk, Stiele werden gesondert vergütet, befestigen mit bauaufsichtlich zugelassenen Dübeln, Einbau im Innenbereich.
Menge: 15,000 St
Leistungsbereichkatalog: 053
Kostengruppe DIN 276 2018-12: 444

**03.02.0300 Ausleger Kabelrinne Stahl bandverz bis 3,5kN L 200mm Wandbefestigung**
*** wie Position 03.02.0290
STLB-Bau 2026-04 053
Länge 200 mm
Menge: 15,000 St
Leistungsbereichkatalog: 053
Kostengruppe DIN 276 2018-12: 444

**03.02.0310 Ausleger Kabelrinne Stahl bandverz bis 3,5kN L 300mm Wandbefestigung**
*** wie Position 03.02.0290
STLB-Bau 2026-04 053
Länge 300 mm
Menge: 100,000 St
Leistungsbereichkatalog: 053
Kostengruppe DIN 276 2018-12: 444

**03.02.0320 Ausleger Kabelrinne Stahl bandverz bis 3,5kN L 400mm Wandbefestigung**
*** wie Position 03.02.0290
STLB-Bau 2026-04 053
Länge 400 mm
Menge: 50,000 St
Leistungsbereichkatalog: 053
Kostengruppe DIN 276 2018-12: 444

**03.02.0330 Ausleger Kabelrinne Stahl bandverz bis 3,5kN L 500mm Wandbefestigung**
*** wie Position 03.02.0290
STLB-Bau 2026-04 053
Länge 500 mm
Menge: 10,000 St
Leistungsbereichkatalog: 053
Kostengruppe DIN 276 2018-12: 444

**03.02.0340 Ausleger Kabelrinne Stahl bandverz bis 3,5kN L 600mm Wandbefestigung**
*** wie Position 03.02.0290
STLB-Bau 2026-04 053
Länge 600 mm
Menge: 40,000 St
Leistungsbereichkatalog: 053
Kostengruppe DIN 276 2018-12: 444

*Hinweis: Deckenstiele*

**03.02.0350 Stiel Ausleger Kabelrinne Stahl bandverz bis 2kN Deckenbefestigung L bis 200mm**
*** Bezugsbeschreibung
STLB-Bau 2026-04 053
Stiel für Ausleger für Kabelrinne, aus bandverzinktem Stahl DIN EN 10346, Tragfähigkeit bis 2 kN, an Decke befestigen mit bauaufsichtlich zugelassenen Dübeln, Stiellänge bis 200 mm, Einbau im Innenbereich.
Menge: 450,000 St
Leistungsbereichkatalog: 053
Kostengruppe DIN 276 2018-12: 444

**03.02.0360 Stiel Ausleger Kabelrinne Stahl bandverz bis 2kN Deckenbefestigung L bis 200mm - E30 Funktionserhalt**
*** wie Position 03.02.0350
STLB-Bau 2026-04 053
Feuerwiderstandsklasse E 30 DIN 4102-12, mit Funktionserhalt
Menge: 12,000 St
Leistungsbereichkatalog: 053
Kostengruppe DIN 276 2018-12: 444

**03.02.0370 Stiel Ausleger Kabelrinne Stahl bandverz bis 2kN Deckenbefestigung L bis 200mm - Stiellänge bis 400 mm**
*** wie Position 03.02.0350
STLB-Bau 2026-04 053
Stiellänge bis 400 mm
Menge: 50,000 St
Leistungsbereichkatalog: 053
Kostengruppe DIN 276 2018-12: 444

**03.02.0380 Stiel Ausleger Kabelrinne Stahl bandverz bis 2kN Deckenbefestigung L bis 200mm - Stiellänge bis 800 mm**
*** wie Position 03.02.0350
STLB-Bau 2026-04 053
Stiellänge bis 800 mm
Menge: 15,000 St
Leistungsbereichkatalog: 053
Kostengruppe DIN 276 2018-12: 444

*Hinweis: Formteile passend für vorgenanntes Kabelrinnensystem,*
werkseitig hergestellt als Winkelstück horizontal und vertikal, Kreuzstück horizontal, T-Stück horizontal, einschließlich Verbinder.

**03.02.0390 Bogen Kabelrinne 90Grad waager. Stahl bandverz H 60mm B 200mm**
*** Bezugsbeschreibung
STLB-Bau 2026-04 053
Bogen, für Kabelrinne, 90 Grad, waagerecht, aus bandverzinktem Stahl DIN EN 10346, Seitenhöhe mind. 60 mm, Breite mind. 200 mm, Einbau im Innenbereich.
Menge: 6,000 St
Leistungsbereichkatalog: 053
Kostengruppe DIN 276 2018-12: 444

**03.02.0400 Bogen Kabelrinne 90Grad waager. Stahl bandverz H 60mm B 300mm**
*** wie Position 03.02.0390
STLB-Bau 2026-04 053
Breite mind. 300 mm
Menge: 25,000 St
Leistungsbereichkatalog: 053
Kostengruppe DIN 276 2018-12: 444

**03.02.0410 Bogen Kabelrinne 90Grad waager. Stahl bandverz H 60mm B 400mm**
*** wie Position 03.02.0390
STLB-Bau 2026-04 053
Breite mind. 400 mm
Menge: 10,000 St
Leistungsbereichkatalog: 053
Kostengruppe DIN 276 2018-12: 444

**03.02.0420 Bogen Kabelrinne 90Grad waager. Stahl bandverz H 60mm B 500mm**
*** wie Position 03.02.0390
STLB-Bau 2026-04 053
Breite mind. 500 mm
Menge: 5,000 St
Leistungsbereichkatalog: 053
Kostengruppe DIN 276 2018-12: 444

**03.02.0430 Bogen Kabelrinne 90Grad waager. Stahl bandverz H 60mm B 600mm**
*** wie Position 03.02.0390
STLB-Bau 2026-04 053
Breite mind. 600 mm
Menge: 15,000 St
Leistungsbereichkatalog: 053
Kostengruppe DIN 276 2018-12: 444

**03.02.0440 Bogen Kabelrinne 90Grad waager. Stahl bandverz H 60mm B 400mm - Seitenhöhe mind. 100 mm**
*** wie Position 03.02.0390
STLB-Bau 2026-04 053
Seitenhöhe mind. 100 mm
Breite mind. 400 mm
Menge: 4,000 St
Leistungsbereichkatalog: 053
Kostengruppe DIN 276 2018-12: 444

**03.02.0450 Bogen Kabelrinne 90Grad waager. Stahl bandverz H 60mm B 500mm - Seitenhöhe mind. 100 mm**
*** wie Position 03.02.0390
STLB-Bau 2026-04 053
Seitenhöhe mind. 100 mm
Breite mind. 500 mm
Menge: 2,000 St
Leistungsbereichkatalog: 053
Kostengruppe DIN 276 2018-12: 444

**03.02.0460 Bogen Kabelrinne 90Grad waager. Stahl bandverz H 60mm B 600mm - Seitenhöhe mind. 100 mm**
*** wie Position 03.02.0390
STLB-Bau 2026-04 053
Seitenhöhe mind. 100 mm
Breite mind. 600 mm
Menge: 2,000 St
Leistungsbereichkatalog: 053
Kostengruppe DIN 276 2018-12: 444

**03.02.0470 Anbau-Abzweigstück Kabelrinne Stahl bandverz H 60mm B 100mm**
*** Bezugsbeschreibung
STLB-Bau 2026-04 053
Anbau-Abzweigstück, für Kabelrinne, aus bandverzinktem Stahl DIN EN 10346, Seitenhöhe mind. 60 mm, Breite mind. 100 mm, Einbau im Innenbereich.
Menge: 5,000 St
Leistungsbereichkatalog: 053
Kostengruppe DIN 276 2018-12: 444

**03.02.0480 Anbau-Abzweigstück Kabelrinne Stahl bandverz H 60mm B 200mm**
*** wie Position 03.02.0470
STLB-Bau 2026-04 053
Breite mind. 200 mm
Menge: 5,000 St
Leistungsbereichkatalog: 053
Kostengruppe DIN 276 2018-12: 444

**03.02.0490 Anbau-Abzweigstück Kabelrinne Stahl bandverz H 60mm B 300mm**
*** wie Position 03.02.0470
STLB-Bau 2026-04 053
Breite mind. 300 mm
Menge: 25,000 St
Leistungsbereichkatalog: 053
Kostengruppe DIN 276 2018-12: 444

**03.02.0500 Anbau-Abzweigstück Kabelrinne Stahl bandverz H 60mm B 400mm**
*** wie Position 03.02.0470
STLB-Bau 2026-04 053
Breite mind. 400 mm
Menge: 15,000 St
Leistungsbereichkatalog: 053
Kostengruppe DIN 276 2018-12: 444

**03.02.0510 T-Abzweig Kabelrinne Stahl bandverz H 60mm B 100mm**
*** Bezugsbeschreibung
STLB-Bau 2026-04 053
T-Abzweig, für Kabelrinne, aus bandverzinktem Stahl DIN EN 10346, Seitenhöhe mind. 60 mm, Breite mind. 100 mm, Einbau im Innenbereich.
Menge: 2,000 St
Leistungsbereichkatalog: 053
Kostengruppe DIN 276 2018-12: 444

**03.02.0520 T-Abzweig Kabelrinne Stahl bandverz H 60mm B 200mm**
*** wie Position 03.02.0510
STLB-Bau 2026-04 053
Breite mind. 200 mm
Menge: 3,000 St
Leistungsbereichkatalog: 053
Kostengruppe DIN 276 2018-12: 444

**03.02.0530 T-Abzweig Kabelrinne Stahl bandverz H 60mm B 300mm**
*** wie Position 03.02.0510
STLB-Bau 2026-04 053
Breite mind. 300 mm
Menge: 3,000 St
Leistungsbereichkatalog: 053
Kostengruppe DIN 276 2018-12: 444

**03.02.0540 T-Abzweig Kabelrinne Stahl bandverz H 60mm B 400mm**
*** wie Position 03.02.0510
STLB-Bau 2026-04 053
Breite mind. 400 mm
Menge: 6,000 St
Leistungsbereichkatalog: 053
Kostengruppe DIN 276 2018-12: 444

**03.02.0550 T-Abzweig Kabelrinne Stahl bandverz H 60mm B 500mm**
*** wie Position 03.02.0510
STLB-Bau 2026-04 053
Breite mind. 500 mm
Menge: 6,000 St
Leistungsbereichkatalog: 053
Kostengruppe DIN 276 2018-12: 444

**03.02.0560 T-Abzweig Kabelrinne Stahl bandverz H 60mm B 600mm**
*** wie Position 03.02.0510
STLB-Bau 2026-04 053
Breite mind. 600 mm
Menge: 16,000 St
Leistungsbereichkatalog: 053
Kostengruppe DIN 276 2018-12: 444

**03.02.0570 Gelenkstück Kabelrinne Stahl bandverz H 60mm B 100mm**
*** Bezugsbeschreibung
STLB-Bau 2026-04 053
Gelenkstück, für Kabelrinne, aus bandverzinktem Stahl DIN EN 10346, Seitenhöhe mind. 60 mm, Breite mind. 100 mm, Einbau im Innenbereich.
Menge: 2,000 St
Leistungsbereichkatalog: 053
Kostengruppe DIN 276 2018-12: 444

**03.02.0580 Gelenkstück Kabelrinne Stahl bandverz H 60mm B 200mm**
*** wie Position 03.02.0570
STLB-Bau 2026-04 053
Breite mind. 200 mm
Menge: 4,000 St
Leistungsbereichkatalog: 053
Kostengruppe DIN 276 2018-12: 444

**03.02.0590 Gelenkstück Kabelrinne Stahl bandverz H 60mm B 400mm**
*** wie Position 03.02.0570
STLB-Bau 2026-04 053
Breite mind. 400 mm
Menge: 4,000 St
Leistungsbereichkatalog: 053
Kostengruppe DIN 276 2018-12: 444

**03.02.0600 Gelenkstück Kabelrinne Stahl bandverz H 60mm B 600mm**
*** wie Position 03.02.0570
STLB-Bau 2026-04 053
Breite mind. 600 mm
Menge: 2,000 St
Leistungsbereichkatalog: 053
Kostengruppe DIN 276 2018-12: 444

**03.02.0610 Reduzierstück Kabelrinne Stahl bandverz H 60mm B 400mm Reduzierung 200mm**
*** Bezugsbeschreibung
STLB-Bau 2026-04 053
Reduzierstück, für Kabelrinne, aus bandverzinktem Stahl DIN EN 10346, Seitenhöhe mind. 60 mm, Breite mind. 400 mm, Reduzierung um 200 mm, Einbau im Innenbereich.
Menge: 6,000 St
Leistungsbereichkatalog: 053
Kostengruppe DIN 276 2018-12: 444

**03.02.0620 Reduzierstück Kabelrinne Stahl bandverz H 60mm B 500mm Reduzierung 200mm**
*** wie Position 03.02.0610
STLB-Bau 2026-04 053
Breite mind. 500 mm
Menge: 4,000 St
Leistungsbereichkatalog: 053
Kostengruppe DIN 276 2018-12: 444

**03.02.0630 Reduzierstück Kabelrinne Stahl bandverz H 60mm B 600mm Reduzierung 200mm**
*** wie Position 03.02.0610
STLB-Bau 2026-04 053
Breite mind. 600 mm
Menge: 6,000 St
Leistungsbereichkatalog: 053
Kostengruppe DIN 276 2018-12: 444

**03.02.0640 C-Profilschiene B 30mm H 10mm gelocht Stahl bandverz an Stahlkonstruktion - Innenbereich**
STLB-Bau 2026-04 053
C-Profilschiene, Breite 30 mm, Höhe 10 mm, gelocht, aus bandverzinktem Stahl DIN EN 10346, Dicke 1,5 mm, an Stahlkonstruktion anschrauben, Einbau im Innenbereich.
Menge: 40,000 m
Leistungsbereichkatalog: 053
Kostengruppe DIN 276 2018-12: 444

**03.02.0650 C-Profilschiene B 30mm H 10mm gelocht Stahl bandverz an Stahlkonstruktion - Außen geschützt**
STLB-Bau 2026-04 053
C-Profilschiene, Breite 30 mm, Höhe 10 mm, gelocht, aus bandverzinktem Stahl DIN EN 10346, Dicke 1,5 mm, an Stahlkonstruktion anschrauben, Einbau im Freien, geschützt.
Menge: 120,000 m
Leistungsbereichkatalog: 053
Kostengruppe DIN 276 2018-12: 444

**03.02.0660 Gewindestange M8 Kabelrinne Stahl bandverz L 500 mm Deckenbefestigung**
STLB-Bau 2026-04 053
Gewindestange für Deckenabhängung, M 8, für Kabelrinne, aus bandverzinktem Stahl DIN EN 10346,
Länge Gewindestange '500'
  mm, an Decke Einbau im Innenbereich.
Menge: 20,000 St
Leistungsbereichkatalog: 053
Kostengruppe DIN 276 2018-12: 444

*Hinweis: Steigeleiter*

**03.02.0670 Kabelleiter Stahl bandverz H 60mm B 200mm**
*** Bezugsbeschreibung
STLB-Bau 2026-04 053
Kabelleiter für Kabelträgersystem DIN EN 61537 (VDE 0639), Sprossenabstand 300 mm, mit einem Trennsteg, einschl. aller systembedingten Form- und Verbindungsstücke, aus bandverzinktem Stahl DIN EN 10346, Dicke 1,5 mm, Seitenhöhe mind. 60 mm, Breite mind. 200 mm, Einbau im Innenbereich.
Menge: 25,000 m
Leistungsbereichkatalog: 053
Kostengruppe DIN 276 2018-12: 444

**03.02.0680 Kabelleiter Stahl bandverz H 60mm B 200mm - E30 Funktionserhalt**
*** wie Position 03.02.0670
STLB-Bau 2026-04 053
Feuerwiderstandsklasse E 30 DIN 4102-12, mit Funktionserhalt
Menge: 12,000 m
Leistungsbereichkatalog: 053
Kostengruppe DIN 276 2018-12: 444

**03.02.0690 Kabelleiter Stahl bandverz H 60mm B 400mm**
*** Bezugsbeschreibung
STLB-Bau 2026-04 053
Kabelleiter für Kabelträgersystem DIN EN 61537 (VDE 0639), Sprossenabstand 300 mm, mit einem Trennsteg, einschl. aller systembedingten Form- und Verbindungsstücke, aus bandverzinktem Stahl DIN EN 10346, Dicke 1,5 mm, Seitenhöhe mind. 60 mm, Breite mind. 400 mm, Einbau im Innenbereich.
Menge: 110,000 m
Leistungsbereichkatalog: 053
Kostengruppe DIN 276 2018-12: 444

**03.02.0700 Kabelleiter Stahl bandverz H 60mm B 400mm einschl. Abdeckung;**
*** wie Position 03.02.0690
STLB-Bau 2026-04 053
einschl. Abdeckung
Menge: 20,000 m
Leistungsbereichkatalog: 053
Kostengruppe DIN 276 2018-12: 444

**03.02.0710 Kabelleiter Stahl bandverz H 60mm B 600mm**
*** Bezugsbeschreibung
STLB-Bau 2026-04 053
Kabelleiter für Kabelträgersystem DIN EN 61537 (VDE 0639), Sprossenabstand 300 mm, mit einem Trennsteg, einschl. aller systembedingten Form- und Verbindungsstücke, aus bandverzinktem Stahl DIN EN 10346, Dicke 1,5 mm, Seitenhöhe mind. 60 mm, Breite mind. 600 mm, Einbau im Innenbereich.
Menge: 80,000 m
Leistungsbereichkatalog: 053
Kostengruppe DIN 276 2018-12: 444

**03.02.0720 Kabelleiter Stahl bandverz H 60mm B 600mm einschl. Abdeckung;**
*** wie Position 03.02.0710
STLB-Bau 2026-04 053
einschl. Abdeckung
Menge: 20,000 m
Leistungsbereichkatalog: 053
Kostengruppe DIN 276 2018-12: 444

#### Abschnitt 03.03 Kanäle

*Hinweis: Brüstungskanal*
bestehend aus Unterteil und innenliegendem Deckel. Geeignet zum Einbau von Gerätedosen einschl. der erforderlichen Kabelhalteklammern, Kanalkupplungen,  Schutzleiteranschlußklemmen, Befestigungsmaterial, Distanzstücke und Toleranzbügel, sowie systembedingte Zubehörteile. Durch selbstkontaktierende Oberteilerdung ist eine durchgehende Schutzmaßnahme zu gewährleisten.
Schnitte (auch Gehrungsschnitte) sind mittels einer elektrischen Kreissäge auszuführen. Die Schnittstellen sind sauber zu entgraten.

**03.03.0010 Elektroinstallationskanal Geräteeinbau H/B 70/130mm Stahl verz besch Beton**
*** Bezugsbeschreibung
STLB-Bau 2026-04 053
Elektroinstallationskanal DIN EN 50085-2-1 (VDE 0604-2-1) als Geräteeinbaukanal, mit innenliegendem Oberteil, Breite 80 mm, Außenmaße H/B mind. 70/130 mm, aus verzinktem Stahl, beschichtet, einschl. elektrisch dauerhaft leitfähiger Verbindung, Oberteil aus verzinktem Stahl, beschichtet, mit einem Trennsteg, aus verzinktem Stahl, einschl. aller systembedingten Form- und Verbindungsstücke, auf Beton.
Menge: 25,000 m
Leistungsbereichkatalog: 053
Kostengruppe DIN 276 2018-12: 444

**03.03.0020 Elektroinstallationskanal Geräteeinbau H/B 70/130mm Stahl verz besch Beton - Außenmaße H/B mind. 70/170 mm**
*** wie Position 03.03.0010
STLB-Bau 2026-04 053
Außenmaße H/B mind. 70/170 mm
Menge: 350,000 m
Leistungsbereichkatalog: 053
Kostengruppe DIN 276 2018-12: 444

**03.03.0030 Elektroinstallationskanal Geräteeinbau H/B 70/130mm Stahl verz besch Beton - Außenmaße H/B mind. 70/210 mm**
*** wie Position 03.03.0010
STLB-Bau 2026-04 053
Außenmaße H/B mind. 70/210 mm
Menge: 35,000 m
Leistungsbereichkatalog: 053
Kostengruppe DIN 276 2018-12: 444

**03.03.0040 Innenecke Geräteeinbau H/B 70/170mm Stahl verz besch Beton**
*** Bezugsbeschreibung
STLB-Bau 2026-04 053
Innenecke für Geräteeinbaukanal, mit innenliegendem Oberteil, Breite 80 mm, Außenmaße H/B mind. 70/170 mm, aus verzinktem Stahl, beschichtet, einschl. elektrisch dauerhaft leitfähiger Verbindung, Oberteil aus verzinktem Stahl, beschichtet, mit einem Trennsteg, aus verzinktem Stahl, einschl. aller systembedingten Form- und Verbindungsstücke, auf Beton.
Menge: 10,000 St
Leistungsbereichkatalog: 053
Kostengruppe DIN 276 2018-12: 444

**03.03.0050 Wie vor, jedoch Winkel 90 Grad, flach**
*** wie Position 03.03.0040
STLB-Bau 2026-04 053
Winkel 90 Grad, flach, für
Menge: 12,000 St
Leistungsbereichkatalog: 053
Kostengruppe DIN 276 2018-12: 444

**03.03.0060 Innenecke Geräteeinbau H/B 70/170mm Stahl verz besch Beton - Außenecke für**
*** wie Position 03.03.0040
STLB-Bau 2026-04 053
Außenecke für
Menge: 8,000 St
Leistungsbereichkatalog: 053
Kostengruppe DIN 276 2018-12: 444

**03.03.0070 Innenecke Geräteeinbau H/B 70/170mm Stahl verz besch Beton - T-Abzweig, flach**
*** wie Position 03.03.0040
STLB-Bau 2026-04 053
T-Abzweig, flach, für
Menge: 12,000 St
Leistungsbereichkatalog: 053
Kostengruppe DIN 276 2018-12: 444

**03.03.0080 Gerätedose Kunststoff Installationskanal**
STLB-Bau 2026-04 053
Gerätedose DIN EN IEC 60670-1 (VDE 0606-1) und DIN 49073, aus Kunststoff, in Installationskanal.
Menge: 300,000 St
Leistungsbereichkatalog: 053
Kostengruppe DIN 276 2018-12: 444

**03.03.0090 Schallbarriere Geräteeinbau H/B 70/170mm**
STLB-Bau 2026-04 053
Schallbarriere für Geräteeinbaukanal, Außenmaße H/B mind. 70/170 mm, Schalldämm-Maß mind. 40 dB, Baustoffklasse DIN 4102-1 A1 (nichtbrennbar), einschl. aller systembedingten Form- und Verbindungsstücke.
Menge: 90,000 St
Leistungsbereichkatalog: 053
Kostengruppe DIN 276 2018-12: 444

**03.03.0100 Schallbarriere Geräteeinbau H/B 70/210mm**
STLB-Bau 2026-04 053
Schallbarriere für Geräteeinbaukanal, Außenmaße H/B mind. 70/210 mm, Schalldämm-Maß mind. 40 dB, Baustoffklasse DIN 4102-1 A1 (nichtbrennbar), einschl. aller systembedingten Form- und Verbindungsstücke.
Menge: 12,000 St
Leistungsbereichkatalog: 053
Kostengruppe DIN 276 2018-12: 444

**03.03.0110 Brandschutzabschottung Leitungsanlagen Schaumschott S30 0,01-0,02m2 Gebäude Wand D 240mm**
*** Bezugsbeschreibung
STLB-Bau 2026-04 047
Brandschutzabschottung an Kabel-/Leitungsanlagen als Schaumschott, Feuerwiderstandsklasse S 30 DIN 4102-9, mit allgemeinem bauaufsichtlichen Prüfzeugnis/allgemeiner bauaufsichtlicher Zulassung, eckiger Durchbruch, Querschnitt über 0,01 bis 0,02 m2, Baustoffklasse DIN 4102-1 A (nichtbrennbar), Schmelzpunkt größer gleich 1000 Grad C, im Gebäude, Arbeitshöhe des Montageortes bis 3,5 m über der Standfläche des hierfür erforderlichen Gerüstes, Wand als Trennwand in Ständerbauart, Dicke 240 mm, unterbrochene Kabelrinne.
Menge: 6,000 St
Leistungsbereichkatalog: 047
Kostengruppe DIN 276 2018-12: 444

**03.03.0120 Brandschutzabschottung Leitungsanlagen Schaumschott S30 0,01-0,02m2 Gebäude Wand D 240mm - Querschnitt bis 0,003 m2**
*** wie Position 03.03.0110
STLB-Bau 2026-04 047
Querschnitt bis 0,003 m2
Menge: 6,000 St
Leistungsbereichkatalog: 047
Kostengruppe DIN 276 2018-12: 444

**03.03.0130 Stahlblech - Brüstungskanal B = 110 mm**
Stahlblech - Brüstungskanal
Ausführung: verzinkt mit Trennsteg
Abmessung: 70mm x 110 mm
Farbe:  weiss RAL 9010
Menge: 4,000 m
Kostengruppe DIN 276 2018-12: 444

*Hinweis: Fußbodenkanal, estrichüberdeckt, mindestens zweizügig*
aus verzinktem Stahlblech mit systembedingtem Verbindungs- und Befestigungsmaterial, sowie anteilmäßigen Endlaschen. Bauteile des Unterflur-Kanalsystems, die durch die Nutzung unmittelbar belastet werden, müssen einer Belastungsfähigkeit nach DIN 0634 Teil 1 entsprechen. Kanalstoßstellen sind so auszuführen, daß das Eindringen von Beton oder Estrichschlämme verhindert wird und keine Beschädigungen der zu verlegenden Leitungen eintritt. Zu öffnende, mit der Beton- oder Estrichoberkante abschließende Bauteile sind während der Montagezeit gegen Verschmutzung und Beschädigung des Innenraums zu verschließen. Bauteile, die vollständig oder teilweise von Beton oder Estrich umschlossen werden, müssen in ihren mechanischen Festigkeiten so ausgelegt sein, daß beim Einbringen des umschließenden Materials keine Deformierungen und Querschnittsverengungen auftreten.

**03.03.0140 Unterflur-Elektroinstallationskanal estrichüberdeckt Stahl bandverz H/B 38/350mm**
*** Bezugsbeschreibung
STLB-Bau 2026-04 053
Unterflur-Elektroinstallationskanal DIN EN 50085-2-2 (VDE 0604-2-2) Rechteckprofil mit systembedingten Verbindungs- und Befestigungsmitteln, estrichüberdeckt, geschlossen, aus bandverzinktem Stahl DIN EN 10346, einschl. elektrisch dauerhaft leitfähiger Verbindung, 2-zügig, Außenmaße H/B mind. 38/350 mm, verlegen auf verlegefertig vorbereiteter Betonrohdecke.
Menge: 180,000 m
Leistungsbereichkatalog: 053
Kostengruppe DIN 276 2018-12: 444

**03.03.0150 Unterflur-Elektroinstallationskanal estrichüberdeckt Stahl bandverz H/B 38/350mm - Außenmaße H/B mind. 48/350 mm**
*** wie Position 03.03.0140
STLB-Bau 2026-04 053
Außenmaße H/B mind. 48/350 mm
Menge: 15,000 m
Leistungsbereichkatalog: 053
Kostengruppe DIN 276 2018-12: 444

**03.03.0160 Unterflurdose 9Installationsgeräte Stahl bandverz H/B 38/350mm**
*** Bezugsbeschreibung
STLB-Bau 2026-04 053
Unterflurdose, kontinuierlich nivellierbar, für 9 Installationsgeräte, aus bandverzinktem Stahl DIN EN 10346, einschl. elektrisch dauerhaft leitfähiger Verbindung, mit Blinddeckel, für textile Bodenbeläge mit Schutzrahmen, überlappend, passend zum estrichüberdeckten Unterflur-Elektroinstallationskanal, Außenmaße H/B mind. 38/350 mm.
Menge: 25,000 St
Leistungsbereichkatalog: 053
Kostengruppe DIN 276 2018-12: 444

**03.03.0170 Unterflurdose 9Installationsgeräte Stahl bandverz H/B 38/350mm für harte Bodenbeläge mit Anlegerahmen Estrichdicke 150 mm**
*** wie Position 03.03.0160
STLB-Bau 2026-04 053
für harte Bodenbeläge mit Anlegerahmen
Estrichdicke 150 mm
Menge: 5,000 St
Leistungsbereichkatalog: 053
Kostengruppe DIN 276 2018-12: 444

*Hinweis: Fußbodenebene Geräte-Einbaueinheit*
passend zu vorgenannter Unterflurdose, einschließlich Gerätebecher, Gerätebechereinsatzrahmen mit Rastleitern zum stufenweisen Absenken des Gerätebechers, im Schutzrahmen unverlierbar gelagerter, selbsttätig zufallender, verrastbarer Klappdeckel mit stabiler Druckaufnahmeplatte einschl. schwenkbarem Schnurauslaß mit Schaumstoffdichtung und versenkbarem Griffbügel zum Öffnen des Deckels. Teppichschutzrahmen aus Polyamid. Farbton nach Wahl unter den lieferbaren Farben.

**03.03.0180 Fußbodenebene Einbaueinheit 4Installationsgeräte**
*** Bezugsbeschreibung
STLB-Bau 2026-04 053
Fußbodenebene Einbaueinheit DIN EN 50085-2-2 (VDE 0604-2-2), für trocken zu pflegende Fußböden, mit Befestigungsspur 60 mm und Zentralplatte, Maße DIN 49075, passend zur Unterflurdose des estrichüberdeckten Kanalsystems, Ausführung rechteckig, zur Aufnahme von 4 Installationsgeräten, mit Gerätedose, mit Aussparung zum Einkleben des Bodenbelags.
Menge: 2,000 St
Leistungsbereichkatalog: 053
Kostengruppe DIN 276 2018-12: 444

**03.03.0190 Fußbodenebene Einbaueinheit 4Installationsgeräte - zur Aufnahme von 9 Installationsgeräten**
*** wie Position 03.03.0180
STLB-Bau 2026-04 053
zur Aufnahme von 9 Installationsgeräten
Menge: 13,000 St
Leistungsbereichkatalog: 053
Kostengruppe DIN 276 2018-12: 444

**03.03.0200 Fußbodenebene Einbaueinheit 9Installationsgeräte. Einbau in Hohlraumboden**
STLB-Bau 2026-04 053
Fußbodenebene Einbaueinheit DIN EN 50085-2-2 (VDE 0604-2-2), für trocken zu pflegende Fußböden, mit Befestigungsspur 60 mm und Zentralplatte, Maße DIN 49075, geeignet zum Einbau in Hohlboden, Ausführung rechteckig, zur Aufnahme von 9 Installationsgeräten, mit Gerätedose, mit Aussparung zum Einkleben des Bodenbelags.
Menge: 10,000 St
Leistungsbereichkatalog: 053
Kostengruppe DIN 276 2018-12: 444

**03.03.0210 Endstück Stahl bandverz H/B 38/350mm**
STLB-Bau 2026-04 053
Endstück aus bandverzinktem Stahl DIN EN 10346, einschl. elektrisch dauerhaft leitfähiger Verbindung, passend zum estrichüberdeckten Unterflur-Elektroinstallationskanal, Außenmaße H/B mind. 38/350 mm.
Menge: 6,000 St
Leistungsbereichkatalog: 053
Kostengruppe DIN 276 2018-12: 444

**03.03.0220 Vertikalkrümmer Stahl bandverz H/B 38/350mm**
STLB-Bau 2026-04 053
Vertikalkrümmer 90 Grad, aus bandverzinktem Stahl DIN EN 10346, einschl. elektrisch dauerhaft leitfähiger Verbindung, 2-zügig, passend zum estrichüberdeckten Unterflur-Elektroinstallationskanal, Außenmaße H/B mind. 38/350 mm.
Menge: 40,000 St
Leistungsbereichkatalog: 053
Kostengruppe DIN 276 2018-12: 444

**03.03.0230 Kanalauslass Stahl bandverz H/B 38/350mm**
STLB-Bau 2026-04 053
Kanalauslass, mit Trennwand, geeingnet zum Aufbau einer fußbodenüberragenden Einbaueinheit, kontinuierlich nivellierbar, aus bandverzinktem Stahl DIN EN 10346, einschl. elektrisch dauerhaft leitfähiger Verbindung, mit Blinddeckel, für harte Bodenbeläge mit Anlegerahmen, passend zum estrichüberdeckten Unterflur-Elektroinstallationskanal, Außenmaße H/B mind. 38/350 mm.
Menge: 30,000 St
Leistungsbereichkatalog: 053
Kostengruppe DIN 276 2018-12: 444

### Bereich 04 Installationsgeräte

#### Abschnitt 04.01 Taster und Sensoren, Unterputz

*Hinweis: Nachfolgend aufgeführte Installationsgeräte*
in Unterputz-Ausführung, einschließlich dem Fräsen bzw. Stemmen der Montagelöcher, einsetzen der Schalterdosen mittels Zementmörtel in die Wand. Bei Betonwänden sind die Betoneinbaudosen bereits während der Rohbaumassnahme  auf die Schalung zu montieren. Bei Gipskartonwänden sind die Bohrlöcher zu erstellen und die Hohlwanddosen einzusetzen. Die Positionen beinhalten auch erforderliche Verdrahtungsarbeiten, einschließlich des benötigten Klemmenmaterials, sowie die Wippen und Zentralplatten der Installationsgeräte, sowie die benötigten Abdeckrahmen als Einzel- oder Kombinationsrahmen. Alle Unterputzdosen sind generell als Schalterabzweigdosen auszuführen. Alle Einsätze müssen mit Schrauben in die Einbaudose befestigt werden, Krallenbefestigung ist nicht zulässig. In gefliesten Wänden, sowie in Sichtmauerwerk sind die Schalterdosen Fliesen-, Stein- oder Fugen- bezogen nach Angabe des Fachingenieurs zu montieren. In Mauerwerkswänden die geputzt werden, sind vor den Putzarbeiten die Dosen mit einem Signaldeckel zu schließen. Die endgültige Form und Farbe des Schaltermaterials bestimmt der Bauherr. Auf Verlangen sind kostenlos Muster verschiedener Fabrikate dem Bauherrn bzw. der Bauleitung zur Ansicht vorzulegen. Die Montage erfolgt zum Teil an Decken und Wänden mit einer lichten Raumhöhe von ca. 3,50 m. Für die Ausführung sind geeignete Arbeits- und Schutzmaßnahmen vorzusehen. Der Auftragnehmer hat alle erforderlichen Hilfsmittel wie Leitern, Arbeitsbühnen oder Gerüste bereitzustellen, um die Arbeiten sicher und fachgerecht auszuführen. Die Kosten hierfür sind in den Einheitspreisen enthalten.

*Hinweis: Bemusterung*
Die Datenblätter der in diesem Titel anzubietenden Komponenten sind nach Auftragsvergabe in einem
Bemusterungskatalog vorzulegen und durch den Nutzer und Bauherrn freizugeben.

**04.01.0010 Wipptaster 1polig Aus/Wechsel 10A 250V Mauerwerk**
STLB-Bau 2026-04 053
Wipptaster DIN EN 60669-1 (VDE 0632-1) einpolig, Aus/Wechsel, 10 A, 250 V AC, in Mauerwerk, mit Gerätedose, mit Symbolaufdruck, mit Orientierungslampe, Schutzart IP 44 DIN EN 60529 (VDE 0470-1), Einsatz mit Schrauben befestigen.
Menge: 2,000 St
Leistungsbereichkatalog: 053
Kostengruppe DIN 276 2018-12: 444

**04.01.0020 Befehlsgerät NOT-AUS-Taster 6A 1W**
STLB-Bau 2026-04 054
Befehlsgerät in Komplettbauform, als NOT-AUS-Taster mit gelber Unterlage, überlistungssicher DIN EN ISO 13850, Betätigung durch Drucktaste, mit Kontaktelement 6 A, 1 W, Frontausführung rund.
Menge: 5,000 St
Leistungsbereichkatalog: 054
Kostengruppe DIN 276 2018-12: 444

*Hinweis: KNX Taster mit integriertem Busankoppler*
KNX Taster mit integriertem Busankoppler;
einschl. Symbole auf den Abdeckungen bzw. Beschriftungsfeldern:
0/1 für Licht Ein/Aus und/oder
>/< für Sonnenschutz Auf/Ab

**04.01.0030 Taster KNX-TP einfach Fenster Mittelstellung integr.Busankoppler**
*** Bezugsbeschreibung
STLB-Bau 2026-04 057
Taster, Bussystem KNX-TP, einfach mit Fenster für Orientierungslicht/Statusanzeige, mit Bedienoberfläche mit Mittelstellung, mit integriertem Busankoppler, mit je Betätigungsstelle zuordenbaren Funktionen, Ein-/Ausschalten, Dimmen, Jalousie, als Unterputzgerät, einschl. aufsteckbarer Bedienoberfläche.
Menge: 125,000 St
Leistungsbereichkatalog: 057
Kostengruppe DIN 276 2018-12: 444

**04.01.0040 Taster KNX-TP einfach Fenster Mittelstellung integr.Busankoppler - mit Temperaturfühler**
*** wie Position 04.01.0030
mit Temperaturfühler
Menge: 190,000 St
Kostengruppe DIN 276 2018-12: 444

**04.01.0050 Taster KNX-TP 2fach Fenster Mittelstellung integr.Busankoppler**
*** Bezugsbeschreibung
STLB-Bau 2026-04 057
Taster, Bussystem KNX-TP, 2-fach mit Fenster für Orientierungslicht/Statusanzeige, mit Bedienoberfläche mit Mittelstellung, mit integriertem Busankoppler, mit je Betätigungsstelle zuordenbaren Funktionen, Ein-/Ausschalten, Dimmen, Jalousie, als Unterputzgerät, einschl. aufsteckbarer Bedienoberfläche.
Menge: 125,000 St
Leistungsbereichkatalog: 057
Kostengruppe DIN 276 2018-12: 444

**04.01.0060 Taster KNX-TP 2fach Fenster Mittelstellung integr.Busankoppler - mit Temperaturfühler**
*** wie Position 04.01.0050
mit Temperaturfühler
Menge: 5,000 St
Kostengruppe DIN 276 2018-12: 444

**04.01.0070 Taster KNX-TP 3fach Fenster Mittelstellung integr.Busankoppler**
*** Bezugsbeschreibung
STLB-Bau 2026-04 057
Taster, Bussystem KNX-TP, 3-fach mit Fenster, mit Bedienoberfläche mit Mittelstellung, mit integriertem Busankoppler, mit je Betätigungsstelle zuordenbaren Funktionen, Ein-/Ausschalten, Dimmen, Jalousie, als Unterputzgerät, einschl. aufsteckbarer Bedienoberfläche.
Menge: 5,000 St
Leistungsbereichkatalog: 057
Kostengruppe DIN 276 2018-12: 444

**04.01.0080 Taster KNX-TP 3fach Fenster Mittelstellung integr.Busankoppler - mit Temperaturfühler**
*** wie Position 04.01.0070
mit Temperaturfühler
Menge: 5,000 St
Kostengruppe DIN 276 2018-12: 444

**04.01.0090 Taster KNX-TP 4fach Fenster Mittelstellung integr.Busankoppler**
*** Bezugsbeschreibung
STLB-Bau 2026-04 057
Taster, Bussystem KNX-TP, 4-fach mit Fenster, mit Bedienoberfläche mit Mittelstellung, mit integriertem Busankoppler, mit je Betätigungsstelle zuordenbaren Funktionen, Ein-/Ausschalten, Dimmen, Jalousie, als Unterputzgerät, einschl. aufsteckbarer Bedienoberfläche.
Menge: 4,000 St
Leistungsbereichkatalog: 057
Kostengruppe DIN 276 2018-12: 444

**04.01.0100 Taster KNX-TP 4fach Fenster Mittelstellung integr.Busankoppler - mit Temperaturfühler**
*** wie Position 04.01.0090
mit Temperaturfühler
Menge: 2,000 St
Kostengruppe DIN 276 2018-12: 444

*Hinweis: KNX Sensoren*

**04.01.0110 Busankoppler KNX-TP BCU 1.x Einbautiefe 19mm**
STLB-Bau 2026-04 057
Busankoppler, Bussystem KNX-TP, für Geräte auf Basis BCU 1.x, Einbautiefe 19 mm, Schraubbefestigung, Bemessungsbetriebsspannung: Busspannung, als Unterputzgerät zum Einbau in Gerätedose.
Menge: 12,000 St
Leistungsbereichkatalog: 057
Kostengruppe DIN 276 2018-12: 444

**04.01.0120 Tastsensor Grundmodul KNX-TP einfach Montage auf UP-Busankoppler Objekt beeinflußbarer Annäherungsfunktion.**
*** Bezugsbeschreibung
STLB-Bau 2026-04 057
Tastsensor Grundmodul, Bussystem KNX-TP, einfach, mit einem Tastflächenpaar, zur Montage auf Unterputz-Busankoppler, mit je Tastfläche zuordenbaren Funktionen, Ein-/Ausschalten, Dimmen, Jalousie, Senden von Temperaturwerten, Helligkeitswerten und 16-bit Dezimalwerten, mit je Tastflächenpaar wählbarer Funktion 2-Taster Dimmen mit Stopp-Telegramm, 2-Taster Sonnenschutzsteuerung, 8-bit Wert variabel senden, Prozentwert variabel senden, 1-bit Szenensteuerung, 8-bit Szenensteuerung, Zwangsführung, mit Annäherungssensor, mit über Parameter konfigurierbarer oder über Objekt beeinflußbarer Annäherungsfunktion.
Menge: 2,000 St
Leistungsbereichkatalog: 057
Kostengruppe DIN 276 2018-12: 444

**04.01.0130 Tastsensor Grundmodul KNX-TP 2-fach Montage auf UP-Busankoppler**
*** wie Position 04.01.0120
STLB-Bau 2026-04 057
2-fach, mit 2 Tastflächenpaaren
Menge: 2,000 St
Leistungsbereichkatalog: 057
Kostengruppe DIN 276 2018-12: 444

**04.01.0140 Tastsensor Grundmodul KNX-TP 4-fach Montage auf UP-Busankoppler**
*** wie Position 04.01.0120
STLB-Bau 2026-04 057
4-fach, mit 4 Tastflächenpaaren
Menge: 2,000 St
Leistungsbereichkatalog: 057
Kostengruppe DIN 276 2018-12: 444

**04.01.0150 Tastsensor Grundmodul KNX-TP einfach Montage auf UP-Busankoppler**
*** Bezugsbeschreibung
STLB-Bau 2026-04 057
Tastsensor Grundmodul, Bussystem KNX-TP, einfach, mit einem Tastflächenpaar, mit horizontaler Bedienung, zur Montage auf Unterputz-Busankoppler, mit je Tastfläche zuordenbaren Funktionen, Ein-/Ausschalten, Dimmen, Jalousie, Senden von Temperaturwerten, Helligkeitswerten und 16-bit Dezimalwerten, mit je Tastflächenpaar wählbarer Funktion 2-Taster Dimmen mit Stopp-Telegramm, 2-Taster Sonnenschutzsteuerung, 8-bit Wert variabel senden, Prozentwert variabel senden, 1-bit Szenensteuerung, 8-bit Szenensteuerung, Zwangsführung, mit Annäherungssensor, mit über Parameter konfigurierbarer oder über Objekt beeinflußbarer Annäherungsfunktion.
Menge: 2,000 St
Leistungsbereichkatalog: 057
Kostengruppe DIN 276 2018-12: 444

**04.01.0160 Wie vor, jedoch 2-fach, mit 2 Tastflächenpaaren;**
*** wie Position 04.01.0150
STLB-Bau 2026-04 057
2-fach, mit 2 Tastflächenpaaren
Menge: 2,000 St
Leistungsbereichkatalog: 057
Kostengruppe DIN 276 2018-12: 444

**04.01.0170 Wie vor, jedoch 4-fach, mit 4 Tastflächenpaaren;**
*** wie Position 04.01.0150
STLB-Bau 2026-04 057
4-fach, mit 4 Tastflächenpaaren
Menge: 2,000 St
Leistungsbereichkatalog: 057
Kostengruppe DIN 276 2018-12: 444

**04.01.0180 Multifunktionstaster KNX-TP 5fach IR-Empfänger m.Temp.-fühler -regler 2Punkt-Regelung**
STLB-Bau 2026-04 057
Multifunktionstaster, Bussystem KNX-TP, 5-fach, Bedienungsrichtung horizontal, mit je Betätigungsstelle zuordenbaren Funktionen, Ein-/Ausschalten, Dimmen, Jalousie, Senden von Temperaturwerten, Helligkeitswerten und 16-bit Dezimalwerten,
mit Betriebs-/Statusanzeige über 2 LEDs, mit Infrarot-Empfänger/-Dekoder, für 4 Kanäle, mit Raumtemperatur-Messelement und -regler, für Heizen und Kühlen, mit Regelung über Zweipunkt-Algorithmus, zur Montage auf Unterputz-Busankoppler, Bemessungsbetriebsspannung: Busspannung, max. zulässige Buslast 10 mA.
Menge: 2,000 St
Leistungsbereichkatalog: 057
Kostengruppe DIN 276 2018-12: 444

**04.01.0190 Touch-Panel KNX-TP farbig TFT-Display**
STLB-Bau 2026-04 057
Touch-Panel, Bussystem KNX-TP, mit Grafikdisplay, Bildschirmdiagonale 11,94 cm (4,7 Zoll), farbig, als TFT-Display, mit Hintergrundbeleuchtung mit parametrierbarer Einschaltdauer, Farbton weiß, bis zu 7 darstellbare Seiten, bis zu 10 Funktionsfelder je Seite, Einschalten der Hintergrundbeleuchtung und Senden eines frei parametrierbaren 1-Bit Kommunikationsobjektes beim ersten Berühren der Bildschirm-Oberfläche im Ruhezustand, mit Uhrfunktion mit Datum, mit Zeitschaltprogramm für 5 Kanäle, Bemessungsbetriebsspannung 24 V AC, mit integriertem Busankoppler, mit Busanschluss über eine Busklemme, als Unterputzgerät.
Menge: 2,000 St
Leistungsbereichkatalog: 057
Kostengruppe DIN 276 2018-12: 444

*Hinweis: Präsenzmelder*

*Hinweis: Deckenmontage*

**04.01.0200 Präsenzmelder 230V Master Infrarotsensor 360Grad Reichweite/R 8m KNX-TP**
*** Bezugsbeschreibung
STLB-Bau 2026-04 053
Präsenzmelder für 230 V AC, als Master, mit Infrarotsensor, Erfassungsbereich 360 Grad, Reichweite/Radius mind. 8 m, mit Unterkriechschutz, Schnittstelle KNX-TP, mit integriertem Dämmerungsschalter, Einstellbereich 5 bis 300 lx,
Ausschaltverzögerung mind. '600'
  s, Beleuchtungssteuerung wahlweise voll- oder halbautomatisch, mit Testbetrieb, für Deckenmontage.
Menge: 22,000 St
Leistungsbereichkatalog: 053
Kostengruppe DIN 276 2018-12: 444

**04.01.0210 Präsenzmelder 230V Master Infrarotsensor 360Grad Reichweite/R 8m KNX-TP - mit HF-/Radarsensor Ausschaltverzögerung mind: 600 s**
*** wie Position 04.01.0200
STLB-Bau 2026-04 053
mit HF-/Radarsensor
Ausschaltverzögerung mind: '600'
  s
Menge: 10,000 St
Leistungsbereichkatalog: 053
Kostengruppe DIN 276 2018-12: 444

**04.01.0220 Präsenzmelder 230V Master Infrarotsensor 360Grad Reichweite/R 8m KNX-TP - IP 54 Ausschaltverzögerung mind: 600 s**
*** wie Position 04.01.0200
STLB-Bau 2026-04 053
Schutzart IP 54 DIN EN 60529 (VDE 0470-1)
Ausschaltverzögerung mind: '600'
  s
Menge: 10,000 St
Leistungsbereichkatalog: 053
Kostengruppe DIN 276 2018-12: 444

**04.01.0230 Präsenzmelder 230V Master Infrarotsensor 360Grad Reichweite/R 8m - Reichweite/Radius mind. 16 m Ausschaltverzögerung mind: 600 s**
*** wie Position 04.01.0200
STLB-Bau 2026-04 053
Reichweite/Radius mind. 16 m
Ausschaltverzögerung mind: '600'
  s
Menge: 10,000 St
Leistungsbereichkatalog: 053
Kostengruppe DIN 276 2018-12: 444

**04.01.0240 Präsenzmelder 230V Master Infrarotsensor 360Grad Reichweite/R 8m - Reichweite/Radius mind. 20 m Ausschaltverzögerung mind: 600 s**
*** wie Position 04.01.0200
STLB-Bau 2026-04 053
Reichweite/Radius mind. 20 m
Ausschaltverzögerung mind: '600'
  s
Menge: 50,000 St
Leistungsbereichkatalog: 053
Kostengruppe DIN 276 2018-12: 444

**04.01.0250 Präsenzmelder Konstantlichtregl. KNX-TP**
STLB-Bau 2026-04 057
Präsenzmelder mit Konstantlichtregelung, für Innenbereich, Bussystem KNX-TP, Erfassungswinkel senkrecht 120 Grad, Erfassungswinkel waagerecht 360 Grad, Erfassungsbereich 6 bis 11 m, mit integrierter 2-Punkt Lichtregelung, mit Konstantlichtregelung für eine Hauptleuchtenreihe und bis zu 4 weitere Leuchtenreihen, Beleuchtungssteuerung wahlweise voll- oder halbautomatisch, mit Objekt zur manuellen Übersteuerung des Schaltausgangs Beleuchtung, mit Helligkeitssensor, mit einstellbarem Helligkeitsgrenzwert für Tag-/Energiesparbetrieb, mit Parametrierung über die ETS, Parallelbetrieb mehrerer Melder ohne Logikbausteine möglich, mit integriertem Busankoppler und Busanschluss über Busanschlussklemme, Bemessungsbetriebsspannung: Busspannung, für Deckenmontage, Schutzart IP 2X DIN EN 60529 (VDE 0470-1).
Menge: 80,000 St
Leistungsbereichkatalog: 057
Kostengruppe DIN 276 2018-12: 444

*Hinweis: Wandmontage für Montagehöhen 1,00 bis 2,20 m*

**04.01.0260 Präsenzmelder 230V Master Infrarotsensor 180Grad Reichweite/R 12m KNX-TP integr.Dämmerungsschalter 5-300lx**
*** Bezugsbeschreibung
STLB-Bau 2026-04 053
Präsenzmelder für 230 V AC, als Master, mit Infrarotsensor, Erfassungsbereich 180 Grad, Reichweite/Radius 12 m, mit Unterkriechschutz, Schnittstelle KNX-TP, mit integriertem Dämmerungsschalter, Einstellbereich 5 bis 300 lx,
Ausschaltverzögerung mind. '60'
  s, Beleuchtungssteuerung wahlweise voll- oder halbautomatisch, mit Testbetrieb, für Wandmontage.
Menge: 3,000 St
Leistungsbereichkatalog: 053
Kostengruppe DIN 276 2018-12: 444

**04.01.0270 Präsenzmelder 230V Master Infrarotsensor 180Grad Reichweite/R 12m mit zusätzlichem Schallsensor Ausschaltverzögerung mind: 60 s**
*** wie Position 04.01.0260
STLB-Bau 2026-04 053
mit zusätzlichem Schallsensor
Ausschaltverzögerung mind: '60'
  s
Menge: 5,000 St
Leistungsbereichkatalog: 053
Kostengruppe DIN 276 2018-12: 444

**04.01.0280 Präsenzmelder 230V Master Infrarotsensor 180Grad Reichweite/R 12m KNX-TP - mit HF-/Radarsensor Ausschaltverzögerung mind: 60 s**
*** wie Position 04.01.0260
STLB-Bau 2026-04 053
mit HF-/Radarsensor
Ausschaltverzögerung mind: '60'
  s
Menge: 35,000 St
Leistungsbereichkatalog: 053
Kostengruppe DIN 276 2018-12: 444

**04.01.0290 Präsenzmelder 230V Master Infrarotsensor 180Grad Reichweite/R 12m KNX-TP - IP 54 Ausschaltverzögerung mind: 60 s**
*** wie Position 04.01.0260
STLB-Bau 2026-04 053
Schutzart IP 54 DIN EN 60529 (VDE 0470-1)
Ausschaltverzögerung mind: '60'
  s
Menge: 10,000 St
Leistungsbereichkatalog: 053
Kostengruppe DIN 276 2018-12: 444

**04.01.0300 Präsenzmelder 230V Master Infrarotsensor 180Grad Reichweite/R 12m mit HF-/Radarsensor IP 54 Ausschaltverzögerung mind: 60 s**
*** wie Position 04.01.0260
STLB-Bau 2026-04 053
mit HF-/Radarsensor
Schutzart IP 54 DIN EN 60529 (VDE 0470-1)
Ausschaltverzögerung mind: '60'
  s
Menge: 3,000 St
Leistungsbereichkatalog: 053
Kostengruppe DIN 276 2018-12: 444

**04.01.0310 AP-Gehäuse einfach Präsenzmelder KNX-TP**
STLB-Bau 2026-04 057
Aufputzgehäuse, einfach, für Präsenzmelder, für Bussystem KNX-TP.
Menge: 40,000 St
Leistungsbereichkatalog: 057
Kostengruppe DIN 276 2018-12: 444

**04.01.0320 AP-Gehäuse einfach Bedien-/Anzeigegeräte KNX-TP**
STLB-Bau 2026-04 057
Aufputzgehäuse, einfach, für Anzeige-/Bediengeräte, für Bussystem KNX-TP.
Menge: 50,000 St
Leistungsbereichkatalog: 057
Kostengruppe DIN 276 2018-12: 444

**04.01.0330 Gerätedose Kunststoff UP Mauerwerk**
STLB-Bau 2026-04 053
Gerätedose DIN EN IEC 60670-1 (VDE 0606-1) und DIN 49073, aus Kunststoff, mit Schrauben, Unterputz, in Mauerwerk.
Menge: 20,000 St
Leistungsbereichkatalog: 053
Kostengruppe DIN 276 2018-12: 444

**04.01.0340 Wetterzentrale KNX-TP DCF-77-Empfänger**
STLB-Bau 2026-04 057
Wetterzentrale mit Fassadensteuerung, Bussystem KNX-TP, mit individueller Steuerung von 4 Fassaden, mit Eingabe der geografischen Lage des Montageortes und der Fassadenausrichtung, mit Ausfallüberwachung des Windgeschwindigkeits-Messwertgebers, mit DCF-77-Empfänger, mit einstellbarer max. Eindringtiefe der Sonne in den Raum, mit Sonnennachlaufsteuerung für Sonnen-/Blendschutz mit Horizontal-Lamellen, Überwachen aller Messwerte (außer Niederschlag) auf jeweils mind. 2 Grenzwerte, mit Impulseingang zum Anschluss des Windrotors (Anemometer), mit 3 Analogeingängen 0 bis 10 V DC zum direkten Anschluss von Wettersensoren, Bemessungsbetriebsspannung 24 V AC, einschl. Netzgerät für Montage auf Tragschiene DIN EN 60715 (VDE 0660-520), als Reiheneinbaugerät, Maße DIN 43880, für Montage auf Tragschiene TH35 DIN EN 60715 (VDE 0660-520), mit integriertem Busankoppler und Busanschluss über Busanschlussklemme, Schutzart IP 54 DIN EN 60529 (VDE 0470-1).
Menge: 2,000 St
Leistungsbereichkatalog: 057
Kostengruppe DIN 276 2018-12: 444

**04.01.0350 Wassersensor KNX-TP**
STLB-Bau 2026-04 057
Wassersensor, bestehend aus einem Unterputzgerät sowie einem Wasserfühler mit 2 m langer Anschlussleitung mit Stecker, Unterputzgerät mit Buchse für steckbare Sensorleitung, zur Montage auf Unterputz-Busankoppler, Bussystem KNX-TP, Schutzart IP 2X DIN EN 60529 (VDE 0470-1).
Menge: 6,000 St
Leistungsbereichkatalog: 057
Kostengruppe DIN 276 2018-12: 444

#### Abschnitt 04.02 AP-Installationen

*Hinweis: Nachfolgend aufgeführte Installationsgeräte*
in Unterputz-Feuchtraum-Ausführung, Schutzart IP 44, einschließlich dem Fräsen bzw. Stemmen der Montagelöcher, einsetzen der Schalterdosen mittels Zementmörtel in die Wand. Bei Betonwänden sind die Betoneinbaudosen bereits während der Rohbaumassnahme auf die Schalung zu montieren. Bei Gipskartonwänden sind die Bohrlöcher zu erstellen und die Hohlwanddosen einzusetzen. Die Positionen beinhalten auch erforderliche Verdrahtungsarbeiten, einschließlich des benötigten Klemmenmaterials, sowie die Wippen und Zentralplatten der Installationsgeräte, sowie die benötigten Abdeckrahmen als Einzel- oder Kombinationsrahmen. Alle Unterputzdosen sind generell als Schalterabzweigdosen auszuführen. Alle Einsätze müssen mit Schrauben in die Einbaudose befestigt werden, Krallenbefestigung ist nicht zulässig.
In gefliesten Wänden, sowie in Sichtmauerwerk sind die Schalterdosen Fliesen-, Stein- oder Fugen- bezogen nach Angabe des Fachingenieurs zu montieren.
In Mauerwerkswänden die geputzt werden, sind vor den Putzarbeiten die Dosen mit einem Signaldeckel zu schließen.

Einbauhöhen von OKFFB, wenn in den Ausführungsplänen oder durch die Bauleitung nicht anders angegeben:
Schalter und Taster etc.1,05 m
Steckdosen allgemein,0,30 m
Geräteanschlußdosen,
Telefondosen etc.
Die endgültige Form und Farbe des Schaltermaterials bestimmt der Bauherr. Auf Verlangen sind kostenlos Muster verschiedener Fabrikate dem Bauherrn bzw. der Bauleitung zur Ansicht vorzulegen.

**04.02.0010 Bewegungsmelder KNX-TP - Wandmontage**
STLB-Bau 2026-04 057
Bewegungsmelder, für Außenbereich, Bussystem KNX-TP, mit einstellbarem Erfassungsbereich von 90 bis 180 Grad, Erfassungsbereich bis 16 m, Nennmontagehöhe 2 bis 4 m, mit Testbetrieb und LED zur Anzeige von Detektionen im Testbetrieb, mit Helligkeitssensor, mit Übertragung des Helligkeitsmesswertes in lx, mit einstellbarem Helligkeitsgrenzwert für Tag-/Energiesparbetrieb, Bewegungsmeldung abhängig von der Helligkeit, für Wandmontage.
Menge: 6,000 St
Leistungsbereichkatalog: 057
Kostengruppe DIN 276 2018-12: 444

**04.02.0020 Schutzkontaktsteckdose 250V 16A Klappdeckel Beschriftungsfeld IP44**
*** Bezugsbeschreibung
STLB-Bau 2026-04 053
Schutzkontaktsteckdose DIN VDE 0620-1 (VDE 0620-1), 250 V AC, 16 A, mit Klappdeckel, mit Beschriftungsfeld, Schutzart IP 44 DIN EN 60529 (VDE 0470-1).
Menge: 16,000 St
Leistungsbereichkatalog: 053
Kostengruppe DIN 276 2018-12: 444

**04.02.0030 Schutzkontaktsteckdose 250V 16A Klappdeckel Beschriftungsfeld IP44 2-fach**
*** wie Position 04.02.0020
STLB-Bau 2026-04 053
2-fach
Menge: 5,000 St
Leistungsbereichkatalog: 053
Kostengruppe DIN 276 2018-12: 444

**04.02.0040 CEE-Steckdose Klappdeckel 5polig 230/400VAC 16A Beschriftungsfeld IP44**
STLB-Bau 2026-04 053
CEE-Steckdose DIN EN 60309-2 (VDE 0623-2), mit Klappdeckel, 5-polig, Bemessungsbetriebsspannung 230/400 V AC, 16 A, mit Beschriftungsfeld, Schutzart IP 44 DIN EN 60529 (VDE 0470-1).
Menge: 4,000 St
Leistungsbereichkatalog: 053
Kostengruppe DIN 276 2018-12: 444

*Hinweis: Nachfolgend aufgeführte Installationsgeräte*
in Aufputz-Feuchtraum-Ausführung, Schutzart IP 44, einschliesslich dem Bohren der Bestigungslöcher mit Befestigungsmaterial. Die Positionen beinhalten auch erforderliche Verdrahtungsarbeiten, einschliesslich des benötigten Klemmenmaterials.

**04.02.0050 Taster KNX-TP einfach Mittelstellung integr.Busankoppler Feuchtraum**
*** Bezugsbeschreibung
STLB-Bau 2026-04 057
Taster, Bussystem KNX-TP, einfach, mit Bedienoberfläche mit Mittelstellung, mit integriertem Busankoppler, mit je Betätigungsstelle zuordenbaren Funktionen, Ein-/Ausschalten, Dimmen, Jalousie, als Aufputzgerät, für Feuchtraumeinbau, Schutzart IP 44 DIN EN 60529 (VDE 0470-1).
Menge: 40,000 St
Leistungsbereichkatalog: 057
Kostengruppe DIN 276 2018-12: 444

**04.02.0060 Taster KNX-TP einfach Mittelstellung integr.Busankoppler Feuchtraum - Wert senden**
*** wie Position 04.02.0050
STLB-Bau 2026-04 057
Wert senden
Menge: 20,000 St
Leistungsbereichkatalog: 057
Kostengruppe DIN 276 2018-12: 444

**04.02.0070 Taster KNX-TP 2fach Mittelstellung integr.Busankoppler Feuchtraum**
*** Bezugsbeschreibung
STLB-Bau 2026-04 057
Taster, Bussystem KNX-TP, 2-fach, mit Bedienoberfläche mit Mittelstellung, mit integriertem Busankoppler, mit je Betätigungsstelle zuordenbaren Funktionen, Ein-/Ausschalten, Dimmen, Jalousie, als Aufputzgerät, für Feuchtraumeinbau, Schutzart IP 44 DIN EN 60529 (VDE 0470-1).
Menge: 5,000 St
Leistungsbereichkatalog: 057
Kostengruppe DIN 276 2018-12: 444

**04.02.0080 Taster KNX-TP 2fach Mittelstellung integr.Busankoppler Feuchtraum - Wert senden**
*** wie Position 04.02.0070
STLB-Bau 2026-04 057
Wert senden
Menge: 2,000 St
Leistungsbereichkatalog: 057
Kostengruppe DIN 276 2018-12: 444

**04.02.0090 Bewegungsmelder KNX-TP - IP54**
STLB-Bau 2026-04 057
Bewegungsmelder, für Außenbereich, Bussystem KNX-TP, mit einstellbarem Erfassungsbereich von 90 bis 180 Grad, Erfassungsbereich bis 16 m, Nennmontagehöhe 2 bis 4 m, mit Testbetrieb und LED zur Anzeige von Detektionen im Testbetrieb, mit Helligkeitssensor, mit Übertragung des Helligkeitsmesswertes in lx, mit einstellbarem Helligkeitsgrenzwert für Tag-/Energiesparbetrieb, Bewegungsmeldung abhängig von der Helligkeit, Schutzart IP 54 DIN EN 60529 (VDE 0470-1).
Menge: 10,000 St
Leistungsbereichkatalog: 057
Kostengruppe DIN 276 2018-12: 444

**04.02.0100 Schutzkontaktsteckdose 250V 16A IP44**
*** Bezugsbeschreibung
STLB-Bau 2026-04 053
Schutzkontaktsteckdose DIN VDE 0620-1 (VDE 0620-1), 250 V AC, 16 A, Schutzart IP 44 DIN EN 60529 (VDE 0470-1).
Menge: 60,000 St
Leistungsbereichkatalog: 053
Kostengruppe DIN 276 2018-12: 444

**04.02.0110 Schutzkontaktsteckdose 250V 16A IP44 2-fach**
*** wie Position 04.02.0100
STLB-Bau 2026-04 053
2-fach
Menge: 15,000 St
Leistungsbereichkatalog: 053
Kostengruppe DIN 276 2018-12: 444

**04.02.0120 Schutzkontaktsteckdose 250V 16A IP44 3-fach**
*** wie Position 04.02.0100
STLB-Bau 2026-04 053
3-fach
Menge: 15,000 St
Leistungsbereichkatalog: 053
Kostengruppe DIN 276 2018-12: 444

**04.02.0130 Schutzkontaktsteckdose 250V 16A IP44 - in Kombination mit CEE-Steckdose 400 V AC**
*** wie Position 04.02.0100
STLB-Bau 2026-04 053
in Kombination mit CEE-Steckdose DIN EN 60309-2 (VDE 0623-2), 400 V AC, 16 A, 5-polig
Menge: 2,000 St
Leistungsbereichkatalog: 053
Kostengruppe DIN 276 2018-12: 444

**04.02.0140 CEE-Steckdose 5polig 230/400VAC 16A AP IP44**
*** Bezugsbeschreibung
STLB-Bau 2026-04 053
CEE-Steckdose DIN EN 60309-2 (VDE 0623-2), 5-polig, Bemessungsbetriebsspannung 230/400 V AC, 16 A, in Aufputzausführung, Schutzart IP 44 DIN EN 60529 (VDE 0470-1).
Menge: 2,000 St
Leistungsbereichkatalog: 053
Kostengruppe DIN 276 2018-12: 444

**04.02.0150 CEE-Steckdose 5polig 230/400VAC 32A AP IP44**
*** wie Position 04.02.0140
STLB-Bau 2026-04 053
32 A
Menge: 2,000 St
Leistungsbereichkatalog: 053
Kostengruppe DIN 276 2018-12: 444

**04.02.0160 Verbindungsdose Einführungen Kunststoff 80/80mm T 37mm IP55 AP**
*** Bezugsbeschreibung
STLB-Bau 2026-04 053
Verbindungsdose DIN EN IEC 60670-1 (VDE 0606-1) als Abzweigkasten, mit Einführungen für Mantelleitungen für ortsfeste Installation, aus Kunststoff, Grundfläche mind. 80/80 mm, Tiefe mind. 37 mm, mit Deckel mit Schraubbefestigung, Schutzart IP 55 DIN EN 60529 (VDE 0470-1), Aufputz.
Menge: 160,000 St
Leistungsbereichkatalog: 053
Kostengruppe DIN 276 2018-12: 444

**04.02.0170 Verbindungsdose Einführungen Kunststoff 80/80mm T 37mm IP55 AP rot**
*** wie Position 04.02.0160
STLB-Bau 2026-04 053
Farbton rot
Menge: 20,000 St
Leistungsbereichkatalog: 053
Kostengruppe DIN 276 2018-12: 444

**04.02.0180 Verbindungsdose Einführungen Kunststoff 100/100mm T 37mm IP44 AP**
*** wie Position 04.02.0160
STLB-Bau 2026-04 053
Grundfläche mind. 100/100 mm
Schutzart IP 44 DIN EN 60529 (VDE 0470-1)
Menge: 55,000 St
Leistungsbereichkatalog: 053
Kostengruppe DIN 276 2018-12: 444

**04.02.0190 Verbindungsdose 100/100mm T 37mm IP44 AP - E30 Funktionserhalt**
*** wie Position 04.02.0160
STLB-Bau 2026-04 053
Grundfläche mind. 100/100 mm
Schutzart IP 44 DIN EN 60529 (VDE 0470-1)
Feuerwiderstandsklasse E 30 DIN 4102-12, mit Funktionserhalt
Menge: 12,000 St
Leistungsbereichkatalog: 053
Kostengruppe DIN 276 2018-12: 444

**04.02.0200 Verteilerbox; 230 V + SMI; 1 Eingang; 5 Ausgänge**
Verteilerbox, 230 V + SMI
für die steckbare Elektroinstallation,
1 Eingang
5 Ausgänge
zum 5-poligen Anschluss von SMI-Antrieben. Die 230V-Spannungsversorgung und das SMI-Signal werden in einer Leitung geführt, mit aufgedrucktem Schaltplan
interne Verdrahtung: 2,5 mm²/ 1,5 mm²
Montage: Innenraumbereich, Montageart: an Betondecke oder Kabeltragsystem, Einbaulage: beliebig, Schutzart: IP20
Menge: 50,000 St
Kostengruppe DIN 276 2018-12: 444

#### Abschnitt 04.03 Dosen, Gehäuse und Zubehör

**04.03.0010 Anschlussdose Video HDMI Anz1St UP**
*** Bezugsbeschreibung
STLB-Bau 2026-04 061
Anschlussdose für Videosignale Schnittstelle HDMI, eine Schnittstelle, Unterputzausführung.
Menge: 3,000 St
Leistungsbereichkatalog: 061
Kostengruppe DIN 276 2018-12: 444

**04.03.0020 Anschlussdose Video HDMI Anz1St UP - für Kanaleinbau**
*** wie Position 04.03.0010
STLB-Bau 2026-04 061
für Kanaleinbau
Menge: 3,000 St
Leistungsbereichkatalog: 061
Kostengruppe DIN 276 2018-12: 444

**04.03.0030 4K60 HDMI Aktiv Kabel 15 m**
4K60 HDMI Aktiv Kabel 15 m
High-Speed-HDMI-Kabel mit Ethernet
Stecker/Stecker Typ A, 19-Pin.
Unterstützt HDMI 2.0a, 18 Gbit/s, 3-fach Schirmung, Vergoldete Kontakte, integrierter Repeater Chipsatz
Leiterquerschnitt: AWG26
Kein Netzteil nötig, Spannungsversorgung über HDMI Quelle
Unterstützt HDMI Ethernet Audio Control (HEAC) und 3D Unterstützt ARC und CEC
Menge: 4,000 St
Kostengruppe DIN 276 2018-12: 444

**04.03.0040 Geräteanschlussdose UP bis 5x2,5mm2**
STLB-Bau 2026-04 053
Geräteanschlussdose DIN EN IEC 60670-1 (VDE 0606-1) in Unterputzausführung, mit Verbindungsklemmen bis 2,5 mm2, 5-polig 400 V AC, mit Schrauben befestigen.
Menge: 80,000 St
Leistungsbereichkatalog: 053
Kostengruppe DIN 276 2018-12: 444

**04.03.0050 Geräteanschlussdose UP bis 5x4mm2**
STLB-Bau 2026-04 053
Geräteanschlussdose DIN EN IEC 60670-1 (VDE 0606-1) in Unterputzausführung, mit Verbindungsklemmen bis 4 mm2, 5-polig 400 V AC, mit Schrauben befestigen.
Menge: 24,000 St
Leistungsbereichkatalog: 053
Kostengruppe DIN 276 2018-12: 444

**04.03.0060 Geräteanschlussdose UP bis 5x6mm2**
STLB-Bau 2026-04 053
Geräteanschlussdose DIN EN IEC 60670-1 (VDE 0606-1) in Unterputzausführung, mit Verbindungsklemmen bis 6 mm2, 5-polig 400 V AC, mit Schrauben befestigen.
Menge: 20,000 St
Leistungsbereichkatalog: 053
Kostengruppe DIN 276 2018-12: 444

**04.03.0070 Blindabdeck Geräteverbindungsdose Beschriftungsfeld**
STLB-Bau 2026-04 053
Blindabdeckung, mit Geräteverbindungsdose, mit Beschriftungsfeld.
Menge: 22,000 St
Leistungsbereichkatalog: 053
Kostengruppe DIN 276 2018-12: 444

*Hinweis: Betoninstallation*

**04.03.0080 Gerätedose Kunststoff ID 60mm T 60mm Schalung**
STLB-Bau 2026-04 053
Gerätedose DIN EN IEC 60670-1 (VDE 0606-1) und DIN 49073, aus Kunststoff, Innendurchmesser 60 mm, Tiefe 60 mm, auf Schalung.
Menge: 50,000 St
Leistungsbereichkatalog: 053
Kostengruppe DIN 276 2018-12: 444

**04.03.0090 Einbaugehäuse Durchm. 130mm LED-Einbauleuchten H 120mm Ortbetondecke**
Einbaugehäuse, einschl. Frontteil, rund, aus halogenfreiem Kunststoff, Auslassöffnung, Durchmesser 130 mm, für LED-Einbauleuchten, mit Kurztunnel, Gehäuseeinbauhöhe mind. 120 mm, in Ortbetondecke, mit Mineralfaserplatte
Menge: 4,000 St
Kostengruppe DIN 276 2018-12: 444

**04.03.0100 Einbaugehäuse Durchm. 180mm H 140mm Ortbetondecke**
STLB-Bau 2026-04 053
Einbaugehäuse, einschl. Frontteil, rund, aus Kunststoff, Auslassöffnung, Durchmesser 180 mm, für Niedervolt-Halogenleuchte, mit Kurztunnel, Gehäuseeinbauhöhe mind. 140 mm, in Ortbetondecke.
Menge: 16,000 St
Leistungsbereichkatalog: 053
Kostengruppe DIN 276 2018-12: 444

**04.03.0110 Verbindungsdose Kunststoff 200/100mm T 75mm Schalung**
*** Bezugsbeschreibung
STLB-Bau 2026-04 053
Verbindungsdose DIN EN IEC 60670-1 (VDE 0606-1) als Abzweigkasten, aus Kunststoff, Grundfläche mind. 200/100 mm, Tiefe mind. 75 mm, mit Deckel mit Schraubbefestigung, auf Schalung.
Menge: 2,000 St
Leistungsbereichkatalog: 053
Kostengruppe DIN 276 2018-12: 444

**04.03.0120 Verbindungsdose Kunststoff 200/100mm T 135mm Schalung**
*** wie Position 04.03.0110
Tiefe mind. 135 mm
Menge: 6,000 St
Kostengruppe DIN 276 2018-12: 444

**04.03.0130 Schalfix aus Kunststoff im Ortbeton, 140x160 mm**
*** Bezugsbeschreibung
Schalfix aus Kunststoff
im Ortbeton oder für die Werksfertigung, recyclebare Kunststoffbox, zur Erstellung von Aussparungen anstatt individuelle Holz- oder Styroporaussparungen.
eignet sich als wasser- und betondichte Standard für die Baustelle oder das Betonfertigteilwerk.
Auf Schalung nageln, kleben oder mit Magnet befestigen,
mehrfach kombinierbar für größere Aussparung
Höhe mittels Schrauben fixierbar; 100% recycelbar
Höhe (ausziehbar) ca. 130 - 230 mm, Länge ca. 160 mm
Breite ca. 140 mm
Menge: 6,000 St
Kostengruppe DIN 276 2018-12: 444

**04.03.0140 Schalfix aus Kunststoff im Ortbeton, B 240 L 260 H 130-230mm**
*** wie Position 04.03.0130
Höhe (ausziehbar) ca. 130 - 230 mm, Länge ca. 260 mm, Breite ca. 240 mm
Menge: 6,000 St
Kostengruppe DIN 276 2018-12: 444

*Hinweis: Für Geräteeinbauten externer Gewerke*

**04.03.0150 Einbaugehäuse Kunststoff Auslassöffnung Durchm. 68mm elektr.Betriebsm. UP Mauerwerk**
*** Bezugsbeschreibung
STLB-Bau 2026-04 053
Einbaugehäuse, einschl. Frontteil, rund, aus Kunststoff, Auslassöffnung, Durchmesser 68 mm, für elektrische Betriebsmittel, Unterputz, in Mauerwerk.
Menge: 16,000 St
Leistungsbereichkatalog: 053
Kostengruppe DIN 276 2018-12: 444

**04.03.0160 Einbaugehäuse Kunststoff Auslassöffnung Durchm. 68mm elektr.Betriebsm. UP Mauerwerk - luftdicht**
*** wie Position 04.03.0150
STLB-Bau 2026-04 053
luftdicht
Menge: 12,000 St
Leistungsbereichkatalog: 053
Kostengruppe DIN 276 2018-12: 444

**04.03.0170 Einbaugehäuse Kunststoff Auslassöffnung Durchm. 68mm elektr.Betriebsm. UP Hohldecke**
*** Bezugsbeschreibung
STLB-Bau 2026-04 053
Einbaugehäuse, einschl. Frontteil, rund, aus Kunststoff, Auslassöffnung, Durchmesser 68 mm, für elektrische Betriebsmittel, Unterputz, in Hohldecke.
Menge: 41,000 St
Leistungsbereichkatalog: 053
Kostengruppe DIN 276 2018-12: 444

**04.03.0180 Einbaugehäuse Kunststoff Auslassöffnung Durchm. 68mm elektr.Betriebsm. UP Hohldecke - luftdicht**
*** wie Position 04.03.0170
STLB-Bau 2026-04 053
luftdicht
Menge: 32,000 St
Leistungsbereichkatalog: 053
Kostengruppe DIN 276 2018-12: 444

#### Abschnitt 04.04 Steckdosen, Stecksysteme und Zubehör

**04.04.0010 Schutzkontaktsteckdose 250V 16A**
*** Bezugsbeschreibung
STLB-Bau 2026-04 053
Schutzkontaktsteckdose DIN VDE 0620-1 (VDE 0620-1), 250 V AC, 16 A, einschl. Zentralplatte.
Menge: 450,000 St
Leistungsbereichkatalog: 053
Kostengruppe DIN 276 2018-12: 444

**04.04.0020 Schutzkontaktsteckdose 250V 16A - mit erhöhtem Berührungsschutz**
*** wie Position 04.04.0010
STLB-Bau 2026-04 053
mit erhöhtem Berührungsschutz
Menge: 55,000 St
Leistungsbereichkatalog: 053
Kostengruppe DIN 276 2018-12: 444

**04.04.0030 Schutzkontaktsteckdose 250V 16A - USB-C mit 2 Anschlüssen**
*** wie Position 04.04.0010
STLB-Bau 2026-04 053
USB-C
mit 2 Anschlüssen
Menge: 15,000 St
Leistungsbereichkatalog: 053
Kostengruppe DIN 276 2018-12: 444

*Hinweis: Nachfolgend aufgeführte Installationsgeräte*
als System-Steckdosen in Kanal-Ausführung, einschliesslich allem notwendigem Zubehör zur Montage in vorgenannten Unterflur-/ Brüstungskanäle und Deckenanschlusssäulen, vorinstallierten mit Schutzkontaktsteckdose in weiß, rot oder grün, anschlussfertig, steckbar (Wieland, Wago o. glw.). Die endgültige Form und Farbe des Schaltermaterials bestimmt der Bauherr. Auf Verlangensind kostenlos Muster verschiedener Fabrikate dem Bauherrn bzw. der Bauleitung zur Ansicht vorzulegen.

**04.04.0040 Schutzkontaktsteckdose 250V 16A 2fach reinweiß Geräteeinbaukanal Geräteeinbaudose Beschriftungsfeld**
*** Bezugsbeschreibung
STLB-Bau 2026-04 053
Schutzkontaktsteckdose DIN VDE 0620-1 (VDE 0620-1), 250 V AC, 16 A, 2-fach, Farbton reinweiß, RAL 9010, in Geräteeinbaukanal, mit systemgebundener Geräteeinbaudose, einschl. Zentralplatte, mit Beschriftungsfeld.
Menge: 130,000 St
Leistungsbereichkatalog: 053
Kostengruppe DIN 276 2018-12: 444

**04.04.0050 Schutzkontaktsteckdose 250V 16A 2fach rot Geräteeinbaukanal Geräteeinbaudose Beschriftungsfeld**
*** wie Position 04.04.0040
STLB-Bau 2026-04 053
Farbton rot
Menge: 130,000 St
Leistungsbereichkatalog: 053
Kostengruppe DIN 276 2018-12: 444

**04.04.0060 Schutzkontaktsteckdose 250V 16A 2fach grün Geräteeinbaukanal Geräteeinbaudose Beschriftungsfeld**
*** wie Position 04.04.0040
STLB-Bau 2026-04 053
Farbton grün
Menge: 40,000 St
Leistungsbereichkatalog: 053
Kostengruppe DIN 276 2018-12: 444

**04.04.0070 Schutzkontaktsteckdose 250V 16A 2fach reinweiß Geräteeinbaukanal Geräteeinbaudose - mit erhöhtem Berührungsschutz**
*** wie Position 04.04.0040
STLB-Bau 2026-04 053
mit erhöhtem Berührungsschutz
Menge: 20,000 St
Leistungsbereichkatalog: 053
Kostengruppe DIN 276 2018-12: 444

*Hinweis: Weiteres Zubör für Stecksystem*

**04.04.0080 Steckerteil (3-polig mit Klemmanschluss bis 4,0 qmm**
*** Bezugsbeschreibung
Steckerteil 3-polig mit Klemmanschluss bis 4,0 qmm
für ein- und mehrdrähtige Leitungen ohne Adernendhülsen. mit Zugentlastung, vor Ort konfektionierbar. 250 V, 25 A. Querschnitt bis 4,0 mm²

Anschlussart: Federzug- oder Schraubanschluss
Nennspannung: 250 V
Nennstrom: 25 A
Art der Verriegelung: im Steckverbinder integriert
Pol Kennzeichnung: L, N, PE
Polzahl: 3
Schutzart: IP20
Bemessungsstoßspannung: 4 kV
Anschlussquerschnitt (eindrähtig): 0,5 - 4 mm²
Anschlussquerschnitt (feindrhtig): 0,5 - 2,5 mm²
Ausführung des Geräteanschlusses: Stecker
Menge: 20,000 St
Kostengruppe DIN 276 2018-12: 444

**04.04.0090 Steckerteil (3-polig mit Klemmanschluss bis 4,0 qmm - Ausführung des Geräteanschlusses: Buchse**
*** wie Position 04.04.0080
Ausführung des Geräteanschlusses: Buchse
Menge: 150,000 St
Kostengruppe DIN 276 2018-12: 444

**04.04.0100 Konfekt. Leitung H05VV-F 3x1,5mm2 L 1m**
*** Bezugsbeschreibung
STLB-Bau 2026-04 053
Konfektionierte Leitung DIN EN 50525-1 (VDE 0285-525-1), H05VV-F für Installationssystem mit Steckverbinder, 3 x 1,5, Länge 1 m, Enden Stecker/Buchse.
Menge: 10,000 St
Leistungsbereichkatalog: 053
Kostengruppe DIN 276 2018-12: 444

**04.04.0110 Konfekt. Leitung H05VV-F 3x1,5mm2 L 2m**
*** wie Position 04.04.0100
STLB-Bau 2026-04 053
Länge 2 m
Menge: 50,000 St
Leistungsbereichkatalog: 053
Kostengruppe DIN 276 2018-12: 444

**04.04.0120 Konfekt. Leitung H05VV-F 3x1,5mm2 L 4m**
*** wie Position 04.04.0100
STLB-Bau 2026-04 053
Länge 4 m
Menge: 30,000 St
Leistungsbereichkatalog: 053
Kostengruppe DIN 276 2018-12: 444

**04.04.0130 Konfekt. Leitung H05VV-F 3x1,5mm2 L 6m**
*** wie Position 04.04.0100
STLB-Bau 2026-04 053
Länge 6 m
Menge: 60,000 St
Leistungsbereichkatalog: 053
Kostengruppe DIN 276 2018-12: 444

**04.04.0140 Konfekt. Leitung H05VV-F 3x2,5,5mm2 L 2m**
*** wie Position 04.04.0100
STLB-Bau 2026-04 053
3 x 2,5
Länge 2 m
Menge: 22,000 St
Leistungsbereichkatalog: 053
Kostengruppe DIN 276 2018-12: 444

**04.04.0150 Konfekt. Leitung H05VV-F 3x2,5,5mm2 L 4m**
*** wie Position 04.04.0100
STLB-Bau 2026-04 053
3 x 2,5
Länge 4 m
Menge: 50,000 St
Leistungsbereichkatalog: 053
Kostengruppe DIN 276 2018-12: 444

**04.04.0160 Konfekt. Leitung H05VV-F 3x2,5,5mm2 L 6m**
*** wie Position 04.04.0100
STLB-Bau 2026-04 053
3 x 2,5
Länge 6 m
Menge: 55,000 St
Leistungsbereichkatalog: 053
Kostengruppe DIN 276 2018-12: 444

**04.04.0170 Konfekt. Leitung H05VV-F 3x2,5,5mm2 L 8m**
*** wie Position 04.04.0100
STLB-Bau 2026-04 053
3 x 2,5
Länge 8 m
Menge: 15,000 St
Leistungsbereichkatalog: 053
Kostengruppe DIN 276 2018-12: 444

**04.04.0180 Verteilerkupplung 3polig 1Stecker/3Buchsen**
*** Bezugsbeschreibung
STLB-Bau 2026-04 053
Verteilerkupplung 3-polig, 1 Stecker/3 Buchsen.
Menge: 15,000 St
Leistungsbereichkatalog: 053
Kostengruppe DIN 276 2018-12: 444

**04.04.0190 Verteilerkupplung 3polig 1Stecker/3Buchsen - 1 Stecker/5 Buchsen**
*** wie Position 04.04.0180
STLB-Bau 2026-04 053
1 Stecker/5 Buchsen
Menge: 10,000 St
Leistungsbereichkatalog: 053
Kostengruppe DIN 276 2018-12: 444

**04.04.0200 Verteilerkupplung 3polig 1Stecker/3Buchsen**
*** Bezugsbeschreibung
STLB-Bau 2026-04 053
Verteilerkupplung 3-polig, 1 Stecker/3 Buchsen.
Menge: 30,000 St
Leistungsbereichkatalog: 053
Kostengruppe DIN 276 2018-12: 444

**04.04.0210 Verteilerkupplung 3polig 1Stecker/3Buchsen - 1 Stecker/5 Buchsen**
*** wie Position 04.04.0200
STLB-Bau 2026-04 053
1 Stecker/5 Buchsen
Menge: 15,000 St
Leistungsbereichkatalog: 053
Kostengruppe DIN 276 2018-12: 444

**04.04.0220 Verteilerkupplung 3polig 1Stecker/3Buchsen - Verteilerkupplung 5-polig**
*** wie Position 04.04.0200
STLB-Bau 2026-04 053
Verteilerkupplung 5-polig
Menge: 15,000 St
Leistungsbereichkatalog: 053
Kostengruppe DIN 276 2018-12: 444

**04.04.0230 Verteilerkupplung 3polig 1Stecker/3Buchsen, Verteilerkupplung 5-polig 1 Stecker/7 Buchsen**
*** wie Position 04.04.0200
STLB-Bau 2026-04 053
Verteilerkupplung 5-polig
1 Stecker/7 Buchsen
Menge: 15,000 St
Leistungsbereichkatalog: 053
Kostengruppe DIN 276 2018-12: 444

**04.04.0240 Steckerteil 3-polig mit Klemmanschluss bis 4,0 qmm**
*** Bezugsbeschreibung
Steckerteil 3-polig mit Klemmanschluss bis 4,0 qmm
für ein- und mehrdrähtige Leitungen ohne Adernendhülsen. unmontiert mit Zugentlastung, vor Ort konfektionierbar. 250 V, 25 A. Querschnitt bis 2,5 mm²

Anschlussart: Federzug- oder Schraubanschluss
Nennspannung: 250 V
Nennstrom: 25 A
Art der Verriegelung: im Steckverbinder integriert
Pol Kennzeichnung: L, N, PE
Polzahl: 5
Schutzart: IP20
Bemessungsstoßspannung: 4 kV
Anschlussquerschnitt (eindrähtig): 0,5 - 2,5 mm²
Anschlussquerschnitt (feindrhtig): 0,5 - 2,5 mm²
Ausführung des Geräteanschlusses: Stecker
Menge: 140,000 St
Kostengruppe DIN 276 2018-12: 444

**04.04.0250 Steckerteil, 5-polig mit Klemmanschluss bis 2,5 qmm - Ausführung des Geräteanschlusses: Buchse**
*** wie Position 04.04.0240
Ausführung des Geräteanschlusses: Buchse
Menge: 300,000 St
Kostengruppe DIN 276 2018-12: 444

*Hinweis: Anschlussleitungen Sonnenschutz mit offenem Ende*
Anschlussleitungen mit Steckverbinder
und offenem Leitungsende, für SMI Motoren bzw. Sonnenschutzantriebe, Anschlussleitung als Kabelpeitsche
Ausführung Seite 1 Kabel: Hirschmann-Kupplung, STAK 4
Ausführung Seite 2 Kabel: offen
Montageart  Stecken an zu steuerndes Gerät

**04.04.0260 Konfekt. Leitung H05VV-F 5x1,5mm2 L 3m**
*** Bezugsbeschreibung
STLB-Bau 2026-04 053
Konfektionierte Leitung DIN EN 50525-1 (VDE 0285-525-1), H05VV-F für Installationssystem mit Steckverbinder, 5 x 1,5, Länge 3 m, Enden Buchse/freies Ende, abgemantelt, abisoliert, einschl. Endhülse, mit Codierung.
Menge: 20,000 St
Leistungsbereichkatalog: 053
Kostengruppe DIN 276 2018-12: 444

**04.04.0270 Konfekt. Leitung H05VV-F 5x1,5mm2 L 5m**
*** wie Position 04.04.0260
STLB-Bau 2026-04 053
Länge 5 m
Menge: 35,000 St
Leistungsbereichkatalog: 053
Kostengruppe DIN 276 2018-12: 444

**04.04.0280 Konfekt. Leitung H05VV-F 5x1,5mm2 L 7m**
*** wie Position 04.04.0260
STLB-Bau 2026-04 053
Länge 7 m
Menge: 175,000 St
Leistungsbereichkatalog: 053
Kostengruppe DIN 276 2018-12: 444

**04.04.0290 Konfekt. Leitung H05VV-F 5x1,5mm2 L 8m**
*** wie Position 04.04.0260
STLB-Bau 2026-04 053
Länge 8 m
Menge: 105,000 St
Leistungsbereichkatalog: 053
Kostengruppe DIN 276 2018-12: 444

### Bereich 05 Verteilersysteme, Einbaugeräte und Zubehör

#### Abschnitt 05.01 Niederspannungsschaltgerätekombinationen, -verteiler und Zubehör

*Hinweis: Energie-Schaltgerätekombination komplett mit Geräteträgern, Feldabdeckungen,*
Feldabschottungen, Kabeleinführungen, Kabelabfangschienen, Resopal-Bezeichnungsschildern und sämtlichen Klein- und Zubehörmaterialien, zur Aufnahme von separat ausgeschriebenen Einbauteilen.
Schrank mit oberem Geräte- und Klemmenbereich sowie unterem Stromschienenbereich. Im unteren Bereich ist ein 5-poliges Stromschienen-/Sammelschienensystem zur Aufnahme der Einspeisung und der Verteilung auf die Abgänge einzubauen. Stromschienensystem vollständig berührungssicher abgedeckt, nur mit Werkzeug zugänglich, einschließlich Einspeiseadapter, Anschlussmaterial, Halterungen, Abdeckungen und Beschriftung. Die Einbaugeräte sind übersichtlich anzuordnen. Der obere Bereich ist für Reiheneinbaugeräte und Reihenklemmen vorzusehen. Die Reihenklemmen sind abgangsbezogen zu beschriften. Je FI-Schutzschalter sind die zugehörigen Leitungsschutzschalter gruppenweise zuzuordnen. Neutralleiter sind den jeweiligen FI-Gruppen eindeutig zuzuordnen und getrennt zu führen. Das 5-polige Stromschienen-/Sammelschienensystem selbst ist nicht Bestandteil dieser Position und wird separat ausgeschrieben.
Schaltgerätekombinationen sind so zu dimensionieren, das nach Einbringen aller Geräte eine Erweiterungsreserve von mindestens 25% zur Verfügung steht.
Interne Klemmstellen benötigter Hilfs- und Steuerkontakte sind auf Reihenklemmen (Steuerklemmleiste) zu verdrahten.
Für alle abgehenden Leitungen sind Reihenklemmen vorzusehen.
Zusätzlich zu den Revisionsunterlagen sind für jede Verteilung die Verteilungspläne und -legenden 1-fach in einer Plantasche zu hinterlegen. Die Verteilungen und Zähleranlagen dürfen nur nach den genehmigten Übersichtsschaltplänen erstellt werden und müssen in allen Punkten den einschlägigen VDE-Vorschriften sowie den Vorschriften des zuständigen
EVUU 's ensprechen.
Klemmen und Geräte müssen beschriftet werden. Jede Verteilung ist mit einer Tasche zur Aufnahme des
mitzuliefernden Übersichtsschalt-und Installationsplanes zu bestücken.'

**05.01.0010 Energie-Schaltgerätekombination Gehäuse Stahl undurchsichtige Tür an Bedienfront abschließbar I 400 A IP31 IK07 EMV A IP31 IK07**
*** Bezugsbeschreibung
STLB-Bau 2026-04 054
Energie-Schaltgerätekombination DIN EN IEC 61439-2 (VDE 0660-600-2), Bedienung durch elektrotechnischen Laien, Gehäuse aus Stahl, Oberfläche pulverbeschichtet, mit undurchsichtiger Tür an Bedienfront, abschließbar, Schutzklasse I (Erdung),
Bemessungsstrom I Index nA tiefgestellt '400'
  A, Basisschutz gegen elektrischen Schlag, Fehlerschutz gegen elektrischen Schlag durch Abschaltung, Innenaufstellung, Schutzart IP 31 DIN EN 60529 (VDE 0470-1), Schutzart IK07 DIN EN 62262 (VDE 0470-100),
min. Umgebungstemperatur '-5'
  Grad C,
max. Umgebungstemperatur '40'
  Grad C,
max. Umgebungstemperatur täglicher Mittelwert '35'
  Grad C,
max. relative Luftfeuchte bei einer Temperatur von 40 Grad C '50'
  %,
zusätzliche Umgebungsbedingungen '1-feldriger Schrank mit oberem Geräte- und Klemmenbereich sowie unterem Stromschienenbereich.'

Verschmutzungsgrad 2 (mittel) DIN EN 61010-1 (VDE 0411-1),
Höhe über NN '2000'
  m, EMV-Umgebung A Gewerbe Industrie, Schrankbauform, Standmontage,
max. zulässige Aufstellmaße H/B/T in mm '2100/300/350'

max. zulässige Transportmaße H/B/T in mm '2100/300/350'

Aufstellung erfolgt nicht in einem separaten Betriebsraum, Anlage ortsfest.
Menge: 1,000 St
Leistungsbereichkatalog: 054
Kostengruppe DIN 276 2018-12: 444

**05.01.0020 Energie-Schaltgerätekombination Gehäuse Stahl - Aufstellmaß H/B/T 2100/600/350, 2-feldriger Schrank**
*** wie Position 05.01.0010
STLB-Bau 2026-04 054
Bemessungsstrom I Index nA tiefgestellt: '630' A
max. zulässige Aufstellmaße H/B/T in mm '2100/6000/350'
max. zulässige Transportmaße H/B/T in mm '2100/600/350'
zusätzliche Umgebungsbedingungen '2-feldriger Schrank mit oberem Geräte- und Klemmenbereich sowie unterem Stromschienenbereich.'
Menge: 1,000 St
Leistungsbereichkatalog: 054
Kostengruppe DIN 276 2018-12: 443

**05.01.0030 Energie-Schaltgerätekombination Gehäuse Stahl - Aufstellmaß H/B/T 2100/900/350, 3-feldriger Schrank**
*** wie Position 05.01.0010
STLB-Bau 2026-04 054
max. zulässige Aufstellmaße H/B/T in mm '2100/900/350'
max. zulässige Transportmaße H/B/T in mm '2100/900/350'
zusätzliche Umgebungsbedingungen '3-feldriger Schrank mit oberem Geräte- und Klemmenbereich sowie unterem Stromschienenbereich.'
Menge: 2,000 St
Leistungsbereichkatalog: 054
Kostengruppe DIN 276 2018-12: 444

**05.01.0040 Energie-Schaltgerätekombination Gehäuse Stahl - Aufstellmaß H/B/T 2100/1200/350, 4-feldriger Schrank**
*** wie Position 05.01.0010
STLB-Bau 2026-04 054
max. zulässige Aufstellmaße H/B/T in mm '2100/1200/350'
max. zulässige Transportmaße H/B/T in mm '2100/1200/350'
zusätzliche Umgebungsbedingungen '4-feldriger Schrank mit oberem Geräte- und Klemmenbereich sowie unterem Stromschienenbereich.'
Menge: 3,000 St
Leistungsbereichkatalog: 054
Kostengruppe DIN 276 2018-12: 444

**05.01.0050 Energie-Schaltgerätekombination Gehäuse Stahl - Aufstellmaß H/B/T 2100/1500/350, 5-feldriger Schrank**
*** wie Position 05.01.0010
STLB-Bau 2026-04 054
max. zulässige Aufstellmaße H/B/T in mm '2100/1500/350'
max. zulässige Transportmaße H/B/T in mm '2100/1500/350'
zusätzliche Umgebungsbedingungen '5-feldriger Schrank mit oberem Geräte- und Klemmenbereich sowie unterem Stromschienenbereich.'
Menge: 5,000 St
Leistungsbereichkatalog: 054
Kostengruppe DIN 276 2018-12: 444

*Hinweis: Installations- und Kabelverteilerschränke komplett mit Geräteträgern, Feldabdeckungen,*
Feldabschottungen, Kabeleinführungen, Kabelabfangschienen, Resopal-Bezeichnungsschildern und sämtlichen Klein- und Zubehörmaterialien, zur Aufnahme von separat ausgeschriebenen Einbauteilen.
Schrank mit oberem Geräte- und Klemmenbereich. Die Einbaugeräte sind übersichtlich anzuordnen. Der obere Bereich ist für Reiheneinbaugeräte und Reihenklemmen vorzusehen. Die Reihenklemmen sind abgangsbezogen zu beschriften. Je FI-Schutzschalter sind die zugehörigen Leitungsschutzschalter gruppenweise zuzuordnen. Neutralleiter sind den jeweiligen FI-Gruppen eindeutig zuzuordnen und getrennt zu führen. Das 5-polige Stromschienen-/Sammelschienensystem selbst ist nicht Bestandteil dieser Position und wird separat ausgeschrieben.
Installationsverteiler sind so zu dimensionieren, das nach Einbringen aller Geräte eine Erweiterungsreserve von mindestens 25% zur Verfügung steht.
Interne Klemmstellen benötigter Hilfs- und Steuerkontakte sind auf Reihenklemmen (Steuerklemmleiste) zu verdrahten.
Für alle abgehenden Leitungen sind Reihenklemmen vorzusehen.
Zusätzlich zu den Revisionsunterlagen sind für jede Verteilung die Verteilungspläne und -legenden 1-fach in einer Plantasche zu hinterlegen.
Die Verteilungen und Zähleranlagen
dürfen nur nach den genehmigten Übersichtsschaltplänen
erstellt werden und müssen in allen Punkten den
einschlägigen VDE-Vorschriften sowie  den Vorschriften
des zuständigen EVUU 's ensprechen.
Klemmen und Geräte müssen beschriftet werden.
Jede Verteilung ist mit einer Tasche zur Aufnahme des
mitzuliefernden Übersichtsschalt-und Installationsplanes zu bestücken.'

**05.01.0060 Installationsverteiler Gehäuse Stahl abschließbar U 400 V I 250 A Innenaufstellung IP3X IK06 geschlossen Standmontage 2REG-Verteilerfelder 1Leerfeld**
*** Bezugsbeschreibung
STLB-Bau 2026-04 054
Installationsverteiler DIN EN 61439-3 (VDE 0660-600-3), U Index e tiefgestellt kleiner gleich 300 V AC gegen Erde, Bedienung durch elektrotechnischen Laien, Gehäuse aus Stahl, Oberfläche pulverbeschichtet, abschließbar, Schutzklasse I (Erdung),
Bemessungsspannung U Index e tiefgestellt '400' V,
Bemessungsstrom I Index nA tiefgestellt '250' A, Basisschutz gegen elektrischen Schlag, Fehlerschutz gegen elektrischen Schlag durch Abschaltung, Innenaufstellung, Schutzart IP 3X DIN EN 60529 (VDE 0470-1), Schutzart IK06 DIN EN 62262 (VDE 0470-100),
min. Umgebungstemperatur '-5' Grad C,
max. Umgebungstemperatur '40' Grad C,
max. Umgebungstemperatur täglicher Mittelwert '35' Grad C,
max. relative Luftfeuchte bei einer Temperatur von 40 Grad C '50' %, Verschmutzungsgrad 2 (mittel) DIN EN 61010-1 (VDE 0411-1),
Höhe über NN '2000' m, EMV-Umgebung A Gewerbe Industrie, geschlossene Bauform, Standmontage, mit 2 REG-Verteilerfeldern,
Höhe '450' mm,
Breite '250' mm,
geplante Verlustleistung '100' W, mit einem Leerfeld, mit DIN-Schienen,
Höhe '900' mm,
Breite '250' mm,
geplante Verlustleistung '100' W,
max. zulässige Aufstellmaße H/B/T in mm '1.000/550/250'

max. zulässige Transportmaße H/B/T in mm '1.000/550/250'

zusätzliche Umgebungsbedingungen '2-feldriger Schrank mit oberem Klemmenbereich und Kabelabfangschiene'
.
Menge: 2,000 St
Leistungsbereichkatalog: 054
Kostengruppe DIN 276 2018-12: 443

**05.01.0070 Wie vor, jedoch Breite: '500' mm**
*** wie Position 05.01.0060
STLB-Bau 2026-04 054
Breite: '500' mm
max. zulässige Aufstellmaße H/B/T in mm '1.000/850/250'
max. zulässige Transportmaße H/B/T in mm '1.000/850/250'
zusätzliche Umgebungsbedingungen '2-feldriger Schrank mit oberem Klemmenbereich und Kabelabfangschiene'
Menge: 7,000 St
Leistungsbereichkatalog: 054
Kostengruppe DIN 276 2018-12: 443

**05.01.0080 Installationskleinverteiler Gehäuse Stahl TE 12 St Innenaufstellung IP3X IK05 1REG-Verteilerfeld**
*** Bezugsbeschreibung
STLB-Bau 2026-04 054
Installationskleinverteiler DIN EN 60670-24 (VDE 0606-24), U Index n tiefgestellt kleiner gleich 400 V AC, I Index n tiefgestellt kleiner gleich 125 A, Bedienung durch elektrotechnischen Laien, Gehäuse aus Stahl, Oberfläche pulverbeschichtet,
Anzahl Teilungseinheiten '12'
  St, Schutzklasse II (Isolierung), Basisschutz gegen elektrischen Schlag, Fehlerschutz gegen elektrischen Schlag durch Abschaltung, Innenaufstellung, Schutzart IP 3X DIN EN 60529 (VDE 0470-1), Schutzart IK05 DIN EN 62262 (VDE 0470-100),
min. Umgebungstemperatur '-25'
  Grad C,
max. Umgebungstemperatur '40'
  Grad C,
max. Umgebungstemperatur täglicher Mittelwert '35'
  Grad C,
max. relative Luftfeuchte bei einer Temperatur von 40 Grad C '50'
  %,
Verschmutzungsgrad 2 (mittel) DIN EN 61010-1 (VDE 0411-1),
Höhe über NN '2000'
  m,
EMV-Umgebung A Gewerbe Industrie, mit Tür, für Aufputzmontage, mit einem REG-Verteilerfeld,
Höhe '800'
  mm,
Breite '300'
  mm,
geplante Verlustleistung '100'
  W,
max. zulässige Transportmaße H/B/T in mm '900/320/160'

max. zulässige Aufstellmaße H/B/T in mm '900/320/160'
.
Menge: 6,000 St
Leistungsbereichkatalog: 054
Kostengruppe DIN 276 2018-12: 556

**05.01.0090 Installationskleinverteiler Gehäuse Stahl TE 12 St Innenaufstellung IP3X IK05 - B 250mm, Aufstellmaß H/B/T 900/700/160**
*** wie Position 05.01.0080
STLB-Bau 2026-04 054
mit einem Leerfeld
mit Montageplatte
Breite: '250'
mm max. zulässige Aufstellmaße H/B/T in mm '900/700/160'
max. zulässige Transportmaße H/B/T in mm '900/700/160'
Menge: 2,000 St
Leistungsbereichkatalog: 054
Kostengruppe DIN 276 2018-12: 556

**05.01.0100 Installationskleinverteiler Gehäuse Stahl TE 12 St Innenaufstellung IP3X IK05 - B 250mm, Aufstellmaß H/B/T 900/600/160**
*** wie Position 05.01.0080
STLB-Bau 2026-04 054
mit einem Kommunikationsfeld
Breite: '250'
mm geplante Verlustleistung: '300'
W max. zulässige Aufstellmaße H/B/T in mm '900/600/160'
max. zulässige Transportmaße H/B/T in mm '900/600/160'
Menge: 2,000 St
Leistungsbereichkatalog: 054
Kostengruppe DIN 276 2018-12: 556

**05.01.0110 Kabelverteilerschrank Schutzkl.II Gr.1 H 1100mm IP54 400VAC Sockel**
*** Bezugsbeschreibung
STLB-Bau 2026-04 054
Kabelverteilerschrank (Schaltgerätekombination) für öffentliche Energieverteilnetze (PENTA-O) für Aufstellung im Freien DIN EN IEC 61439-5, Bedienung durch Elektrofachkraft, mit Gehäuse aus glasfaserverstärktem Polyester, mit UV-Schutz Beschichtung, mit Einfachschließung, mit einem eingebauten Profilhalbzylinder, Schutzklasse II (Isolierung), Baugröße 1 DIN 43629-1, Gehäusebauhöhe 1100 mm, System nach Art der Erdverbindung TN-S, Schutzart IP 54 DIN EN 60529 (VDE 0470-1), mit eingebauter Beleuchtung, Betätigung mittels Türkontaktschalter, mit Schutzkontaktsteckdose, Bemessungsbetriebsspannung 400 V AC Bemessungskurzzeitstromfestigkeit 10 kA,
Bemessungsstrom I Index nA tiefgestellt '400'
  A,
min. Umgebungstemperatur '-20'
  Grad C,
max. Umgebungstemperatur '40'
  Grad C,
max. Umgebungstemperatur täglicher Mittelwert '35'
  Grad C, Verschmutzungsgrad 3 (schwer) DIN EN 61010-1 (VDE 0411-1),
Höhe über NN '2000'
  m, einschl. Sockel, für Einbau im Erdreich.
Menge: 4,000 St
Leistungsbereichkatalog: 054
Kostengruppe DIN 276 2018-12: 556

**05.01.0120 Kabelverteilerschrank Schutzkl.II Gr.2 H 1100mm IP54 400VAC Sockel - Baugröße 2 DIN 43629-1**
*** wie Position 05.01.0110
STLB-Bau 2026-04 054
Baugröße 2 DIN 43629-1
Menge: 4,000 St
Leistungsbereichkatalog: 054
Kostengruppe DIN 276 2018-12: 556

**05.01.0130 Kabelverteilerschrank Schutzkl.II Gr.3 H 1350mm IP54 400VAC Sockel - Baugröße 3 DIN 43629-1**
*** wie Position 05.01.0110
STLB-Bau 2026-04 054
Baugröße 3 DIN 43629-1
Gehäusebauhöhe 1350 mm
Menge: 3,000 St
Leistungsbereichkatalog: 054
Kostengruppe DIN 276 2018-12: 556

#### Abschnitt 05.02 Einbaugeräte

*Hinweis: Nachstehende Einbauten betriebsfertig in Verteilung einbauen,*
einschließlich flexibeler Verdrahtung innerhalb der Verteilung. Zugehörig zu jedem Reiheneinbaugerät ist auch das Klemmmaterial. Für N-Klemmen sind generell Trennklemmen einzubringen. einschließlich Maschinenbeschriftung
Die Kosten für anteilige Verdrahtungskanäle, Verdrahtung, Hilfs- und Verbindungsschienen in Installationskleinverteilern, Zählerplätzen, Installationsverteilern, Schaltanlagen und Rangierverteilern sind mit den Einheitspreisen abgegolten.

**05.02.0010 Sammelsch.System 3Hauptleiter PE-N-Sch. Kupfer 250A L 240mm**
STLB-Bau 2026-04 054
Sammelschienensystem DIN EN 61439-3 (VDE 0660-600-3), mit 3 Hauptleitern, PE-, N-Schiene, aus Kupfer, Bemessungsbetriebsspannung 400 V AC, Bemessungsfrequenz 50 Hz, Bemessungsstrom 250 A,
Bemessungsstrom I Index nC tiefgestellt '10'
  A,
Bemessungskurzzeitstromfestigkeit I Index cw tiefgestellt '25'
  kA,
Bemessungsstoßstromfestigkeit I Index pk tiefgestellt '25'
  kA, Schienenlänge mind. 240 mm.
Menge: 55,000 St
Leistungsbereichkatalog: 054
Kostengruppe DIN 276 2018-12: 444

**05.02.0020 NH-Sicherungslasttrennschalter TrennerBF 400VAC Gr.000 3polig NH-Sicherungseinsatz**
STLB-Bau 2026-04 054
NH-Sicherungslasttrennschalter in Trennerbauform DIN EN IEC 60947-3 (VDE 0660-107), bedingter Bemessungskurzschlussstrom 100 kA, fingersicher DIN EN 50274 (VDE 0660-514), Bemessungsbetriebsspannung 400 V AC, Baugröße 000, Einfachunterbrechung, 3-polig, zur Montage auf Sammelschiene, Schienenmittenabstand 60 mm, mit NH-Sicherungseinsatz.
Menge: 4,000 St
Leistungsbereichkatalog: 054
Kostengruppe DIN 276 2018-12: 444

**05.02.0030 NH-Sicherungslasttrennschalter LeistenBF 400VAC AC-22 Gr.00 3polig NH-Sicherungseinsatz**
*** Bezugsbeschreibung
STLB-Bau 2026-04 054
NH-Sicherungslasttrennschalter in Leistenbauform DIN EN IEC 60947-3 (VDE 0660-107), bedingter Bemessungskurzschlussstrom 100 kA, fingersicher DIN EN 50274 (VDE 0660-514), Bemessungsbetriebsspannung 400 V AC, Gebrauchskategorie AC-22, Baugröße 00, Einfachunterbrechung, 3-polig, 3-polig schaltbar, zur Montage auf Sammelschiene, Schienenmittenabstand 185 mm, mit Schraubanschluss, mit NH-Sicherungseinsatz, mit Sicherungsüberwachung.
Menge: 2,000 St
Leistungsbereichkatalog: 054
Kostengruppe DIN 276 2018-12: 444

**05.02.0040 NH-Sicherungslasttrennschalter LeistenBF jedoch Baugröße 1;**
*** wie Position 05.02.0030
STLB-Bau 2026-04 054
Baugröße 1
Menge: 2,000 St
Leistungsbereichkatalog: 054
Kostengruppe DIN 276 2018-12: 443

**05.02.0050 NH-Sicherungslasttrennschalter LeistenBF Baugröße 2;**
*** wie Position 05.02.0030
STLB-Bau 2026-04 054
Baugröße 2
Menge: 1,000 St
Leistungsbereichkatalog: 054
Kostengruppe DIN 276 2018-12: 443

**05.02.0060 NH-Sicherungslasttrennschalter TrennerBF 400VAC AC-22 Gr.000 3polig NH-Sicherungseinsatz**
*** Bezugsbeschreibung
STLB-Bau 2026-04 054
NH-Sicherungslasttrennschalter in Trennerbauform DIN EN IEC 60947-3 (VDE 0660-107), bedingter Bemessungskurzschlussstrom 100 kA, fingersicher DIN EN 50274 (VDE 0660-514), Bemessungsbetriebsspannung 400 V AC, Gebrauchskategorie AC-22, Baugröße 000, Einfachunterbrechung, 3-polig, zur Montage auf Tragschiene DIN EN 60715 (VDE 0660-520), mit NH-Sicherungseinsatz.
Menge: 1,000 St
Leistungsbereichkatalog: 054
Kostengruppe DIN 276 2018-12: 444

**05.02.0070 NH-Sicherungslasttrennschalter TrennerBF 400VAC AC-22 Gr.000 3polig - zur Montage auf Sammelschiene Schienenmittenabstand 60 mm**
*** wie Position 05.02.0060
STLB-Bau 2026-04 054
zur Montage auf Sammelschiene
Schienenmittenabstand 60 mm
Menge: 4,000 St
Leistungsbereichkatalog: 054
Kostengruppe DIN 276 2018-12: 444

**05.02.0080 NH-Sicherungslasttrennschalter TrennerBF 400VAC AC-22 Gr.00 3polig NH-Sicherungseinsatz - Baugröße 00**
*** wie Position 05.02.0060
STLB-Bau 2026-04 054
Baugröße 00
Menge: 12,000 St
Leistungsbereichkatalog: 054
Kostengruppe DIN 276 2018-12: 444

**05.02.0090 NH-Sicherungslasttrennschalter TrennerBF 400VAC AC-22 Gr.1 3polig NH-Sicherungseinsatz - Baugröße 1**
*** wie Position 05.02.0060
STLB-Bau 2026-04 054
Baugröße 1
Menge: 4,000 St
Leistungsbereichkatalog: 054
Kostengruppe DIN 276 2018-12: 444

**05.02.0100 NH-Sicherungslasttrennschalter TrennerBF 400VAC AC-22 Gr.2 3polig NH-Sicherungseinsatz - Baugröße 2**
*** wie Position 05.02.0060
STLB-Bau 2026-04 054
Baugröße 2
Menge: 1,000 St
Leistungsbereichkatalog: 054
Kostengruppe DIN 276 2018-12: 444

**05.02.0110 NH-Sicherungslasttrennschalter TrennerBF 400VAC AC-22 Gr.3 3polig NH-Sicherungseinsatz - Baugröße 3**
*** wie Position 05.02.0060
STLB-Bau 2026-04 054
Baugröße 3
Menge: 1,000 St
Leistungsbereichkatalog: 054
Kostengruppe DIN 276 2018-12: 444

**05.02.0120 Ausschalter Hauptschalter 230VAC 63A 4polig**
*** Bezugsbeschreibung
STLB-Bau 2026-04 054
Ausschalter DIN EN 60669-1 (VDE 0632-1), als Reiheneinbaugerät, Maße DIN 43880, fingersicher DIN EN 50274 (VDE 0660-514), als Hauptschalter, zur Montage auf Tragschiene DIN EN 60715 (VDE 0660-520), Bemessungsbetriebsspannung 230 V AC, Bemessungsstrom 63 A, 4-polig.
Menge: 15,000 St
Leistungsbereichkatalog: 054
Kostengruppe DIN 276 2018-12: 444

**05.02.0130 Ausschalter Hauptschalter 230VAC 80A 4polig**
*** wie Position 05.02.0120
STLB-Bau 2026-04 054
Bemessungsstrom 80 A
Menge: 14,000 St
Leistungsbereichkatalog: 054
Kostengruppe DIN 276 2018-12: 444

**05.02.0140 Ausschalter Hauptschalter 230VAC 100A 4polig**
*** wie Position 05.02.0120
STLB-Bau 2026-04 054
Bemessungsstrom 100 A
Menge: 10,000 St
Leistungsbereichkatalog: 054
Kostengruppe DIN 276 2018-12: 444

**05.02.0150 Ausschalter Hauptschalter 230VAC 125A 4polig**
*** wie Position 05.02.0120
STLB-Bau 2026-04 054
Bemessungsstrom 125 A
Menge: 2,000 St
Leistungsbereichkatalog: 054
Kostengruppe DIN 276 2018-12: 444

**05.02.0160 Sicherungslasttrennschalter Gr.D02 400VAC 3polig Sicherungseinsatz 35A**
*** Bezugsbeschreibung
STLB-Bau 2026-04 054
Sicherungslasttrennschalter DIN EN IEC 60947-3 (VDE 0660-107), als Reiheneinbaugerät, Maße DIN 43880, einschl. Passeinsatz, bedingter Bemessungskurzschlussstrom 50 kA, fingersicher DIN EN 50274 (VDE 0660-514), zur Montage auf Tragschiene DIN EN 60715 (VDE 0660-520), Baugröße D 02, Bemessungsbetriebsspannung 400 V AC, 3-polig, mit Sicherungseinsatz, Bemessungsstrom 35 A.
Menge: 50,000 St
Leistungsbereichkatalog: 054
Kostengruppe DIN 276 2018-12: 444

**05.02.0170 Sicherungslasttrennschalter Gr.D02 400VAC 3polig Sicherungseinsatz 35A - zur Montage auf Sammelschiene**
*** wie Position 05.02.0160
STLB-Bau 2026-04 054
zur Montage auf Sammelschiene
Menge: 240,000 St
Leistungsbereichkatalog: 054
Kostengruppe DIN 276 2018-12: 444

**05.02.0180 Fehlerstromschutzschalter RCCB TypA unverzögert 40A Fehlerstrom 30mA 3polig+N 400VAC**
*** Bezugsbeschreibung
STLB-Bau 2026-04 054
Fehlerstromschutzschalter (RCCB) DIN EN 61008-1 (VDE 0664-10), als Reiheneinbaugerät, Maße DIN 43880, fingersicher DIN EN 50274 (VDE 0660-514), Typ A pulsstromsensitiv, Auslösung unverzögert, Bemessungsstrom 40 A, Bemessungsfehlerstrom 30 mA, 3-polig + N, 400 V AC, Kurzschlussfestigkeit 6 kA, stoßstromfest bis 250 A, mit Handbetätigung.
Menge: 225,000 St
Leistungsbereichkatalog: 054
Kostengruppe DIN 276 2018-12: 444

**05.02.0190 Fehlerstromschutzschalter RCCB TypA unverzögert 63A Fehlerstrom 30mA 3polig+N 400VAC**
*** wie Position 05.02.0180
STLB-Bau 2026-04 054
Bemessungsstrom 63 A
Menge: 30,000 St
Leistungsbereichkatalog: 054
Kostengruppe DIN 276 2018-12: 444

**05.02.0200 Fehlerstromschutzschalter RCCB TypA unverzögert 40A Fehlerstrom 30mA 3polig+N 400VAC - Typ B allstromsensitiv**
*** wie Position 05.02.0180
STLB-Bau 2026-04 054
Typ B allstromsensitiv
Menge: 5,000 St
Leistungsbereichkatalog: 054
Kostengruppe DIN 276 2018-12: 444

**05.02.0210 Fehlerstromschutzschalter RCBO TypA unverzögert Charakter.B 10A Fehlerstrom 30mA einpolig+N 230VAC**
*** Bezugsbeschreibung
STLB-Bau 2026-04 054
Fehlerstromschutzschalter mit Überstromschutz (RCBO) DIN EN 61009-1 (VDE 0664-20), als Reiheneinbaugerät, Maße DIN 43880, fingersicher DIN EN 50274 (VDE 0660-514), Typ A pulsstromsensitiv, Auslösung unverzögert, Auslösecharakteristik B, DIN EN 60898-1 (VDE 0641-11), Bemessungsstrom 10 A, Bemessungsfehlerstrom 30 mA, einpolig + N, 230 V AC, Kurzschlussfestigkeit 6 kA, stoßstromfest bis 250 A, mit Handbetätigung.
Menge: 26,000 St
Leistungsbereichkatalog: 054
Kostengruppe DIN 276 2018-12: 444

**05.02.0220 Fehlerstromschutzschalter RCBO TypA unverzögert Charakter.B 16A Fehlerstrom 30mA einpolig+N 230VAC**
*** wie Position 05.02.0210
STLB-Bau 2026-04 054
Bemessungsstrom 16 A
Menge: 225,000 St
Leistungsbereichkatalog: 054
Kostengruppe DIN 276 2018-12: 444

**05.02.0230 Fehlerstromschutzschalter RCBO AFDD TypA unverzögert Charakter.B 16A Fehlerstrom 30mA einpolig+N 230VAC**
STLB-Bau 2026-04 054
Fehlerstromschutzschalter mit Überstromschutz (RCBO) und Fehlerlichtbogen-Schutzfunktion (AFDD), als Reiheneinbaugerät, Maße DIN 43880, fingersicher DIN EN 50274 (VDE 0660-514), Typ A pulsstromsensitiv, Auslösung unverzögert, Auslösecharakteristik B, DIN EN 60898-1 (VDE 0641-11), Bemessungsstrom 16 A, Bemessungsfehlerstrom 30 mA, einpolig + N, 230 V AC, Kurzschlussfestigkeit 6 kA, stoßstromfest bis 250 A, mit Handbetätigung.
Menge: 8,000 St
Leistungsbereichkatalog: 054
Kostengruppe DIN 276 2018-12: 444

**05.02.0240 Leitungsschutzschalter 230/400VAC Ausschaltvermögen 6kA 1polig Charakter.B 6A**
*** Bezugsbeschreibung
STLB-Bau 2026-04 054
Leitungsschutzschalter DIN EN 60898-1 (VDE 0641-11), als Reiheneinbaugerät, Maße DIN 43880, fingersicher DIN EN 50274 (VDE 0660-514),
Bemessungsbetriebsspannung 230/400 V AC, Bemessungsausschaltvermögen 6 kA, mit beidseitiger Klemmenabdeckung, einpolig, Auslösecharakteristik B, Bemessungsstrom 6 A, mit Aufnahmevorrichtung für Beschriftungsschild.
Menge: 25,000 St
Leistungsbereichkatalog: 054
Kostengruppe DIN 276 2018-12: 444

**05.02.0250 Leitungsschutzschalter 230/400VAC Ausschaltvermögen 6kA 1polig Charakter.B 10A**
*** wie Position 05.02.0240
STLB-Bau 2026-04 054
Bemessungsstrom 10 A
Menge: 30,000 St
Leistungsbereichkatalog: 054
Kostengruppe DIN 276 2018-12: 444

**05.02.0260 Leitungsschutzschalter 230/400VAC Ausschaltvermögen 6kA 1polig Charakter.B 16A**
*** wie Position 05.02.0240
STLB-Bau 2026-04 054
Bemessungsstrom 16 A
Menge: 340,000 St
Leistungsbereichkatalog: 054
Kostengruppe DIN 276 2018-12: 444

**05.02.0270 Leitungsschutzschalter 230/400VAC Ausschaltvermögen 6kA 1polig Charakter.B 16A - 3-polig**
*** wie Position 05.02.0240
STLB-Bau 2026-04 054
3-polig
Bemessungsstrom 16 A
Menge: 30,000 St
Leistungsbereichkatalog: 054
Kostengruppe DIN 276 2018-12: 444

**05.02.0280 Leitungsschutzschalter 230/400VAC Ausschaltvermögen 6kA 1polig Charakter.B 16A - 3-polig Auslösecharakteristik C**
*** wie Position 05.02.0240
STLB-Bau 2026-04 054
3-polig
Auslösecharakteristik C
Bemessungsstrom 16 A
Menge: 15,000 St
Leistungsbereichkatalog: 054
Kostengruppe DIN 276 2018-12: 444

**05.02.0290 Leitungsschutzschalter 230/400VAC Ausschaltvermögen 6kA 1polig Charakter.B 32A - 3-polig**
*** wie Position 05.02.0240
STLB-Bau 2026-04 054
3-polig
Bemessungsstrom 32 A
Menge: 15,000 St
Leistungsbereichkatalog: 054
Kostengruppe DIN 276 2018-12: 444

**05.02.0300 Leitungsschutzschalter 230/400VAC Ausschaltvermögen 6kA 1polig Charakter.B 40A - 3-polig**
*** wie Position 05.02.0240
STLB-Bau 2026-04 054
3-polig
Bemessungsstrom 40 A
Menge: 12,000 St
Leistungsbereichkatalog: 054
Kostengruppe DIN 276 2018-12: 444

**05.02.0310 Leitungsschutzschalter 230/400VAC Ausschaltvermögen 6kA 1polig Charakter.B 63A - 3-polig**
*** wie Position 05.02.0240
STLB-Bau 2026-04 054
3-polig
Bemessungsstrom 63 A
Menge: 10,000 St
Leistungsbereichkatalog: 054
Kostengruppe DIN 276 2018-12: 444

**05.02.0320 Installationsschütz 3polig 15kW 400VAC Betätigungsspannung 230VAC**
STLB-Bau 2026-04 054
Installationsschütz DIN EN 61095 (VDE 0637-3), als Reiheneinbaugerät, Maße DIN 43880, fingersicher DIN EN 50274 (VDE 0660-514), 3-polig, zur Montage auf Tragschiene DIN EN 60715 (VDE 0660-520), Bemessungsbetriebsleistung 15 kW, Bemessungsbetriebsspannung 400 V AC, Bemessungsbetätigungsspannung 230 V AC.
Menge: 12,000 St
Leistungsbereichkatalog: 054
Kostengruppe DIN 276 2018-12: 444

**05.02.0330 Elektron.Zähler elektr.Wirkarbeit Kl.1 3x230/400VAC Eintarifmessung**
Elektronischer Zähler, als Reiheneinbaugerät, Maße DIN 43880, fingersicher DIN EN 50274 (VDE 0660-514), für elektrische Wirkarbeit DIN EN 62053-21 (VDE 0418-3-21), zur Montage auf Tragschiene DIN EN 60715 (VDE 0660-520), für Wandleranschluss, Bemessungsstrom sekundär einstellbar 1 oder 5 A, Genauigkeitsklasse 1 DIN EN 62053-21 (VDE 0418-3-21), Genauigkeitsklasse B DIN EN 50470 (VDE 0418-0), Bemessungsbetriebsspannung 3 x 230/400 V AC, 3-Leiter-Messung, für Eintarifmessung, Anzeige LCD, mit Impulsausgang, Modbus-fähig.
Menge: 5,000 St
Kostengruppe DIN 276 2018-12: 444

#### Abschnitt 05.03 KNX Gebäudesystemtechnik

*Hinweis: Gebäudesystemtechnik KNX*
Vorbemerkung KNX Secure
Die KNX-Anlage ist herstellerübergreifend mit KNX-zertifizierten Geräten betriebsfertig zu errichten.
Sämtliche KNX-IP-Router, KNX-IP-Schnittstellen und nativen KNX-IP-Geräte sind mit KNX IP Secure auszuführen. Secure Routing und Secure Tunneling sind in der ETS zu aktivieren und zu prüfen. Reine KNX-IP-Schnittstellen ohne Routing-Funktion sind kein Ersatz für KNX-IP-Router.
Für sicherheitsrelevante Funktionen, insbesondere Zutritt, Türsteuerung, Alarmmeldungen, zentrale Befehle und öffentlich zugängliche Busbereiche, ist KNX Data Secure vorzusehen. Alle Teilnehmer einer gesicherten Gruppenadresse müssen KNX Data Secure unterstützen.
Das KNX-IP-Netz ist als separates VLAN auszuführen. Fernzugriffe sind ausschließlich über eine abgestimmte, gesicherte VPN-Verbindung zulässig. Direkte Zugriffe aus öffentlichen Netzen sind unzulässig.
Die Inbetriebnahme erfolgt über ETS einschließlich Einlesen der Gerätezertifikate, Vergabe der physikalischen und IP-Adressen, Aktivierung der Secure-Funktionen sowie Erstellung und Übertragung der Filtertabellen.
Zur Abnahme sind das vollständige ETS-Projekt, die Topologie, die Gruppenadress- und Gerätelisten sowie alle Prüfprotokolle zu übergeben. Passwörter, Zertifikate und Schlüsseldaten sind dem Auftraggeber in geschützter Form zu übergeben.

*Hinweis: Durchführende Personen*
Die Projektierung, Parametrierung sowie die Inbetriebnahme und Diagnose einer KNX-Anlage erfordert genaue Produktkenntnisse in Bezug auf die Funktionalität des KNX-Systems. Daher können die o.g. Arbeiten in einer Starkstromanlage, in der der KNX zum Einsatz kommt, nur von Personen durchgeführt werden, die bei einer Schulung in einer zertifizierten Schulungsstätte die erforderlichen Kenntnisse erworben haben. Bei der Auswahl der Einbauorte von KNX-Komponenten müssen die Angaben des Herstellers über die technischen Daten berücksichtigt werden. Zum Schutz der KNX-Anlage und des Anlagenbetreibers vor Schaden jeglicher Art ist es erforderlich, die verantwortliche(n) Person(en) namentlich zu benennen.
Ein entsprechendes Zertifikat ist bei Beauftragung vorzulegen.

*Hinweis: Nachstehende Einbauten betriebsfertig in Verteilung einbauen,*
einschließlich flexibeler Verdrahtung innerhalb
der Verteilung. Zugehörig zu jedem Reiheneinbaugerät
ist auch das Klemmmaterial. Für N-Klemmen sind generell
Trennklemmen einzubringen, einschließlich
Maschinenbeschriftung

**05.03.0010 Spannungsversorgung 640mA KNX-TP integr.Drossel 230VAC**
STLB-Bau 2026-04 057
Spannungsversorgung, 640 mA, Bussystem KNX-TP, mit integrierter Drossel, Bemessungsbetriebsspannung 230 V AC, Busanschluss über Busanschlussklemme, mit LEDs zur Betriebs-, Statusanzeige, als Reiheneinbaugerät, Maße DIN 43880, für Montage auf Tragschiene TH35 DIN EN 60715 (VDE 0660-520).
Menge: 6,000 St
Leistungsbereichkatalog: 057
Kostengruppe DIN 276 2018-12: 444

**05.03.0020 Unterbrechungsfreie KNX Spannungsversorgung 640 mA**
Unterbrechungsfreie KNX Spannungsversorgung 640 mA Bussystem KNX-TP, mit integrierter Drossel, Bemessungsbetriebsspannung 230 V AC, Busanschluss über Busanschlussklemme, mit LEDs zur Betriebs-, Statusanzeige, als Reiheneinbaugerät, Maße DIN 43880, für Montage auf Tragschiene TH35 DIN EN 60715 (VDE 0660-520).
Es können bis zu 2 Akkus angeschlossen werden, die die Spannungsversorgung bei Netzausfall puffern. Der Akku wird im Normalbetrieb von der Spannungsversorgung geladen. Mit potenzialfreiem Kontakt zur Störungsmeldung.
Menge: 2,000 St
Kostengruppe DIN 276 2018-12: 444

**05.03.0030 Bleigel-Akku Spannungsversorgung 640mA KNX-TP geschlossene Bauweise 12Ah 12VDC**
STLB-Bau 2026-04 057
Bleigel-Akkumulator für Spannungsversorgung, unterbrechungsfrei, 640 mA, Bussystem KNX-TP, wartungsfrei durch geschlossene Bauweise DIN EN IEC 60079-0 (VDE 0170-1), Kapazität 12 Ah, Bemessungsbetriebsspannung 12 V DC, einschl. Anschlusskabel mit Temperatur-Messwertgeber und Erweiterungskabel zum Anschluss von 2 Bleigel-Akkumulatoren.
Menge: 4,000 St
Leistungsbereichkatalog: 057
Kostengruppe DIN 276 2018-12: 444

**05.03.0040 Linienkoppler KNX-TP Filtertabelle Datenaustausch-Steuerung Meldung Busspannungsausfall**
STLB-Bau 2026-04 057
Linienkoppler, zum Datenaustausch zwischen 2 Buslinien über bis zu 64 Byte umfassende Telegramme, Bussystem KNX-TP, als Linienkoppler, Bereichskoppler oder Linienverstärker (Repeater), mit galvanischer Trennung der beiden Buslinien, mit 3 LEDs zur Anzeige der Betriebsbereitschaft sowie eines Telegramm-Empfangs je Linie, mit ladbarer Filtertabelle zur Steuerung des Datenaustausches zwischen den beiden Buslinien, mit Erkennen und Melden von Busspannungsausfall auf der untergeordneten Linie an die übergeordnete, als Reiheneinbaugerät, Maße DIN 43880, für Montage auf Tragschiene TH35 DIN EN 60715 (VDE 0660-520).
Menge: 12,000 St
Leistungsbereichkatalog: 057
Kostengruppe DIN 276 2018-12: 444

**05.03.0050 Linien-Bereichs-Netzwerkkoppler KNX-TP IP-Router**
STLB-Bau 2026-04 057
Linien-, Bereichs-, Netzwerkkoppler, Bussystem KNX-TP, zum Verbinden von Linien, Bereichen, Netzwerken, als IP-Router, zur gebäude- und liegenschaftsübergreifenden Kommunikation, für Fernkonfigurierung und -betrieb von Geräten über PCs mit Ethernet-Anschluss, mit Zuweisung der IP-Adresse per Bus-Software oder automatisch von einem DHCP-Dienst, mit 5 LEDs zur Anzeige von Betriebs- und Kommunikationsstatus, mit RJ 45-Buchse, mit integriertem Busankoppler, mit Busanschluss über Busanschlussklemme, mit Spannungsversorgung der Elektronik über eine externe Spannungsquelle für 24 V AC/DC, als Reiheneinbaugerät, Maße DIN 43880, für Montage auf Tragschiene TH35 DIN EN 60715 (VDE 0660-520).
Menge: 12,000 St
Leistungsbereichkatalog: 057
Kostengruppe DIN 276 2018-12: 444

**05.03.0060 Hardware-IP-Router WAN-Port 10/100 FX LAN Ethernetswitch**
STLB-Bau 2026-04 062
Hardware-IP-Router mit NAT, Adressraum frei konfigurierbar, Standardrouting von IP V.4- und V.6, TCP, UDP, RTP, RTCP, H.323,
mit WAN-Port für Ethernetanschlüsse 10/100 FX,
24 Uplink-Ports 10/100/1000 TX im Maximalausbau, SIP, T.38 und UDP,
max. 1000 Policies für Policy Based Routing, unter Berücksichtigung der Port-Nr des Netzwerkprotokolls, Quelladresse, Zieladresse, Servicequalität (QOS IntServ und DiffServ kombiniert) und/oder Parametern des TCP oder UDP, Policies frei konfigurierbar, Konfiguration durch AG,
mit implementiertem Routingprotokoll OSPF,
bis 10 Routingeinträge und automatisches Sperren nicht benutzter logischer Ports,
mit Stateful Packet Inspection,
integrierter Webserver für Konfiguration, nur mit https erreichbar,
integrierter LAN Ethernetswitch, mit 4 Ethernet-Ports 10/100 TX automatische Erkennung mit PoE DIN EN 50173-1 (VDE 0800-173-1) (bis 15,4 Watt je Port) über Ethernetadern mit automatischer Erkennung der Phantomspeisung als Mode A oder Spare-Pair-Speisung als Mode B, Stromversorgung Gerät mit integriertem Netzteil oder mit zu lieferndem Steckernetzteil.
Menge: 1,000 St
Leistungsbereichkatalog: 062
Kostengruppe DIN 276 2018-12: 444

**05.03.0070 KNX-TP Schnittstellen-Umsetzer USB**
STLB-Bau 2026-04 057
KNX-TP Schnittstellen-Umsetzer zu USB, zum galvanisch getrennten Zugriff auf die Buslinie über die eingebaute USB-Buchse, zur Ankopplung eines PCs zur Adressierung, Parametrierung, Visualisierung, Protokollierung und Diagnose der Busteilnehmer, mit Spannungsversorgung über die USB-Schnittstelle, Übertragung in USB2.0-Geschwindigkeit (max. 12 Mbit/s), als Reiheneinbaugerät, Maße DIN 43880, für Montage auf Tragschiene TH35 DIN EN 60715 (VDE 0660-520), Breite bis 2 TE, mit integriertem Busankoppler und Busanschluss über Kontaktsystem zur Datenschiene und parallel über Busklemme.
Menge: 1,000 St
Leistungsbereichkatalog: 057
Kostengruppe DIN 276 2018-12: 444

**05.03.0080 Netzwerkkoppler KNX-TP Ethernet**
STLB-Bau 2026-04 057
Netzwerkkoppler, Bussystem KNX-TP, zum Datenaustausch zwischen 2 Netzwerken über eine übergeordnete Ethernet-Verbindung mit TCP/IP-Protokoll, mit 2000 eintragbaren Gruppenadressen des Quellnetzwerkes in die Routingtabelle, mit Angabe einer optionalen Transformationsadresse je Gruppenadresse, die im Zielnetzwerk gültig ist, mit der Möglichkeit, Quelladressen mehrfach einzutragen, um sie an mehrere Zielnetzwerke senden zu können, mit Unterstützung von 32 Zielnetzwerken, mit integriertem Busankoppler, Bemessungsbetriebsspannung 230 V AC, als Reiheneinbaugerät, Maße DIN 43880, für Montage auf Tragschiene TH35 DIN EN 60715 (VDE 0660-520).
Menge: 1,000 St
Leistungsbereichkatalog: 057
Kostengruppe DIN 276 2018-12: 444

**05.03.0090 KNX-TP Schnittstellen-Umsetzer Ethernet KNXnet/IP Ethernet**
STLB-Bau 2026-04 057
KNX-TP Schnittstellen-Umsetzer zu Ethernet, Protokoll KNXnet/IP, für Fernkonfigurierung und -betrieb von Geräten über PCs mit Ethernet-Anschluss, mit Zuweisung der IP-Adresse per Bus-Software oder automatisch von einem DHCP-Dienst, mit Anzeige von Betriebs- und Kommunikationsstatus, mit RJ 45-Buchse, mit Busanschluss über Busanschlussklemme, mit Kleinspannungsklemme für den Anschluss der Betriebsspannung, Bemessungsbetriebsspannung 12 V DC, als Reiheneinbaugerät, Maße DIN 43880, für Montage auf Tragschiene TH35 DIN EN 60715 (VDE 0660-520).
Menge: 1,000 St
Leistungsbereichkatalog: 057
Kostengruppe DIN 276 2018-12: 444

**05.03.0100 Maximumwächter KNX-TP**
STLB-Bau 2026-04 057
Maximumwächter, Bussystem KNX-TP, mit Eingängen zum Anschluss der vom EVU-Zähler generierten Verbrauchsimpulse sowie zum Anschluss von Synchron-Impuls und Hoch-/Niedertarif-Kontakt, mit in Wattstunden einstellbarer Wertigkeit eines Verbrauchsimpulses, mit einer einstellbaren Leistungsgrenze von 30 bis 1000 kW, mit einer einstellbaren Warngrenze von 25 bis 1000 kW, mit einer auf 15, 30 oder 60 Minuten einstellbaren Messperiodendauer zur Ermittlung des Leistungs-Mittelwertes, mit einer auf 15, 30, 60, 120 oder 240 Sekunden einstellbaren Zykluszeit für das Lasthochrechnungs-Intervall, mit bis zu 120 zur Lastspitzenbegrenzung zuordenbaren Lasten, mit Zustandserfassung und Schalten der Lasten über den Bus, mit je Last zuordenbaren Parametern, Leistungsaufnahme der Last, Abschaltpriorität (1 bis 10), Freigabe/Sperrung der Last, Anzahl zulässiger Schaltzyklen innerhalb von 24 h, mit Senden von Hochrechnungsdaten nach jeder Hochrechnung und von Statistikdaten am Ende jeder Messperiode über den Bus, mit 3 LEDs zur Anzeige der Betriebsbereitschaft, einer drohenden Maximum-Überschreitung und eines fehlenden Synchronimpulses, mit 5 LEDs zur Anzeige des aktuellen Zeitbereichs innerhalb des Messintervalls, mit 8 LEDs zur Statusanzeige der ersten 8 Lasten, Bemessungsbetriebsspannung 230 V AC, als Reiheneinbaugerät, Maße DIN 43880, für Montage auf Tragschiene TH35 DIN EN 60715 (VDE 0660-520), mit integriertem Busankoppler und Busanschluss über Busanschlussklemme, Schutzart IP 2X DIN EN 60529 (VDE 0470-1), einschl. Parametrierung von 10 Lasten.
Menge: 1,000 St
Leistungsbereichkatalog: 057
Kostengruppe DIN 276 2018-12: 444

**05.03.0110 Leistungsstatistik Maximumwächter KNX-TP**
STLB-Bau 2026-04 057
Leistungsstatistik zur grafischen Anzeige und Protokollierung des Leistungsverlaufs während einer Messperiode sowie mit Tagesstatistik, Monatsstatistik und Jahresstatistik der Leistungsverläufe, für Maximumwächter, Bussystem KNX-TP.
Menge: 1,000 St
Leistungsbereichkatalog: 057
Kostengruppe DIN 276 2018-12: 444

**05.03.0120 Logikbaustein KNX-TP**
STLB-Bau 2026-04 057
Logikbaustein, mit Funktion je nach Applikationsprogramm: logische UND-/ODER-Verknüpfungen mit bis zu 8 Eingängen, 4 Inverter, Telegrammverteilung/-vervielfachung, Raumteilerfunktion bei Räumen mit flexibler Trennwand, Zwangsführung von 4 Kanälen, Bussystem KNX-TP, mit integriertem Busankoppler und Busanschluss über Kontaktsystem zur Datenschiene, Bemessungsbetriebsspannung: Busspannung, als Reiheneinbaugerät, Maße DIN 43880, für Montage auf Tragschiene TH35 DIN EN 60715 (VDE 0660-520), Schutzart IP 2X DIN EN 60529 (VDE 0470-1).
Menge: 6,000 St
Leistungsbereichkatalog: 057
Kostengruppe DIN 276 2018-12: 444

**05.03.0130 Wi-Fi Touch-Tablet PC**
Wi-Fi Touch-Tablet PC
Bildschirmdiagonale ca. 25 cm (10 Zoll)
Festplattenkapazitä min 32 GB, Arbeitsspeicher min 2 GB
Menge: 3,000 St
Kostengruppe DIN 276 2018-12: 444

**05.03.0140 Wandhalterung abschliessbar**
Wandhalterung
für vorgenanntes Tablet aus exoliertem Aluminium ; einschl. Ladestation. Tablet kann im Hochformat, Querformat oder drehbar an die Wand montiert werden; abschliessbar
Menge: 2,000 St
Kostengruppe DIN 276 2018-12: 444

**05.03.0150 Zeitschaltuhr KNX-TP Tag Woche Jahr 4Kanäle 36Schaltzeiten**
STLB-Bau 2026-04 057
Zeitschaltuhr, Bussystem KNX-TP, als Tages-, Wochen- und Jahresschaltuhr, mit 4 Kanälen, mit Bedientasten zur Einstellung von Wochentag, Stunde, Minute, Uhrzeit, zur Programmeingabe und für Handschaltungen, mit LCD-Anzeige für Uhrzeit, Wochentag, Sommer-/Winterzeit, Ferienprogramm, Schaltzustand der Kanäle, Handschaltung, mit interner Uhr, mit Speicher für mind. 36 Schaltzeiten, mit Erhalt der Einstellungen bei Spannungsausfall, mit integriertem Busankoppler und Busanschluss über Busanschlussklemme, Bemessungsbetriebsspannung: Busspannung, als Reiheneinbaugerät, Maße DIN 43880, für Montage auf Tragschiene TH35 DIN EN 60715 (VDE 0660-520), Schutzart IP 2X DIN EN 60529 (VDE 0470-1).
Menge: 1,000 St
Leistungsbereichkatalog: 057
Kostengruppe DIN 276 2018-12: 444

**05.03.0160 KNX-TP Schnittstellen-Umsetzer DALI**
*** Bezugsbeschreibung
STLB-Bau 2026-04 057
KNX-TP Schnittstellen-Umsetzer zu DALI, für Normal- und Notbeleuchtung, zum Anschluss von 64 DALI-Vorschaltgeräten, mit Ansteuerung (Schalten, Dimmen, Dimmwert setzen) sowie Rückmeldung von Status- und Leuchtmittelausfall je DALI-EVG, mit Betrieb jedes DALI-EVG wahlweise als Einzelgerät oder als Mitglied einer der DALI-Gruppen, mit Szenensteuerung für bis zu 16 Szenen, mit Konfigurationsmöglichkeit, dass alle Vorschaltgeräte einen definierten Dimmwert annehmen, mit Sperren der Schalt- und Dimmbefehle sowie der Konfiguration bei Aktivierung des Notbetriebes über den Bus, mit Auslösung des Notbetriebes bei Ausfall einer parametrierbaren Anzahl Vorschaltgeräte, mit Umsetzung von Dimmbefehlen in eine temporäre Sollwertverschiebung bei Vorschaltgeräten mit Konstantlichtregelung und angeschlossenem Helligkeitssensor, über Bus-Software parametrierbar, welche DALI-Vorschaltgeräte welchem Kanal zugeordnet werden, mit Spannungsversorgung der Elektronik durch Busspannung und der DALI-Ausgänge über Netzgerät für 230 V AC, mit integriertem Busankoppler, mit Busanschluss über Busanschlussklemme, als Reiheneinbaugerät, Maße DIN 43880, für Montage auf Tragschiene TH35 DIN EN 60715 (VDE 0660-520).
Menge: 20,000 St
Leistungsbereichkatalog: 057
Kostengruppe DIN 276 2018-12: 444

**05.03.0170 KNX-TP Schnittstellen-Umsetzer DALI - mit 2 DALI-Ausgängen zum Anschluss von je 64 DALI-Vorschaltgeräten, mit**
*** wie Position 05.03.0160
STLB-Bau 2026-04 057
mit 2 DALI-Ausgängen zum Anschluss von je 64 DALI-Vorschaltgeräten, mit Anschluss von bis zu 10 DALI-Sensoren je Ausgang
Menge: 5,000 St
Leistungsbereichkatalog: 057
Kostengruppe DIN 276 2018-12: 444

**05.03.0180 Schaltaktor KNX-TP 8fach Schalt-I 16A**
*** Bezugsbeschreibung
STLB-Bau 2026-04 057
Schaltaktor, Bussystem KNX-TP, 8-fach, mit einem potentialfreien Relaiskontakt je Ausgang, Bemessungsbetriebsspannung 230 V AC, Schaltstrom 16 A, mit Laststromerfassung und -überwachung auf Sollwert-Über-/-Unterschreitung, mit je Ausgang einstellbarer Kontaktart (Öffner/Schließer), mit Betriebs- und Statusanzeige und Handbetätigung je Kanal, mit Vorwahl, ob alle Kanäle gemeinsam und identisch parametriert werden oder ob jeder Kanal individuell parametrierbar ist, mit je Ausgang einstellbarem Zeitschalterbetrieb, mit je Ausgang einstellbarer Ein-/Ausschalt-Verzögerung, mit logischer Verknüpfung (UND/ODER) zweier Kommunikationsobjekte für einen Kanal, mit je Ausgang einstellbarem Schaltzustand bei Spannungsausfall und -wiederkehr, mit Objekt zur Statusmeldung je Ausgang, als Reiheneinbaugerät, Maße DIN 43880, für Montage auf Tragschiene TH35 DIN EN 60715 (VDE 0660-520), Breite bis 8 TE, mit integriertem Busankoppler und Busanschluss über Busanschlussklemme, Schutzart IP 2X DIN EN 60529 (VDE 0470-1).
Menge: 14,000 St
Leistungsbereichkatalog: 057
Kostengruppe DIN 276 2018-12: 444

**05.03.0190 Schaltaktor KNX-TP 16-fach;**
*** wie Position 05.03.0180
STLB-Bau 2026-04 057
16-fach
Menge: 5,000 St
Leistungsbereichkatalog: 057
Kostengruppe DIN 276 2018-12: 444

**05.03.0200 Schaltaktor KNX-TP 24-fach;**
*** wie Position 05.03.0180
STLB-Bau 2026-04 057
24-fach
Menge: 4,000 St
Leistungsbereichkatalog: 057
Kostengruppe DIN 276 2018-12: 444

**05.03.0210 Binäreingabegerät KNX-TP 4fach**
*** Bezugsbeschreibung
STLB-Bau 2026-04 057
Binäreingabegerät, Bussystem KNX-TP, 4-fach, für Eingangsspannung 230 V AC, mit Betriebs- und Statusanzeige je Eingang, mit Schalten bei kurzem und/oder langem Impuls, Bemessungsbetriebsspannung 230 V AC, als Reiheneinbaugerät, Maße DIN 43880, für Montage auf Tragschiene TH35 DIN EN 60715 (VDE 0660-520), mit integriertem Busankoppler und Busanschluss über Busanschlussklemme.
Menge: 4,000 St
Leistungsbereichkatalog: 057
Kostengruppe DIN 276 2018-12: 444

**05.03.0220 Binäreingabegerät KNX-TP 8-fach**
*** wie Position 05.03.0210
STLB-Bau 2026-04 057
8-fach
Menge: 6,000 St
Leistungsbereichkatalog: 057
Kostengruppe DIN 276 2018-12: 444

**05.03.0230 Binäreingabegerät KNX-TP 16-fach**
*** wie Position 05.03.0210
STLB-Bau 2026-04 057
16-fach
Menge: 2,000 St
Leistungsbereichkatalog: 057
Kostengruppe DIN 276 2018-12: 444

**05.03.0240 Jalousie-Rollladenaktor KNX-TP 4fach 230AC 8A**
*** Bezugsbeschreibung
STLB-Bau 2026-04 057
Jalousie-/Rollladenaktor, Bussystem KNX-TP, 4-fach, zur Ansteuerung von einem Sonnen-/Blendschutzantrieb, bemessen für 230 V AC, Relaiskontakte bemessen für 230 V AC, 8 A, cos phi 1, mit automatischer Umschaltung zwischen Automatik- und Handbetrieb eines Kanals bei Betätigung eines Bus-Tasters zum manuellen Verstellen des zugehörigen Sonnenschutzes, mit Vorrang des Handbetriebes gegenüber Automatik-Positionsbefehlen, mit 2 Tastern je Kanal zur lokalen Betätigung, mit Kommunikationsobjekten und Software zum Öffnen und Schließen von Sonnen-/Blendschutz sowie Stoppen der Fahrt, schrittweisen Öffnen und Schließen von Lamellen, Vorgeben und automatischen Anfahren einer Zwischenstellung der Lamellen, mit Aktivierung/Dektivierung der Sonnennachlaufsteuerung von Jalousie-Lamellen, mit Funktion Fahrsperre, Melden bzw. Abfragen der aktuellen Sonnen-/Blendschutz-Stellung, mit Alarmobjekt zum Fahren des Sonnenschutzes bei Windalarm in die parametrierte Sicherheitsstellung, einschl. Blockieren bis Alarmende, Bemessungsbetriebsspannung 230 V AC, als Reiheneinbaugerät, Maße DIN 43880, für Montage auf Tragschiene TH35 DIN EN 60715 (VDE 0660-520), mit integriertem Busankoppler und Busanschluss über Busanschlussklemme.
Menge: 7,000 St
Leistungsbereichkatalog: 057
Kostengruppe DIN 276 2018-12: 444

**05.03.0250 Jalousie-Rollladenaktor KNX-TP 8-fach 230AC 8A**
*** wie Position 05.03.0240
STLB-Bau 2026-04 057
8-fach
Menge: 2,000 St
Leistungsbereichkatalog: 057
Kostengruppe DIN 276 2018-12: 444

**05.03.0260 Jalousie-Rollladenaktor KNX-TP 10-fach 230AC 8A**
*** wie Position 05.03.0240
10-fach
Menge: 1,000 St
Kostengruppe DIN 276 2018-12: 444

**05.03.0270 Jalousie-Rollladenaktor KNX-TP 12-fach 230AC 8A**
*** wie Position 05.03.0240
12-fach
Menge: 1,000 St
Kostengruppe DIN 276 2018-12: 444

**05.03.0280 KNX Aktor SA 16M230 SMI REG**
*** Bezugsbeschreibung
KNX Sonnenschutzaktor SA 16M230 SMI REG
KNX Aktor zum Schalten von bis zu 16x 230 V AC SMI - Sonnenschutzantrieben.

Geräteeigenschaften:
Ansteuerung von 16 SMI Antrieben in bis zu 16 SMI-Kanälen,  Not-/Handbedienung per Tasten am Aktor, ETS DCA App oder Bluetooth LE Smartphone App, einzelne Motoren werden nach Ersatz automatisch parametriert, SMI-Antriebe über integriertes Relais abschaltbar, um dauerhafte Ruhestromaufnahme zu verhindern, Inbetriebnahme der SMI-Antriebe mit SMI-Key ID per ETS oder über Motorsuche/-zuordnung per Smartphone oder ETS DCA App
Softwareeigenschaften:
Vorwahl Ausgang für Jalousie-/Raffstorebetrieb oder Rollladen-/Textiler Sonnenschutz mit voreingestellten Grundparametern, 3 globale Sicherheitsobjekte mit unterschiedlicher Priorität und zyklischer Überwachung, sowie ein weiteres Sicherheitsobjekt pro Ausgang, Automatikabschaltung, mit und ohne automatische Rückkehr (z.B. Sonnenautomatik, Lamellennachführung), Möglichkeit die manuelle Bedienung durch die Automatikobjekte, einzuschränken (Cut Off - fortlaufend errechneter, Lamellenwinkel, der eine direkte Sonneneinstrahlung verhindert), 8 Szenenobjekte pro Ausgang, Bit "Aktor verfügbar" um an eine GLT ein zyklisches Bit vom Aktor zu senden, Bit-Objekte für Fehlermeldung der SMI Motoren (& ein definierbares 14 Byte-Textobjekt)
Möglichkeiten mit der Bluetooth LE-Schnittstelle (Smartphone-App):
Inbetriebnahme/Austausch ohne ETS: SMI-Motorsuche, SMI-Motorzuordnung, Not-/Handbedienung (SMI-Broadcast, Gruppe, einzelne Motoren), Statusanzeige der Binäreingänge
Betätigen der KNX Programmiertaste, Bluetooth kann per ETS deaktiviert werden (Bluetooth-Code änderbar), Montage: REG
Menge: 20,000 St
Kostengruppe DIN 276 2018-12: 444

**05.03.0290 KNX Aktor SA 16M230 SMI AP**
*** wie Position 05.03.0280
- Montage: Aufputz
Menge: 6,000 St
Kostengruppe DIN 276 2018-12: 444

*Hinweis: Nachfolgend beschriebene Heizungsaktoren zur Montage einschl Hutschiene in Heizkreisverteiler*

**05.03.0300 Heizungsaktor KNX-TP 2fach elektrotherm.Stellantriebe integr.Busankoppler**
*** Bezugsbeschreibung
STLB-Bau 2026-04 057
Heizungsaktor, Bussystem KNX-TP, 2-fach, für elektrothermische Stellantriebe, mit Binärausgängen (Relaiskontakte, bemessen für 230 V AC, 6 A), mit je Ausgang bis zu 4 elektrothermischen Stellantrieben für 24 bis 230 V AC oder 24 V DC, mit in Summe bis zu 1,5 A im eingeschalteten Zustand und bis zu 58 W Leistungsaufnahme im Einschaltaugenblick anschließbar, Klemmen zum Anschluss und Durchschleifen von Leitern, mit wahlweiser Ansteuerung eines Ausgangs über Schaltbefehle oder Stellbefehle in Prozent, Umsetzung von Stellbefehlen in Prozent in pulsweitenmodulierte Schaltbefehle, mit Verkalkungsschutz, mit Zwangsstellung, mit einstellbarem Verhalten der Ausgänge bei Busspannungsausfall, Bemessungsbetriebsspannung: Busspannung, zum Einbau in eine Unterputzdose, mit integriertem Busankoppler und Busanschluss über Busanschlussklemme, zum Einbau in eine weitere Unterputzdose, einschl. 2-fach Rahmen, Auslassplatte, Blindabdeckung, Befestigungsbügel und Flachbandleitung zur Verbindung von Schaltaktor und UP-Busankoppler.
Menge: 3,000 St
Leistungsbereichkatalog: 057
Kostengruppe DIN 276 2018-12: 444

**05.03.0310 Heizungsaktor KNX-TP 4-fach elektrotherm.Stellantriebe**
*** wie Position 05.03.0300
in Ausführung als: 4-fach
Menge: 21,000 St
Kostengruppe DIN 276 2018-12: 444

**05.03.0320 Heizungsaktor KNX-TP 6-fach elektrotherm.Stellantriebe**
*** wie Position 05.03.0300
in Ausführung als: 6-fach
Menge: 2,000 St
Kostengruppe DIN 276 2018-12: 444

**05.03.0330 Heizungsaktor KNX-TP 8-fach elektrotherm.Stellantriebe**
*** wie Position 05.03.0300
in Ausführung als: 8-fach
Menge: 23,000 St
Kostengruppe DIN 276 2018-12: 444

**05.03.0340 Wetterzentrale KNX-TP DCF-77-Empfänger**
STLB-Bau 2026-04 057
Wetterzentrale mit Fassadensteuerung, Bussystem KNX-TP, mit individueller Steuerung von 4 Fassaden, mit Eingabe der geografischen Lage des Montageortes und der Fassadenausrichtung, mit Ausfallüberwachung des Windgeschwindigkeits-Messwertgebers, mit DCF-77-Empfänger, mit einstellbarer max. Eindringtiefe der Sonne in den Raum, mit Sonnennachlaufsteuerung für Sonnen-/Blendschutz mit Horizontal-Lamellen, Überwachen aller Messwerte (außer Niederschlag) auf jeweils mind. 2 Grenzwerte, mit Impulseingang zum Anschluss des Windrotors (Anemometer), mit 3 Analogeingängen 0 bis 10 V DC zum direkten Anschluss von Wettersensoren, Bemessungsbetriebsspannung 24 V AC, einschl. Netzgerät für Montage auf Tragschiene DIN EN 60715 (VDE 0660-520), als Reiheneinbaugerät, Maße DIN 43880, für Montage auf Tragschiene TH35 DIN EN 60715 (VDE 0660-520), mit integriertem Busankoppler und Busanschluss über Busanschlussklemme, Schutzart IP 54 DIN EN 60529 (VDE 0470-1).
Menge: 2,000 St
Leistungsbereichkatalog: 057
Kostengruppe DIN 276 2018-12: 444

**05.03.0350 Wassersensor KNX-TP**
STLB-Bau 2026-04 057
Wassersensor, bestehend aus einem Unterputzgerät sowie einem Wasserfühler mit 2 m langer Anschlussleitung mit Stecker, verlängerbar auf max. 10 m, Unterputzgerät mit Buchse für steckbare Sensorleitung, zur Montage auf Unterputz-Busankoppler, mit Meldung von Wasser/kein Wasser, mit Alarmmeldung mit einstellbarer zyklischer Sendezeit, mit Meldung von Gerät/Leitung defekt, mit Alarmquittierung zum Rücksetzen der Alarmmeldung, Bussystem KNX-TP, Schutzart IP 2X DIN EN 60529 (VDE 0470-1).
Menge: 15,000 St
Leistungsbereichkatalog: 057
Kostengruppe DIN 276 2018-12: 444

*Hinweis: Adressierung*
Die Adressierung der einzelnen DALI-Betriebsgeräte ist nicht Bestandteil der nachfolgenden Position und entsprechend in den Positionen der DALI Leuchtkörper im Titel "Beleuchtungskörper" einzukalkulieren

**05.03.0360 KNX-Teilnehmer parametrieren und in Betrieb nehmen**
Parametrieren und Inbetriebnehmen eines KNX-Teilnehmers einschließlich:
Vergabe der physikalischen Adresse,
Einspielen und Parametrieren der Applikation,
Zuordnung der Gruppenadressen,
Einbindung in die vorgesehenen Funktionen,
Funktions- und Kommunikationsprüfung,
erforderlicher Korrekturen,
Aktualisierung des ETS-Projektes.

Ausführung nach Funktionsbeschreibung, Ausführungsplanung und Vorgaben des Auftraggebers.
Eine manuelle Adressierung der einzelnen DALI-Betriebsgeräte ist nicht Bestandteil dieser Position und entsprechend in den Positionen der DALI Leuchtkörper im nachfolgenden Titel "Beleuchtungskörper" einzukalkulieren.
Beschriften der Busteilnehmer,
Menge: 700,000 St
Kostengruppe DIN 276 2018-12: 444

### Bereich 06 Beleuchtungskörper

#### Abschnitt 06.01 Innenbeleuchtung

*Hinweis: Beleuchtungskörper*
Die ausgeschriebenen Beleuchtungskörper gelten als Qualitätsrichtlinie. Sie sind auf Verlangen der Bauleitung als Muster vorzulegen. Montageanleitungen sind genauestens zu beachten.Schäden, die auf fehlerhafte Montage zurückzuführen sind, gehen zu Lasten des Auftragnehmers. Bei Lichtbandmontage ist die Verdrahtung der Leuchten untereinander in den Leuchtenpreis einzurechnen. Zum Liefer- und Leistungsumfang gehört, dass jede Leuchte betriebsfertig geliefert und montiert wird, einschließlich Leuchtmittel, Systemzubehör, Klein- und Befestigungsmaterial.
Die Montage erfolgt zum Teil an Decken und Wänden mit einer lichten Raumhöhe von ca. 3,30 m. Für die Ausführung sind geeignete Arbeits- und Schutzmaßnahmen vorzusehen. Der Auftragnehmer hat alle erforderlichen Hilfsmittel wie Leitern, Arbeitsbühnen oder Gerüste bereitzustellen, um die Arbeiten sicher und fachgerecht auszuführen. Die Kosten hierfür sind in den Einheitspreisen enthalten. Die Adressierung der einzelnen DALI-Betriebsgeräte zur Einbindung in die KNX Gebäudeautomation ist in den entsprechenden Positionen der DALI Leuchtkörper einzukalkulieren.
Die Beleuchtungsberechnung wurde unter Zugrundelegung der angegebenen Referenzfabrikate erstellt. Gleichwertige Produkte sind zugelassen, sofern die geforderten technischen und lichttechnischen Eigenschaften nachgewiesen werden. Die Datenblätter der in diesem Titel anzubietenden Komponenten sind nach Auftragsvergabe in einem Bemusterungskatalog vorzulegen und durch den Nutzer und Bauherrn freizugeben.

*Hinweis: Lichtkanal*

**06.01.0010 Lichtkanal maxH 60 mm LED 70W tageslichtweiß mindLichtstrom 6500 lm maxAnschluss-P 80 W Abdeck. opal IP2X Gehäuse Stahlblech besch Abdeckscheibe Einzelleuchte FF-Leuchte**
*** Bezugsbeschreibung
STLB-Bau 2026-04 058
Lichtkanal,
Maße 'BxH ca. 40 x 3100 mm'

max. Höhe '60' mm, mit LED-Leuchtmittel, mind. 70 W, Lichtfarbe tageslichtweiß, Farbwiedergabeeigenschaften Ra 80 DIN EN 12665,
Lichtstrom Leuchte mind. '6500' lm,
max. Anschlussleistung '80' W, Lebensdauer mind. 50000 h, Abdeckung opal, Schutzart IP 2X DIN EN 60529 (VDE 0470-1), mit Gehäuse aus beschichtetem Stahlblech, Farbton weiß, für Decke, anschlussfertig, Abdeckscheibe aus Kunststoff, funkentstört DIN EN IEC 55015 (VDE 0875-15-1), mit integriertem Betriebsgerät, elektronisch dimmbar mit DALI Schnittstelle, als Einzelleuchte mit begrenzter Oberflächentemperatur (FF-Leuchte),
Hersteller und Typ 'Gewiss PiL. 764 opal asymetrisch'
oder gleichwertig,
Hersteller und Typ '....................................................'
vom Bieter einzutragen.
Menge: 6,000 St
Leistungsbereichkatalog: 058
Kostengruppe DIN 276 2018-12: 445

**06.01.0020 Lichtkanal max H 60 mm LED 70W 9500 lm 100 W Abdeck. opal besch Abdeckscheibe**
*** wie Position 06.01.0010
STLB-Bau 2026-04 058
Maße 'BxH ca. 40 x 4500 mm'
mind. 100 W
Lichtstrom Leuchte mind: '9500'
lm Hersteller und Typ 'Gewiss PiL, 764 opal asymetrisch'
oder gleichwertig,Hersteller und Typ '....................................................'
vom Bieter einzutragen
Menge: 6,000 St
Leistungsbereichkatalog: 058
Kostengruppe DIN 276 2018-12: 445

*Hinweis: Ringleuchten Anbau*

**06.01.0030 Anbauleuchte rund mindDurchm 650 mm maxDurchm 800 mm maxH 100 mm LED 40W tageslichtweiß mindLichtstrom 4800 lm maxAnschluss-P 70 W IP2X Gehäuse Alu Abdeckwanne Lichtstärkeverteil.sym. Einzelleuchte**
*** Bezugsbeschreibung
STLB-Bau 2026-04 058
Anbauleuchte, Bauform rund, Betriebsgerät in der Leuchte,
Durchmesser mind. '650' mm,
max. Durchmesser '800' mm,
max. Höhe '100' mm, mit LED-Leuchtmittel, mind. 40 W, Lichtfarbe tageslichtweiß, Farbwiedergabeeigenschaften Ra 80 DIN EN 12665,
Lichtstrom Leuchte mind. '4800' lm,
max. Lichtstrom '6000' lm,
Anschlussleistung mind. '40' W,
max. Anschlussleistung '70' W, Lebensdauer mind. 50000 h, Schutzart IP 2X DIN EN 60529 (VDE 0470-1), mit Gehäuse aus Aluminium, direkt strahlend, für Decke, anschlussfertig, Abdeckwanne aus Kunststoff, Lichtstärkeverteilung symmetrisch, Grenzausstrahlungswinkel 60 Grad, UGR-Wert 25 DIN EN 12464-1, mit integriertem Betriebsgerät, elektronisch dimmbar mit DALI Schnittstelle, als Einzelleuchte,
Hersteller und Typ 'Brumberg, BIRO CIRCLE Anbau Ringleuchte'
oder gleichwertig,
Hersteller und Typ '....................................................'
vom Bieter einzutragen.
Menge: 2,000 St
Leistungsbereichkatalog: 058
Kostengruppe DIN 276 2018-12: 445

**06.01.0040 Anbauleuchte, rund, Ø1100-1250mm, LED 75W, 7000lm**
*** wie Position 06.01.0030
STLB-Bau 2026-04 058
Durchmesser mind: '1100'
mm max. Durchmesser: '1250' mm mind. 75 W
Lichtstrom Leuchte mind: '7000'
lm Anschlussleistung mind: '100'
W Hersteller und Typ 'Brumberg, BIRO CIRCLE Anbau Ringleuchte'
oder gleichwertig,Hersteller und Typ '....................................................'
vom Bieter einzutragen
Menge: 1,000 St
Leistungsbereichkatalog: 058
Kostengruppe DIN 276 2018-12: 445

*Hinweis: Ringleuchten Pendel*

**06.01.0050 Hängeleuchte, rund, Ø650-800mm, LED 80W, 6500lm**
*** Bezugsbeschreibung
STLB-Bau 2026-04 058
Hängeleuchte, Bauform rund, Betriebsgerät in der Leuchte,
Durchmesser mind. '650'
  mm,
max. Durchmesser '800'
  mm, mit LED-Leuchtmittel, mind. 80 W, Lichtfarbe tageslichtweiß, Farbwiedergabeeigenschaften Ra 80 DIN EN 12665,
Lichtstrom Leuchte mind. '6500'
  lm,
max. Lichtstrom '8000'
  lm,
Anschlussleistung mind. '60'
  W,
max. Anschlussleistung '100'
  W, Lebensdauer mind. 50000 h, Schutzart IP 2X DIN EN 60529 (VDE 0470-1), mit Gehäuse aus beschichtetem Stahlblech, Farbton weiß, direkt/indirekt strahlend, für Aufhängung mit Seil, anschlussfertig, Abdeckwanne aus Kunststoff, Lichtstärkeverteilung symmetrisch, UGR-Wert 25 DIN EN 12464-1, mit integriertem Betriebsgerät, elektronisch dimmbar mit DALI Schnittstelle, als Einzelleuchte,
Hersteller und Typ 'Planlicht, halo Pendel di/id weiß 760mm'
oder gleichwertig,
Hersteller und Typ '....................................................'
vom Bieter einzutragen.
Menge: 4,000 St
Leistungsbereichkatalog: 058
Kostengruppe DIN 276 2018-12: 445

**06.01.0060 Hängeleuchte, rund, Ø1200-1300mm, LED 150W, 11000lm**
*** wie Position 06.01.0050
STLB-Bau 2026-04 058
Durchmesser mind: '1200'
mm max. Durchmesser: '1300' mm mind. 150 W
Lichtstrom Leuchte mind: '11000'
lm max. Lichtstrom: '14000'
lm Anschlussleistung mind: '130'
W max. Anschlussleistung: '170'
W Hersteller und Typ 'Planlicht, halo Pendel di/id weiß 1360mm'
oder gleichwertig,Hersteller und Typ '....................................................'
vom Bieter einzutragen
Menge: 3,000 St
Leistungsbereichkatalog: 058
Kostengruppe DIN 276 2018-12: 445

**06.01.0070 Hängeleuchte, rund, Ø450-600mm, LED 60W, 3200lm**
STLB-Bau 2026-04 058
Hängeleuchte, Bauform rund, Betriebsgerät in der Leuchte,
Durchmesser mind. '450'
  mm,
max. Durchmesser '600'
  mm, mit LED-Leuchtmittel, mind. 40 W, Lichtfarbe tageslichtweiß, Farbwiedergabeeigenschaften Ra 80 DIN EN 12665,
Lichtstrom Leuchte mind. '3200'
  lm,
max. Lichtstrom '5000'
  lm,
Anschlussleistung mind. '60'
  W,
max. Anschlussleistung '100'
  W, Lebensdauer mind. 50000 h, Schutzart IP 2X DIN EN 60529 (VDE 0470-1), mit Gehäuse aus Aluminium, direkt/indirekt strahlend, für Aufhängung mit Seil, anschlussfertig, Abdeckwanne aus Kunststoff, Lichtstärkeverteilung symmetrisch, mit integriertem Betriebsgerät, elektronisch dimmbar mit DALI Schnittstelle, als Einzelleuchte,
Hersteller und Typ 'RZB, SIDELITE ECO'
oder gleichwertig,
Hersteller und Typ '....................................................'
vom Bieter einzutragen.
Menge: 16,000 St
Leistungsbereichkatalog: 058
Kostengruppe DIN 276 2018-12: 445

**06.01.0080 Hängeleuchte, rund, Ø450-600mm, LED 22W, 2900lm**
STLB-Bau 2026-04 058
Hängeleuchte, Bauform rund, Betriebsgerät in der Leuchte,
Durchmesser mind. '450'
  mm,
max. Durchmesser '600'
  mm, mit LED-Leuchtmittel, mind. 22 W, Lichtfarbe tageslichtweiß, Farbwiedergabeeigenschaften Ra 80 DIN EN 12665,
Lichtstrom Leuchte mind. '2900'
  lm,
max. Lichtstrom '3500'
  lm,
Anschlussleistung mind. '20'
  W,
max. Anschlussleistung '50'
  W, Lebensdauer mind. 50000 h, Schutzart IP 2X DIN EN 60529 (VDE 0470-1), mit Gehäuse aus Aluminiumdruckguss, Farbton weiß, direkt strahlend, für Aufhängung mit Seil, anschlussfertig, Abdeckwanne aus Kunststoff, Lichtstärkeverteilung symmetrisch, mit integriertem Betriebsgerät, elektronisch dimmbar mit DALI Schnittstelle, als Einzelleuchte,
Hersteller und Typ 'Gewiss PiL, FL Round 555 PL OP'
oder gleichwertig,
Hersteller und Typ '....................................................'
vom Bieter einzutragen.
Menge: 28,000 St
Leistungsbereichkatalog: 058
Kostengruppe DIN 276 2018-12: 445

*Hinweis: Downlights*

**06.01.0090 Einbauleuchte, rund, Ø120-180mm, LED 20W, 1000lm**
*** Bezugsbeschreibung
STLB-Bau 2026-04 058
Einbauleuchte, Bauform rund,
Durchmesser mind. '120'
  mm,
max. Durchmesser '180'
  mm,
Einbautiefe '100'
  mm, mit LED-Leuchtmittel, mind. 20 W, Farbwiedergabeeigenschaften Ra 80 DIN EN 12665, Farbtemperatur fest,
Farbtemperatur '4000'
  K,
Farbtemperaturtoleranz '100'
  K,
Lichtstrom Leuchte mind. '1000'
  lm,
max. Lichtstrom '1300'
  lm,
Anschlussleistung mind. '15'
  W,
max. Anschlussleistung '30'
  W, Lebensdauer mind. 50000 h, Lichtstromfaktor 80 % bei 25 Grad C Umgebungstemperatur, mit Gehäuse aus Aluminiumdruckguss, Farbton weiß, für geschnittene Deckenöffnung, Reflektor verspiegelt, Lichtstärkeverteilung symmetrisch, Grenzausstrahlungswinkel 90 Grad, UGR-Wert 22 DIN EN 12464-1, mit integriertem Betriebsgerät, elektronisch dimmbar mit DALI Schnittstelle, als Einzelleuchte,
Hersteller und Typ 'RZB, ARELO 123'
oder gleichwertig,
Hersteller und Typ '....................................................'
vom Bieter einzutragen,
Arbeitshöhe des Montageortes bis 3,5 m über der Standfläche des hierfür erforderlichen Gerüstes.
Menge: 30,000 St
Leistungsbereichkatalog: 058
Kostengruppe DIN 276 2018-12: 445

**06.01.0100 Einbauleuchte, rund, Ø150-210mm, LED 15W, 2100lm, Präsenzm.**
*** wie Position 06.01.0090
STLB-Bau 2025-10 058
Durchmesser mind: '150'
mm max. Durchmesser: '210'
mm Lichtstrom Leuchte mind: '2100'
lm max. Lichtstrom: '2500'
lm Anschlussleistung mind: '15'
  W mit Präsenzmelder mit einstellbarem Helligkeitssensor
Erfassungswinkel senkrecht 120 Grad
Erfassungswinkel waagerecht 180 Grad
Hersteller und Typ 'RZB, ARELO 172 + PIR'
oder gleichwertig,Hersteller und Typ '....................................................'
vom Bieter einzutragen,
Menge: 10,000 St
Leistungsbereichkatalog: 058
Kostengruppe DIN 276 2018-12: 445

**06.01.0110 Einbauleuchte, rund, Ø150-210mm, LED 20W, 2100lm**
*** wie Position 06.01.0090
STLB-Bau 2026-04 058
Durchmesser mind: '150'
mm max. Durchmesser: '210'
mm Lichtstrom Leuchte mind: '2100'
lm max. Lichtstrom: '2500'
lm Anschlussleistung mind: '15'
W Hersteller und Typ 'RZB, ARELO 172'
oder gleichwertig,Hersteller und Typ '....................................................'
vom Bieter einzutragen,
Menge: 50,000 St
Leistungsbereichkatalog: 058
Kostengruppe DIN 276 2018-12: 445

**06.01.0120 Einbauleuchte, rund, Ø150-210mm, LED 15W, 2100lm, IP54**
*** wie Position 06.01.0090
STLB-Bau 2025-10 058
Durchmesser mind: '150'
mm max. Durchmesser: '210'
mm Lichtstrom Leuchte mind: '2100'
lm max. Lichtstrom: '2500'
lm Anschlussleistung mind: '15'
  W Schutzart IP 54 DIN EN 60529 (VDE 0470-1)
Hersteller und Typ 'RZB, ARELO 172'
oder gleichwertig,Hersteller und Typ '....................................................'
vom Bieter einzutragen,
Menge: 2,000 St
Leistungsbereichkatalog: 058
Kostengruppe DIN 276 2018-12: 445

**06.01.0130 Einbauleuchte, rund, Ø200-250mm, LED 15W, 2900lm**
*** wie Position 06.01.0090
STLB-Bau 2026-04 058
Durchmesser mind: '200'
mm max. Durchmesser: '250'
mm Lichtstrom Leuchte mind: '2900'
lm max. Lichtstrom: '3400'
lm Anschlussleistung mind: '15'
W Hersteller und Typ 'RZB, ARELO 225'
oder gleichwertig,Hersteller und Typ '....................................................'
vom Bieter einzutragen,
Menge: 162,000 St
Leistungsbereichkatalog: 058
Kostengruppe DIN 276 2018-12: 445

**06.01.0140 Einbauleuchte, rund, Ø200-250mm, LED 15W, 2900lm, IP54**
*** wie Position 06.01.0090
STLB-Bau 2025-10 058
Durchmesser mind: '200'
mm max. Durchmesser: '250'
mm Lichtstrom Leuchte mind: '2900'
lm max. Lichtstrom: '3400'
lm Anschlussleistung mind: '15'
  W Schutzart IP 54 DIN EN 60529 (VDE 0470-1)
Hersteller und Typ 'RZB, ARELO 225'
oder gleichwertig,Hersteller und Typ '....................................................'
vom Bieter einzutragen,
Menge: 10,000 St
Leistungsbereichkatalog: 058
Kostengruppe DIN 276 2018-12: 445

**06.01.0150 Anbauleuchte, rund, Ø180-230mm, LED 18W, 2400lm**
STLB-Bau 2026-04 058
Anbauleuchte, Bauform rund,
Durchmesser mind. '180'
  mm,
max. Durchmesser '230'
  mm,
max. Höhe '180'
  mm, mit LED-Leuchtmittel, mind. 18 W, Lichtfarbe tageslichtweiß, Farbwiedergabeeigenschaften Ra 80 DIN EN 12665,
Lichtstrom Leuchte mind. '2400'
  lm,
max. Anschlussleistung '30'
  W, Lebensdauer mind. 50000 h, mit Gehäuse aus eloxiertem Aluminium, direkt strahlend, für Decke, anschlussfertig, Lichtstärkeverteilung symmetrisch, Grenzausstrahlungswinkel 60 Grad, elektronisch dimmbar mit DALI Schnittstelle, als Einzelleuchte,
Hersteller und Typ 'Trilux, SONNOS'
oder gleichwertig,
Hersteller und Typ '....................................................'
vom Bieter einzutragen.
Menge: 5,000 St
Leistungsbereichkatalog: 058
Kostengruppe DIN 276 2018-12: 445

*Hinweis: Vandalismusssichere Leuchten*

**06.01.0160 Anbauleuchte, rechteckig, 70-140x1500-1800mm, 3500lm, IP44, IK11**
Anbauleuchte, Bauform rechteckig, Betriebsgerät in der Leuchte, Extrem schlagfeste Deckenanbauleuchte mit LED-Bestückung. Vandalismusgeschützt bis 150 Joule. Einsetzbar in Justizvollzugsanstalten und Arrestzellen sowie in allen Bereichen, die durch mutwillige oder fahrlässige Zerstörung gefährdet sind.
Breite mind. '70' mm,

max. Breite '140' mm,

Länge mind. '1500' mm,

max. Länge '1800' mm,

max. Höhe '130' mm, mit LED-Leuchtmittel, ca. 50 W,
Lichtfarbe tageslichtweiß, Farbwiedergabeeigenschaften Ra 80
Lichtstrom Leuchte mind. '3500' lm,

max. Anschlussleistung '70' W, Lebensdauer mind. 100000 h,
Schutzart IP 44 DIN EN 60529 (VDE 0470-1), Schutzart IK11 DIN EN 62262 (VDE 0470-100), mit Gehäuse aus Stahl, max. Temperatur Gehäuse 40 Grad C, symmetrisch strahlend, für Decke, anschlussfertig, einschl. der elektrischen und mechanischen Verbindungselemente für Befestigung an Decke, Abdeckwanne aus Kunststoff PC Opalweiß, Lichtstärkeverteilung symmetrisch, UGR-Wert 25 DIN EN 12464-1, als Einzelleuchte, Schutzklasse I,
Hersteller und Typ
Norka,  PHALANX LINEAR 75 m1500
oder gleichwertig,
Hersteller und Typ '....................................................'
vom Bieter einzutragen.
Menge: 15,000 St
Kostengruppe DIN 276 2018-12: 445

**06.01.0170 Anbauleuchte, rund, Ø350mm, LED 15W, 1200lm, IP65, IK11**
Anbauleuchte, Bauform rund, Betriebsgerät in der Leuchte, Extrem schlagfeste Deckenanbauleuchte mit LED-Bestückung. Vandalismusgeschützt bis 150 Joule. Einsetzbar in Justizvollzugsanstalten und Arrestzellen sowie in allen Bereichen, die durch mutwillige oder fahrlässige Zerstörung gefährdet sind.
Durchmesser mind. '350' mm,

max. '450' mm,

max. Höhe '130' mm, mit LED-Leuchtmittel, mind. 15 W,
Lichtfarbe neutralweiß, Farbwiedergabeeigenschaften Ra 80
Lichtstrom Leuchte mind. '1200' lm,

max. Anschlussleistung 20 W, Lebensdauer mind. 100000 h, Schutzart IP 65 DIN EN 60529 (VDE 0470-1), Schutzart IK11+ DIN EN 62262 (VDE 0470-100), mit Gehäuse aus Aluminium max. Temperatur Gehäuse 40 Grad C, symmetrisch strahlend, für Decke, anschlussfertig, einschl. der elektrischen und mechanischen Verbindungselemente für Befestigung an der Decke, Abdeckwanne aus Kunststoff, Lichtstärkeverteilung symmetrisch, als Einzelleuchte,
Hersteller und Typ
Norka,  PHALANX 430
oder gleichwertig,
Hersteller und Typ '....................................................'
vom Bieter einzutragen.
Menge: 5,000 St
Kostengruppe DIN 276 2018-12: 445

*Hinweis: Wannenleuchten*

**06.01.0180 Anbauleuchte, L 1600 mm, LED 35W, 4000lm, IP65, IK08**
*** Bezugsbeschreibung
STLB-Bau 2026-04 058
Anbauleuchte,
Maße 'Länge ca. 1600 mm'

max. Höhe '100'
  mm, mit LED-Leuchtmittel, mind. 35 W, Lichtfarbe tageslichtweiß, Farbwiedergabeeigenschaften Ra 80 DIN EN 12665,
Lichtstrom Leuchte mind. '4000'
  lm,
max. Anschlussleistung '40'
  W, Schutzart IP 65 DIN EN 60529 (VDE 0470-1), Schutzart IK08 DIN EN 62262 (VDE 0470-100), mit Gehäuse aus GFK, für Decke und Wand, anschlussfertig, Lichtstärkeverteilung symmetrisch, mit integriertem Betriebsgerät, elektronisch dimmbar mit DALI Schnittstelle, als Einzelleuchte,
Hersteller und Typ 'RZB, Planox eco DALI'
oder gleichwertig,
Hersteller und Typ '....................................................'
vom Bieter einzutragen.
Menge: 15,000 St
Leistungsbereichkatalog: 058
Kostengruppe DIN 276 2018-12: 445

**06.01.0190 Anbauleuchte, L 1600 mm, LED 35W, 4000lm, IP65, IK08, Präsenzm.**
*** wie Position 06.01.0180
STLB-Bau 2026-04 058
Maße 'Länge ca. 1600 mm'
Lichtstrom Leuchte mind: '4000'
  lm mit Präsenzmelder mit einstellbarem Helligkeitssensor
Erfassungswinkel senkrecht mind. 100 Grad
Erfassungswinkel waagerecht 360 Grad
Hersteller und Typ 'RZB, Planox eco'
oder gleichwertig,Hersteller und Typ '....................................................'
vom Bieter einzutragen
Menge: 20,000 St
Leistungsbereichkatalog: 058
Kostengruppe DIN 276 2018-12: 445

**06.01.0200 Anbauleuchte, L 1600 mm, LED 50W, 6000lm, IP65, IK08**
*** Bezugsbeschreibung
STLB-Bau 2026-04 058
Anbauleuchte,
Maße 'Länge ca. 1600 mm'

max. Höhe '100'
  mm, mit LED-Leuchtmittel, mind. 50 W, Lichtfarbe tageslichtweiß, Farbwiedergabeeigenschaften Ra 80 DIN EN 12665,
Lichtstrom Leuchte mind. '6000'
  lm,
max. Anschlussleistung '60'
  W, Schutzart IP 65 DIN EN 60529 (VDE 0470-1), Schutzart IK08 DIN EN 62262 (VDE 0470-100), mit Gehäuse aus GFK, für Decke und Wand, anschlussfertig, Lichtstärkeverteilung symmetrisch, mit integriertem Betriebsgerät, elektronisch dimmbar mit DALI Schnittstelle, als Einzelleuchte,
Hersteller und Typ 'RZB, Planox eco DALI'
oder gleichwertig,
Hersteller und Typ '....................................................'
vom Bieter einzutragen.
Menge: 25,000 St
Leistungsbereichkatalog: 058
Kostengruppe DIN 276 2018-12: 445

**06.01.0210 Anbauleuchte, L 1600 mm, LED 50W, 6000lm, IP65, IK08, Präsenzm.**
*** wie Position 06.01.0200
STLB-Bau 2026-04 058
Maße 'Länge ca. 1600 mm'
Lichtstrom Leuchte mind: '6000'
  lm mit Präsenzmelder mit einstellbarem Helligkeitssensor
Erfassungswinkel senkrecht mind. 100 Grad
Erfassungswinkel waagerecht 360 Grad
Hersteller und Typ 'RZB, Planox eco + PIR'
oder gleichwertig,Hersteller und Typ '....................................................'
vom Bieter einzutragen
Menge: 25,000 St
Leistungsbereichkatalog: 058
Kostengruppe DIN 276 2018-12: 445

**06.01.0220 Anbauleuchte, L 1500 mm, LED 40W, 4500lm, IP65, IK08**
STLB-Bau 2026-04 058
Anbauleuchte,
Maße 'Länge ca. 1500 mm'

max. Höhe '100'
  mm, mit LED-Leuchtmittel, mind. 40 W, Lichtfarbe tageslichtweiß, Farbwiedergabeeigenschaften Ra 90 DIN EN 12665,
Lichtstrom Leuchte mind. '4500'
  lm,
max. Lichtstrom '6300'
  lm,
max. Anschlussleistung '50'
  W, Schutzart IP 65 DIN EN 60529 (VDE 0470-1), Schutzart IK08 DIN EN 62262 (VDE 0470-100), mit Gehäuse aus GFK, für Decke und Wand, anschlussfertig, Abdeckwanne aus Kunststoff, Reflektor weiß, Lichtstärkeverteilung symmetrisch, Grenzausstrahlungswinkel 60 Grad, als Einzelleuchte, Schutzklasse I.
Menge: 4,000 St
Leistungsbereichkatalog: 058
Kostengruppe DIN 276 2018-12: 445

**06.01.0230 Anbauleuchte, rund, Ø250-350mm, LED 25W, 2500lm, IP54, IK06**
*** Bezugsbeschreibung
STLB-Bau 2026-04 058
Anbauleuchte, Bauform rund,
Durchmesser mind. '250'
  mm,
max. Durchmesser '350'
  mm,
max. Höhe '70'
  mm, mit LED-Leuchtmittel, mind. 25 W, Lichtfarbe tageslichtweiß, Farbwiedergabeeigenschaften Ra 80 DIN EN 12665,
Lichtstrom Leuchte mind. '2500'
  lm,
max. Anschlussleistung '30'
  W, Lebensdauer mind. 50000 h, Schutzart IP 54 DIN EN 60529 (VDE 0470-1), Schutzart IK06 DIN EN 62262 (VDE 0470-100), mit Gehäuse aus GFK, Farbton weiß, für Decke und Wand, anschlussfertig, Abdeckwanne aus Kunststoff, Lichtstärkeverteilung symmetrisch, Grenzausstrahlungswinkel 90 Grad, mit integriertem Betriebsgerät, als Einzelleuchte, Schutzklasse II,
Hersteller und Typ 'RZB, SCABRA R 300'
oder gleichwertig,
Hersteller und Typ '....................................................'
vom Bieter einzutragen.
Menge: 2,000 St
Leistungsbereichkatalog: 058
Kostengruppe DIN 276 2018-12: 445

**06.01.0240 Anbauleuchte, rund, Ø250-2500mm, LED 25W, 2500lm, IP54, IK06, Präsenzm.**
*** wie Position 06.01.0230
STLB-Bau 2026-04 058
Durchmesser mind: '250'
mm max. Durchmesser: '2500'
mm Lichtstrom Leuchte mind: '2500'
  lm mit Präsenzmelder mit einstellbarem Helligkeitssensor
Erfassungswinkel senkrecht mind. 100 Grad
Erfassungswinkel waagerecht 360 Grad
Hersteller und Typ 'RZB, SCABRA R 300 + PIR'
oder gleichwertig,Hersteller und Typ '....................................................'
vom Bieter einzutragen
Menge: 6,000 St
Leistungsbereichkatalog: 058
Kostengruppe DIN 276 2018-12: 445

**06.01.0250 Anbauleuchte, rund, Ø350-450mm, LED 30W, 3500lm, IP54, IK06**
*** Bezugsbeschreibung
STLB-Bau 2026-04 058
Anbauleuchte, Bauform rund,
Durchmesser mind. '350'
  mm,
max. Durchmesser '450'
  mm,
max. Höhe '70'
  mm, mit LED-Leuchtmittel, mind. 30 W, Lichtfarbe tageslichtweiß, Farbwiedergabeeigenschaften Ra 80 DIN EN 12665,
Lichtstrom Leuchte mind. '3500'
  lm,
max. Anschlussleistung '40'
  W, Lebensdauer mind. 50000 h, Schutzart IP 54 DIN EN 60529 (VDE 0470-1), Schutzart IK06 DIN EN 62262 (VDE 0470-100), mit Gehäuse aus GFK, Farbton weiß, für Decke und Wand, anschlussfertig, Abdeckwanne aus Kunststoff, Lichtstärkeverteilung symmetrisch, Grenzausstrahlungswinkel 90 Grad, mit integriertem Betriebsgerät, als Einzelleuchte, Schutzklasse II,
Hersteller und Typ 'RZB, SCABRA R 400'
oder gleichwertig,
Hersteller und Typ '....................................................'
vom Bieter einzutragen.
Menge: 3,000 St
Leistungsbereichkatalog: 058
Kostengruppe DIN 276 2018-12: 445

**06.01.0260 Anbauleuchte, rund, Ø350-3500mm, LED 30W, 3500lm, IP54, IK06, Präsenzm.**
*** wie Position 06.01.0250
STLB-Bau 2026-04 058
Durchmesser mind: '350'
mm max. Durchmesser: '3500'
mm Lichtstrom Leuchte mind: '3500'
  lm mit Präsenzmelder mit einstellbarem Helligkeitssensor
Erfassungswinkel senkrecht mind. 100 Grad
Erfassungswinkel waagerecht 360 Grad
Hersteller und Typ 'RZB, SCABRA R 400 + PIR'
oder gleichwertig,Hersteller und Typ '....................................................'
vom Bieter einzutragen
Menge: 3,000 St
Leistungsbereichkatalog: 058
Kostengruppe DIN 276 2018-12: 445

*Hinweis: LED Panel*

**06.01.0270 Einbauleuchte, quadratisch, L 625mm, LED 25W, 4000lm - Brumberg, RZB, Siteco, Trilux**
*** Bezugsbeschreibung
STLB-Bau 2026-04 058
Einbauleuchte, Bauform quadratisch,
Länge mind. '625'
  mm,
max. Länge '625'
  mm,
Einbautiefe '100'
  mm, mit LED-Leuchtmittel, mind. 25 W, Lichtfarbe tageslichtweiß, Farbwiedergabeeigenschaften Ra 80 DIN EN 12665,
Lichtstrom Leuchte mind. '4000'
  lm,
max. Anschlussleistung '40'
  W, Lebensdauer mind. 100000 h, Schutzart IP 2X DIN EN 60529 (VDE 0470-1), mit Gehäuse aus beschichtetem Aluminium, Farbton weiß, für geschnittene Deckenöffnung, Lichtstärkeverteilung symmetrisch, UGR-Wert 19 DIN EN 12464-1, elektronisch dimmbar mit DALI Schnittstelle, als Einzelleuchte,
Hersteller und Typ 'Brumberg, RZB, Siteco, Trilux'
oder gleichwertig,
Hersteller und Typ '....................................................'
vom Bieter einzutragen.
Menge: 275,000 St
Leistungsbereichkatalog: 058
Kostengruppe DIN 276 2018-12: 445

**06.01.0280 Wie vor, jedoch Länge mind: '625' mm Lichtstrom Leuchte mind: '4000' lm UGR-Wert 25 DIN EN 12464-1;**
*** wie Position 06.01.0270
STLB-Bau 2026-04 058
Länge mind: '625'
mm Lichtstrom Leuchte mind: '4000' lm UGR-Wert 25 DIN EN 12464-1
Menge: 25,000 St
Leistungsbereichkatalog: 058
Kostengruppe DIN 276 2018-12: 445

**06.01.0290 Einbauleuchte, quadratisch, L 625-4000mm, LED 25W, 4000lm**
*** wie Position 06.01.0270
STLB-Bau 2026-04 058
Länge mind: '625'
mm max. Länge: '4000'
mm Lichtstrom Leuchte mind: '4000'
  lm Lebensdauer mind. 50000 h
Abdeckwanne aus Kunststoff
Menge: 5,000 St
Leistungsbereichkatalog: 058
Kostengruppe DIN 276 2018-12: 445

#### Abschnitt 06.02 Aussenbeleuchtung

*Hinweis: Bemusterung*
Die Datenblätter der in diesem Titel anzubietenden
Komponenten sind nach Auftragsvergabe in einem
Bemusterungskatalog vorzulegen und durch den Nutzer und
Bauherrn freizugeben.
Der Auftragnehmer hat alle erforderlichen Hilfsmittel wie Leitern, Arbeitsbühnen oder Gerüste bereitzustellen, um die Arbeiten sicher und fachgerecht auszuführen. Die Kosten hierfür sind in den Einheitspreisen enthalten. Die Adressierung der einzelnen DALI-Betriebsgeräte zur Einbindung in die KNX Gebäudeautomation ist in den entsprechenden Positionen der DALI Leuchtkörper einzukalkulieren.
Die Beleuchtungsberechnung wurde unter Zugrundelegung der angegebenen Referenzfabrikate erstellt. Gleichwertige Produkte sind zugelassen, sofern die geforderten technischen und lichttechnischen Eigenschaften nachgewiesen werden. Die Datenblätter der in diesem Titel anzubietenden Komponenten sind nach Auftragsvergabe in einem Bemusterungskatalog vorzulegen und durch den Nutzer und Bauherrn freizugeben.

*Hinweis: Aussen Gebäude*
Wandleuchten am Gebäude

*Hinweis: Wand- und Deckenleuchten, Montagehöhe bis ca. 5,50 m*

**06.02.0010 Anbauleuchte, rechteckig, 300-350x200-250mm, LED 40W, 4500lm, IP65, IK05**
STLB-Bau 2026-04 058
Anbauleuchte, Bauform rechteckig,
Breite mind. '300'
  mm,
max. Breite '350'
  mm,
Länge mind. '200'
  mm,
max. Länge '250'
  mm,
max. Höhe '150'
  mm, mit LED-Leuchtmittel, mind. 40 W, Lichtfarbe tageslichtweiß, Farbwiedergabeeigenschaften Ra 80 DIN EN 12665,
Lichtstrom Leuchte mind. '4500'
  lm,
max. Anschlussleistung '50'
W, Lebensdauer mind. 50000 h, Abdeckung klar, Schutzart IP 65 DIN EN 60529 (VDE 0470-1), Schutzart IK05 DIN EN 62262 (VDE 0470-100), mit Gehäuse aus beschichtetem Stahlblech, Farbton weiß, asymmetrisch strahlend, für Wand, Abdeckscheibe aus Sicherheitsglas, mit integriertem Betriebsgerät, elektronisch dimmbar mit DALI Schnittstelle, als Einzelleuchte,
Hersteller und Typ
BEGA, 33386
oder gleichwertig,
Hersteller und Typ '....................................................'
vom Bieter einzutragen.
Menge: 5,000 St
Leistungsbereichkatalog: 058
Kostengruppe DIN 276 2018-12: 445

**06.02.0020 Anbauleuchte, rechteckig, 300-350x250-600mm, LED 30W, 3500lm, IP65, IK05**
STLB-Bau 2026-04 058
Anbauleuchte, Bauform rechteckig, Betriebsgerät in der Leuchte,
Breite mind. '300'
  mm,
max. Breite '350'
  mm,
Länge mind. '250'
  mm,
max. Länge '600'
  mm,
max. Höhe '150'
  mm, mit LED-Leuchtmittel, mind. 30 W, Farbtemperatur fest,
Farbtemperatur '4000'
  K,
Farbtemperaturtoleranz '100'
  K,
Lichtstrom Leuchte mind. '3500'
  lm,
max. Anschlussleistung '80'
  W, Lebensdauer mind. 50000 h, Schutzart IP 65 DIN EN 60529 (VDE 0470-1), Schutzart IK05 DIN EN 62262 (VDE 0470-100), mit Gehäuse aus Aluminiumdruckguss, Farbton anthrazit, max. Temperatur Gehäuse 40 Grad C, asymmetrisch strahlend, für Wand, anschlussfertig, Lichtstärkeverteilung asymmetrisch, mit integriertem Betriebsgerät, elektronisch dimmbar mit DALI Schnittstelle, als Einzelleuchte,
Hersteller und Typ 'BEGA,33378'
oder gleichwertig,
Hersteller und Typ '....................................................'
vom Bieter einzutragen.
Menge: 8,000 St
Leistungsbereichkatalog: 058
Kostengruppe DIN 276 2018-12: 445

**06.02.0030 Anbauleuchte, rechteckig, 300-350x550-650mm, LED 75W, 8500lm, IP65, IK08**
STLB-Bau 2026-04 058
Anbauleuchte, Bauform rechteckig,
Breite mind. '300'
  mm,
max. Breite '350'
  mm,
Länge mind. '550'
  mm,
max. Länge '650'
  mm,
max. Höhe '200'
  mm, mit LED-Leuchtmittel, mind. 75 W, Lichtfarbe tageslichtweiß, Farbwiedergabeeigenschaften Ra 80 DIN EN 12665,
Lichtstrom Leuchte mind. '8500'
  lm,
max. Anschlussleistung '100'
W, Lebensdauer mind. 50000 h, Abdeckung klar, Schutzart IP 65 DIN EN 60529 (VDE 0470-1), Schutzart IK08 DIN EN 62262 (VDE 0470-100), mit Gehäuse aus beschichtetem Stahlblech, Farbton weiß, asymmetrisch strahlend, für Wand, Abdeckscheibe aus Sicherheitsglas, mit integriertem Betriebsgerät, elektronisch dimmbar mit DALI Schnittstelle, als Einzelleuchte,
Hersteller und Typ
BEGA, 66452
oder gleichwertig,
Hersteller und Typ '....................................................'
vom Bieter einzutragen.
Menge: 8,000 St
Leistungsbereichkatalog: 058
Kostengruppe DIN 276 2018-12: 445

**06.02.0040 Anbauleuchte, 1600x100x90 mm, LED 50W, 8000lm, IP66, IK04**
STLB-Bau 2025-10 058
Anbauleuchte,
Maße 'LxBxH: ca. 1600 x100 x 90 mm'

max. Höhe '100'
  mm, mit LED-Leuchtmittel, mind. 50 W, Farbtemperatur fest,
Farbtemperatur '4000'
  K,
Farbtemperaturtoleranz '100'
  K,
Lichtstrom Leuchte mind. '8000'
  lm,
max. Anschlussleistung '50'
  W, Lebensdauer mind. 50000 h, Schutzart IP 66 DIN EN 60529 (VDE 0470-1), Schutzart IK04 DIN EN 62262 (VDE 0470-100), mit Gehäuse aus GFK, max. Temperatur Gehäuse 40 Grad C, symmetrisch strahlend, für Decke, Lichtstärkeverteilung symmetrisch, mit integriertem Betriebsgerät, elektronisch dimmbar mit DALI Schnittstelle, als Einzelleuchte,
Hersteller und Typ 'Siteco, Monsun 21'
oder gleichwertig,
Hersteller und Typ '....................................................'
vom Bieter einzutragen.
Menge: 80,000 St
Leistungsbereichkatalog: 058
Kostengruppe DIN 276 2018-12: 445

**06.02.0050 Einbauleuchte, rechteckig, 50-80x650-750mm, LED 10W, 1400lm, IP65, IK06**
STLB-Bau 2026-04 058
Einbauleuchte, Bauform rechteckig, Betriebsgerät in der Leuchte,
Breite mind. '50'
  mm,
max. Breite '80'
  mm,
Länge mind. '650'
  mm,
max. Länge '750'
  mm,
Einbautiefe '100'
  mm, mit LED-Leuchtmittel, mind. 10 W, Farbtemperatur fest,
Farbtemperatur '4000'
  K,
Farbtemperaturtoleranz '100'
  K,
Lichtstrom Leuchte mind. '1400'
  lm,
max. Anschlussleistung '15'
  W, Lebensdauer mind. 50000 h, Schutzart IP 65 DIN EN 60529 (VDE 0470-1), Schutzart IK06 DIN EN 62262 (VDE 0470-100), mit Gehäuse aus Aluminiumdruckguss, Farbton anthrazit, max. Temperatur Gehäuse 40 Grad C, asymmetrisch strahlend, für Decke, Lichtstärkeverteilung asymmetrisch, mit integriertem Betriebsgerät, elektronisch dimmbar mit DALI Schnittstelle, als Einzelleuchte,
Hersteller und Typ 'BEGA, 25011 + 13620 + Netzteil'
oder gleichwertig,
Hersteller und Typ '....................................................'
vom Bieter einzutragen.
Menge: 4,000 St
Leistungsbereichkatalog: 058
Kostengruppe DIN 276 2018-12: 445

*Hinweis: Vogelabwehr*
Leuchtengehäuse mit geeigneter mechanischer Vogelabwehreinrichtung aus korrosionsbeständigem Material, zur Verhinderung des Aufsitzens und Nistens von Vögeln auf der Leuchte. Vogelabwehr dauerhaft UV- und witterungsbeständig sowie für den vorgesehenen Außenbereich geeignet.

**06.02.0060 Scheinwerfer, LED 150W, 18000lm, IP66**
STLB-Bau 2026-04 058
Scheinwerfer, Gehäuse aus Aluminium, mit eingebautem Betriebsgerät, Lichtaustrittsfläche rechteckig, Schutzklasse II, Schutzart IP 66 DIN EN 60529 (VDE 0470-1),
Lichtverteilung 'primäre Lichtlenkung mit Linse, aus PMMA, primäre lichttechn. Abdeckung: Schutzscheibe, aus Einscheiben-Sicherheitsglas, klar'

min./max. Umgebungstemperatur in Grad C ': -40 bis +50°C'

mit LED-Leuchtmittel, mind. 150 W, Farbtemperatur fest,
Farbtemperatur '4000'
  K,
Farbtemperaturtoleranz '100'
  K,
Lichtstrom Leuchte mind. '18000'
  lm,
max. Anschlussleistung '200'
  W, Lebensdauer mind. 50000 h, Betriebsgerät integriert, elektronisch dimmbar,
Hersteller und Typ 'Siteco, FL21 iQ mini Montage an Wand mit Bügel LPH ca. 10 m'
oder gleichwertig,
Hersteller und Typ '....................................................'
vom Bieter einzutragen.
Menge: 4,000 St
Leistungsbereichkatalog: 058
Kostengruppe DIN 276 2018-12: 445

*Hinweis: Aussenleuchten freistehend*

*Hinweis: Stahl-Licht- und Kameramast, Kamera-Montagehöhe ca. 5,00 m, für Licht und bis zu zwei Kameras*
mit Einbauraum für aktive Mastanschlussbox
Freistehenden Stahl-Kameramast zur Aufnahme von bis zu zwei Videoüberwachungskameras liefern und auf einem bauseitigen Betonfundament betriebsfertig montieren.
Der Mast ist mit einem innenliegenden, gegen Witterungseinflüsse und unbefugten Zugriff geschützten Einbauraum für eine aktive Mastanschlussbox auszuführen. Der Einbauraum muss zur Aufnahme von LWL-Komponenten, Netzteil sowie wahlweise Ethernet-Switch oder LWL-Medienkonverter geeignet sein.

Mastausführung
Stahlmast in runder, konischer oder statisch gleichwertiger Bauform, Kamera-Montagehöhe ca. 5,00 m über Oberkante Gelände, Gesamtlänge entsprechend der erforderlichen Montagehöhe und konstruktiven Ausführung,
Ausführung als Flanschmast zur Montage auf einem bauseitigen Betonfundament, Mastfußplatte einschließlich aller statisch erforderlichen Versteifungen, einschließlich passendem Ankerkorb, Ankerschrauben, Muttern, Unterlegscheiben und Montageschablone, sämtliche Stahlteile dauerhaft gegen Korrosion geschützt, Feuerverzinkung gemäß DIN EN ISO 1461 oder nachweislich gleichwertig, Ausführung feuerverzinkt, ohne zusätzliche Farbbeschichtung, Mastinnenraum frei von scharfkantigen Stellen, Schweißperlen und sonstigen Beschädigungsrisiken für Kabel und Lichtwellenleiter,
sämtliche Öffnungen, Bohrungen und Schnittkanten dauerhaft gegen Korrosion geschützt, Mastkopf mit dauerhaft witterungsbeständigem, abnehmbarem Verschluss.
Einbauraum und Wartungsöffnung.
Im unteren Mastbereich ist eine abschließbare Wartungsöffnung für den Einbau einer aktiven Mastanschlussbox vorzusehen.

Mindestanforderungen:
lichte Abmessungen der Wartungsöffnung mindestens 400 × 85 mm, lichter Mastinnendurchmesser im gesamten Einbaubereich mindestens 100 mm, nutzbare Einbautiefe mindestens 85 mm,
ausreichender Einbauraum für eine Mastanschlussbox mit Netzteil, LWL-Spleißkassette und aktiven Netzwerkkomponenten, hinter der Wartungsöffnung angeordneter Gerätesteg mit Schiebemuttern gemäß DIN 49778 oder gleichwertiger Befestigungsmöglichkeit,
sichere Befestigungsmöglichkeit für eine Mastanschlussbox mit Abmessungen von mindestens 370 × 82 mm,
ausreichender Freiraum zum Öffnen, Herausnehmen, Anschließen und Warten der eingebauten Komponenten,
Anordnung der Wartungsöffnung auf der von der Verkehrsfläche abgewandten Seite, Unterkante der Wartungsöffnung ca. 600 mm über Oberkante Gelände,
Berücksichtigung der durch die Wartungsöffnung entstehenden Querschnittsschwächung im statischen Nachweis.
Die Wartungsöffnung ist mit einer formstabilen, korrosionsbeständigen und gegen unbefugtes Öffnen gesicherten Masttür zu verschließen.

Anforderungen an die Masttür:
überdeckende, schlagregendichte Ausführung, gegen selbstständiges Lösen gesichert, unverlierbare Verriegelung,
manipulationshemmender Verschluss oder Schließsystem nach Vorgabe des Auftraggebers, Betätigung der Masttür und des Verschlusses ohne Demontage der eingebauten Mastanschlussbox, erforderliche Spezialwerkzeuge beziehungsweise Schlüssel sind mitzuliefern.
Kamerabefestigung

In einer Höhe von ca. 5,00 m über Oberkante Gelände sind statisch geeignete Befestigungsmöglichkeiten für bis zu zwei Kameras vorzusehen. Die Leuchtkörper werden als Aufsatzleuchte auf dem Mast montiert Die Anschlussleitung bis zum Übergangskasten ist einzukalkulieren.

Je Kameraposition sind bei der Bemessung mindestens anzusetzen:

Gesamtgewicht aus Kamera, Halterung und Anschlusszubehör: 10 kg, wirksame Windangriffsfläche: 0,20 m², Ausladung des Lastschwerpunktes gegenüber der Mastachse: 0,40 m.
Die statische Bemessung ist für die ungünstigste gleichzeitige Anordnung und Ausrichtung beider Kameras durchzuführen.

Die Kamerabefestigungen müssen:
die Befestigung der vorgesehenen Kamerahalterungen oder eines herstellerneutralen Mastadapters ermöglichen,
eine verdreh- und verschiebesichere Montage gewährleisten,
eine Ausrichtung der Kameras entsprechend den Planunterlagen ermöglichen, einen späteren Kameraaustausch ohne Bohr-, Schweiß- oder Trennarbeiten am Mast erlauben,
nachträgliche Beschädigungen des Korrosionsschutzes vermeiden.
Die Schnittstellen zwischen Mast und Kamerahalterungen sind vor Fertigung anhand der vorgesehenen Kameras beziehungsweise Montageadapter mit dem Auftraggeber abzustimmen.

Kabeleinführungen auf Kamerahöhe
Auf Höhe der Kamerabefestigungen sind verdeckte Kabelübergänge vom Mastinneren zu den Kameras vorzusehen.

Mindestanforderungen:
mindestens zwei voneinander getrennte Kabelausführungen,
geeignet für Daten- beziehungsweise PoE-Leitungen mit Außendurchmessern von 6 bis 13 mm, Anordnung unmittelbar hinter oder neben der jeweiligen Kamerahalterung,
witterungs- und UV-beständige Abdichtung, dauerhaft zugentlastete Kabelführung, Schutz der Leitungen gegen Scheuern, Knicken und scharfkantige Bauteile,
Einhaltung der zulässigen Biegeradien,
dauerhaft wasser- und korrosionsbeständiger Verschluss nicht genutzter Öffnungen.

Eine ungeschützte, außenliegende Kabelführung am Mast ist nicht zulässig.

Interne Kabelführung
durchgängiger Kabelweg vom Mastfuß beziehungsweise der unteren Kabeleinführung bis zu den Kamerapositionen,
geeignet für Netz-, LWL- und Datenleitungen, Möglichkeit zur funktionalen Trennung von Netzspannungs- und Kommunikationsleitungen, ausreichender Raum für Kabelreserven und die erforderlichen LWL-Biegeradien,
mindestens eine durchgängige Einziehhilfe,
geeignete Befestigungspunkte zur Fixierung und Zugentlastung der Leitungen, untere Kabeleinführung passend zu den bauseitigen Kabelschutzrohren, sämtliche Kabeldurchführungen mit Kantenschutz und Zugentlastung, konstruktive Maßnahmen zur Vermeidung von Wasseransammlungen im Mastfuß.
Erdung und Potenzialausgleich korrosionsbeständiger Erdungsanschluss im Mastinneren,
Anschlussmöglichkeit für einen Potenzialausgleichsleiter bis mindestens 16 mm²,
dauerhaft gekennzeichneter Erdungsanschlusspunkt,
leitfähige Einbindung von Mast, Masttür, Kamerahalterungen und sonstigen metallischen Anbauteilen,
Einbindung in das bauseitige Erdungs-, Potenzialausgleichs-, Überspannungsschutz- und gegebenenfalls Blitzschutzkonzept,
dauerhaft zugängliche und prüfbare Verbindungen.
Statische Anforderungen

Der Mast ist einschließlich Fußplatte, Verankerung, Kamerabefestigungen, Wartungsöffnung und sämtlicher Anbauteile für die tatsächlichen örtlichen Einwirkungen zu bemessen.

Mindestens zu berücksichtigende Bemessungsgrundlagen:
Standort: Bad Bentheim, Ortsteil Gildehaus,
Windzone 2,
Geländekategorie III,
Standorthöhe bis 100 m über Normalhöhennull,
Kamera-Montagehöhe ca. 5,00 m,
Anzahl der Kameras: zwei,
Gesamtgewicht beider Kameras einschließlich Halterungen und Zubehör: mindestens 20 kg,
gesamte wirksame Windangriffsfläche beider Kameras: mindestens 0,40 m²,
Ausladung der Lastschwerpunkte jeweils mindestens 0,40 m gegenüber der Mastachse,
ungünstigste gleichzeitige Ausrichtung der Kameras,
Eigengewicht des Mastes und aller Ein- und Anbauteile,
Querschnittsschwächungen durch Wartungs- und Kabelöffnungen,
gegebenenfalls auftretende Schnee-, Eis-, Anprall- und sonstige projektspezifische Einwirkungen.

Bemessung und Nachweis sind gemäß DIN EN 40-3-1, DIN EN 40-3-3 und DIN EN 40-5, jeweils in der zum Ausführungszeitpunkt geltenden Fassung, oder nach einem für den Anwendungsfall nachweislich gleichwertigen Bemessungsverfahren zu erstellen.

Die Gebrauchstauglichkeit ist so nachzuweisen, dass Schwingungen, Verdrehungen und Verformungen des Mastes den bestimmungsgemäßen Kamerabetrieb und die geforderte Bildqualität nicht beeinträchtigen. Herstellerspezifische Grenzwerte der vorgesehenen Kameras sind einzuhalten.

Vor Fertigung sind prüffähige statische Unterlagen vorzulegen. Diese müssen mindestens folgende Angaben enthalten:

Mastquerschnitt, Werkstoff und Wanddicke,
Ausführung und Bemessung der Fußplatte,
Verankerung und Fundamentreaktionen,
Kamera-, Wind- und sonstige Bemessungslasten,
Ausladung und Anordnung der Kameras,
Berücksichtigung der Wartungs- und Kabelöffnungen,
Nachweis der Tragfähigkeit und Gebrauchstauglichkeit.

Die Fertigung darf erst nach Freigabe der Unterlagen durch den Auftraggeber erfolgen. Die Freigabe entbindet den Auftragnehmer nicht von seiner Verantwortung für die fachgerechte Bemessung und Ausführung.

Leistungsumfang

In die Position einzurechnen sind:
örtliches Aufmaß und Prüfung der Einbaubedingungen,
Abstimmung der Kamera-, Kabel- und Fundamentschnittstellen,
rechtzeitige Bereitstellung von Ankerkorb und Montageschablone für die Fundamentherstellung,
Lieferung des vollständigen Kameramastes einschließlich Masttür, Kamerabefestigungen, Kabelausführungen, Fußplatte, Ankerkorb und Montageschablone,
Transport und Abladen an der Einbaustelle,
Aufstellen und lotrechtes Ausrichten des Mastes,
Befestigung auf dem bauseitigen Fundament,
kraftschlüssiges Unterfüttern beziehungsweise Vergießen der Fußplatte, soweit konstruktiv erforderlich,
Montage der Kamerahalterungen beziehungsweise Mastadapter,
Einziehen der vorgesehenen Leitungen beziehungsweise Bereitstellen der Einziehhilfen,
Anschluss des Mastes an den bauseitigen Potenzialausgleich,
dauerhaftes Verschließen sämtlicher nicht benötigter Öffnungen,
fachgerechte Wiederherstellung beschädigter Korrosionsschutzflächen,
Reinigung der Einbaustelle,
vollständige Sicht-, Befestigungs- und Funktionsprüfung.
Dokumentation

Folgende Unterlagen sind vollständig in deutscher Sprache zu übergeben:

prüffähiger statischer Nachweis,
Angabe der Mast- und Fundamentreaktionen,
Maß-, Werkstatt- und Montagezeichnungen,
Darstellung von Wartungsöffnung und Gerätesteg,
Darstellung der Kamera-, Kabel- und Fundamentschnittstellen,
Werkstoff- und Korrosionsschutznachweise,
Montage- und Wartungsanleitung,
Konformitäts- beziehungsweise Leistungserklärung, soweit anwendbar,
Dokumentation des Erdungs- und Potenzialausgleichsanschlusses.

Kameras, aktive Mastanschlussbox, Netzteile, Netzwerkkomponenten, Medienkonverter und Leitungen sind nicht Bestandteil dieser Position, sofern sie nicht ausdrücklich in anderen Positionen beschrieben sind.

Alle Maste sind mit einer Anschlussmöglichkeit für die Erdungsleitung bis 50 qmm auszustatten.

**06.02.0070 Lichtmast Stahl 10m**
STLB-Bau 2026-04 058
Lichtmast als gerader Mast DIN EN 40-2 und DIN EN 40-5 aus feuerverzinktem Stahl, Bauform konisch, Querschnitt rund, Nennhöhe 10 m, mit Ausschnitt für Türgröße B/H 95/680 mm, mit Tür und Sicherheitsschloss, einschl. Grundplatte, Länge des Erdstückes/Eingrabtiefe 1,5 m.
Menge: 4,000 St
Leistungsbereichkatalog: 058
Kostengruppe DIN 276 2018-12: 556

**06.02.0080 Lichtmast Stahl 8m beschichtet**
STLB-Bau 2026-04 058
Lichtmast als gerader Mast DIN EN 40-2 und DIN EN 40-5 aus feuerverzinktem Stahl, beschichtet,
Farbton 'anthrazit'

Bauform konisch, Querschnitt rund, Nennhöhe 8 m, mit Ausschnitt für Türgröße B/H 85/400 mm, mit Tür und Sicherheitsschloss, einschl. Grundplatte, Länge des Erdstückes/Eingrabtiefe 1,2 m.
Menge: 5,000 St
Leistungsbereichkatalog: 058
Kostengruppe DIN 276 2018-12: 556

**06.02.0090 Lichtmast Stahl verz H 6m**
STLB-Bau 2026-04 058
Lichtmast als gerader Mast DIN EN 40-2 und DIN EN 40-5 aus feuerverzinktem Stahl, beschichtet,
Farbton 'anthrazit'

Bauform konisch, Querschnitt rund, Nennhöhe 6 m, mit Ausschnitt für Türgröße B/H 85/400 mm, mit Tür und Sicherheitsschloss, einschl. Grundplatte, Länge des Erdstückes/Eingrabtiefe 1,2 m.
Menge: 8,000 St
Leistungsbereichkatalog: 058
Kostengruppe DIN 276 2018-12: 556

**06.02.0100 Kabelübergangskasten Masteinbau**
*** Bezugsbeschreibung
STLB-Bau 2026-04 058
Kabelübergangskasten aus schlagfestem Polypropylen, für Masteinbau, Schutzklasse II, für Türgröße B/H 85/400 mm, mit 3 Kabeleinführungen für Kabel bis 5 x 16, mit 2 Kabelabgängen für Kabel bis 5 x 2,5, ein Sicherungssockel DIN 57635 (VDE 0635), 500 V mit Gewinde D01 und Sicherungseinsatz.
Menge: 1,000 St
Leistungsbereichkatalog: 058
Kostengruppe DIN 276 2018-12: 556

**06.02.0110 Kabelübergangskasten Masteinbau - Überspannungsschutz**
*** wie Position 06.02.0100
einschl. Überspannungsschutz
Menge: 9,000 St
Kostengruppe DIN 276 2018-12: 556

*Hinweis: Mastansatzleuchten zur Montage an Mast; Lichtpukthöhe bis ca. 10 m*

*Hinweis: Vogelabwehr*
Leuchtengehäuse mit geeigneter mechanischer Vogelabwehreinrichtung aus korrosionsbeständigem Material, zur Verhinderung des Aufsitzens und Nistens von Vögeln auf der Leuchte. Vogelabwehr dauerhaft UV- und witterungsbeständig sowie für den vorgesehenen Außenbereich geeignet.

**06.02.0120 Scheinwerfer, LED 300W, 35000lm, IP66**
STLB-Bau 2026-04 058
Scheinwerfer, Gehäuse aus Aluminium, mit eingebautem Betriebsgerät, Lichtaustrittsfläche rechteckig, Schutzklasse II, Schutzart IP 66 DIN EN 60529 (VDE 0470-1),
Lichtverteilung 'primäre lichttechn. Abdeckung: Schutzscheibe, aus Einscheiben-Sicherheitsglas, klar'

min./max. Umgebungstemperatur in Grad C ': -40 bis +50°C'

mit LED-Leuchtmittel, mind. 300 W, Farbtemperatur fest,
Farbtemperatur '4000'
  K,
Farbtemperaturtoleranz '100'
  K,
Lichtstrom Leuchte mind. '35000'
  lm,
max. Anschlussleistung '300'
  W, Lebensdauer mind. 50000 h, Betriebsgerät integriert, elektronisch dimmbar,
Hersteller und Typ 'Siteco, FL21 iQ midi Montage an Mast LPH 10 m'
oder gleichwertig,
Hersteller und Typ '....................................................'
vom Bieter einzutragen.
Menge: 4,000 St
Leistungsbereichkatalog: 058
Kostengruppe DIN 276 2018-12: 556

**06.02.0130 Aufsatz- und Ansatzleuchte, LED 70W, IP65**
STLB-Bau 2026-04 058
Aufsatz- und Ansatzleuchte,
Verwendung für 'Montage an vorbeschriebenen Mast LPH 8 m'

Schutzklasse II, Schutzart IP 65 DIN EN 60529 (VDE 0470-1), Gehäuse aus Aluminium/Aluminiumguss,
Farbton 'anthrazit'

Lichtstärkeverteilung asymmetrisch, Abdeckung aus Sicherheitsglas, klar, glatt, mit integriertem Betriebsgerät, elektronisch dimmbar DALI, mit LED-Leuchtmittel, mind. 70 W, Farbtemperatur fest,
Farbtemperatur '4000'
  K,
Farbtemperaturtoleranz '100'
  K,
Lichtlenkungssystem 'Lichtstärkeverteilung asymetrisch bandförmig'

Hersteller und Typ 'BEGA, 99596'
oder gleichwertig,
Hersteller und Typ '....................................................'
vom Bieter einzutragen.
Menge: 5,000 St
Leistungsbereichkatalog: 058
Kostengruppe DIN 276 2018-12: 556

*Hinweis: Poller- und Gartenleuchten*

**06.02.0140 Pollerleuchte/Stele, eckig, LED 18W, IP65**
STLB-Bau 2026-04 058
Pollerleuchte/Stele, Bauform eckig,
Länge '250'
  mm,
Breite '150'
  mm,
Höhe '1100'
  mm, einschl. Erdstück, Länge 0,6 m, Schutzklasse I, Schutzart IP 65 DIN EN 60529 (VDE 0470-1), Gehäuse aus Aluminium/Aluminiumguss,
Farbton 'anthrazit'

mit eloxiertem Spiegelreflektor, Lichtstärkeverteilung asymmetrisch, Abdeckung aus Sicherheitsglas, klar, glatt, mit integriertem Betriebsgerät, elektronisch dimmbar DALI, mit LED-Leuchtmittel, mind. 18 W,
Lichtstrom in lm 'ca. 2.000'

Farbtemperatur fest,
Farbtemperatur '4000'
  K,
Farbtemperaturtoleranz '100'
  K,
Lichtlenkungssystem 'asymetrisch-bandförmig'

Hersteller und Typ 'BEGA, 99560'
oder gleichwertig,
Hersteller und Typ '....................................................'
vom Bieter einzutragen.
Menge: 8,000 St
Leistungsbereichkatalog: 058
Kostengruppe DIN 276 2018-12: 556

**06.02.0150 Fundamentrohr PVC-U DN300 L1200mm**
STLB-Bau 2026-04 058
Fundamentrohr mit Abdeckung, aus PVC-U, gerippt, mit 2-seitigem Kabelauslass, DN 300,
Länge '1200' mm, Länge des Erdstückes/Eingrabtiefe 1,2 m.
Menge: 7,000 St
Leistungsbereichkatalog: 058
Kostengruppe DIN 276 2018-12: 556

**06.02.0160 Gartenleuchte Kugel Ø 550x525 mm LED 10W 1100lm**
*** Bezugsbeschreibung
Gartenleuchte als Kugel 550 mm
Abmessungen Ø ca. 550 x 525 mm.
mit LED-Leuchtmittel E27, mind. 10 W, Lichtfarbe
tageslichtweiß, Lichtstrom Leuchte mind. '1100' lm,

max. Anschlussleistung '15' W, Lebensdauer mind. 50000 h,
Bodenplatte aus Edelstahl, Kunststoffkugel weiß. Anschlussfertig mit ca. 5 m Anschlussleitung X05RN-F FEP 2 x 1 qmm + 1G2,5 qmm und Steckverbindung.
Schutzart IP 65, als Einzelleuchte,
Hersteller und Typ
BEGA, 84828
oder gleichwertig,
Hersteller und Typ '....................................................'
vom Bieter einzutragen.
Menge: 2,000 St
Kostengruppe DIN 276 2018-12: 556

**06.02.0170 Gartenleuchte Kugel Ø 630x615 mm LED 10W 1100lm**
*** wie Position 06.02.0160
Abmessungen Ø ca. 630 x 615 mm.
Hersteller und Typ
BEGA, 84829
oder gleichwertig,
Hersteller und Typ '....................................................'
vom Bieter einzutragen.
Menge: 2,000 St
Kostengruppe DIN 276 2018-12: 556

### Bereich 07 Sicherheitsbeleuchtungsanlage

*Hinweis: Bemusterung*
Die Datenblätter der in diesem Titel anzubietenden
Komponenten sind nach Auftragsvergabe in einem
Bemusterungskatalog vorzulegen. Der Auftragnehmer hat alle erforderlichen Hilfsmittel wie Leitern, Arbeitsbühnen oder Gerüste bereitzustellen, um die Arbeiten sicher und fachgerecht auszuführen. Die Beleuchtungsberechnung wurde unter Zugrundelegung der angegebenen Referenzfabrikate erstellt. Gleichwertige Produkte sind zugelassen, sofern die geforderten technischen und lichttechnischen Eigenschaften nachgewiesen werden. Die Datenblätter der in diesem Titel anzubietenden Komponenten sind nach Auftragsvergabe in einem Bemusterungskatalog vorzulegen und durch den Nutzer und Bauherrn freizugeben.

#### Abschnitt 07.01 Zentralgeräte und Zubehör

**07.01.0010 Zentrales Stromversorgungssystem 400/230VAC 1h Verbraucher-P 2 kW Mischbetrieb einschl. Batteriefach**
STLB-Bau 2026-04 059
Zentrales Stromversorgungssystem ohne Leistungsbegrenzung (CPS) DIN EN 50171 (VDE 0558-508) für Sicherheitsbeleuchtungsanlage,
- Bemessungs-Versorgungsspannung am Netzeingang 400/230 V AC,
- Bemessungsbetriebsspannung der Verbraucher 230 V AC/220 V DC,
- Bemessungsbetriebsdauer 1 h,
Gesamtverbraucherleistung '2' kW,
- mit verschlossenem ortsfesten Akkumulator einschl. Kapazitätsreserve für Alterung DIN EN 50171, Sicherheitsanforderungen DIN EN IEC 62485-2,
- Umschaltbetrieb kleiner gleich 0,5 s,
- mit automatischer Prüfeinrichtung ATS, DIN EN 62034 (VDE 0711-400) Typ ER, einschl. Datenschnittstelle,
- mit Anschluss für Fernanzeige DIN VDE 0100-560 (VDE 0100-560),
- zum Anschluss der Spannungswächter mit systemspezifischem Datenbus, mit Wächtereinzelkennung, selektives Einschalten der Stromkreise, ein Ausfall des Datenbusses muss zum sicheren Einschalten der Stromkreise führen,
- mit Leuchten-Einzelerkennung, ohne separate Meldeleitung,
- Mischbetrieb innerhalb eines Stromkreises,
- mit 24 Stromkreisen frei programmierbar im Mischbetrieb mit Dauerlicht, Bereitschaftslicht oder geschaltetes Dauerlicht, Gesamtbelastung bis 2 A (entspricht max. 60 % des Bemessungsbetriebsstromes der Überstrom-Schutzeinrichtung),
- mit 6 Eingängen für Schaltzustandsabfrage der Allgemeinbeleuchtung,
- mit 2 Eingängen für Schaltzustandsabfrage Treppenlicht-Zeitschalter,
- Gehäuse mit Batteriefach, mit potentialfreiem Ausgang zur Lüftersteuerung und potentialfreiem Eingang zur Lüftungsüberwachung,
Hersteller und Typ 'Inotec'
oder gleichwertig,
Hersteller und Typ '....................................................'
vom Bieter einzutragen.
Menge: 1,000 St
Leistungsbereichkatalog: 059
Kostengruppe DIN 276 2018-12: 445

**07.01.0020 Mehrpreis bei Ausführung der Vorposition mit OPzS Batterien**
Mehrpreis bei Ausführung der Vorposition mit OPzS
als geflutete Blei-Säure-Röhrenbatterien, für die langfristige Energiespeicherung mit hoher Zuverlässigkeit, geringer Wartungsaufwand zum Einsatz für anspruchsvolle Umgebungen.
Menge: 1,000 St
Kostengruppe DIN 276 2018-12: 442

**07.01.0030 Dreiphasen-Wächter Tragschiene**
STLB-Bau 2026-04 059
Dreiphasen-Wächter, Schaltschwellen DIN VDE 0100-560 (VDE 0100-560), für Sicherheitsbeleuchtungsanlage, mit Ausgang als systemspezifischer Datenbus, mit Wächtereinzelkennung, Montage auf Tragschiene DIN EN 60715 (VDE 0660-520).
Menge: 40,000 St
Leistungsbereichkatalog: 059
Kostengruppe DIN 276 2018-12: 445

**07.01.0040 Überspannungsschutzgerät Typ1/2 Reiheneinbau 230VAC Nennableitstoßstrom 10kA/Leiter TN-S-System 25kA/Pol 20kA N-PE Schutzpegel 2,5kV**
STLB-Bau 2026-04 050
Überspannungsschutzgerät DIN EN 61643-11 (VDE 0675-6-11), leckstromfrei, Typ 1 und 2, Einbauort in Verteilungsstromkreisen, Komplettbauweise, als Reiheneinbaugerät, Maße DIN 43880, mit Funktionsanzeige und potentialfreiem Kontakt für Fernanzeige, Bemessungsbetriebsspannung 230 V AC, Nennableitstoßstrom (8/20) je Leiter mind. 10 kA, für TN-S-System mit Schutzschaltung DIN VDE 0100-534, Blitzstoßstrom (10/350) mind. 25 kA je Pol, Blitzstoßstrom (10/350) zwischen N und PE mind. 20 kA, Folgestromlöschfähigkeit mind. 10 kA effektiv, Schutzpegel max. 2,5 kV,
Hersteller und Typ 'Dehn, DSE M 1 242 FM'
.
Menge: 6,000 St
Leistungsbereichkatalog: 050
Kostengruppe DIN 276 2018-12: 446

**07.01.0050 Fernanzeige AP**
STLB-Bau 2026-04 059
Fernanzeige DIN VDE 0100-560 (VDE 0100-560), mit Schlüsselschalter zum Blockieren der Anlage, Aufputzmontage.
Menge: 1,000 St
Leistungsbereichkatalog: 059
Kostengruppe DIN 276 2018-12: 445

**07.01.0060 Software Stromversorgungssystem**
STLB-Bau 2026-04 059
Software für Stromversorgungssystem für Sicherheitsbeleuchtungsanlage, für externen PC, zur Anlagenprogrammierung und Dokumentation der Anlagendaten.
Menge: 1,000 St
Leistungsbereichkatalog: 059
Kostengruppe DIN 276 2018-12: 445

#### Abschnitt 07.02 Rettungszeichen-, Sicherheitsleuchten und Zubehör

*Hinweis: Bemusterung*
Die Datenblätter der in diesem Titel anzubietenden Komponenten sind nach Auftragsvergabe in einem
Bemusterungskatalog vorzulegen und durch den Nutzer und Bauherrn freizugeben.
Die Beleuchtungsberechnung wurde unter Zugrundelegung der angegebenen Referenzfabrikate erstellt. Gleichwertige Produkte sind zugelassen, sofern die geforderten technischen und lichttechnischen Eigenschaften nachgewiesen werden.
Alle nachfolgend beschriebenen RZ- und Sicherheitsleuchten passend zu vorbeschriebener Zentralbatterieanlage.

*Hinweis: RZ-Leuchten*

**07.02.0010 Rettungszeichenleuchte, Scheibe, 1-seitig, 20m, Wand-/Deckenanbau**
*** Bezugsbeschreibung
STLB-Bau 2026-04 059
Rettungszeichenleuchte DIN EN 1838 und DIN EN 60598-2-22 (VDE 0711-2-22) für zentrale Versorgung, Rettungszeichen DIN EN ISO 7010, DIN 4844-1 und DIN ISO 3864-1, als Scheibenleuchte ohne Rahmen, Rettungszeichen einseitig, Erkennungsweite mind. 20 m, in Dauerschaltung, Gehäuse aus Aluminium, Rettungszeichenträger aus Glas, für Wand- und Deckenanbau, Umgebungstemperatur 5 bis 35 Grad C, mit Leuchtmittel LED und Betriebsgerät, Bemessungsbetriebsspannung 230 V AC/220 V DC (+/- 20 %), einschl. Überwachungsbaustein mit adressierbarer Einzelerkennung, für Mischbetrieb, frei programmierbar für Dauer-, Bereitschafts- oder geschaltetes Dauerlicht, Arbeitshöhe des Montageortes bis 3,5 m über der Standfläche des hierfür erforderlichen Gerüstes,
Hersteller und Typ 'Inotec, SNP 1016'
oder gleichwertig,
Hersteller und Typ '....................................................'
vom Bieter einzutragen.
Menge: 8,000 St
Leistungsbereichkatalog: 059
Kostengruppe DIN 276 2018-12: 445

**07.02.0020 Rettungszeichenleuchte, Scheibe, 2-seitig, 20m, Wand-/Deckenanbau**
*** wie Position 07.02.0010
STLB-Bau 2026-04 059
Rettungszeichen 2-seitig
Menge: 5,000 St
Leistungsbereichkatalog: 059
Kostengruppe DIN 276 2018-12: 445

**07.02.0030 Rettungszeichenleuchte, Scheibe, 1-seitig, 20m, Deckeneinbau**
*** wie Position 07.02.0010
STLB-Bau 2026-04 059
für Deckeneinbau
Menge: 18,000 St
Leistungsbereichkatalog: 059
Kostengruppe DIN 276 2018-12: 445

**07.02.0040 Rettungszeichenleuchte, Scheibe, 2-seitig, 20m, Deckeneinbau**
*** wie Position 07.02.0010
STLB-Bau 2026-04 059
Rettungszeichen 2-seitig
für Deckeneinbau
Menge: 10,000 St
Leistungsbereichkatalog: 059
Kostengruppe DIN 276 2018-12: 445

**07.02.0050 Rettungszeichenleuchte, Scheibe, 1-seitig, 20m, Seilabhängung 0,5m**
*** wie Position 07.02.0010
STLB-Bau 2026-04 059
Aufhängung einschl. Seil und Baldachin
Länge Aufhängung: '0.5'
  m
Menge: 3,000 St
Leistungsbereichkatalog: 059
Kostengruppe DIN 276 2018-12: 445

**07.02.0060 Rettungszeichenleuchte, Scheibe, 2-seitig, 20m, Seilabhängung 0,5m**
*** wie Position 07.02.0010
STLB-Bau 2026-04 059
Rettungszeichen 2-seitig
Aufhängung einschl. Seil und Baldachin
Länge Aufhängung: '0.5'
  m
Menge: 4,000 St
Leistungsbereichkatalog: 059
Kostengruppe DIN 276 2018-12: 445

**07.02.0070 Rettungszeichenleuchte, Scheibe, 1-seitig, 30m, Wand-/Deckenanbau**
*** Bezugsbeschreibung
STLB-Bau 2026-04 059
Rettungszeichenleuchte DIN EN 1838 und DIN EN 60598-2-22 (VDE 0711-2-22) für zentrale Versorgung, Rettungszeichen DIN EN ISO 7010, DIN 4844-1 und DIN ISO 3864-1, als Scheibenleuchte ohne Rahmen, Rettungszeichen einseitig, Erkennungsweite mind. 30 m, in Dauerschaltung, Gehäuse aus Aluminium, Rettungszeichenträger aus Glas, für Wand- und Deckenanbau, Umgebungstemperatur 5 bis 35 Grad C, mit Leuchtmittel LED und Betriebsgerät, Bemessungsbetriebsspannung 230 V AC/220 V DC (+/- 20 %), einschl. Überwachungsbaustein mit adressierbarer Einzelerkennung, für Mischbetrieb, frei programmierbar für Dauer-, Bereitschafts- oder geschaltetes Dauerlicht, Arbeitshöhe des Montageortes bis 3,5 m über der Standfläche des hierfür erforderlichen Gerüstes.
Menge: 1,000 St
Leistungsbereichkatalog: 059
Kostengruppe DIN 276 2018-12: 445

**07.02.0080 Rettungszeichenleuchte, Scheibe, 1-seitig, 30m, Deckeneinbau**
*** wie Position 07.02.0070
STLB-Bau 2026-04 059
für Deckeneinbau
Menge: 1,000 St
Leistungsbereichkatalog: 059
Kostengruppe DIN 276 2018-12: 445

**07.02.0090 Rettungszeichenleuchte, Kompakt, 30m**
STLB-Bau 2026-04 059
Rettungszeichenleuchte DIN EN 1838 und DIN EN 60598-2-22 (VDE 0711-2-22) für zentrale Versorgung, Rettungszeichen DIN EN ISO 7010, DIN 4844-1 und DIN ISO 3864-1, im Kompaktgehäuse, Rettungszeichen 2-seitig, Erkennungsweite mind. 30 m, in Dauerschaltung, Gehäuse aus nichtrostendem Stahl, Rettungszeichenträger aus Kunststoff, für Wandanbau, Schutzart IP 65 DIN EN 60529 (VDE 0470-1), Umgebungstemperatur -20 bis 40 Grad C, mit Leuchtmittel LED und Betriebsgerät, Bemessungsbetriebsspannung 230 V AC/220 V DC (+/- 20 %), einschl. Überwachungsbaustein mit adressierbarer Einzelerkennung, für Mischbetrieb, frei programmierbar für Dauer-, Bereitschafts- oder geschaltetes Dauerlicht, Arbeitshöhe des Montageortes über 3,5 bis 5,5 m über der Standfläche des hierfür erforderlichen Gerüstes, Gerüst wird gesondert vergütet,
Hersteller und Typ 'Inotec, SNP 828 mit Wandausleger'
oder gleichwertig,
Hersteller und Typ '....................................................'
vom Bieter einzutragen.
Menge: 3,000 St
Leistungsbereichkatalog: 059
Kostengruppe DIN 276 2018-12: 445

*Hinweis: Fluchtwege*

**07.02.0100 Sicherheitsleuchte, Fluchtweg, Deckenanbau, LPH 2,8m, Abst. 12m**
*** Bezugsbeschreibung
STLB-Bau 2026-04 059
Sicherheitsleuchte DIN EN 1838 und DIN EN 60598-2-22 (VDE 0711-2-22) für zentrale Versorgung, in Dauer-/Bereitschaftsschaltung, umschaltbar, zur Beleuchtung von Flucht-/Rettungswegen, Beleuchtungsstärke mind. 1 lx,
Lichtpunkthöhe '2.8'
  m,
Leuchtenabstand bei 2 m Flucht-/Rettungswegbreite '12'
  m, Wartungsfaktor 0,8, Gehäuse aus Aluminium, für Deckenanbau, Umgebungstemperatur 5 bis 35 Grad C, mit Leuchtmittel LED und Betriebsgerät, Bemessungsbetriebsspannung 230 V AC/220 V DC (+/- 20 %), einschl. Überwachungsbaustein mit adressierbarer Einzelerkennung, für Mischbetrieb, frei programmierbar für Dauer-, Bereitschafts- oder geschaltetes Dauerlicht, Arbeitshöhe des Montageortes bis 3,5 m über der Standfläche des hierfür erforderlichen Gerüstes,
Hersteller und Typ 'Inotec, SN 8400'
oder gleichwertig,
Hersteller und Typ '....................................................'
vom Bieter einzutragen.
Menge: 5,000 St
Leistungsbereichkatalog: 059
Kostengruppe DIN 276 2018-12: 445

**07.02.0110 Sicherheitsleuchte, Fluchtweg, Deckeneinbau, LPH 2,8m, Abst. 12m**
*** wie Position 07.02.0100
STLB-Bau 2026-04 059
für Deckeneinbau
Menge: 50,000 St
Leistungsbereichkatalog: 059
Kostengruppe DIN 276 2018-12: 445

**07.02.0120 Sicherheitsleuchte, Fluchtweg, Wandanbau, LPH 2,2m, Abst. 12m, Inotec, SN6296**
*** wie Position 07.02.0100
STLB-Bau 2026-04 059
Lichtpunkthöhe: '2.2'
  m für Wandanbau
Hersteller und Typ 'Inotec, SN6296'
oder gleichwertig,Hersteller und Typ '....................................................'
vom Bieter einzutragen
Menge: 2,000 St
Leistungsbereichkatalog: 059
Kostengruppe DIN 276 2018-12: 445

*Hinweis: Flächen*

**07.02.0130 Sicherheitsleuchte, Fläche, Deckenanbau, LPH 2,8m, Abst. 12m**
*** Bezugsbeschreibung
STLB-Bau 2026-04 059
Sicherheitsleuchte DIN EN 1838 und DIN EN 60598-2-22 (VDE 0711-2-22) für zentrale Versorgung, in Dauer-/Bereitschaftsschaltung, umschaltbar, zur Beleuchtung von Flächen, Beleuchtungsstärke mind. 1 lx,
Lichtpunkthöhe '2.8'
  m,
Leuchtenabstand im quadratischen Raster '12'
  m, Wartungsfaktor 0,8, Gehäuse aus Aluminium, für Deckenanbau, Umgebungstemperatur 5 bis 35 Grad C, mit Leuchtmittel LED und Betriebsgerät, Bemessungsbetriebsspannung 230 V AC/220 V DC (+/- 20 %), einschl. Überwachungsbaustein mit adressierbarer Einzelerkennung, für Mischbetrieb, frei programmierbar für Dauer-, Bereitschafts- oder geschaltetes Dauerlicht, Arbeitshöhe des Montageortes bis 3,5 m über der Standfläche des hierfür erforderlichen Gerüstes,
Hersteller und Typ 'Inotec, SN 8400'
oder gleichwertig,
Hersteller und Typ '....................................................'
vom Bieter einzutragen.
Menge: 56,000 St
Leistungsbereichkatalog: 059
Kostengruppe DIN 276 2018-12: 445

**07.02.0140 Sicherheitsleuchte, Fläche, Deckeneinbau, LPH 2,8m, Abst. 12m**
*** wie Position 07.02.0130
STLB-Bau 2026-04 059
für Deckeneinbau
Menge: 55,000 St
Leistungsbereichkatalog: 059
Kostengruppe DIN 276 2018-12: 445

*Hinweis: Hervorzuhebene Stellen*

**07.02.0150 Sicherheitsleuchte, hervorzuheb. Stelle, Deckenanbau, LPH 2,8m, Abst. 10m**
*** Bezugsbeschreibung
STLB-Bau 2026-04 059
Sicherheitsleuchte DIN EN 1838 und DIN EN 60598-2-22 (VDE 0711-2-22) für zentrale Versorgung, in Dauer-/Bereitschaftsschaltung, umschaltbar, zur Beleuchtung von hervorzuhebenden Stellen DIN EN 1838,
Lichtpunkthöhe '2.8'
  m,
Leuchtenabstand bei 2 m Flucht-/Rettungswegbreite '10'
  m, Wartungsfaktor 0,8, Gehäuse aus Aluminium, für Deckenanbau, Umgebungstemperatur 5 bis 35 Grad C, mit Leuchtmittel LED und Betriebsgerät, Bemessungsbetriebsspannung 230 V AC/220 V DC (+/- 20 %), einschl. Überwachungsbaustein mit adressierbarer Einzelerkennung, für Mischbetrieb, frei programmierbar für Dauer-, Bereitschafts- oder geschaltetes Dauerlicht, Arbeitshöhe des Montageortes bis 3,5 m über der Standfläche des hierfür erforderlichen Gerüstes,
Hersteller und Typ 'Inotec, SN 94..'
oder gleichwertig,
Hersteller und Typ '....................................................'
vom Bieter einzutragen.
Menge: 10,000 St
Leistungsbereichkatalog: 059
Kostengruppe DIN 276 2018-12: 445

**07.02.0160 Sicherheitsleuchte, hervorzuheb. Stelle, Deckeneinbau, LPH 2,8m, Abst. 10m**
*** wie Position 07.02.0150
STLB-Bau 2026-04 059
für Deckeneinbau
Menge: 20,000 St
Leistungsbereichkatalog: 059
Kostengruppe DIN 276 2018-12: 445

**07.02.0170 Sicherheitsleuchte, hervorzuheb. Stelle, Wandanbau, LPH 2,8m, Abst. 10m, Inotec, SN (P) 2004**
*** wie Position 07.02.0150
STLB-Bau 2026-04 059
für Wandanbau
Hersteller und Typ 'Inotec, SN (P) 2004'
oder gleichwertig,Hersteller und Typ '....................................................'
vom Bieter einzutragen
Menge: 10,000 St
Leistungsbereichkatalog: 059
Kostengruppe DIN 276 2018-12: 445

*Hinweis: Aussen IP65*

**07.02.0180 Sicherheitsleuchte, Fläche, Deckenanbau, LPH 2,8m, Abst. 12m, IP65**
*** Bezugsbeschreibung
STLB-Bau 2026-04 059
Sicherheitsleuchte DIN EN 1838 und DIN EN 60598-2-22 (VDE 0711-2-22) für zentrale Versorgung, in Dauer-/Bereitschaftsschaltung, umschaltbar, zur Beleuchtung von Flächen, Beleuchtungsstärke mind. 1 lx,
Lichtpunkthöhe '2.8'
  m,
Leuchtenabstand im quadratischen Raster '12'
  m, Wartungsfaktor 0,8, Gehäuse aus nichtrostendem Stahl, für Deckenanbau, Schutzart IP 65 DIN EN 60529 (VDE 0470-1), Umgebungstemperatur 5 bis 35 Grad C, mit Leuchtmittel LED und Betriebsgerät, Bemessungsbetriebsspannung 230 V AC/220 V DC (+/- 20 %), einschl. Überwachungsbaustein mit adressierbarer Einzelerkennung, für Mischbetrieb, frei programmierbar für Dauer-, Bereitschafts- oder geschaltetes Dauerlicht, Arbeitshöhe des Montageortes bis 3,5 m über der Standfläche des hierfür erforderlichen Gerüstes,
Hersteller und Typ 'Inotec, SN 804'
oder gleichwertig,
Hersteller und Typ '....................................................'
vom Bieter einzutragen.
Menge: 20,000 St
Leistungsbereichkatalog: 059
Kostengruppe DIN 276 2018-12: 445

**07.02.0190 Sicherheitsleuchte, Fläche, Wandanbau, LPH 5m, Abst. 12m, IP65, Inotec, 804 mit Bügel**
*** wie Position 07.02.0180
STLB-Bau 2026-04 059
Lichtpunkthöhe: '5'
  m für Wandanbau
Hersteller und Typ 'Inotec, 804 mit Bügel'
oder gleichwertig,Hersteller und Typ '....................................................'
vom Bieter einzutragen
Menge: 5,000 St
Leistungsbereichkatalog: 059
Kostengruppe DIN 276 2018-12: 445

**07.02.0200 Sicherheitsleuchte, Fläche, Deckeneinbau, LPH 2,8m, Abst. 12m, IP65**
*** wie Position 07.02.0180
STLB-Bau 2026-04 059
für Deckeneinbau
Menge: 5,000 St
Leistungsbereichkatalog: 059
Kostengruppe DIN 276 2018-12: 445

**07.02.0210 Sicherheitsleuchte, Fläche, Wandanbau, LPH 2,8m, Abst. 8m, IP65, IK09**
*** Bezugsbeschreibung
STLB-Bau 2026-04 059
Sicherheitsleuchte DIN EN 1838 und DIN EN 60598-2-22 (VDE 0711-2-22) für zentrale Versorgung, in Dauer-/Bereitschaftsschaltung, umschaltbar, zur Beleuchtung von Flächen, Beleuchtungsstärke mind. 1 lx,
Lichtpunkthöhe '2.8'
  m,
Leuchtenabstand im quadratischen Raster '8'
  m, Wartungsfaktor 0,8, Gehäuse aus Aluminium, für Wandanbau, Schutzart IP 65 DIN EN 60529 (VDE 0470-1), Schutzart IK09 DIN EN 62262 (VDE 0470-100), Umgebungstemperatur 5 bis 35 Grad C, mit Leuchtmittel LED und Betriebsgerät, Bemessungsbetriebsspannung 230 V AC/220 V DC (+/- 20 %), einschl. Überwachungsbaustein mit adressierbarer Einzelerkennung, für Mischbetrieb, frei programmierbar für Dauer-, Bereitschafts- oder geschaltetes Dauerlicht, Arbeitshöhe des Montageortes bis 3,5 m über der Standfläche des hierfür erforderlichen Gerüstes,
Hersteller und Typ 'Inotec, SN 6201'
oder gleichwertig,
Hersteller und Typ '....................................................'
vom Bieter einzutragen.
Menge: 4,000 St
Leistungsbereichkatalog: 059
Kostengruppe DIN 276 2018-12: 445

**07.02.0220 Sicherheitsleuchte, Fläche, Wandanbau, LPH 8m, Abst. 14m, IP65, IK09, SK II**
*** wie Position 07.02.0210
STLB-Bau 2026-04 059
Lichtpunkthöhe: '8'
m Leuchtenabstand im quadratischen Raster: '14'
  m Schutzklasse II
über 5,5 bis 7,5 m über der Standfläche des hierfür erforderlichen Gerüstes
Gerüst wird gesondert vergütet
Menge: 4,000 St
Leistungsbereichkatalog: 059
Kostengruppe DIN 276 2018-12: 445

**07.02.0230 Ortsveränderliche Notleuchte 1Leuchtkopf Bereitschaftsschaltung Ladegerät separat IP54**
STLB-Bau 2026-04 059
Ortsveränderliche Notleuchte DIN EN 60598-2-22 (VDE 0711-2-22) mit Einzelbatterie, Lithium-Ionen, mit einem Leuchtkopf, in Bereitschaftsschaltung, Bemessungsbetriebsdauer Hauptlicht mind. 3 h, Gehäuse aus Kunststoff, mit Ladegerät in separater Wandkonsole, Schutzklasse II, Schutzart IP 54 DIN EN 60529 (VDE 0470-1).
Menge: 8,000 St
Leistungsbereichkatalog: 059
Kostengruppe DIN 276 2018-12: 445

**07.02.0240 Ballschutzkorb**
vandalensicher für vorgenannte Rettungszeichen- und Sicherheitsleuchten
Menge: 5,000 St
Kostengruppe DIN 276 2018-12: 444

**07.02.0250 Überwachung 4-150W 230VAC/220VDC Montagepl. Zugentlastung - Inotec, JMD DALI**
STLB-Bau 2026-04 059
Überwachungsbaustein mit adressierbarer Einzelerkennung, für Funktionsüberwachung der Leuchtstofflampen mit EVG, Glühlampen und LED in Sicherheitsbeleuchtungsanlagen, Umgebungstemperatur -10 bis 50 Grad C, Bemessungsleistung 4 bis 150 W, Bemessungsbetriebsspannung 230 V AC/220 V DC (+/- 20 %), für Mischbetrieb, frei programmierbar für Dauer-, Bereitschafts- oder geschaltetes Dauerlicht, mit Schalteingang, mit Montageplatte mit Zugentlastung,
Hersteller und Typ 'Inotec, JMD DALI'
oder gleichwertig,
Hersteller und Typ '....................................................'
vom Bieter einzutragen.
Menge: 4,000 St
Leistungsbereichkatalog: 059
Kostengruppe DIN 276 2018-12: 445

**07.02.0260 Überwachung 4-150W 230VAC/220VDC Montagepl. Zugentlastung - Inotec, JSV**
STLB-Bau 2026-04 059
Überwachungsbaustein mit adressierbarer Einzelerkennung, für Funktionsüberwachung der Leuchtstofflampen mit EVG, Glühlampen und LED in Sicherheitsbeleuchtungsanlagen, Umgebungstemperatur -10 bis 50 Grad C, Bemessungsleistung 4 bis 150 W, Bemessungsbetriebsspannung 230 V AC/220 V DC (+/- 20 %), für Mischbetrieb, frei programmierbar für Dauer-, Bereitschafts- oder geschaltetes Dauerlicht, mit Schalteingang, mit Montageplatte mit Zugentlastung,
Hersteller und Typ 'Inotec, JSV'
oder gleichwertig,
Hersteller und Typ '....................................................'
vom Bieter einzutragen.
Menge: 4,000 St
Leistungsbereichkatalog: 059
Kostengruppe DIN 276 2018-12: 445

**07.02.0270 Meldermontageblech 300 mm x 150 mm**
Meldermontageblech
zur Montage der vorgenannten Leuchten; Abmessung ca. 300 mm x 150 mm
Menge: 8,000 St
Kostengruppe DIN 276 2018-12: 444

**07.02.0280 Stromkreisschild Kunststoff Beschriftung**
STLB-Bau 2026-04 059
Stromkreisbezeichnungsschild mit Angabe von Verteilung, Stromkreis-Nummer und Leuchten-Nummer, DIN VDE 0100-560 (VDE 0100-560), rund, Schriftart/-größe DIN 1450, aus Kunststoff mit gravierter Beschriftung.
Menge: 250,000 St
Leistungsbereichkatalog: 059
Kostengruppe DIN 276 2018-12: 445

**07.02.0290 Beleuchtungsstärkemessung**
STLB-Bau 2026-04 058
Beleuchtungsstärkemessung DIN 5035-6,
Anzahl Messpunkte '50'
  St.
Menge: 750,000 St
Leistungsbereichkatalog: 058
Kostengruppe DIN 276 2018-12: 445

### Bereich 08 Datennetzwerk

*Hinweis: Standardbesch Kommunikationskabelanlage*
STLB-Bau 2026-04 061
Für das Projekt wird eine anwendungsneutrale Kommunikationskabelanlage in Gebäuden für eine dienstunabhängige, universell einsetzbare Verkabelung zur Unterstützung von informations- und kommunikationstechnischen Netzanwendung gefordert. Die technischen Vorgaben entnehmen Sie der DIN EN 50173 (VDE 0800-173) und die Installationsplanung sowie Installationspraktiken sind in der DIN EN 50174 (VDE 0800-174) beschrieben. In der DIN EN 50310 (VDE 0800-2-310) ist die Anwendung von Maßnahmen für Erdung und Potentialausgleich in Gebäuden mit Einrichtungen der Informationstechnik sowie der Schutz des Lebens beschrieben.
Bei der Lebenserwartung gelten die DIN EN 50173-2 (VDE 0800-173-2) und die DIN EN 50173-6 (VDE 0800-173-6).
Es ist das Leistungsvermögen der Übertragungsstrecken im Netzwerk für die Anforderungen der Netzanwendung nach 10 GBASE-T zu errichten. Die Datenkabel für die Netzanwendung 10 GBASE-T müssen die Werte DIN EN 50288-10 (VDE 0819-10) und DIN EN 50288-11 (VDE 0819-11) erfüllen. Bei der Netzanwendung 10 GBASE-T soll eine Kupferdatenleitung mit dem Aufbau S/FTP oder besser zum Einsatz kommen. Sie soll auch für die Übertragungsleistung DIN EN 50173-1 (VDE 0800-173-1) PoE geeignet sein.
Die Anschlusskomponenten einer geschirmten Verkabelung (für Verbindungstechnik: DIN EN 60603-7-41 (VDE 0687-603-7-41), DIN EN 60603-7-51 (VDE 0687-603-7-51) für die Netzanwendung 10 GBASE-T (Kupfer-Verkabelung) müssen mind. folgende Parameter einhalten: Für die Geräteanschlussdose wird vorgeschrieben: Es ist der Permanent Link Kategorie 6 Index A tiefgestellt nachzuweisen. Sie sollen geeignet für PoE DIN EN 50173-1 (VDE 0800-173-1) sein und eine Anschlussmöglichkeit für die Funktionserdung haben. Die Anwendung von Maßnahmen zur Erdung und Potentialausgleich sind in der DIN EN 50310 (VDE 0800-2-310) beschrieben. Kabelschirm darf nicht als Zugentlastung verwendet werden wie in DIN EN 50174-2 (VDE 0800-174-2) beschrieben.
Für 19 Zoll Patch Panel Kategorie 6 Index A tiefgestellt, wird vorgeschrieben: Es ist der Permanent Link Klasse E Index A tiefgestellt nachzuweisen. Sie sollen geeignet für PoE DIN EN 50173-1 (VDE 0800-173-1) sein und eine Anschlussmöglichkeit für die Funktionserdung haben. Die Anwendung von Maßnahmen zur Erdung und Potentialausgleich sind in der DIN EN 50310 (VDE 0800-2-310) beschrieben. Die Installationsplanung und Praktiken in Gebäuden DIN EN 50173-2 (VDE 0800-173-2) sind bezüglich des Schirmanschlusses bei Verwendung von geschirmten Verkabelungssystemen zu berücksichtigen. Kabelschirm darf nicht als Zugentlastung verwendet werden wie in DIN EN 50174-2 (VDE 0800-174-2) beschrieben.
Der/die Geräteanschluss/Rangierschnur muss von einem Messlabor getestet sein und den Bewertungsstandard DIN EN 50173 (VDE 0800-173) erfüllen. Es müssen auch die Vorgaben DIN EN 60603-7-81 (VDE 0687-603-7-81), für Datenübertragungen bis 2000 MHz und DIN EN 61935-2 (VDE 0819-935-2) erfüllt werden. Sie sollen für PoE geeignet sein. Es ist eine mechanisch störungsunanfällige Konstruktion für die RJ45 Buchse einzusetzen. Dadurch wird ein Netzausfall durch Einsatz und Verwendung von RJ11/12 Stecker verhindert.
Die in der DIN EN 50174 (VDE 0800-174) vorgegebenen Maßnahmen zur Überprüfung der fest installierten Verkabelungsstrecke sind einzuhalten.

#### Abschnitt 08.01 Übertragungnetze

*Hinweis: Datenleitung*

**08.01.0010 Datenkabel Kat.7A geschirmt 4x2xAWG22 oberhalb Zwischendecke**
*** Bezugsbeschreibung
STLB-Bau 2026-04 061
Datenkabel für den Horizontal- und Steigbereich DIN EN 50288-9-1 (VDE 0819-9-1), Kategorie 7 Index A tiefgestellt DIN EN 50173-1 (VDE 0800-173-1), geschirmt, Trennklasse d DIN EN 50174-2 (VDE 0800-174-2), Leitungswiderstand 0,065 Ohm/m und Kabeldurchmesser 0,007 m DIN EN 50174-2 (VDE 0800-174-2), Link-Klasse F, DIN EN 50173-1 (VDE 0800-173-1), 4 x 2 x AWG 22, oberhalb von Zwischendecken mit Befestigung gemäß bauaufsichtlicher Zulassung.
Menge: 2000,000 m
Leistungsbereichkatalog: 061
Kostengruppe DIN 276 2018-12: 457

**08.01.0020 Datenkabel Kat.7A geschirmt 4x2xAWG22 - mit Bügelschellen**
*** wie Position 08.01.0010
STLB-Bau 2026-04 061
mit Bügelschellen
Menge: 500,000 m
Leistungsbereichkatalog: 061
Kostengruppe DIN 276 2018-12: 457

**08.01.0030 Datenkabel Kat.7A geschirmt 4x2xAWG22 - auf Kabelrinne/in offenem Kanal**
*** wie Position 08.01.0010
STLB-Bau 2026-04 061
auf vorh. Kabelrinnen oder in offene Kanäle
Menge: 5000,000 m
Leistungsbereichkatalog: 061
Kostengruppe DIN 276 2018-12: 457

**08.01.0040 Datenkabel Kat.7A geschirmt 4x2xAWG22 - in vorh. Rohr/Unterflurkanal**
*** wie Position 08.01.0010
STLB-Bau 2026-04 061
in vorh. Rohre/Unterflurkanäle
Menge: 1500,000 m
Leistungsbereichkatalog: 061
Kostengruppe DIN 276 2018-12: 457

**08.01.0050 Datenkabel Kat.7A geschirmt 4x2xAWG22 - bauaufs. zugel. Befestigung**
*** wie Position 08.01.0010
STLB-Bau 2026-04 061
mit Befestigung gemäß bauaufsichtlicher Zulassung
Menge: 300,000 m
Leistungsbereichkatalog: 061
Kostengruppe DIN 276 2018-12: 457

**08.01.0060 Datenkabel Horizontal-Steigbereich Kat.7A geschirmt 2x(4x2xAWG22) oberhalb Zwischendecke**
*** Bezugsbeschreibung
STLB-Bau 2026-04 061
Datenkabel für den Horizontal- und Steigbereich DIN EN 50288-9-1 (VDE 0819-9-1), Kategorie 7 Index A tiefgestellt DIN EN 50173-1 (VDE 0800-173-1), geschirmt, Trennklasse d DIN EN 50174-2 (VDE 0800-174-2), Leitungswiderstand 0,065 Ohm/m und Kabeldurchmesser 0,007 m DIN EN 50174-2 (VDE 0800-174-2), Link-Klasse F, DIN EN 50173-1 (VDE 0800-173-1), 2 x (4 x 2 x AWG 22), oberhalb von Zwischendecken mit Befestigung gemäß bauaufsichtlicher Zulassung.
Menge: 4000,000 m
Leistungsbereichkatalog: 061
Kostengruppe DIN 276 2018-12: 457

**08.01.0070 Datenkabel Horizontal-Steigbereich Kat.7A geschirmt 2x(4x2xAWG22) - mit Bügelschellen**
*** wie Position 08.01.0060
STLB-Bau 2026-04 061
mit Bügelschellen
Menge: 1500,000 m
Leistungsbereichkatalog: 061
Kostengruppe DIN 276 2018-12: 457

**08.01.0080 Datenkabel Horizontal-Steigbereich Kat.7A geschirmt 2x(4x2xAWG22) - auf Kabelrinne/in offenem Kanal**
*** wie Position 08.01.0060
STLB-Bau 2026-04 061
auf vorh. Kabelrinnen oder in offene Kanäle
Menge: 10000,000 m
Leistungsbereichkatalog: 061
Kostengruppe DIN 276 2018-12: 457

**08.01.0090 Datenkabel Horizontal-Steigbereich Kat.7A geschirmt 2x(4x2xAWG22) - in vorh. Rohr/Unterflurkanal**
*** wie Position 08.01.0060
STLB-Bau 2026-04 061
in vorh. Rohre/Unterflurkanäle
Menge: 2500,000 m
Leistungsbereichkatalog: 061
Kostengruppe DIN 276 2018-12: 457

**08.01.0100 Datenkabel Horizontal-Steigbereich Kat.7A geschirmt 2x(4x2xAWG22) - bauaufs. zugel. Befestigung**
*** wie Position 08.01.0060
STLB-Bau 2026-04 061
mit Befestigung gemäß bauaufsichtlicher Zulassung
Menge: 800,000 m
Leistungsbereichkatalog: 061
Kostengruppe DIN 276 2018-12: 457

**08.01.0110 Datenkabel außen Kat.7 geschirmt 4x2xAWG22 halogenfrei flammwidrig Erdverlegung - rei, flammwidrig, Erdverlegung im Schutzrohr.**
*** Bezugsbeschreibung
STLB-Bau 2026-04 061
Datenkabel für Außenanwendung DIN EN 50288-4-1 (VDE 0819-4-1), Kategorie 7 DIN EN 50173-1 (VDE 0800-173-1), geschirmt, Trennklasse d DIN EN 50174-2 (VDE 0800-174-2), für PoE, Typ 1, Leitungswiderstand 0,065 Ohm/m und Kabeldurchmesser 0,007 m DIN EN 50174-2 (VDE 0800-174-2), Link-Klasse F, DIN EN 50173-1 (VDE 0800-173-1), 4 x 2 x AWG 22, halogenfrei, flammwidrig, Erdverlegung im Schutzrohr.
Menge: 900,000 m
Leistungsbereichkatalog: 061
Kostengruppe DIN 276 2018-12: 557

**08.01.0120 Datenkabel außen Kat.7 geschirmt 4x2xAWG22 halogenfrei flammwidrig Erdverlegung Schutzrohr - bauaufs. zugel. Befestigung**
*** wie Position 08.01.0110
STLB-Bau 2026-04 061
mit Befestigung gemäß bauaufsichtlicher Zulassung
Menge: 550,000 m
Leistungsbereichkatalog: 061
Kostengruppe DIN 276 2018-12: 557

*Hinweis: Installationsleitung FM*

**08.01.0130 Installationskabel symmetrisch J-Y(St)Y 50x2x0,8 Bd Bügelschellen**
*** Bezugsbeschreibung
STLB-Bau 2026-04 061
Installationskabel, symmetrisch, DIN VDE 0815 (VDE 0815), J-Y(St)Y, 50 x 2 x 0,8 Bd, mit Bügelschellen.
Menge: 75,000 m
Leistungsbereichkatalog: 061
Kostengruppe DIN 276 2018-12: 457

**08.01.0140 Installationskabel symmetrisch J-Y(St)Y 50x2x0,8 Bd - auf Kabelrinne/in offenem Kanal**
*** wie Position 08.01.0130
STLB-Bau 2026-04 061
auf vorh. Kabelrinnen oder in offene Kanäle
Menge: 205,000 m
Leistungsbereichkatalog: 061
Kostengruppe DIN 276 2018-12: 457

**08.01.0150 Außenkabel symmetrisch A-2Y(L)2Y 50x2x0,8 STIII BD vorh.Graben/Kabelkanalform**
STLB-Bau 2026-04 061
Außenkabel, symmetrisch, DIN VDE 0816-1 (VDE 0816-1), A-2Y(L)2Y, 50 x 2 x 0,8 STIII BD, in vorh. Gräben oder geteilte Kabelkanalformsteine, Tiefe 80 cm.
Menge: 80,000 m
Leistungsbereichkatalog: 061
Kostengruppe DIN 276 2018-12: 457

**08.01.0160 Installationskabel symmetrisch J-Y(St)Y 50x2x0,8 Bd - Installationskabel, symmetrisch, DIN VDE 0815 (VDE 0815), J-Y(St)Y**
*** wie Position 08.01.0130
STLB-Bau 2026-04 061
Installationskabel, symmetrisch, DIN VDE 0815 (VDE 0815), J-Y(St)Y, 50 x 2 x 0,8 Bd, mit Bügelschellen.
Menge: 30,000 m
Leistungsbereichkatalog: 061
Kostengruppe DIN 276 2018-12: 457

**08.01.0170 Installationskabel symmetrisch J-Y(St)Y 50x2x0,8 Bd - auf Kabelrinne/in offenem Kanal**
*** wie Position 08.01.0130
STLB-Bau 2026-04 061
auf vorh. Kabelrinnen oder in offene Kanäle
Menge: 80,000 m
Leistungsbereichkatalog: 061
Kostengruppe DIN 276 2018-12: 457

**08.01.0180 Installationskabel symmetrisch J-Y(St)Y 50x2x0,8 Bd - in vorh. Rohr/Unterflurkanal**
*** wie Position 08.01.0130
STLB-Bau 2026-04 061
in vorh. Rohre/Unterflurkanäle
Menge: 10,000 m
Leistungsbereichkatalog: 061
Kostengruppe DIN 276 2018-12: 457

**08.01.0190 Installationskabel symmetrisch J-Y(St)Y 50x2x0,8 Bd - bauaufs. zugel. Befestigung**
*** wie Position 08.01.0130
STLB-Bau 2026-04 061
mit Befestigung gemäß bauaufsichtlicher Zulassung
Menge: 10,000 m
Leistungsbereichkatalog: 061
Kostengruppe DIN 276 2018-12: 457

**08.01.0200 Konf. Datenkabel Stecker Stecker Kat.6A L 6 m PoE**
STLB-Bau 2026-04 061
Konfektioniertes Datenkabel/Twisted Pair, Stecker/Stecker, DIN EN 50173-1 (VDE 0800-173-1), Kategorie 6 Index A tiefgestellt geprüft DIN EN 61935-2 (VDE 0819-935-2),
Länge Kabel '6' m, Kabelenden bestückt mit Steckerverbindung RJ45 DIN EN 60603-7-51, geeignet für PoE, Typ 2, Leitungswiderstand 0,065 Ohm/m und Kabeldurchmesser 0,007 m DIN EN 50174-2 (VDE 0800-174-2).
Menge: 10,000 St
Leistungsbereichkatalog: 061
Kostengruppe DIN 276 2018-12: 457

**08.01.0210 Vertikale Erdungsschiene für 19"-Schrank 42 HE**
Vertikale Erdungsschiene für 19"-Schrank 42 HE
für die Erdung des Netzwerkschrankes und dessen Komponenten
Menge: 9,000 St
Kostengruppe DIN 276 2018-12: 457

**08.01.0220 Messung Cu PL Link Ea**
STLB-Bau 2025-10 061
Messung Kupferkabel PL (Permanent Link) - Installationsstrecke, DIN EN 50173-1 (VDE 0800-173-1), Link Klasse E Index A tiefgestellt, Darstellung der Messung als Tabelle und als Grafik, Dokumentation vorab digital zur Prüfung und nach Freigabe als Ausdruck und auf Datenträger, im PDF-Format und mit Originaldateien, als Standard-Report, in einfacher Ausfertigung.
Menge: 840,000 St
Leistungsbereichkatalog: 061
Kostengruppe DIN 276 2018-12: 457

*Hinweis: Allgemeine Vorbemerkungen zur LWL-Verkabelung*
Die passive LWL-Verkabelungsanlage ist als vollständig funktionsfähiges, geprüftes, beschriftetes und dokumentiertes Gesamtsystem herzustellen.

Planung, Installation und Prüfung erfolgen nach den jeweils gültigen Fassungen der DIN EN 50173, DIN EN 50174, DIN EN 60794, DIN ISO/IEC 14763-3, DIN EN 61280-4 sowie den Empfehlungen der AMEV LAN. Die Herstellerangaben zu Zugkräften, Biegeradien, Querdruckbelastungen sowie Verlege- und Verarbeitungstemperaturen sind einzuhalten.

Für sämtliche Multimode-LWL-Strecken sind Fasern mindestens der Kategorie OM4, 50/125 µm, einzusetzen. Niedrigere Faserkategorien sind nicht zulässig. Für ausgeschriebene Singlemode-Strecken sind Fasern der Kategorie OS2, 9/125 µm, zu verwenden. Sämtliche Kabel, Pigtails, Kupplungen, Steckverbinder und Rangierkabel müssen hinsichtlich Fasertyp, Stecksystem und optischer Eigenschaften miteinander kompatibel sein.

Die Auswahl des Kabelaufbaus muss der jeweiligen Verlegeart und den Umgebungsbedingungen entsprechen. Im Außen- und Erdreich sind metallfreie, längs- und querwassergeschützte Kabel mit geeignetem Nagetierschutz einzusetzen, sofern in den Einzelpositionen nichts anderes angegeben ist.

Sämtliche Fasern, einschließlich der Reservefasern, sind mittels Fusionsspleiß auf werksseitig konfektionierte Pigtails aufzulegen und betriebsfertig in den Rangierfeldern abzuschließen. Jeder Spleiß ist mit einer geeigneten Spleißschutzhülse zu versehen und spannungsfrei in einer Spleißkassette abzulegen.

Folgende Grenzwerte dürfen nicht überschritten werden:

Fusionsspleiß: maximal 0,10 dB,
Steckverbindung: maximal 0,20 dB,
OM4-Kabeldämpfung bei 850 nm: maximal 3,0 dB/km,
OM4-Kabeldämpfung bei 1.300 nm: maximal 1,0 dB/km,
Rückflussdämpfung bei Singlemode-Strecken: mindestens 50 dB.

Vor der Abnahmemessung ist für die ausgeführten Strecken ein Dämpfungsbudget unter Berücksichtigung der Kabellänge sowie aller Spleiß- und Steckverbindungen aufzustellen.

Jede installierte Faser ist mittels Einfügedämpfungs- und beidseitiger OTDR-Messung mit Vor- und Nachlauffaser zu prüfen. OM4-Fasern sind bei 850 nm und 1.300 nm, OS2-Fasern bei 1.310 nm und 1.550 nm zu messen. Die Vor- und Nachlauffasern müssen bei OM4 jeweils mindestens 100 m und bei OS2 jeweils mindestens 1.000 m lang sein.

Die Messprotokolle müssen mindestens Strecken- und Faserbezeichnung, Messrichtung, Wellenlänge, Faserlänge, Spleiß- und Steckereignisse, Gesamtstreckendämpfung sowie einen Soll-Ist-Vergleich mit dem zulässigen Dämpfungsbudget enthalten. Überschreitungen der festgelegten Grenzwerte sind nachzubessern und erneut zu messen.

Kabel, Verteiler, Rangierfelder, Ports und Spleißkassetten sind dauerhaft und eindeutig zu kennzeichnen. Die Kennzeichnung muss mit den Planunterlagen, Faserbelegungslisten und Messprotokollen übereinstimmen.

Zur Abnahme sind mindestens folgende Unterlagen digital vorzulegen:

LWL-Netz- und Verteilerschema,
Kabel-, Faser-, Spleiß- und Portbelegungslisten,
Dämpfungsberechnung,
Messprotokolle und OTDR-Messkurven,
Datenblätter der eingesetzten Komponenten,
aktualisierte Bestandspläne.

**08.01.0230 LWL-Universalkabel Mehrmodenfaser U-DQ(ZN)BH 4G50/125 Bügelschellen**
*** Bezugsbeschreibung
STLB-Bau 2026-04 061
LWL-Universalkabel (Außen-/Innenkabel) als Mehrmodenfaser, OM 4, typisch 10 Gbps bis 550 m, metallfrei, bewehrt, U-DQ(ZN)BH, 4 G 50/125, Wellenlänge 850 nm, längswasserdicht, mit Bügelschellen.
Menge: 150,000 m
Leistungsbereichkatalog: 061
Kostengruppe DIN 276 2018-12: 557

**08.01.0240 4x12G50/125; auf vorh. Kabelrinnen oder in offene Kanäle**
*** wie Position 08.01.0230
STLB-Bau 2026-04 061
4x12G50/125
auf vorh. Kabelrinnen oder in offene Kanäle
Dämpfungskoeffizient 3 dB/km
Menge: 150,000 m
Leistungsbereichkatalog: 061
Kostengruppe DIN 276 2018-12: 557

**08.01.0250 4x12G50/125; mit Befestigung gemäß bauaufsichtlicher Zulassung; Dämpfungskoeffizient**
*** wie Position 08.01.0230
STLB-Bau 2026-04 061
4x12G50/125
mit Befestigung gemäß bauaufsichtlicher Zulassung
Dämpfungskoeffizient 3 dB/km
Menge: 300,000 m
Leistungsbereichkatalog: 061
Kostengruppe DIN 276 2018-12: 557

**08.01.0260 LWL-Außenkabel, 4x12G50/125 OM4, Erdverlegung**
LWL-Außenkabel, 4x12G50/125 OM4, Erdverlegung
Lichtwellenleiter-Außenkabel nach DIN EN IEC 60794-3-10, metallfrei, längswasserdicht, mit nichtmetallischem Nagetierschutz und UV-beständigem PE-Außenmantel.
Kabelbauart A-DQ(ZN)B2Y oder gleichwertig, Bündelader, 4 Multimodefasern 50/125 µm, Kategorie OM4 nach DIN EN 50173 und ISO/IEC 11801, geeignet für 850 und 1.300 nm.
Technische Mindestwerte:
Effektive modale Bandbreite bei 850 nm: = 4.700 MHz · km
Faserdämpfung bei 850 nm: = 3,5 dB/km
Faserdämpfung bei 1.300 nm: = 1,5 dB/km
Zulässige Zugkraft bei Verlegung: = 3.000 N
Querdruckfestigkeit: = 2.000 N/10 cm
Betriebstemperatur: mindestens -30 bis +70 °C
Verlegung in vorhandenen Kabelgräben oder in vorhandenen geteilten Kabelkanalformsteinen unter Einhaltung der herstellerseitig vorgegebenen Zugkräfte und Mindestbiegeradie.
Menge: 4140,000 m
Kostengruppe DIN 276 2018-12: 557

**08.01.0270 LWL-Universalkabel Mehrmodenfaser U-DQ(ZN)BH 4x12G50/125 Bügelschellen**
STLB-Bau 2026-04 061
LWL-Universalkabel (Außen-/Innenkabel) als Mehrmodenfaser, OM 4, typisch 10 Gbps bis 550 m, metallfrei, bewehrt, U-DQ(ZN)BH, 4x12G50/125, Wellenlänge 850 nm, Dämpfungskoeffizient 3 dB/km, längswasserdicht, mit Bügelschellen.
Menge: 150,000 m
Leistungsbereichkatalog: 061
Kostengruppe DIN 276 2018-12: 557

**08.01.0280 LWL-Universalkabel 24F / E9 125 ITU-T G.657.A zum NDB, mit Bügelschelle**
*** Bezugsbeschreibung
LWL-Universalkabel (Außen-/Innenkabel) als:
24F / E9 125 ITU-T G.657.A mit Bügelschelle
Menge: 20,000 m
Kostengruppe DIN 276 2018-12: 557

**08.01.0290 LWL-Universalkabel 24F / E9 125 ITU-T G.657.A zum NDB, auf Kabelrinne**
*** wie Position 08.01.0280
auf Kabelrinne
Menge: 80,000 m
Kostengruppe DIN 276 2018-12: 557

**08.01.0300 LWL-Universalkabel Mehrmodenfaser U-DQ(ZN)BH 24G50/125 Bügelschellen**
*** Bezugsbeschreibung
STLB-Bau 2026-04 061
LWL-Universalkabel (Außen-/Innenkabel) als Mehrmodenfaser, OM 4, typisch 10 Gbps bis 550 m, metallfrei, bewehrt, U-DQ(ZN)BH, 24 G 50/125, Wellenlänge 850 nm, Dämpfungskoeffizient 3 dB/km, längswasserdicht, mit Bügelschellen.
Menge: 75,000 m
Leistungsbereichkatalog: 061
Kostengruppe DIN 276 2018-12: 557

**08.01.0310 LWL-Universalkabel Mehrmodenfaser U-DQ(ZN)BH 24G50/125, jedoch auf vorh. Kabelrinnen oder in offene Kanäle;**
*** wie Position 08.01.0300
STLB-Bau 2026-04 061
auf vorh. Kabelrinnen oder in offene Kanäle
Menge: 205,000 m
Leistungsbereichkatalog: 061
Kostengruppe DIN 276 2018-12: 557

**08.01.0320 LWL-Universalkabel Mehrmodenfaser U-DQ(ZN)BH 24G50/125 mit Befestigung gemäß bauaufsichtlicher Zulassung;**
*** wie Position 08.01.0300
STLB-Bau 2026-04 061
mit Befestigung gemäß bauaufsichtlicher Zulassung
Menge: 50,000 m
Leistungsbereichkatalog: 061
Kostengruppe DIN 276 2018-12: 557

**08.01.0330 LWL-Universalkabel Mehrmodenfaser U-DQ(ZN)BH 24G50/125 in vorh. Gräben oder geteilte Kabelkanalformsteine;**
*** wie Position 08.01.0300
STLB-Bau 2026-04 061
in vorh. Gräben oder geteilte Kabelkanalformsteine
Menge: 60,000 m
Leistungsbereichkatalog: 061
Kostengruppe DIN 276 2018-12: 557

**08.01.0340 Patchfeld Spleißkassette LWL 1HE ausziehbar OM 4 LC 12Ausbrüche 12Kupplungen AnzPigtails 24 St**
STLB-Bau 2026-04 061
Patchfeld mit Spleißkassette und allem systembedingten Zubehör, LWL, eine Höheneinheit, ausziehbar, Mehrmodenfaser OM 4, typisch 10 Gbps bis 550 m, mit Steckgesicht LC-Durchführungskupplungen, Ferrulen aus Phosphor Bronze, Kontakte mit PC, Anzahl Ausbrüche 12 St, Anzahl Kupplungen 12 St,
Anzahl Pigtails '24' St, Anzahl Fusionsspleiße wie Anzahl Pigtails.
Menge: 10,000 St
Leistungsbereichkatalog: 061
Kostengruppe DIN 276 2018-12: 557

**08.01.0350 Patchfeld Spleißkassette LWL 1HE ausziehbar OS 2 LC 12Ausbrüche 12Kupplungen AnzPigtails 24 St**
STLB-Bau 2026-04 061
Patchfeld mit Spleißkassette und allem systembedingten Zubehör, LWL, eine Höheneinheit, ausziehbar, Einmodenfaser OS 2, DIN EN 50173-1 (VDE 0800-173-1), mit Steckgesicht LC-Durchführungskupplungen, Ferrulen aus Phosphor Bronze, Kontakte mit PC, Anzahl Ausbrüche 12 St, Anzahl Kupplungen 12 St,
Anzahl Pigtails '24' St, Anzahl Fusionsspleiße wie Anzahl Pigtails.
Menge: 2,000 St
Leistungsbereichkatalog: 061
Kostengruppe DIN 276 2018-12: 557

**08.01.0360 Outdoor-Wandgehäuse**
Doppelschaliges Außengehäuse aus Aluminium zur Befestigung an einer Wand oder einem Mast.
Ausführung mit belüftetem Außengehäuse, abnehmbarer Schutzhaube und abschließbarem Innengehäuse. Geeignet zur geschützten Aufnahme elektrotechnischer und kommunikationstechnischer Komponenten im Außenbereich.
Innengehäuse aus mindestens 1,5 mm starkem Aluminiumblech, einteilig gekantet und geschweißt. Türöffnung mit umlaufender Schutzrinne.
Aufliegende Tür aus mindestens 1,5 mm starkem Edelstahl mit umlaufender Dichtung. Öffnungswinkel mindestens 180 Grad. Verschraubte Scharniere und Vorreiberverschluss mit Sicherheitsschließung.
Montageplatte aus mindestens 2 mm starkem Aluminiumblech.
Abnehmbare Schutzhaube mit Sicherheitsschließung und Griffmulde. Kiemenöffnungen im oberen Bereich an beiden Seiten und an der Rückseite. Zusätzliche Belüftungsöffnungen im Bodenbereich an beiden Seiten.
Zwei rückseitig angeordnete C Profilschienen zur Aufnahme einer geeigneten Mastbefestigung.
Gehäusekorpus, Schutzhaube und Montageplatte aus Aluminiumlegierung AlMg3 oder technisch gleichwertig.
Tür aus nichtrostendem Edelstahl der Werkstoffnummer 1.4301 oder technisch gleichwertig.
Gehäuse und Schutzhaube pulverbeschichtet im Farbton RAL 7035.
Montageplatte mit korrosionsbeständiger Oberflächenbehandlung.
Richtmaße des Innengehäuses
Breite etwa 350 mm
Höhe etwa 440 mm
Tiefe etwa 170 mm
Richtmaße einschließlich Schutzhaube
Breite etwa 420 mm
Höhe etwa 560 mm
Tiefe etwa 210 mm
Geringfügige Maßabweichungen sind zulässig, sofern die geforderte Funktion, die vorgesehene Bestückung, die Zugänglichkeit und die Eignung für den vorgesehenen Einbauort uneingeschränkt gewährleistet bleiben.
Schutzart mindestens IP55 nach DIN EN 60529.
Menge: 4,000 St
Kostengruppe DIN 276 2018-12: 557

**08.01.0370 Patchfeld Spleißkassette LWL 1HE ausziehbar OM 4 LC 72Ausbrüche 72Kupplungen AnzPigtails 144 St**
Patchfeld mit Spleißkassette und allem systembedingten Zubehör, LWL, eine Höheneinheit, ausziehbar, Mehrmodenfaser OM 4, typisch 10 Gbps bis 550 m, mit Steckgesicht LC-Durchführungskupplungen, Ferrulen aus Phosphor Bronze, Kontakte mit PC, Anzahl Ausbrüche 48 St, Anzahl Kupplungen 48 St,
Anzahl Pigtails 96 St, Anzahl Fusionsspleiße wie Anzahl Pigtails.

Zur Aufnahme von bis zu 24 Zuleitungen mit je vier Fasern.
Menge: 2,000 St
Kostengruppe DIN 276 2018-12: 457

**08.01.0380 Kabelübergangskasten mit Managed-Gigabit-PoE-Switch und**
Kabelübergangskasten mit Managed-Gigabit-PoE-Switch und Multimode-LWL-Spleißeinheit

Kabelübergangskasten als betriebsfertige Komplettlösung für den Einbau in Licht- bzw. Geräteträgermasten mit einem Mastinnendurchmesser ab 100 mm, bestehend aus Gehäuse, Managed-Gigabit-Ethernet-Switch, Stromversorgung, Anschlusstechnik und Multimode-LWL-Spleißeinheit.

Einbaugerät liefern, im Mast montieren, sämtliche Energie-, Daten- und LWL-Leitungen anschließen, vier Multimodefasern spleißen, System konfigurieren, prüfen, messen, dokumentieren und betriebsfertig in Betrieb nehmen.

Gehäuse:

Werkstoff: glasfaserverstärkter Polycarbonat-Kunststoff oder gleichwertig
für den Einbau in Licht- und Geräteträgermasten geeignet
maximaler Platzbedarf ca. 85 × 370 × 85 mm (B × H × T)
Schutzart mindestens IP42
tropf- und spritzwassergeschützte Ausführung
Betriebstemperatur mindestens -30 °C bis +65 °C
Lagertemperatur mindestens -40 °C bis +85 °C
elektromagnetische Verträglichkeit mindestens nach DIN EN 55032, Klasse A, und DIN EN 61000-6-2
Befestigung über Öse für Masthaken
geeignet für Gerätestege mit Schiebemuttern

Managed-Gigabit-Ethernet-Switch:

insgesamt mindestens 6 Ethernet-Ports
4 elektrische Ports 10/100/1000Base-T
Anschluss über robuste M12-Steckverbinder, X-codiert
Power over Ethernet nach IEEE 802.3af, IEEE 802.3at und IEEE 802.3bt, mindestens Typ 3
PoE-Ausgangsleistung bis 60 W je Port
Gesamt-PoE-Budget mindestens 120 W
temperaturabhängige Reduzierung der verfügbaren PoE-Leistung zulässig, sofern der sichere Betrieb im vorgesehenen Temperaturbereich gewährleistet bleibt
2 optische Gigabit-Ethernet-Ports, 1000Base-SX
optischer Anschluss über LC-Steckverbinder
Wellenlänge 850 nm
geeignet für Multimode-Lichtwellenleiter 50/125 µm
optisches Leistungsbudget mindestens 5 dB
Übertragungsreichweite mindestens 200 m

Management- und Netzwerkfunktionen:

Management über Weboberfläche und SNMP
SNMP v1/v2c oder höherwertig
Unterstützung einschlägiger Standard-MIBs für System-, Bridge-, Ethernet-, VLAN-, RMON-, Ring- und Portinformationen
Store-and-Forward-Technologie
SNMP-Trap-Ereignismeldungen mindestens für Kaltstart, Port-Link-Up, Port-Link-Down, Authentifizierungsfehler, Versorgungsstatus, Portalarme und Ringfehler
Ringredundanz über RSTP und MRP
Spanning Tree nach IEEE 802.1D
Rapid Spanning Tree nach IEEE 802.1w
VLAN-Unterstützung portbasiert und nach IEEE 802.1Q
Priorisierung nach IEEE 802.1p mit mindestens vier Prioritätswarteschlangen je Port
IGMP Snooping einschließlich IGMP-Abfragemodus
Unterstützung von mindestens 256 Multicast-Gruppen
SNTP-Zeitsynchronisation
DHCP-Clientfunktion
Ereignismeldungen per E-Mail
Port-Mirroring
Verwaltung der Zugriffssicherheit
Firmware-Aktualisierung sowie Speichern, Sichern und Wiederherstellen der Systemkonfiguration über HTTP und/oder TFTP
optische Betriebs- und Fehleranzeige
Eingang für externe Alarmmeldung

Multimode-LWL-Spleißeinheit:

Integrierte, korrosionsbeständige Spleißkassette aus Edelstahl oder gleichwertigem Werkstoff, einschließlich:

Aufnahme von mindestens vier Spleißverbindungen
ein Spleißkamm oder Spleißschutzhalter
vier Multimode-Pigtails, 50/125 µm, Qualität mindestens OM3
Steckverbinder LC, passend zu den optischen Schnittstellen des Switches
Pigtail-Länge jeweils mindestens 2 m
vier Schrumpfspleißschutzelemente
vollständiges Faser- und Spleißmanagement
fachgerechte Ablage der Faserreserven unter Einhaltung der zulässigen Biegeradien
dauerhafte Kennzeichnung sämtlicher Fasern und Anschlüsse

Die vier ankommenden Multimodefasern sind fachgerecht abzusetzen, zu reinigen und mittels Fusionsspleißverfahren mit den mitgelieferten LC-Pigtails zu verbinden. Die Spleiße sind mit geeigneten Spleißschutzelementen zu schützen und vollständig in der Spleißkassette abzulegen.

Die Spleißarbeiten für alle vier Multimodefasern einschließlich sämtlicher erforderlicher Pigtails, Spleißschutz- und Kleinmaterialien sind vollständig im Einheitspreis enthalten.

Nach Abschluss sind sämtliche vier Fasern bei 850 nm durch geeignete optische Dämpfungsmessungen zu prüfen. Die Ergebnisse sind in einem Mess- und Spleißprotokoll mit Faserzuordnung, Messwellenlänge, Dämpfungswerten und eindeutiger Bezeichnung der Messstrecke zu dokumentieren und dem Auftraggeber digital zu übergeben.

Stromversorgung und Niederspannungsanschluss:

Versorgungsspannung: 230 V AC, 50 Hz
berührungssichere Anschluss- und Schiebeklemmtechnik
Anschlussmöglichkeit für bis zu drei Kabel mit jeweils bis zu 5 × 16 mm²
Durchgangsklemmen und geeignete Absicherung für einen zusätzlichen Leuchtenanschluss
sämtliche erforderlichen Klemmen, Sicherungselemente, internen Verdrahtungen, Zugentlastungen und Anschlusskomponenten enthalten

Leistungsumfang:

Im Einheitspreis enthalten sind:

Lieferung sämtlicher aktiver und passiver Komponenten
Montage und Befestigung im Mast
Anschluss der 230-V-Versorgung
Anschluss der Energie- und Datenleitungen
Einführung, Zugentlastung und fachgerechte Fixierung des LWL-Kabels
Vorbereitung und Ablage der Fasern
vier Fusionsspleiße einschließlich Multimode-LC-Pigtails und Spleißschutz
Reinigung und Prüfung der optischen Steckverbindungen
Anschluss der Pigtails an den Switch
Konfiguration der Management-, VLAN- und Ringfunktionen nach Vorgabe des Auftraggebers
Einbindung in die vorhandene Netzwerkstruktur
Prüfung der Datenübertragung und PoE-Funktion
Prüfung der Ringredundanz und Alarmmeldungen
optische Dämpfungsmessung aller vier Fasern bei 850 nm
Beschriftung sämtlicher Anschlüsse, Ports und Fasern
Übergabe der Konfigurationsdatei
Mess-, Prüf- und Inbetriebnahmeprotokolle
sämtliche erforderlichen Klein-, Befestigungs- und Anschlussmaterialien

Ausführung als vollständig montierte, konfigurierte, geprüfte und betriebsfertige Anlage.
Menge: 6,000 St
Kostengruppe DIN 276 2018-12: 557

**08.01.0390 Kabelübergangskasten mit Gigabit-PoE+-Medienkonverter und**
Kabelübergangskasten mit Gigabit-PoE+-Medienkonverter und Multimode-LWL-Spleißeinheit

Kabelübergangskasten als betriebsfertige Komplettlösung für den Einbau in Licht- bzw. Geräteträgermasten mit einem Mastinnendurchmesser ab 100 mm, bestehend aus Gehäuse, Gigabit-Ethernet-PoE+-Medienkonverter, Stromversorgung, Anschlusstechnik und Multimode-LWL-Spleißeinheit.

Einbaugerät liefern, im Mast montieren, sämtliche Energie-, Daten- und LWL-Leitungen anschließen, zwei Multimodefasern spleißen, System prüfen, messen, dokumentieren und betriebsfertig in Betrieb nehmen.

Gehäuse:

Werkstoff: glasfaserverstärkter Polycarbonat-Kunststoff oder gleichwertig
für den Einbau in Licht- und Geräteträgermasten geeignet
maximaler Platzbedarf ca. 85 × 370 × 85 mm (B × H × T)
Schutzart mindestens IP42
tropf- und spritzwassergeschützte Ausführung
Betriebstemperatur mindestens -30 °C bis +60 °C
Lagertemperatur mindestens -40 °C bis +85 °C
elektromagnetische Verträglichkeit mindestens nach DIN EN 55032, Klasse A, und DIN EN 61000-6-2
Befestigung über Öse für Masthaken
geeignet für Gerätestege mit Schiebemuttern
Ausführung unter Berücksichtigung der Anforderungen für Lichtmasten aus Stahl

Gigabit-Ethernet-PoE+-Medienkonverter:

Elektrisch-optischer Medienkonverter für die Umsetzung zwischen kupfergebundenem Gigabit Ethernet und Multimode-Lichtwellenleiter, bestehend aus:

1 elektrische Ethernet-Schnittstelle
Datenrate: 10/100/1000 Mbit/s
elektrische Schnittstelle: RJ45
automatische Datenratenerkennung
Power over Ethernet Plus nach IEEE 802.3at
PoE-Ausgangsleistung mindestens 30 W am Geräteport
1 optische Gigabit-Ethernet-Schnittstelle
optische Schnittstelle: 1000Base-SX
optischer Anschluss über SC-Duplex-Steckverbinder
Wellenlänge: 850 nm
geeignet für Multimode-Lichtwellenleiter 50/125 µm
optisches Leistungsbudget mindestens 7,5 dB
Übertragungsreichweite mindestens 550 m bei Verwendung geeigneter Multimode-Lichtwellenleiter
LED-Anzeigen für Versorgung, Datenverbindung und Datenverkehr
automatische Erkennung und Aushandlung der Ethernet-Verbindung
für industriellen Dauerbetrieb geeignet

Multimode-LWL-Spleißeinheit:

Integrierte, korrosionsbeständige Spleißkassette aus Edelstahl oder gleichwertigem Werkstoff, einschließlich:

Aufnahme von mindestens zwei Spleißverbindungen
ein Spleißkamm oder geeigneter Spleißschutzhalter
zwei Multimode-Pigtails, 50/125 µm, Qualität mindestens OM3
Steckverbinder SC, passend zur optischen Schnittstelle des Medienkonverters
Pigtail-Länge jeweils mindestens 2 m
zwei Schrumpfspleißschutzelemente
vollständiges Faser- und Spleißmanagement
fachgerechte Ablage der Faserreserven unter Einhaltung der zulässigen Biegeradien
dauerhafte Kennzeichnung sämtlicher Fasern und Anschlüsse

Die zwei ankommenden Multimodefasern sind fachgerecht abzusetzen, zu reinigen und mittels Fusionsspleißverfahren mit den mitgelieferten SC-Pigtails zu verbinden. Die Spleißverbindungen sind mit geeigneten Spleißschutzelementen zu schützen und vollständig in der Spleißkassette abzulegen.

Die Spleißarbeiten für beide Multimodefasern einschließlich sämtlicher erforderlicher Pigtails, Spleißschutz- und Kleinmaterialien sind vollständig im Einheitspreis enthalten.

Nach Abschluss der Arbeiten sind beide Fasern bei 850 nm durch geeignete optische Dämpfungsmessungen zu prüfen. Die Ergebnisse sind in einem Mess- und Spleißprotokoll mit Faserzuordnung, Messwellenlänge, Dämpfungswerten und eindeutiger Bezeichnung der Messstrecke zu dokumentieren und dem Auftraggeber digital zu übergeben.

Stromversorgung und Niederspannungsanschluss:

Versorgungsspannung: 230 V AC, 50 Hz
berührungssichere Anschluss- bzw. Schiebeklemmtechnik
erforderliche Absicherung des Medienkonverters
sämtliche erforderlichen Klemmen, Sicherungselemente, internen Verdrahtungen, Zugentlastungen und Anschlusskomponenten enthalten
Anschlussquerschnitte passend zu den vorgesehenen Versorgungsleitungen und den Einbaubedingungen im Mast

Leistungsumfang:

Im Einheitspreis enthalten sind insbesondere:

Lieferung sämtlicher aktiver und passiver Komponenten
Montage und Befestigung im Mast
Anschluss der 230-V-Versorgung
Anschluss der Energie- und Datenleitungen
Einführung, Zugentlastung und fachgerechte Fixierung des LWL-Kabels
Vorbereitung und Ablage der Fasern
zwei Fusionsspleiße einschließlich Multimode-SC-Pigtails und Spleißschutz
Reinigung und Prüfung der optischen Steckverbindungen
Anschluss der Pigtails an den Medienkonverter
Einbindung in die vorhandene Netzwerkstruktur
Funktionsprüfung der Ethernet-Datenübertragung
Prüfung der PoE+-Versorgung unter Last
optische Dämpfungsmessung beider Fasern bei 850 nm
Beschriftung sämtlicher Anschlüsse, Ports und Fasern
Mess-, Prüf- und Inbetriebnahmeprotokolle
sämtliche erforderlichen Klein-, Befestigungs- und Anschlussmaterialien

Ausführung als vollständig montierte, angeschlossene, geprüfte und betriebsfertige Anlage.
Menge: 7,000 St
Kostengruppe DIN 276 2018-12: 456

**08.01.0400 Beschriftung**
Beschriftung
für verlegte Datenkabelstrecke und Anschlußdose.
Die Beschriftung ist dauerhaft, maschinenbeschriftet
und beidseitig anzubringen.
Die Beschriftung ist gemäß Vorgaben des Nutzers/
Betreibers auszuführen.
Menge: 70,000 St
Kostengruppe DIN 276 2018-12: 459

**08.01.0410 Klettbandhalter**
Klettbandhalter zur einfachen und schnellen Fixierung von Kabeln; Lieferumfang: 10 Halter inkl. Klettband
Menge: 40,000 St
Kostengruppe DIN 276 2018-12: 457

**08.01.0420 Klettband**
Klettband für eine geordnete Kabelführung
Menge: 100,000 St
Kostengruppe DIN 276 2018-12: 457

**08.01.0430 Messung LWL OM4**
STLB-Bau 2025-10 061
Messung LWL-Faser, DIN VDE 0800-173-100 (VDE 0800-173-100), Mehrmodenfaser OM 4, Nachweis der Laufzeit DIN EN 50173-1 (VDE 0800-173-1) bezogen auf die Netzanwendung und OTDR-Messung, beidseitig, Wellenlänge 850 nm, Darstellung der Messung als Tabelle und als Grafik, Dokumentation vorab digital zur Prüfung und nach Freigabe als Ausdruck und auf Datenträger, im PDF-Format und mit Originaldateien, als Standard-Report, in einfacher Ausfertigung.
Menge: 348,000 St
Leistungsbereichkatalog: 061
Kostengruppe DIN 276 2018-12: 457

**08.01.0440 Messung LWL OS2**
STLB-Bau 2025-10 061
Messung LWL-Faser, DIN VDE 0800-173-100 (VDE 0800-173-100), Einmodenfaser OS 2, Nachweis der Laufzeit DIN EN 50173-1 (VDE 0800-173-1) bezogen auf die Netzanwendung und OTDR-Messung, beidseitig, Wellenlänge 850 und 1300 nm, Darstellung der Messung als Tabelle und als Grafik, Dokumentation vorab digital zur Prüfung und nach Freigabe als Ausdruck und auf Datenträger, im PDF-Format und mit Originaldateien, als Standard-Report, in einfacher Ausfertigung.
Menge: 48,000 St
Leistungsbereichkatalog: 061
Kostengruppe DIN 276 2018-12: 457

#### Abschnitt 08.02 Datenschrank, -dosen und Zubehör

**08.02.0010 Datenanschlussdose symm. Kat.6A 2Ausbrüche 1Port Installationskanal**
*** Bezugsbeschreibung
STLB-Bau 2026-04 061
Datenanschlussdose, symmetrisch, Kategorie 6 Index A tiefgestellt DIN EN 50173-1 (VDE 0800-173-1), Link-Klasse D, DIN EN 50173-1 (VDE 0800-173-1), Potentialausgleich DIN EN 50310 (VDE 0800-2-310), modular, Anzahl Ausbrüche 2 St, 1 Port, RJ45-Buchse DIN EN 60603-7-51, in Schneidklemmtechnik, für Einbau in Installationskanal, mit Zentralplatte DIN 49075-2 und Abdeckung, Steckrichtung 45 Grad, mit Beschriftungsfeld.
Menge: 110,000 St
Leistungsbereichkatalog: 061
Kostengruppe DIN 276 2018-12: 457

**08.02.0020 Datenanschlussdose symm. Kat.6A 2Ausbrüche 1Port für Einbau in Unterflurdose;**
*** wie Position 08.02.0010
STLB-Bau 2026-04 061
für Einbau in Unterflurdose
Menge: 30,000 St
Leistungsbereichkatalog: 061
Kostengruppe DIN 276 2018-12: 457

**08.02.0030 Datenanschlussdose symm. Kat.6A 2Ausbrüche 1Port Unterputzausführung**
*** wie Position 08.02.0010
STLB-Bau 2026-04 061
Unterputzausführung
Arbeitshöhe des Montageortes
bis 3,5 m über der Standfläche des hierfür erforderlichen Gerüstes
Menge: 15,000 St
Leistungsbereichkatalog: 061
Kostengruppe DIN 276 2018-12: 457

**08.02.0040 Datenanschlussdose symm. Kat.6A 2Ausbrüche 1Port Aufputzausführung**
*** wie Position 08.02.0010
STLB-Bau 2026-04 061
Aufputzausführung
Arbeitshöhe des Montageortes
bis 3,5 m über der Standfläche des hierfür erforderlichen Gerüstes
Menge: 5,000 St
Leistungsbereichkatalog: 061
Kostengruppe DIN 276 2018-12: 457

**08.02.0050 Datenanschlussdose symm. Kat.6A 2Ausbrüche 2Ports Installationskanal**
*** Bezugsbeschreibung
STLB-Bau 2026-04 061
Datenanschlussdose, symmetrisch, Kategorie 6 Index A tiefgestellt DIN EN 50173-1 (VDE 0800-173-1), Link-Klasse D, DIN EN 50173-1 (VDE 0800-173-1), Potentialausgleich DIN EN 50310 (VDE 0800-2-310), modular, Anzahl Ausbrüche 2 St, 2 Ports, RJ45-Buchse DIN EN 60603-7-51, in Schneidklemmtechnik, für Einbau in Installationskanal, mit Zentralplatte DIN 49075-2 und Abdeckung, Steckrichtung 45 Grad, mit Beschriftungsfeld.
Menge: 180,000 St
Leistungsbereichkatalog: 061
Kostengruppe DIN 276 2018-12: 457

**08.02.0060 Datenanschlussdose symm. Kat.6A 2Ausbrüche 2Ports Installationskanal - für Einbau in Unterflurdose**
*** wie Position 08.02.0050
STLB-Bau 2026-04 061
für Einbau in Unterflurdose
Menge: 15,000 St
Leistungsbereichkatalog: 061
Kostengruppe DIN 276 2018-12: 457

**08.02.0070 Wie vor, jedoch Schutzart IP 2X DIN EN 60529 (VDE 0470-1); Unterputzausführung; Arbeitshöhe des Montageortes; bis 3,5 m über der Standfläche des hierfür erforderlichen Gerüstes;**
*** wie Position 08.02.0050
STLB-Bau 2026-04 061
Schutzart IP 2X DIN EN 60529 (VDE 0470-1)
Unterputzausführung
Arbeitshöhe des Montageortes
bis 3,5 m über der Standfläche des hierfür erforderlichen Gerüstes
Menge: 70,000 St
Leistungsbereichkatalog: 061
Kostengruppe DIN 276 2018-12: 457

**08.02.0080 Datenanschlussdose symm. Kat.6A 2Ausbrüche 2Ports - Aufputzausführung Arbeitshöhe des Montageortes bis 3,5 m über der**
*** wie Position 08.02.0050
STLB-Bau 2026-04 061
Aufputzausführung
Arbeitshöhe des Montageortes
bis 3,5 m über der Standfläche des hierfür erforderlichen Gerüstes
Menge: 30,000 St
Leistungsbereichkatalog: 061
Kostengruppe DIN 276 2018-12: 457

**08.02.0090 Gerätedose Kunststoff Installationskanal**
STLB-Bau 2026-04 053
Gerätedose DIN EN IEC 60670-1 (VDE 0606-1) und DIN 49073, aus Kunststoff, mit Schrauben, in Installationskanal.
Menge: 300,000 St
Leistungsbereichkatalog: 053
Kostengruppe DIN 276 2018-12: 444

**08.02.0100 Datenanschlussdose symm. Kat.6A 1Port IP2X REG**
*** Bezugsbeschreibung
STLB-Bau 2026-04 061
Datenanschlussdose, symmetrisch, Kategorie 6 Index A tiefgestellt DIN EN 50173-1 (VDE 0800-173-1), Link-Klasse E Index A tiefgestellt, DIN EN 50173-1 (VDE 0800-173-1), Potentialausgleich DIN EN 50310 (VDE 0800-2-310), kompakt, 1 Port, RJ45-Buchse DIN EN 60603-7-51, Schutzart IP 2X DIN EN 60529 (VDE 0470-1), in Schneidklemmtechnik, als Reiheneinbaugerät (REG), Steckrichtung 45 Grad, mit Beschriftungsfeld und Fenster.
Menge: 2,000 St
Leistungsbereichkatalog: 061
Kostengruppe DIN 276 2018-12: 457

**08.02.0110 Datenanschlussdose symm. Kat.6A 1Port IP2X REG - 2 Ports**
*** wie Position 08.02.0100
STLB-Bau 2026-04 061
2 Ports
Menge: 20,000 St
Leistungsbereichkatalog: 061
Kostengruppe DIN 276 2018-12: 457

**08.02.0120 Verteiler Wandschrank Einbau 19Zoll-Komponenten Stahlblech besch IP3X B 0,8m T 0,8m 29HE**
STLB-Bau 2026-04 061
Verteiler als Wandschrank für Datennetze, Türanschlag wahlweise links/rechts, zum Einbau von 19-Zoll-Komponenten, aus Stahlblech, beschichtet, Schutzart IP 3X DIN EN 60529 (VDE 0470-1), Potentialausgleich DIN EN 50310 (VDE 0800-2-310), mit Front- und Rücktür, aus Sicherheitsglas, mit Schwenkgriff und Sicherheitsschloss, mit Seitenwänden, Seitenwände abnehmbar, mit Lüfterdeckel, mit Dachplatte mit Kabeleinführung, mit Bodenplatte mit Kabeleinführung, mit 19-Zoll-Einbaugestell und Kabelführungsbügel, Breite 0,8 m, Tiefe 0,8 m, 29 Höheneinheiten.
Menge: 1,000 St
Leistungsbereichkatalog: 061
Kostengruppe DIN 276 2018-12: 457

**08.02.0130 Verteiler Standschrank Einbau 19-Zoll-Komponenten Stahlblech besch IP2X B 0,8m T 0,8m 42HE**
STLB-Bau 2026-04 061
Verteiler als Standschrank für Datennetze, Türanschlag wahlweise links/rechts, einschl. Sockel, Höhe 100 mm, zum Einbau von 19-Zoll-Komponenten, aus Stahlblech, beschichtet, Schutzart IP 2X DIN EN 60529 (VDE 0470-1), Potentialausgleich DIN EN 50310 (VDE 0800-2-310), mit Front- und Rücktür, aus Sicherheitsglas, mit Schwenkgriff und Sicherheitsschloss, mit Seitenwänden, Seitenwände abnehmbar, mit Lüfterdeckel, mit Dachplatte mit Kabeleinführung, mit Bodenplatte mit Kabeleinführung, mit 19-Zoll-Einbaugestell und Kabelführungsbügel, Breite 0,8 m, Tiefe 0,8 m, 42 Höheneinheiten.
Menge: 1,000 St
Leistungsbereichkatalog: 061
Kostengruppe DIN 276 2018-12: 457

**08.02.0140 Verteiler Standschrank Einbau 19Zoll-Komponenten Stahlblech besch IP2X B 0,8m T 1m 42HE**
*** Bezugsbeschreibung
STLB-Bau 2026-04 061
Verteiler als Standschrank für Datennetze, Türanschlag wahlweise links/rechts, einschl. Sockel, Höhe 100 mm, zum Einbau von 19-Zoll-Komponenten, aus Stahlblech, beschichtet, Schutzart IP 2X DIN EN 60529 (VDE 0470-1), Potentialausgleich DIN EN 50310 (VDE 0800-2-310), mit Front- und Rücktür, aus Sicherheitsglas, mit Schwenkgriff und Sicherheitsschloss, mit Seitenwänden, Seitenwände abnehmbar, mit Lüfterdeckel, mit Dachplatte mit Kabeleinführung, mit Bodenplatte mit Kabeleinführung, mit 19-Zoll-Einbaugestell und Kabelführungsbügel, Breite 0,8 m, Tiefe 1 m, 42 Höheneinheiten.
Menge: 4,000 St
Leistungsbereichkatalog: 061
Kostengruppe DIN 276 2018-12: 457

**08.02.0150 Verteiler Standschrank Einbau 19Zoll-Komponenten Stahlblech besch IP2X B 0,8m T 1m 42HE - Fronttür geteilt**
*** wie Position 08.02.0140
Fronttür geteilt
Menge: 1,000 St
Kostengruppe DIN 276 2018-12: 457

**08.02.0160 Verteiler Standschrank Einbau 19Zoll-Komponenten Stahlblech besch IP2X B 0,8m T 1,2m 42HE**
STLB-Bau 2026-04 061
Verteiler als Standschrank für Datennetze, Türanschlag wahlweise links/rechts, einschl. Sockel, Höhe 100 mm, zum Einbau von 19-Zoll-Komponenten, aus Stahlblech, beschichtet, Schutzart IP 2X DIN EN 60529 (VDE 0470-1), Potentialausgleich DIN EN 50310 (VDE 0800-2-310), mit Front- und Rücktür, aus belüftetem Stahlblech, mit Schwenkgriff und Sicherheitsschloss, mit Seitenwänden, Seitenwände abnehmbar, mit Lüfterdeckel, mit Dachplatte mit Kabeleinführung, mit Bodenplatte mit Kabeleinführung, mit 19-Zoll-Einbaugestell und Kabelführungsbügel, Breite 0,8 m, Tiefe 1,2 m, 42 Höheneinheiten.
Menge: 3,000 St
Leistungsbereichkatalog: 061
Kostengruppe DIN 276 2018-12: 457

**08.02.0170 19Zoll-Patchfeld symm. 1HE 48x8 modular Kat.6A**
STLB-Bau 2026-04 061
19 Zoll Patchfeld, symmetrisch, eine Höheneinheit, 48 x 8, modular, Kategorie 6 Index A tiefgestellt DIN EN 50173-1 (VDE 0800-173-1), Link-Klasse E Index A tiefgestellt, DIN EN 50173-1 (VDE 0800-173-1), RJ45-Buchse DIN EN 60603-7-51.
Menge: 20,000 St
Leistungsbereichkatalog: 061
Kostengruppe DIN 276 2018-12: 457

**08.02.0180 Buchse dienstneutral Kat.6A**
STLB-Bau 2026-04 061
Buchse, dienstneutral, RJ45 DIN EN 60603-7-51 (VDE 0687-603-7-51), Kategorie 6 Index A tiefgestellt DIN EN 50173-1 (VDE 0800-173-1), zum Anschluss von massivem Datenkabel.
Menge: 870,000 St
Leistungsbereichkatalog: 061
Kostengruppe DIN 276 2018-12: 457

**08.02.0190 19Zoll-Patchfeld symm. 1HE UAE 50x8(4) Kat.3**
STLB-Bau 2026-04 061
19 Zoll Patchfeld, symmetrisch, eine Höheneinheit, UAE 50 x 8(4), Kategorie 3 DIN EN 50173-1 (VDE 0800-173-1), Link-Klasse C, DIN EN 50173-1 (VDE 0800-173-1).
Menge: 10,000 St
Leistungsbereichkatalog: 061
Kostengruppe DIN 276 2018-12: 457

**08.02.0200 19Zoll-Frontpl. koaxial BNC-Einbaubuchsen 1HE**
STLB-Bau 2026-04 061
19-Zoll-Frontplatte, koaxial, aus Stahlblech, beschichtet, für BNC-Einbaubuchsen, eine Höheneinheit, für 8 Einbauplätze.
Menge: 1,000 St
Leistungsbereichkatalog: 061
Kostengruppe DIN 276 2018-12: 457

**08.02.0210 BNC-Buchse koaxial**
STLB-Bau 2026-04 061
BNC-Buchse, koaxial, mit Knickschutztülle.
Menge: 8,000 St
Leistungsbereichkatalog: 061
Kostengruppe DIN 276 2018-12: 455

**08.02.0220 Rangierpanel 2HE**
STLB-Bau 2026-04 061
Rangierpanel, waagerecht, 2 Höheneinheiten.
Menge: 60,000 St
Leistungsbereichkatalog: 061
Kostengruppe DIN 276 2018-12: 457

**08.02.0230 Messung Cu PL Link Ea**
STLB-Bau 2026-04 061
Messung Kupferkabel PL (Permanent Link) - Installationsstrecke, DIN EN 50173-1 (VDE 0800-173-1), Link Klasse E Index A tiefgestellt, Darstellung der Messung als Tabelle, Dokumentation digital in Abstimmung mit dem AG, im PDF-Format, als Kurzreport (Sammelreport).
Menge: 870,000 St
Leistungsbereichkatalog: 061
Kostengruppe DIN 276 2018-12: 457

*Hinweis: Hinweis zur nachfolgenden Position:*
Das LWL-Patchfeld muss für die Aufnahme und fachgerechte Verarbeitung von insgesamt 15 LWL-Universalkabeln mit jeweils vier Fasern, entsprechend insgesamt 60 Fasern, geeignet und ausreichend dimensioniert sein.
Entsprechende Kabeleinführungen sind vorzuhalten.

**08.02.0240 Patchfeld Spleißkassette LWL 4HE ausziehbar OM 4 LC 30Ausbrüche 30Kupplungen AnzPigtails 60 St**
STLB-Bau 2026-04 061
Patchfeld mit Spleißkassette und allem systembedingten Zubehör, LWL, 4 Höheneinheiten, ausziehbar, Mehrmodenfaser OM 4, typisch 10 Gbps bis 550 m, mit Steckgesicht LC-Durchführungskupplungen, Ferrulen aus Zirkonia Keramik, Kontakte mit PC, Anzahl Ausbrüche 30 St, Anzahl Kupplungen 30 St,
Anzahl Pigtails '60'
  St, Anzahl Fusionsspleiße wie Anzahl Pigtails.
Menge: 2,000 St
Leistungsbereichkatalog: 061
Kostengruppe DIN 276 2018-12: 457

**08.02.0250 Outdoor-Wandgehäuse zur Aufnahme von Spleißbox/ Patchpanel und PoE Switch auf Hutschiene.**
Outdoor-Wandgehäuse
Doppelschaliges Außengehäuse aus Aluminium zur Mast-
oder Wandbefestigung, bestehend aus einem Außengehäuse
mit Kiemenbelüftung, Sicherheitsschließung und einem
abschließbaren Innen-gehäuse mit Montageplatte.
Innengehäuse:
Gehäusekorpus: 1,5 mm Aluminium, aus einem Stück gekantet und
geschweißt, mit umlaufender Schutzrinne an der
Türöffnung.
Tür: 1,5 mm Edelstahl (V2A), aufliegend, mit eingeschäumter
Dichtung, und verschraubten Scharnieren, Öffnungswinkel
180°, Vorreiberverschluß mit Sicherheitsschließung
Montageplatte: 2 mm Aluminium
Ausführung:
Gehäuse mit abnehmbarer Designhaube und
Sicherheitsschließung. Im oberen Bereich links, rechts
und rückseitig Kiemenprägungen zur Belüftung, im
Gehäuseboden seitlich links und rechts Lochreihen zur
Belüftung. Rückseitig außen zwei C-Profilschienen verschraubt zur
Aufnahme einer Mastbefestigung. Designhaube mit Griffmulde.
Material
Gehäusekorpus, Designhaube und Montageplatte:
Aluminium AlMg3
Tür:
Edelstahl 1.4301
Oberfläche
Gehäuse und Designhaube: pulverbeschichtet
in RAL 7035
Montageplatte: chromatiert
Abmessungen:
Gehäuse: BHT 350 x 440 x 170 mm
Designhaube: BHT 420 x 560,5 x 210 mm
Schutzart:
IP 55 nach EN 60 529 / 10.9
Menge: 4,000 St
Kostengruppe DIN 276 2018-12: 457

**08.02.0260 Fachboden Stahlblech besch 30kg B 0,8m T 1m 2HE**
STLB-Bau 2026-04 061
Fachboden, aus Stahlblech, beschichtet, ausziehbar mit Teleskopschiene, Belastbarkeit mind. 30 kg, als 19-Zoll-Bauteil, passend für Schrankbreite 0,8 m und Schranktiefe 1 m, 2 Höheneinheiten.
Menge: 7,000 St
Leistungsbereichkatalog: 061
Kostengruppe DIN 276 2018-12: 457

**08.02.0270 Kabelabfangschiene Verteiler**
STLB-Bau 2026-04 061
Kabelabfangschiene, für Verteiler.
Menge: 14,000 St
Leistungsbereichkatalog: 061
Kostengruppe DIN 276 2018-12: 457

*Hinweis: Zubehör*

**08.02.0280 Fachboden Stahlblech besch 100kg 1HE**
STLB-Bau 2026-04 061
Fachboden, aus Stahlblech, beschichtet, ausziehbar mit Teleskopschiene, Belastbarkeit mind. 100 kg, als 19-Zoll-Bauteil, eine Höheneinheit.
Menge: 2,000 St
Leistungsbereichkatalog: 061
Kostengruppe DIN 276 2018-12: 457

**08.02.0290 Leerfeldplatte 1HE**
STLB-Bau 2026-04 061
Leerfeldplatte, als 19-Zoll-Bauteil, eine Höheneinheit.
Menge: 12,000 St
Leistungsbereichkatalog: 061
Kostengruppe DIN 276 2018-12: 457

**08.02.0300 Ablageschublade**
Ablageschublade
aus Stahlblech, beschichtet, ausziehbar als 19-Zoll-Bauteil, passend für Schrankbreite 0,8 m und Schranktiefe 1 m, 2 Höheneinheiten, abschließbar.
Menge: 9,000 St
Kostengruppe DIN 276 2018-12: 457

**08.02.0310 Schließung Schwenkhebel Sicherheitsschloss beigestellt**
STLB-Bau 2026-04 061
Schließung, mit Schwenkhebel und Sicherheitsschloss, Zylinder vom AG beigestellt.
Menge: 9,000 St
Leistungsbereichkatalog: 061
Kostengruppe DIN 276 2018-12: 457

**08.02.0320 Steckdosenleiste 230V Abzweigd. 8Steckdosen**
*** Bezugsbeschreibung
STLB-Bau 2026-04 061
Steckdosenleiste, 230 V mit Abzweigdose, mit 8 Steckdosen.
Menge: 2,000 St
Leistungsbereichkatalog: 061
Kostengruppe DIN 276 2018-12: 457

**08.02.0330 Steckdosenleiste 230V Abzweigd. 8Steckdosen - mit Überspannungsschutz**
*** wie Position 08.02.0320
STLB-Bau 2026-04 061
mit Überspannungsschutz
Menge: 18,000 St
Leistungsbereichkatalog: 061
Kostengruppe DIN 276 2018-12: 457

**08.02.0340 Staubfilter**
STLB-Bau 2026-04 061
Staubfilter für Dacheinbau.
Menge: 9,000 St
Leistungsbereichkatalog: 061
Kostengruppe DIN 276 2018-12: 457

**08.02.0350 Temperatursensor**
Temperatursensor
zur Überwachung der Temperatur innerhalb des
Datenverteilers, gibt bei Überschreitung verschiedener einstellbarer Warnstufen eine Meldung ab.
Menge: 9,000 St
Kostengruppe DIN 276 2018-12: 457

**08.02.0360 Rack Monitoring System**
Rack Monitoring System
schützt sensiblen IT-Systeme im Serverschrank oder Netzwerkschrank zuverlässig vor Risiken wie Übertemperatur, Feuchtigkeit, Rauch, Vibration und unbefugtem Zugriff. Zur Überwachung aller wichtigen physikalischen Umgebungsfaktoren.
Frühzeitige Warnung bei Wasseraustritt oder unzureichender Luftzirkulation, meldet kritische Zustände  optisch-akustisch über eine Alarm-Sirene.
Modulare Erweiterung ermöglicht die Einbindung weiterer Sensoren und Serverschränke. Unterstützt werden alle gängigen Netzwerk-Management-Systeme wie NAGIOS, PRTG und Solarwinds über die integrierte SNMP-Schnittstelle.
Menge: 7,000 St
Kostengruppe DIN 276 2018-12: 457

**08.02.0370 Überlängenablage**
STLB-Bau 2026-04 061
Überlängenablage, als 19-Zoll-Bauteil.
Menge: 7,000 St
Leistungsbereichkatalog: 061
Kostengruppe DIN 276 2018-12: 457

**08.02.0380 Kabelführung 42HE**
STLB-Bau 2026-04 061
Kabelführung, senkrecht, 42 Höheneinheiten.
Menge: 18,000 St
Leistungsbereichkatalog: 061
Kostengruppe DIN 276 2018-12: 457

**08.02.0390 Schrankbelüftung 50m3/h 230V**
STLB-Bau 2026-04 061
Schrankbelüftung als Dachlüftereinbauteil, Luftleistung freiblasend mind. 50 m3/h, Bemessungsbetriebsspannung 230 V AC, Geräuschentwicklung kleiner 40 dB(A).
Menge: 7,000 St
Leistungsbereichkatalog: 061
Kostengruppe DIN 276 2018-12: 457

**08.02.0400 Schrankbeleuchtung**
STLB-Bau 2026-04 061
Schrankbeleuchtung, einschl. Türkontaktschalter.
Menge: 10,000 St
Leistungsbereichkatalog: 061
Kostengruppe DIN 276 2018-12: 457

**08.02.0410 Klettbandhalter**
Klettbandhalter zur einfachen und schnellen Fixierung von Kabeln; Lieferumfang: 10 Halter inkl. Klettband
Menge: 40,000 St
Kostengruppe DIN 276 2018-12: 457

**08.02.0420 Klettband**
Klettband für eine geordnete Kabelführung
Menge: 100,000 St
Kostengruppe DIN 276 2018-12: 457

**08.02.0430 Beschriftung**
*** Pauschalposition
Beschriftung
für verlegte Datenkabelstrecke und Anschlußdosen.
Die Beschriftung ist dauerhaft, maschinenbeschriftet
und beidseitig anzubringen.
Die Beschriftung ist gemäß Vorgaben des Nutzers/
Betreibers auszuführen.
Menge: 1,000 psch
Kostengruppe DIN 276 2018-12: 459

### Bereich 09 Sonstiges

#### Abschnitt 09.01 Anschlüsse von Leitungen und Geräten

*Hinweis: Baubeleuchtung*
Baubeleuchtung herstellen,
das Materialien bleiben Eigentum des Auftragnehmers. Vorhaltzeit: für gesamte Bauzeit (ca. 18 Monate)
Die Montage- und Demontagekosten sind im Preis einzurechnen, inkl. monatlicher Prüfung

**09.01.0010 Beleuchtung 10Lichtquellen 15W 50lx herstellen**
STLB-Bau 2026-04 000
Beleuchtung mit 10 Lichtquellen, Leistung je Lichtquelle 15 W, mind. 50 lx, herstellen.
Menge: 5,000 St
Leistungsbereichkatalog: 000
Kostengruppe DIN 276 2018-12: 444

**Ausführungsbeschreibung 2 Anschließen von Leitungen und Geräten mit unterschiedli**
*Anschließen von Leitungen und Geräten mit unterschiedlichen*
Querschnitte. Hierin eingeschlossen ist die anschließende gemeinsame Inbetriebnahme mit dem Lieferanten bzw. Hersteller. Die Positionen umfassen folgende Einzelleistungen:
- Abisolation der ankommenden Leitung,
- Einführung der Kabel in die dafür vorgesehenen
  Durchführungen,
- Anklemmen der Einzeladern gemäß den  Herstellervorgaben.
- Bei flexibelen Leitungsanschlüssen sind desweiteren
  Aderendhülsen mit einzukalkulieren.
Diese Position kann nur für Anlagen geltend gemacht werden, die nicht vom Auftragnehmer geliefert werden. Für auftragnehmereigene Lieferungen sind die Anschlussarbeiten bereits in den Positionsbeschreibungen enthalten.

**09.01.0020 Steuerleitung YSLY-JZ 5G1,5 nur anschließen**
STLB-Bau 2026-04 053
Steuerleitung DIN EN 50525-2-51 (VDE 0285-525-2-51) YSLY-JZ 5 G 1,5, Cu-Zahl 72, nur anschließen an beigestellte Betriebsmittel, einschl. Verbindungsmittel, Arbeitshöhe des Montageortes über 5,5 bis 7,5 m über der Standfläche des hierfür erforderlichen Gerüstes, Gerüst wird gesondert vergütet.
Menge: 25,000 St
Leistungsbereichkatalog: 053
Kostengruppe DIN 276 2018-12: 444

**09.01.0030 Installationsltg NYM-J 3x2,5 nur anschließen**
STLB-Bau 2026-04 053
Installationsleitung DIN VDE 0250-204 (VDE 0250-204) NYM-J 3 x 2,5, Cu-Zahl 72, nur anschließen an beigestellte Betriebsmittel, einschl. Verbindungsmittel, Arbeitshöhe des Montageortes bis 3,5 m über der Standfläche des hierfür erforderlichen Gerüstes.
Menge: 10,000 St
Leistungsbereichkatalog: 053
Kostengruppe DIN 276 2018-12: 444

**09.01.0040 Installationsltg NYM-J 5x1,5 nur anschließen**
*** Bezugsbeschreibung
STLB-Bau 2026-04 053
Installationsleitung DIN VDE 0250-204 (VDE 0250-204) NYM-J 5 x 1,5, Cu-Zahl 72, nur anschließen an beigestellte Betriebsmittel, einschl. Verbindungsmittel, Arbeitshöhe des Montageortes bis 3,5 m über der Standfläche des hierfür erforderlichen Gerüstes.
Menge: 12,000 St
Leistungsbereichkatalog: 053
Kostengruppe DIN 276 2018-12: 444

**09.01.0050 Installationsltg NYM-J 5x2,5 nur anschließen**
*** wie Position 09.01.0040
STLB-Bau 2026-04 053
5 x 2,5
Cu-Zahl 120
Menge: 12,000 St
Leistungsbereichkatalog: 053
Kostengruppe DIN 276 2018-12: 444

**09.01.0060 Installationsltg NYM-J 5x4 nur anschließen**
*** wie Position 09.01.0040
STLB-Bau 2026-04 053
5 x 4
Cu-Zahl 192
Menge: 4,000 St
Leistungsbereichkatalog: 053
Kostengruppe DIN 276 2018-12: 444

**09.01.0070 Anschluss von Sonnenschutz- und Fenstermotore**
Anschluss von Sonnenschutz- und Fenstermotore
zu liefern ist der Übergabepunkt (Leitungslänge ca. 0,5 m) einschl. der betriebsfertigen Montage der bauseits beigestellten "Hirschmannkupplung". Die Einstellung der Endlagen erfolgt bauseits (durch den Lieferanten der Sonnenschutzanlage); einschließlich Klein- und Zubehörmaterialien
Menge: 12,000 St
Kostengruppe DIN 276 2018-12: 444

**09.01.0080 Leitungspeitsche für Sonnenschutzanschlüsse**
Leitungspeitsche für Sonnenschutzanschlüsse
Länge: ca. 2,5 m; Geräteanschlussleitung für 230 V Sonnenschutzantriebe; Leitungspeitsche 4-adrig mit
(Hirschmann) Kupplung STAK 3N und offenem Ende mit Aderendhülsen; verwendete Leitung: H05RR-F 4G 0,75 sw,
z. B. Typ WAREMA; Leitungsquerschnitt: 0,75 mm²
Aderfarben: grün/gelb-blau-braun-schwarz
Außenmantelfarbe Leitung: schwarz, RAL 9011
Leitung halogenfrei, UV-beständig, ozonbeständig und für die ständige Verwendung im Freien zugelassen
Menge: 12,000 St
Kostengruppe DIN 276 2018-12: 444

*Hinweis: Gerüste, Steiger*

**09.01.0090 Aufbau Abbau fahrbare Arbeitsbühne 4Wo 2kN/m2 Abst. 2m 2Lagen H 8m**
Aufbauen, Abbauen fahrbare Arbeitsbühne DIN EN 1004-1, einschl. Grundeinsatzzeit (4 Wochen), Lastklasse 3 (2 kN/m2), Höhenabstand der Gerüstlagen 2 m, 2 genutzte Gerüstlagen, Höhe der obersten Gerüstlage bis 5 m, im Gebäude.
EP=Preis pro Woche
Menge: 4,000 St
Kostengruppe DIN 276 2018-12: 449

**09.01.0100 Verlängerung der Nutzung um je eine Woche**
Verlängerung der Nutzung um je eine Woche
(1 St. = 1 Woche)
Menge: 4,000 St
Kostengruppe DIN 276 2018-12: 449

#### Abschnitt 09.02 Mediendurchführungen

*Hinweis: Gebäudeeinführungen (Kabeldurchführungen)*
Als Gebäudeeinführungen kommen Doppeldichtpackungen Längsverstellbar (Wandstärke) zum Einbetonieren in WU-Beton Beanspruchungsklasse 2 zur Ausführung. Die Doppeldichtpackungen werden vom AN elektrische Anlagen geliefert und dem AN Rohbau zum Einbetonieren übergeben. Die Erforderliche Anzahl der Doppeldichtpackungen muss der AN elektrische Anlagen, anhand der Ausführungsplanung ermitteln übergeben.
Den Einbau stimmt der AN elektrische Anlagen mit dem AN Rohbau ab. Die Systemdeckel mit den Systemabdichtungen für Kabel werden vom AN elektrische Anlagen geliefert und eingebaut. Die Paketbildung der Gebäudeeinführungen erfolgt gemäß Ausführungsplanung.
Kabelabdichtung mit Warmschrumpftechnik, Systemdeckel als Abdichtelement zur gas- und wasserdichten Abdichtung einer belegten Durchführung mit einem Kabel.
Kabelabdichtung mittels Thermomuffe mit Schmelzkleber. Die Thermomuffe wird unter Wärmeeinwirkung vom Stutzen des Systemdeckels auf das Kabel aufgeschrumpft.

**09.02.0010 Doppel-Dichtpackung**
Doppel-Dichtpackung
für den schalungsbündigen Einbau gas- und wasserdichten Anschluss von Systemdeckeln für Kabel und Kabelschutzrohre,
Wandstärke mi AN Rohbau abstimmen Paketbildung gemäß Ausführungsplanung liefern und dem Auftragnehmer Rohbau zum einbetonieren übergeben, z. B. HSI150
Menge: 5,000 St
Kostengruppe DIN 276 2018-12: 556

**09.02.0020 Kabelabdichtung mit Warmschrumpftechnik, 1x ca. 25 - 78**
Systemdeckel
Kabelabdichtung mit Warmschrumpftechnik
Systemdeckel. gas- und wasserdicht bis 2,5 bar
Anzahl Kabel/Medium: 1
Kabeldurchmesser (mm): ca. 25 - 78
Eigenschaften: mechanische Fixierung (Bajonett) und Abdichtung (Spannmutter) wirken unabhängig
Menge: 2,000 St
Kostengruppe DIN 276 2018-12: 556

**09.02.0030 Kabelabdichtung mit Warmschrumpftechnik, 3x ca. 22 - 56**
Systemdeckel
Kabelabdichtung mit Warmschrumpftechnik
Systemdeckel. gas- und wasserdicht bis 2,5 bar
Anzahl Kabel/Medium: min. 3
Kabeldurchmesser (mm): ca. 22 - 56
Eigenschaften: mechanische Fixierung (Bajonett) und Abdichtung (Spannmutter) wirken unabhängig
Menge: 3,000 St
Kostengruppe DIN 276 2018-12: 556

**09.02.0040 Kabelabdichtung mit Warmschrumpftechnik, 7x ca. 12 - 31**
Systemdeckel
Kabelabdichtung mit Warmschrumpftechnik
Systemdeckel. gas- und wasserdicht bis 2,5 bar
Anzahl Kabel/Medium: min. 7
Kabeldurchmesser (mm): ca. 12 - 31
Eigenschaften: mechanische Fixierung (Bajonett) und Abdichtung (Spannmutter) wirken unabhängig
Menge: 3,000 St
Kostengruppe DIN 276 2018-12: 556

**09.02.0050 Systemdeckel für glatte Kabelschutzrohre DN 110**
Systemdeckel
mit Manschettentechnik für glatte oder gewellte Kabelschutzrohre, gas- und wasserdicht bis 0,5 bar, Rohrdurchmesser (mm): ca. 110, Eigenschaften: mechanische Fixierung (Bajonett) und Abdichtung (Spannmutter) wirken unabhängig
Menge: 2,000 St
Kostengruppe DIN 276 2018-12: 556

**09.02.0060 Systemdeckel für glatte Kabelschutzrohre DN 125**
Systemdeckel
mit Manschettentechnik für glatte oder gewellte Kabelschutzrohre, gas- und wasserdicht bis 0,5 bar,, Rohrdurchmesser (mm): ca. 125, Eigenschaften: mechanische Fixierung (Bajonett) und Abdichtung (Spannmutter) wirken unabhängig
Menge: 2,000 St
Kostengruppe DIN 276 2018-12: 556

**09.02.0070 Systemdeckel für glatte Kabelschutzrohre DN 150**
Systemdeckel
mit Manschettentechnik für glatte oder gewellte Kabelschutzrohre, gas- und wasserdicht bis 0,5 bar,, Rohrdurchmesser (mm): ca. 150, Eigenschaften: mechanische Fixierung (Bajonett) und Abdichtung (Spannmutter) wirken unabhängig
Menge: 2,000 St
Kostengruppe DIN 276 2018-12: 556

**09.02.0080 Mediendurchführung einfach Außenwand D 25-40cm ID 125mm AD 110-125mm geschlossen**
STLB-Bau 2026-04 042
Mediendurchführung, einfach, rund,
in Außenwand, Wanddicke über 25 bis 40 cm, in vorh. Futterrohr, Innendurchmesser 125 mm, Außendurchmesser Medienrohr über 110 bis 125 mm, dicht gegen nichtdrückendes Wasser, geschlossene Ausführung.
Menge: 5,000 St
Leistungsbereichkatalog: 042
Kostengruppe DIN 276 2018-12: 556

**09.02.0090 Mediendurchführung einfach Außenwand D 11,5-24cm Durchm. 100-150mm geteilt**
STLB-Bau 2026-04 042
Mediendurchführung, einfach, rund, für Strom,
in Außenwand, aus Beton, Wanddicke über 11,5 bis 24 cm, in vorh. Kernbohrung, Durchmesser über 100 bis 150 mm, dicht gegen drückendes Wasser und Gas, geteilte Ausführung.
Menge: 5,000 St
Leistungsbereichkatalog: 042
Kostengruppe DIN 276 2018-12: 556

**09.02.0100 Mediendurchführung, einfach, rund DG 1x36-70**
Mediendurchführung, einfach, rund
in Außenwand, Wanddicke über 25 bis 40 cm, in vorh. Futterrohr, Innendurchmesser 125 mm, Außendurchmesser Medienrohr über 110 bis 125 mm, dicht gegen nichtdrückendes Wasser, geschlossene Ausführung.
zur Abdichtung von neu zu installierenden oder bereits verlegten Kabeln. Anwendungsbereich Kabeldurchmesser (mm): ca. 36 - 70, Anzahl Kabel: 1
Menge: 2,000 St
Kostengruppe DIN 276 2018-12: 556

**09.02.0110 Mediendurchführung, einfach, rund DG 1x70-112**
Mediendurchführung, einfach, rund,
in Außenwand, Wanddicke über 25 bis 40 cm, in vorh. Futterrohr, Innendurchmesser 125 mm, Außendurchmesser Medienrohr über 110 bis 125 mm, dicht gegen nichtdrückendes Wasser, geschlossene Ausführung.
zur Abdichtung von neu zu installierenden oder bereits verlegten Kabeln. Anwendungsbereich Kabeldurchmesser (mm): ca. 70 - 112, Anzahl Kabel: 1
Menge: 4,000 St
Kostengruppe DIN 276 2018-12: 556

**09.02.0120 Mediendurchführung, einfach, rund DG 3x24-54**
Mediendurchführung, einfach, rund,
in Außenwand, Wanddicke über 25 bis 40 cm, in vorh. Futterrohr, Innendurchmesser 125 mm, Außendurchmesser Medienrohr über 110 bis 125 mm, dicht gegen nichtdrückendes Wasser, geschlossene Ausführung.
zur Abdichtung von neu zu installierenden oder bereits verlegten Kabeln. Anwendungsbereich Kabeldurchmesser (mm): ca. 24 - 54, Anzahl Kabel: min. 3
Menge: 3,000 St
Kostengruppe DIN 276 2018-12: 556

**09.02.0130 Mediendurchführung, einfach, rund DG 6x10-36**
Mediendurchführung, einfach, rund,
in Außenwand, Wanddicke über 25 bis 40 cm, in vorh. Futterrohr, Innendurchmesser 125 mm, Außendurchmesser Medienrohr über 110 bis 125 mm, dicht gegen nichtdrückendes Wasser, geschlossene Ausführung.
zur Abdichtung von neu zu installierenden oder bereits verlegten Kabeln. Anwendungsbereich Kabeldurchmesser (mm): ca. 10 - 36, Anzahl Kabel: min. 6
Menge: 3,000 St
Kostengruppe DIN 276 2018-12: 556

#### Abschnitt 09.03 Bohrungen und Fräsarbeiten

**Ausführungsbeschreibung 3 Stemm-, Fräs-, Bohr- und Kernbohrarbeiten**
*Stemm-, Fräs-, Bohr- und Kernbohrarbeiten*
dürfen nur an den geplanten bzw. durch die Bauleitung freigegebenen Stellen ausgeführt werden. Arbeiten an tragenden oder aussteifenden Bauteilen bedürfen vor Ausführung der entsprechenden Freigabe.
Die Standsicherheit und Gebrauchstauglichkeit der Bauteile darf durch Schlitze, Aussparungen und Bohrungen nicht beeinträchtigt werden. Bei Arbeiten an Mauerwerk sind die einschlägigen Regelungen der DIN EN 1996 einschließlich Nationaler Anhänge zu beachten.
Wand- und Deckendurchbrüche sind entsprechend den Planunterlagen und LV-Positionen herzustellen. Abweichungen sind vor Ausführung mit der Bauleitung abzustimmen.
Kernbohrungen in Wänden sind grundsätzlich im Trockenbohrverfahren mit Direktabsaugung auszuführen. Kernbohrungen in Decken erfolgen grundsätzlich im Nassbohrverfahren. Anfallendes Wasser und Bohrschlamm sind unmittelbar aufzufangen bzw. abzusaugen.
Angrenzende Bauteile und Bereiche sind gegen Staub, Wasser, Beschädigungen und herabfallende Bohrkerne zu schützen. Bei Kernbohrungen ist eine geeignete Sicherung des Bohrkerns vorzusehen.
Die durch die eigenen Arbeiten anfallenden Bohrkerne, Bruchstücke, Bohrstäube und Bohrschlämme sind aufzunehmen und fachgerecht zu entsorgen. Diese Leistungen sind, soweit nicht gesondert ausgeschrieben, in die jeweiligen Einheitspreise einzurechnen.
Bohrungen bis einschließlich Ø 20 mm, die zur Befestigung oder Montage der ausgeschriebenen eigenen Leistungen erforderlich sind, sind in die jeweiligen Einheitspreise einzurechnen. Kernbohrungen und Leitungsdurchführungen fallen nicht unter diese Regelung.
Brandschutz- und Schallschutzabschottungen sind entsprechend den hierfür vorgesehenen LV-Positionen auszuführen.

**09.03.0010 Bohrung 20-40 mm/ WD bis 30 cm, Mauerwerk**
Herstellen von Bohrungen in Mauerwerk von 20 bis 40 mm Durchmesser,
Wanddicke bis 30 cm.
Menge: 16,000 St
Kostengruppe DIN 276 2018-12: 449

**09.03.0020 Bohrung 20-40 mm/ WD bis 30 cm, Beton**
Herstellen von Bohrungen in Beton
von 20 bis 40 mm Durchmesser, Wanddicke bis 30 cm.
Menge: 10,000 St
Kostengruppe DIN 276 2018-12: 449

**09.03.0030 Kernbohrung Mauerziegel Durchm. 50-100mm T 15-17,5cm Geräteeinsatz mgl. nicht schadstoffbelastet**
*** Bezugsbeschreibung
Kernbohrung, Untergrundfläche senkrecht, aus Mauerwerk aus Mauerziegel, Bohrdurchmesser über 50 bis 100 mm, Bohrtiefe über 15 bis 17,5 cm, Wichte des Abbruchstoffes DIN EN 1991-1-1 15 kN/m3, Arbeitshöhe bis 4 m,
Geräteeinsatz ist möglich, Ausführung innerhalb des Bauwerks, aufgenommene Stoffe sammeln, ohne Zerkleinerung, in Behältndes des AN laden und fachgerecht entsorgen; Abfall ist nicht gefährlich, nicht schadstoffbelastet,
Menge: 10,000 St
Kostengruppe DIN 276 2018-12: 449

**09.03.0040 Kernbohrung Mauerziegel Durchm. 50-100mm T 17,5-20cm Geräteeinsatz mgl. nicht schadstoffbelastet**
*** wie Position 09.03.0030
Bohrtiefe über 17,5 bis 20 cm.
Menge: 30,000 St
Kostengruppe DIN 276 2018-12: 449

**09.03.0050 Kernbohrung Mauerziegel Durchm. 50-100mm T 25-30cm Geräteeinsatz mgl. nicht schadstoffbelastet**
*** wie Position 09.03.0030
Bohrtiefe über 25 bis 30 cm.
Menge: 30,000 St
Kostengruppe DIN 276 2018-12: 449

**09.03.0060 Kernbohrung Beton Durchm. 50-100mm T 17,5-20cm Geräteeinsatz mgl. nicht schadstoffbelastet**
*** Bezugsbeschreibung
Kernbohrung, Untergrundfläche senkrecht, aus unbewehrtem Beton, Normalbeton, Bohrdurchmesser über 50 bis 100 mm, Bohrtiefe über 17,5 bis 20 cm, Wichte des Abbruchstoffes DIN EN 1991-1-1 24 kN/m3, Arbeitshöhe bis 4 m,
Geräteeinsatz ist möglich, max. Gesamtgewicht bis 5 t, Ausführung innerhalb des Bauwerks, Geräteeinsatz ist möglich, Ausführung innerhalb des Bauwerks, aufgenommene Stoffe sammeln, ohne Zerkleinerung, in Behältndes des AN laden und fachgerecht entsorgen; Abfall ist nicht gefährlich, nicht schadstoffbelastet,
Menge: 25,000 St
Kostengruppe DIN 276 2018-12: 449

**09.03.0070 Kernbohrung Beton Durchm. 50-100mm T 25-30cm Geräteeinsatz mgl. nicht schadstoffbelastet**
*** wie Position 09.03.0060
Bohrtiefe über 25 bis 30 cm.
Menge: 15,000 St
Kostengruppe DIN 276 2018-12: 449

#### Abschnitt 09.04 Doppelboden UV-/ DV Raum

*Hinweis: Doppelboden für Technikräume*
Systembeschreibung:
- Der Doppelboden besteht aus industriell vorgefertigten Bodenplatten, die auf entsprechenden Stahlstützen gelagert und in Trockenbauweise eingebaut werden.
- Der Bodenhohlraum ist jederzeit und zerstörungsfrei mit einem Saugheber zu öffnen.
- Durch eine Rohbodenversiegelung wird ein staubfreier Doppelbodenhohlraum erreicht und die Haftung des Stützenklebers verbessert.
- Die zu verarbeiteten Bodenplatten bestehen aus Holzwerkstoff (hochverdichtete Spanplatten) oder Mineralfaser (faserverstärkte Mineralstoffplatte)

Für die Oberfläche ist ein Naturkautschuk, Linoleum o. glw. vorzusehen.

Die Unterkonstruktion:
- Die Unterkonstruktion eines Doppelbodens besteht aus vorgefertigten Stützen
- Die Doppelbodenstützen werden auf dem Rohboden, nach dem Auftragen von staubbindendem - abriebfestem Anstrich, mit einem speziellen 1K Kleber befestigt.

**09.04.0010 Stahlunterkonstruktion und Bodenplatten**
Stahlunterkonstruktion und Bodenplatten
für die Datenverteiler- und Unterverteilungsräume im EG und 1.OG- (5 Räume mit je ca. 6 qm) und im 2. OG (1 Raum mit ca. 30 qm)
Verzinkte Stahlunterkonstruktion für den Schaltschrank-und Aufenthaltsbereich unterteilt. Aus funktionellen und statischen Gründen sind diese beiden Bereiche konstruktiv miteinander zu verbinden. Die Dimensionen der Träger müssen so gewählt werden, dass ein höhengleicher Übergang zwischen Schaltschrank und Aufenthaltsbereich - einschl. der Bodenplatten gegeben ist.
Die Trägerprofile müssen mit höhenverstellbaren Stützen, Statik der Doppelbodenhöhe dimensioniert, fest verschraubt sein.
Die Trägerverschraubungen sind mit Zahnscheiben zu sichern, so dass gemäß VDE die gesamte Trägerkonstruktion elektrisch leitend verbunden ist.
Ferner ist es erforderlich, dass die Schaltschränke auf den Trägerprofilen fest verschraubt werden können.

Tragfähigkeit:  31.250 N/qm
Punktlast:  5.900 N/qm
Bauhöhe Rohbeton bis
Oberkannte Doppelboden max.:1.000 mm
Brandschutz:  nach DN 4102
Bodenplatten:  A2
Wärmeleitzahl:  0,58 W/mK
Menge: 60,000 m2
Kostengruppe DIN 276 2018-12: 459

**09.04.0020 Verzinkte Stahlkonstruktion UV**
Verzinkte Stahlkonstruktion
für die Aufstellung der Unterverteilung mit
folgenden Abmessungen:
BxT:  max. 2.000 x 350 mm
Menge: 7,000 St
Kostengruppe DIN 276 2018-12: 459

**09.04.0030 Verzinkte Stahlkonstruktion DV**
Verzinkte Stahlkonstruktion
für die Aufstellung der Datenschränke mit
folgenden Abmessungen:
BxT:  max. 1.000 x 800 mm
Menge: 6,000 St
Kostengruppe DIN 276 2018-12: 459

**09.04.0040 Oberflächenbelag**
Oberflächenbelag
auf den vorgenannten Bodenplatten leitfähig verklebt, Material PVC DLW oder Mipolam, 2 mm
Menge: 50,000 m2
Kostengruppe DIN 276 2018-12: 459

**09.04.0050 Abdeckung, nicht brennbar, im Bereich der Reservefelder der**
Abdeckung, nicht brennbar
im Bereich der Reservefelder der Schaltanlage
Menge: 6,000 m2
Kostengruppe DIN 276 2018-12: 459

**09.04.0060 Schutz vor Verschmutzung**
Schutz vor Verschmutzung
Die vorbeschriebenen Bodenplatten sind bis zur endgültigen Übergabe mit geeigneten Abdeckungen zu schützen, um den Oberboden beim Einbringen der Schaltfelder gegen Verschmutzungen zu schützen.
Menge: 50,000 m3
Kostengruppe DIN 276 2018-12: 459

**09.04.0070 Rohbodenversiegelung**
Rohbodenversiegelung
zur Erzeugung eines staubfreier Doppelbodenhohlraum und verbesserten Haftung des Stützenklebers
Menge: 60,000 m2
Kostengruppe DIN 276 2018-12: 459

**09.04.0080 Plattenheber für Doppelboden**
Menge: 6,000 St
Kostengruppe DIN 276 2018-12: 459

### Bereich 10 Brand- und Schallschutz

*Hinweis: Die nachfolgenden Schottungen und Verkleidungen*
sind in der Feuerwiderstandsklasse nach Vorgabe im
Brandschutzkonzept auszuführen.
Sie müssen vom Institut für Bautechnik zugelassen sein.
DGNB-Nachweisunterlagen sind auf Verlangen vorzulegen.
Jede Schottung oder Verkleidung ist durch ein dauerhaft angebrachtes Schild zu kennzeichnen, welches folgende Angaben enthält:
- Name des Herstellers der Schottung
- Fabrikat und Type der verwendeten Materialien
- Zulassungsnummer des Instituts für Bautechnik
- Herstellungsjahr

#### Abschnitt 10.01 Brandschutzverkleidungen und -kanäle

*Hinweis: Verkleidungen*

**10.01.0010 Brandschutzbekl. Beflammung außen Gipsfaserpl D 2x15mm E90 Gebäude**
*** Bezugsbeschreibung
STLB-Bau 2026-04 047
Brandschutzbekleidung für den Funktionserhalt an Kabel-/Leitungsanlagen, Beflammung von außen, rechteckig, mit allgemeinem bauaufsichtlichen Prüfzeugnis, mit Brandschutzplatten aus Gipsfaser, Dicke 2 x 15 mm, Ausführung 2-seitig, Feuerwiderstandsklasse E 90 DIN 4102-12, im Gebäude.
Menge: 10,000 m2
Leistungsbereichkatalog: 047
Kostengruppe DIN 276 2018-12: 444

**10.01.0020 Brandschutzbekl. Beflammung außen Gipsfaserpl D 2x15mm E90 Gebäude 3-seitig**
*** wie Position 10.01.0010
STLB-Bau 2026-04 047
Ausführung 3-seitig
Menge: 10,000 m2
Leistungsbereichkatalog: 047
Kostengruppe DIN 276 2018-12: 444

**10.01.0030 Brandschutzbekl. Beflammung außen Gipsfaserpl D 2x15mm E90 Gebäude 4-seitig Deckel abnehmbar**
*** wie Position 10.01.0010
STLB-Bau 2026-04 047
Ausführung 4-seitig, mit abnehmbarem Deckel
Menge: 10,000 m2
Leistungsbereichkatalog: 047
Kostengruppe DIN 276 2018-12: 444

**10.01.0040 Brandschutzbekl. Beflammung innen Gipsfaserpl D 2x15mm I90 Gebäude**
*** Bezugsbeschreibung
STLB-Bau 2026-04 047
Brandschutzbekleidung an Kabel-/Leitungsanlagen, Beflammung von innen, rechteckig, mit allgemeinem bauaufsichtlichen Prüfzeugnis, mit Brandschutzplatten aus Gipsfaser, Dicke 2 x 15 mm, Ausführung 2-seitig, Feuerwiderstandsklasse I 90 DIN 4102-11, im Gebäude.
Menge: 10,000 m2
Leistungsbereichkatalog: 047
Kostengruppe DIN 276 2018-12: 444

**10.01.0050 Brandschutzbekl. Beflammung innen Gipsfaserpl D 2x15mm I90 Gebäude 3-seitig**
*** wie Position 10.01.0040
STLB-Bau 2026-04 047
Ausführung 3-seitig
Menge: 10,000 m2
Leistungsbereichkatalog: 047
Kostengruppe DIN 276 2018-12: 444

*Hinweis: Brandschutzkanäle und Zubehör*

**10.01.0060 Brandschutzkabelkanal Beflammung innen I30 B 200 mm H 100 mm Gebäude**
*** Bezugsbeschreibung
STLB-Bau 2026-04 047
Brandschutzkabelkanal als selbsttragendes Fertigteil, Beflammung von innen, rechteckig, mit allgemeinem bauaufsichtlichen Prüfzeugnis, Feuerwiderstandsklasse I 30 DIN 4102-11, mit abnehmbarem Deckel, senkrecht,
Innenmaß Breite '200'
  mm,
Innenmaß Höhe '100'
  mm, im Gebäude.
Menge: 4,000 m
Leistungsbereichkatalog: 047
Kostengruppe DIN 276 2018-12: 444

**10.01.0070 Brandschutzkabelkanal Beflammung innen I30 B 300mm H 100 mm Gebäude**
*** wie Position 10.01.0060
STLB-Bau 2026-04 047
Innenmaß Breite: '300'
  mm
Menge: 12,000 m
Leistungsbereichkatalog: 047
Kostengruppe DIN 276 2018-12: 444

**10.01.0080 Brandschutzkabelkanal Beflammung innen I30 B 500mm H 100 mm Gebäude**
*** wie Position 10.01.0060
STLB-Bau 2026-04 047
Innenmaß Breite: '500'
  mm
Menge: 4,000 m
Leistungsbereichkatalog: 047
Kostengruppe DIN 276 2018-12: 444

**10.01.0090 Brandschutzkabelkanal Beflammung außen E30 Funktionserhalt B 200 mm H 100 mm Gebäude**
*** Bezugsbeschreibung
STLB-Bau 2026-04 047
Brandschutzkabelkanal als selbsttragendes Fertigteil, Beflammung von außen, rechteckig, mit allgemeinem bauaufsichtlichen Prüfzeugnis, Feuerwiderstandsklasse E 30 DIN 4102-12, mit Funktionserhalt, mit abnehmbarem Deckel, senkrecht,
Innenmaß Breite '200'
  mm,
Innenmaß Höhe '100'
  mm, im Gebäude.
Menge: 8,000 m
Leistungsbereichkatalog: 047
Kostengruppe DIN 276 2018-12: 444

**10.01.0100 Brandschutzkabelkanal Beflammung außen E30 Funktionserhalt B 300mm H 100 mm Gebäude**
*** wie Position 10.01.0090
STLB-Bau 2026-04 047
Innenmaß Breite: '300'
  mm
Menge: 15,000 m
Leistungsbereichkatalog: 047
Kostengruppe DIN 276 2018-12: 444

**10.01.0110 Brandschutzkabelkanal Beflammung außen E30 Funktionserhalt B 500mm H 100 mm Gebäude**
*** wie Position 10.01.0090
STLB-Bau 2026-04 047
Innenmaß Breite: '500'
  mm
Menge: 18,000 m
Leistungsbereichkatalog: 047
Kostengruppe DIN 276 2018-12: 444

**10.01.0120 Winkelformteil 45Grad I30 B 300 mm H 100 mm A**
STLB-Bau 2026-04 047
Winkelformteil bis 45 Grad für Etagensprung für Brandschutzkabelkanal, Feuerwiderstandsklasse I 30 DIN 4102-11,
Innenmaß Breite '300'
  mm,
Innenmaß Höhe '100'
  mm, Baustoffklasse DIN 4102-1 A (nichtbrennbar), Schmelzpunkt größer gleich 1000 Grad C.
Menge: 8,000 St
Leistungsbereichkatalog: 047
Kostengruppe DIN 276 2018-12: 444

**10.01.0130 Kabel-Ltg-Durchführung A**
STLB-Bau 2026-04 047
Kabel-/Leitungsdurchführung in Kabelkanalwandung herstellen und in der Feuerwiderstandsklasse der Bekleidung schließen, bis 50 mm, Baustoffklasse DIN 4102-1 A (nichtbrennbar), Schmelzpunkt größer gleich 1000 Grad C.
Menge: 20,000 St
Leistungsbereichkatalog: 047
Kostengruppe DIN 276 2018-12: 444

**10.01.0140 Revisionsöffnung A**
STLB-Bau 2026-04 047
Revisionsöffnung im Brandschutzkabelkanal herstellen und mit Deckel schließen, Baustoffklasse DIN 4102-1 A (nichtbrennbar), Schmelzpunkt größer gleich 1000 Grad C.
Menge: 10,000 St
Leistungsbereichkatalog: 047
Kostengruppe DIN 276 2018-12: 444

**10.01.0150 Durchführung schließen D bis 250mm B bis 20mm Mineralwolle Abdeck. A**
STLB-Bau 2026-04 047
Wand- und Deckendurchführungen schließen, Dicke bis 250 mm, Spaltbreite bis 20 mm, für Brandschutzkabelkanal, mit Mineralwolle, einschl. beidseitiger Abdeckung, Baustoffklasse DIN 4102-1 A (nichtbrennbar), Schmelzpunkt größer gleich 1000 Grad C, größter Umfang der Abdeckung über 300 bis 600 mm.
Menge: 40,000 m
Leistungsbereichkatalog: 047
Kostengruppe DIN 276 2018-12: 444

#### Abschnitt 10.02 Schottungen

*Hinweis: Decke Beton*

**10.02.0010 Brandschutzabschottung Leitungsanlagen flexibler Schott S90 bis 0,01m2 Gebäude Decke D 260mm**
*** Bezugsbeschreibung
STLB-Bau 2026-04 047
Brandschutzabschottung an Kabel-/Leitungsanlagen als flexibles Schott, Feuerwiderstandsklasse S 90 DIN 4102-9, mit allgemeinem bauaufsichtlichen Prüfzeugnis/allgemeiner bauaufsichtlicher Zulassung, Querschnitt bis 0,01 m2, Baustoffklasse DIN 4102-1 A (nichtbrennbar), Schmelzpunkt größer gleich 1000 Grad C, im Gebäude, Decke aus Beton, Dicke 260 mm.
Menge: 10,000 St
Leistungsbereichkatalog: 047
Kostengruppe DIN 276 2018-12: 444

**10.02.0020 Brandschutzabschottung Leitungsanlagen Querschnitt über 0,01 bis 0,02 m2;**
*** wie Position 10.02.0010
STLB-Bau 2026-04 047
Querschnitt über 0,01 bis 0,02 m2
Menge: 5,000 St
Leistungsbereichkatalog: 047
Kostengruppe DIN 276 2018-12: 444

**10.02.0030 Brandschutzabschottung Leitungsanlagen Querschnitt über 0,02 bis 0,05 m2;**
*** wie Position 10.02.0010
STLB-Bau 2026-04 047
Querschnitt über 0,02 bis 0,05 m2
Menge: 2,000 St
Leistungsbereichkatalog: 047
Kostengruppe DIN 276 2018-12: 444

**10.02.0040 Brandschutzabschottung Leitungsanlagen Querschnitt über 0,05 bis 0,1 m2;**
*** wie Position 10.02.0010
STLB-Bau 2026-04 047
Querschnitt über 0,05 bis 0,1 m2
Menge: 2,000 St
Leistungsbereichkatalog: 047
Kostengruppe DIN 276 2018-12: 444

**10.02.0050 Brandschutzabschottung Leitungsanlagen Querschnitt über 0,1 bis 0,2 m2;**
*** wie Position 10.02.0010
STLB-Bau 2026-04 047
Querschnitt über 0,1 bis 0,2 m2
Menge: 5,000 St
Leistungsbereichkatalog: 047
Kostengruppe DIN 276 2018-12: 444

*Hinweis: Wand Beton*

**10.02.0060 Brandschutzabschottung Leitungsanlagen flexibler Schott S90 bis 0,01m2 Gebäude Wand D 240mm**
*** Bezugsbeschreibung
STLB-Bau 2026-04 047
Brandschutzabschottung an Kabel-/Leitungsanlagen als flexibles Schott, Feuerwiderstandsklasse S 90 DIN 4102-9, mit allgemeinem bauaufsichtlichen Prüfzeugnis/allgemeiner bauaufsichtlicher Zulassung, Querschnitt bis 0,01 m2, Baustoffklasse DIN 4102-1 A (nichtbrennbar), Schmelzpunkt größer gleich 1000 Grad C, im Gebäude, Wand aus Beton, Dicke 240 mm.
Menge: 6,000 St
Leistungsbereichkatalog: 047
Kostengruppe DIN 276 2018-12: 444

**10.02.0070 Brandschutzabschottung Leitungsanlagen Querschnitt über 0,01 bis 0,02 m2;**
*** wie Position 10.02.0060
STLB-Bau 2026-04 047
Querschnitt über 0,01 bis 0,02 m2
Menge: 2,000 St
Leistungsbereichkatalog: 047
Kostengruppe DIN 276 2018-12: 444

**10.02.0080 Brandschutzabschottung Leitungsanlagen Querschnitt über 0,02 bis 0,05 m2;**
*** wie Position 10.02.0060
STLB-Bau 2026-04 047
Querschnitt über 0,02 bis 0,05 m2
Menge: 5,000 St
Leistungsbereichkatalog: 047
Kostengruppe DIN 276 2018-12: 444

**10.02.0090 Brandschutzabschottung Leitungsanlagen Querschnitt über 0,05 bis 0,1 m2;**
*** wie Position 10.02.0060
STLB-Bau 2026-04 047
Querschnitt über 0,05 bis 0,1 m2
Menge: 6,000 St
Leistungsbereichkatalog: 047
Kostengruppe DIN 276 2018-12: 444

**10.02.0100 Brandschutzabschottung Leitungsanlagen Querschnitt über 0,1 bis 0,2 m2;**
*** wie Position 10.02.0060
STLB-Bau 2026-04 047
Querschnitt über 0,1 bis 0,2 m2
Menge: 7,000 St
Leistungsbereichkatalog: 047
Kostengruppe DIN 276 2018-12: 444

*Hinweis: Wand Mauerwerk*

**10.02.0110 Brandschutzabschottung Leitungsanlagen flexibler Schott S90 bis 0,01m2 Gebäude Wand D 240mm**
*** Bezugsbeschreibung
STLB-Bau 2026-04 047
Brandschutzabschottung an Kabel-/Leitungsanlagen als flexibles Schott, Feuerwiderstandsklasse S 90 DIN 4102-9, mit allgemeinem bauaufsichtlichen Prüfzeugnis/allgemeiner bauaufsichtlicher Zulassung, Querschnitt bis 0,01 m2, Baustoffklasse DIN 4102-1 A (nichtbrennbar), Schmelzpunkt größer gleich 1000 Grad C, im Gebäude, Wand aus Mauerwerk, Dicke 240 mm.
Menge: 10,000 St
Leistungsbereichkatalog: 047
Kostengruppe DIN 276 2018-12: 444

**10.02.0120 Brandschutzabschottung Leitungsanlagen Querschnitt über 0,01 bis 0,02 m2;**
*** wie Position 10.02.0110
STLB-Bau 2026-04 047
Querschnitt über 0,01 bis 0,02 m2
Menge: 4,000 St
Leistungsbereichkatalog: 047
Kostengruppe DIN 276 2018-12: 444

**10.02.0130 Brandschutzabschottung Leitungsanlagen Querschnitt über 0,02 bis 0,05 m2;**
*** wie Position 10.02.0110
STLB-Bau 2026-04 047
Querschnitt über 0,02 bis 0,05 m2
Menge: 8,000 St
Leistungsbereichkatalog: 047
Kostengruppe DIN 276 2018-12: 444

**10.02.0140 Brandschutzabschottung Leitungsanlagen Querschnitt über 0,05 bis 0,1 m2;**
*** wie Position 10.02.0110
STLB-Bau 2026-04 047
Querschnitt über 0,05 bis 0,1 m2
Menge: 4,000 St
Leistungsbereichkatalog: 047
Kostengruppe DIN 276 2018-12: 444

**10.02.0150 Brandschutzabschottung Leitungsanlagen Querschnitt über 0,1 bis 0,2 m2;**
*** wie Position 10.02.0110
STLB-Bau 2026-04 047
Querschnitt über 0,1 bis 0,2 m2
Menge: 22,000 St
Leistungsbereichkatalog: 047
Kostengruppe DIN 276 2018-12: 444

*Hinweis: Wand Ständerwerk*

**10.02.0160 Brandschutzabschottung Leitungsanlagen flexibler Schott S90 bis 0,01m2 Gebäude Wand D 125mm**
*** Bezugsbeschreibung
STLB-Bau 2026-04 047
Brandschutzabschottung an Kabel-/Leitungsanlagen als flexibles Schott, Feuerwiderstandsklasse S 90 DIN 4102-9, mit allgemeinem bauaufsichtlichen Prüfzeugnis/allgemeiner bauaufsichtlicher Zulassung, Querschnitt bis 0,01 m2, Baustoffklasse DIN 4102-1 A (nichtbrennbar), Schmelzpunkt größer gleich 1000 Grad C, im Gebäude, Wand als Trennwand in Ständerbauart, Dicke 125 mm.
Menge: 6,000 St
Leistungsbereichkatalog: 047
Kostengruppe DIN 276 2018-12: 444

**10.02.0170 Brandschutzabschottung Leitungsanlagen Querschnitt über 0,01 bis 0,02 m2;**
*** wie Position 10.02.0160
STLB-Bau 2026-04 047
Querschnitt über 0,01 bis 0,02 m2
Menge: 4,000 St
Leistungsbereichkatalog: 047
Kostengruppe DIN 276 2018-12: 444

**10.02.0180 Brandschutzabschottung Leitungsanlagen Querschnitt über 0,02 bis 0,05 m2;**
*** wie Position 10.02.0160
STLB-Bau 2026-04 047
Querschnitt über 0,02 bis 0,05 m2
Menge: 4,000 St
Leistungsbereichkatalog: 047
Kostengruppe DIN 276 2018-12: 444

**10.02.0190 Brandschutzabschottung Leitungsanlagen Querschnitt über 0,05 bis 0,1 m2**
*** wie Position 10.02.0160
STLB-Bau 2026-04 047
Querschnitt über 0,05 bis 0,1 m2
Menge: 4,000 St
Leistungsbereichkatalog: 047
Kostengruppe DIN 276 2018-12: 444

**10.02.0200 Brandschutzabschottung Leitungsanlagen über 0,1 bis 0,2 m2;**
*** wie Position 10.02.0160
STLB-Bau 2026-04 047
Querschnitt über 0,1 bis 0,2 m2
Menge: 6,000 St
Leistungsbereichkatalog: 047
Kostengruppe DIN 276 2018-12: 444

**10.02.0210 Rohrmanschette für Leerrohre bis Ø50mm**
*** Bezugsbeschreibung
Rohrmanschette für Leerrohre bis Ø50mm
mit 2 Befestigungslaschen für brennbare Rohre in massiven Wänden und Decken und leichten Trennwänden im Innenbereich. Im Stahlblechgehäuse eingefasste Brandschutzeinlagen drücken im Brandfall die abbrennenden thermoplastischen Rohre mit sehr hohem Blähdruck zu.  Befestigung mit Dübeln oder Gewindestangen
Menge: 8,000 St
Kostengruppe DIN 276 2018-12: 444

**10.02.0220 Rohrmanschette für Leerrohre bis für Rohrdurchmesser 63 - 65 mm**
*** wie Position 10.02.0210
für Rohrdurchmesser 63 - 65 mm
Menge: 4,000 St
Kostengruppe DIN 276 2018-12: 444

**10.02.0230 Brandschutzmasse, kartuschenförmig**
Brandschutzmasse
kartuschenförmig im Brandfall aufschäumend, zum Abdichten von Durchführungen einzelner Leitungen und Kabel,
Einbau in Kunststoffhüllrohre bis 110 mm,
Feuerwiderstandsklasse feuerbeständig.
Max. Schottgröße: Rund 200 mm, Eckig 300 cm².
Max. Kabelbelegung 60% der Öffnungsgröße.
Menge: 10,000 St
Kostengruppe DIN 276 2018-12: 449

**10.02.0240 Brandschutzschaum, kartuschenförmig**
Brandschutzschaum kartuschenförmig
expandierend, zur Abschottung kleinerer und mittlerer Durchführungen für eine Widerstandsdauer von 90 Minuten.
Brandschutzabschottung von Kabeln und Kabeltragsystem aller Art, Schottstärke 200 mm.
Laibungserstellung in leichter Trennwand und Aufleisten der Wandstärke auf notwendige Schottstärke erfolgt bauseits
Feuerwiderstandsklasse feuerbeständig.
Max. Schottgröße Wand und Decke 600 x 400 mm bzw.
0,24 m². Beschichtung der Kabel ist nicht erforderlich,
max. Kabel- u. Rohrbelegung 60% der Öffnungsgröße.
Einbau in Öffnungen aus PVC Hüllrohren ≤ 200 mm.
Menge: 6,000 St
Kostengruppe DIN 276 2018-12: 449

**10.02.0250 Brandschutzmodulbox mit häufiger Nachbelegungsmöglichkeit 200x165 x**
Brandschutzmodulbox
mit häufiger Nachbelegungsmöglichkeit in Massiv- und Leichtbauwänden oder Massivdecken, zu 100% belegbar.
Uneingeschränkte Nachbelegung ist jederzeit gegeben,
belegbare Öffnungsgröße 130 x 100 mm
Brandabschottung von Kabeln, Kabelbündeln, Elektroleerrohren, Elektroleer-Rohrbündeln und Hohlleiterkabeln mit Brandschutzmodulbox; Feuerwiderstandsklasse feuerbeständig.
Bestehend aus zwei auch nachträglich einsetzbaren Rahmen aus intumeszierenden Material und Füllung aus Brandschutzstein.
Auf eine rauchgasdichte Ausführung ist zu achten. Max. Kabelbelegung 100 %.

Abmessungen: ca. 200 x 165 x 65 mm
Belegungsgrad: ca. 30%
Menge: 6,000 St
Kostengruppe DIN 276 2018-12: 449

**10.02.0260 Brandschutzmodulbox mit häufiger Nachbelegungsmöglichkeit 200x200x100**
Brandschutzmodulbox
mit häufiger Nachbelegungsmöglichkeit, harter zweiteiliger Rahmen inklusive zweier Innenstücke, eignet sich zur Erstellung von Kabelabschottungen in leichten Trennwänden.  Nach Abschluss der Installation müssen die restlichen Fugen zwischen den Kabeln, Innenstücken und Rahmen mit geeigneter Spachtelmasse gemäß
Verwendbarkeitsnachweis verschlossen werden.

Zulässige Schottabmessungen Wandmontage:
Feuerwiderstandsklasse S30 S90
Wandstärke LTW:min. 7,5 cm 10 cm
Schottdicke  min. 12 cm 20 cm
Schottbreite (Gruppe) max. 50 cm 50 cm
Schotthöhe (Gruppe) max. 50 cm 50 cm
Abmessungen:  L: 200 B: 200 H: 100 mm
Menge: 6,000 St
Kostengruppe DIN 276 2018-12: 449

**10.02.0270 Verschließen von Leitungsdurchbrüchen in Wänden und Decken, Schallschutz, bis 0,01 m2**
*** Bezugsbeschreibung
Verschließen von Leitungsdurchbrüchen
in Wänden und Decken, Öffnungen um Kabel und Leitungen vollständig mit nicht brennbarer Mineralwolle (Baustoffklasse A1 nach DIN EN 13501-1) ausfüllen, luftdichte Abdichtung der Kabeldurchführung mit dauerelastischer Dichtmasse (Acryl oder Silikon), Oberfläche bündig mit Gips oder Schallschutzspachtel verschließen.

Ausführung nach:
DIN 4109-1: Schallschutz im Hochbau - Mindestanforderungen.
DIN 18336 (VOB/C): Abdichtungsarbeiten.
DIN 4102-9 / EN 1366-3: Brandschutzabschottungen.

Prüfhinweise:
Schallschutzprüfung nach DIN EN ISO 10140-2, Schalldämm-Maß R´w = 53 dB.
Dokumentation: Prüfzeugnisse für eingesetzte Schottsysteme.
Kontrolle: Sichtprüfung auf luftdichte Ausführung.

Einschl. aller notwendigen Nebenleistungen wie z. B.:
Reinigung der Öffnung vor Abdichtung.
Entsorgung von Restmaterialien.
Anpassung an vorhandene Leitungen.

Leitungsdurchbrüche Querschnitt bis 0,01 m2
Menge: 130,000 St
Kostengruppe DIN 276 2018-12: 449

**10.02.0280 Verschließen von Leitungsdurchbrüchen in Wänden und Decken, Schallschutz -Querschnitt über 0,01 bis 0,02 m2**
*** wie Position 10.02.0270
Leitungsdurchbrüche Querschnitt über 0,01 bis 0,02 m2
Menge: 65,000 St
Kostengruppe DIN 276 2018-12: 449

**10.02.0290 Verschließen von Leitungsdurchbrüchen in Wänden und Decken,Schallschutz -Querschnitt über 0,02 bis 0,05 m2**
*** wie Position 10.02.0270
Leitungsdurchbrüche Querschnitt über 0,02 bis 0,05 m2
Menge: 35,000 St
Kostengruppe DIN 276 2018-12: 449

### Bereich 11 Unterbrechungsfreie Stromversorgung

#### Abschnitt 11.01 USV-Anlage und Zubehör

*Hinweis: USV-Anlage Überbrückungszeit 10 Minuten*
USV-Anlage, 20kVA 10 Minuten
Statische, hocheffiziente, dreiphasige, für den
Parallelbetrieb geeignete USV-Anlage, Nennleistung 20
kVA 10 Minuten, um Störungen und Unterbrechungen der Stromversorgung von empfindlichen Verbrauchern fernzuhalten, ist geplant eine statische unterbrechungsfreie Stromversorgungsanlage, folgend USV-Anlage genannt, einzusetzen. Es ist eine größtmögliche Versorgungssicherheit für die angeschlossenen Verbraucher zu gewährleisten. Die USV muss auf eine MTBF von mehr als 350.000 Stunden für den Betrieb mit Doppelwandlung und mehr als 10.000.000 Stunden über den statischen Bypass ausgelegt sein. Die Ausführung der Batterieanlage erfolgt als interne Batterie im USV Gehäuse integriert. Als Batterietyp ist eine wartungsfreie, verschlossene, gasrekombinierende Bleibatterie mit einer konstruktiven Lebensdauer von min. 10 Jahren vorzusehen. Für die geplante Anwendung ist eine Handumgehung in 4-poliger im separaten Wandgehäuse anzubieten.
Ebenerdige Einbringung, Montage, Bodenanpassung und
Zubehör bis v. beschriebene USV-Anlage
Die Aufstellung und Ausrichtung der USV-Anlage und der
evtl. beinhalteten Batterieanlage am endgültigen
Aufstellort ist in dieser Position zu kalkulieren einschliesslich Inbetriebnahme und Einweisung der USV-Anlage.

**11.01.0010 Statische USV-Anlage Verbraucher-P 20 kVA VFI 230/400VAC**
STLB-Bau 2026-04 055
Statische unterbrechungsfreie Stromversorgungsanlage DIN EN IEC 62040-1 (VDE 0558-510), DIN EN IEC 62040-2 (VDE 0558-520), DIN EN 62040-3 (VDE 0558-530),
Bemessungsleistung Verbraucher '20'
  kVA, für eine Verbraucherleistung zulässiger Leistungsfaktor ohne Leistungsminderung cos phi 0,9 induktiv, ohne Berücksichtigung einer Redundanz,
VFI, DIN EN 62040-3 (VDE 0558-530), zur Versorgung von Verbrauchern für eine Überbrückungszeit von 10 Minuten,
Schrank für USV-Gerät und Batterie, Bemessungsbetriebsspannung der Verbraucher 230/400 V AC, einschl. automatischer Umschalteinrichtung, mit eigenem Netzeingang, mit externen Handumgehungsschalter, Störaussendung DIN EN IEC 61000-6-3 (VDE 0839-6-3) und DIN EN IEC 61000-6-8 (VDE 0839-6-8), für Aufstellung im Raum, Leistung am Aufstellort bezogen auf die Aufstellung in einer Höhe bis 1000 m über NN,
max. Umgebungstemperatur '40'
  Grad C, mit Batterie, Wiederaufladezeit der Batterie auf 90 % der Nennkapazität innerhalb von 8 h, Schutzart IP 2X DIN EN 60529 (VDE 0470-1),
Bemessungseingangsspannung Gleichrichter 230/400 V AC, Toleranz +/- 10 %, Bemessungsfrequenz der Verbraucher 50 Hz, +/- 5 % statisch, +/- 10 % dynamisch, Ladestrombegrenzung max. 20 A/100 Ah, einstellbare Ladeautomatik mit temperaturabhängiger Ladespannungsregelung einschl. Temperatursensor, Störfestigkeit für Industriebereiche DIN EN IEC 61000-6-2 (VDE 0839-6-2),
Wechselrichter mit Ausgangsfilter mit 100 % Schieflastfähigkeit, Bemessungsausgangsspannung 230/400 V AC, Toleranz +/- 1 % statisch, +/- 5 % dynamisch, Bemessungsausgangsfrequenz 50 Hz Spannungskurve sinusförmig,
Messwertanzeiger zur externen Verarbeitung und Anzeige am Gerät, Eingangsspannung und -frequenz, Ausgangsspannung, -frequenz und -strom, Batteriespannung und Batterielade- und -entladestrom, lastabhängige Anzeige der Überbrückungszeit in Minuten, Anzeige zum Betriebszustand der Anlage als Klartextanzeige,
Betriebs- und Störanzeigen: Netzbetrieb, Batteriebetrieb, Probebetrieb, Handbypassbetrieb, Isolationsfehler,
Betriebs- und Störmeldung: Anlage betriebsbereit und kann automatisch gestartet und betrieben werden, Netzbetrieb, Batteriebetrieb, Probebetrieb, Handbypassbetrieb, Last größer 80%, Sammelstörung, Lüfterstörung, Temperaturüberwachung, potentialfreier Wechselkontakt zur externen Verarbeitung.
Menge: 1,000 St
Leistungsbereichkatalog: 055
Kostengruppe DIN 276 2018-12: 442

**11.01.0020 WEB / SNMP - Karte, inkl. Temperaturfühler**
Ethernet-Schnittstelle für die USV-Fernüberwachung
und die Verwaltung der Abschaltung Server-basierter
Workstations per Webbrowser.
Menge: 1,000 St
Kostengruppe DIN 276 2018-12: 442

### Bereich 12 Technische Anlagen in den Aussenanlagen

#### Abschnitt 12.01 Ladeinfrastruktur

*Hinweis: Ladeinfrastruktur mit Lastmanagement*
Einschl zentralem dynamischen Lastmanagementsystems für  5 DC-Ladepunkte à 60 kW und 24 AC-Ladepunkte à 22 kW (Erstausbau für 2 DC-Ladepunkte à 60 kW und 10 AC-Ladepunkte à 22 kW). Vorhandene Anschlussleistung: 630 kVA, später erweiterbar auf 1.260 kVA. Das Lastmanagement muss die aktuelle Gesamtlast am Netzanschlusspunkt kontinuierlich erfassen und die verfügbare Ladeleistung abhängig von der Gebäudelast dynamisch auf die AC- und DC-Ladepunkte verteilen.Gebäudelast derzeit ca. 200 kW.
Das nachfolgend beschriebene System muss mindestens folgende Funktionen erfüllen:
Begrenzung der maximalen Anschlussleistung, dynamische Anpassung der Ladeleistung aller eingebundenen AC- und DC-Ladepunkte, Vermeidung bzw. Begrenzung von Leistungsspitzen durch frei parametrierbaren Peak-Shaving-Sollwert, Priorisierung von Ladepunkten bzw. Ladegruppen, Berücksichtigung der Gebäudelast, Überwachung der Gesamtwirk- und Scheinleistung sowie der Außenleiterströme, definierter sicherer Betriebszustand bei Kommunikations- oder Messausfall,
Visualisierung der aktuellen Standort- und Ladeleistung, Erweiterbarkeit auf bis zu 100 Ladepunkte ohne Austausch der zentralen Lastmanagement-Hardware.
Die Leistungsgrenzen, Prioritäten und Regelparameter müssen frei parametrierbar sein. Einschließlich aller erforderlichen Kommunikationsschnittstellen, Parametrierung, Funktionsprüfung, Inbetriebnahme und Dokumentation. Die Einhaltung der vorgegebenen Anschluss- und Peak-Shaving-Grenzen ist im Rahmen der Inbetriebnahme nachzuweisen.
Die Datenblätter der in diesem Titel anzubietenden Komponenten sind nach Auftragsvergabe in einem
Bemusterungskatalog vorzulegen und durch den Nutzer und Bauherrn freizugeben.

**Ausführungsbeschreibung 4 Verteilungen komplett mit Geräteträgern, Feldabdeckunge**
*Verteilungen komplett mit Geräteträgern, Feldabdeckungen,*
Feldabschottungen, Kabeleinführungen, Kabelabfangschienen, Resopal-Bezeichnungsschildern und sämtlichen Klein- und Zubehörmaterialien, zur Aufnahme von separat ausgeschriebenen Einbauteilen.
Alle Verteiler sind so zu dimensionieren, das nach Einbringen aller Geräte eine Erweiterungsreserve von mindestens 20% zur Verfügung steht.
Interne Klemmstellen benötigter Hilfs- und Steuerkontakte sind auf Reihenklemmen (Steuerklemmleiste) zu verdrahten.
Für alle abgehenden Leitungen sind Reihenklemmen vorzusehen.
Zusätzlich zu den Revisionsunterlagen sind für jede Verteilung die Verteilungspläne und -legenden 1-fach in einer Plantasche zu hinterlegen.
Die Verteilungen und Zähleranlagen
dürfen nur nach den genehmigten Übersichtsschaltplänen
erstellt werden und müssen in allen Punkten den
einschlägigen VDE-Vorschriften sowie  den Vorschriften
des zuständigen EVUU 's ensprechen.
Klemmen und Geräte müssen beschriftet werden.
Jede Verteilung ist mit einer Tasche zur Aufnahme des
mitzuliefernden Übersichtsschalt-und Installationsplanes zu bestücken.'

**12.01.0010 Intelligentes und dynamisches Lastmanagement**
Intelligentes und dynamisches Lastmanagement
Messung, Überwachung und Steuerung (über Main Ladeeinrichtung) von Energieflüssen Kostenoptimiertes Laden durch Vermeidung von Lastspitzen im Gesamtverbrauch
Dynamisches Lastmanagement für bis zu 100 Ladepunkte
Smartes Monitoring, Vollintegrierter 3-Phasen Smart Meter
Direktanschluss bis 63A bzw. über externe Messwandler von 100 bis zu 1.000 A, Automatischer Datenexport als CSV-Datei über FTP oder SFTP, Integrierter Webserver für übersichtliche Anzeige der Verbrauchswerte mittels Smartphone, Tablet oder PC, OTA-Updatefähigkeit, Hutschienenmontage
Menge: 1,000 St.
Kostengruppe DIN 276 2018-12: 556

**12.01.0020 Anschlussfertige, isolierstoffgekapselte Niederspannungs-Schaltgerätekombination 10x NH00 für Ladepunkte mit**
*** Bezugsbeschreibung
Niederspannungs-Schaltgerätekombination
Anschlussfertige, isolierstoffgekapselte  in Kastenbauform für Ladestationen für Elektrofahrzeuge (AEVCS) nach DIN EN IEC 61439-7 in Schutzklasse II. Um einen maximalen Grad an Sicherheit und Verfügbarkeit der Energie - Schaltgerätekombination sicherzustellen, ist die Bauart der Schaltanlage für alle eingebauten Baugruppen entsprechend den Anforderungen nach DIN EN IEC 61439-7 nachzuweisen. Die Schaltgerätekombination wird von einem Abgang aus einer vorgelagerten Energieverteilung gespeist. Zur Vermeidung von vagabundierenden Strömen ist das Hauptsammelschienen- system als EMV konformes 5-Leitersystem nach DIN VDE 0100-100 aufzubauen. Die Leiter des Schienensystems sind mit L1 - L2 - L3 - N - PE nach DIN EN 60446 (VDE 0198) zu kennzeichnen. Die Neutralleiter-Schiene ist EMV-günstig in der Nähe der Außenleiter und im gesamten Verlauf gegenüber allen leitfähigen Teilen isoliert zu führen. Die Neutralleiter-Schiene ist in gleicher Stromtragfähigkeit wie die Außenleiter zu dimensionieren. Folgende Daten sind für die Einspeisung gültig:

Nennspannung [Ue]:  400 V
Nennfrequenz [fn]:  50 Hz
Netzsystem:  TN-System
vorgeschaltete Schutzeinrichtung [In]:bis 320 A
unbeeinflusster Kurzschlussstrom an
der Einbaustelle [Icp]:  30 kA
Überspannungskategorie: III
Anschluss der Zuleitung: von
unten über Mehrleiterkabe bis: NYCWY
  4x150/70mm²

Anschluss am Lasttrennschalter. Als Überspannungs- Schutzeinrichtung (ÜSE) ist ein Kombiableiter Typ 1 / 2 vorzusehen. Die Überspannungsschutzeinrichtung ist in unmittelbarer Nähe der einspeisenden Stelle einzubauen und mit der PE-Schiene der Schaltgerätekombination mit ausreichendem Querschnitt zu verbinden. Der Kombiableiter ist mittels eines NH-Sicherungslasttrennschalters mit eingebauten Sicherungseinsätzen gegen Kurzschlusseinwirkungen zu schützen.

Eine Platzreserve ist für einen bauseitigen - bis zu 24-Port - Gigabit Ethernet Switch, welches je 16 x 10/100/1000 Mbps RJ-45 Ports mit Auto-Negotiation zur Verfügung stellt, vorzusehen . Alle Ports unterstützen die Auto MDI/MDIX - Funktion.

Zusätzlich bietet die Schaltgerätekombination genügend Raum für die zusätzliche Installation weiterer Geräte zur Hutschienenmontage mit einer Breite bis zu 220 mm. Eine nachträgliche plug & play Erweiterung um zwei weitere 16-Port Gigabit Ethernet Switche gleichen Typs muss gegeben sein.

Die Schaltgerätekombination muss für die ungeschützte Aufstellung im Freien nach DIN VDE 0100-722 geeignet sein, die Aufstellung erfolgt im Außenschrank. Der Außenschrank besteht aus einem standfesten Verteilerschrank aus glasfaserverstärktem Polyester oder Edelstahl. Dieser ist durch die bauart und/oder Lackierung geschützt vor Korrosion auch unter rauen Bedingungen. Der Zugang erfolgt über 2-flügelige Türen mit einem Öffnungswinkel > 180°.

Schutzart:  min. IP 54
Umgebungstemperatur:-5 bis +35 °C
relative Luftfeuchtigkeit: 50 % bei 40 °C / 90 % bei +20 °C

Die Schaltgerätekombination muss hinsichtlich der elektromagnetischen Verträglichkeit für die Bedingungen der in DIN EN 61439-1, Anhang J für Störaussendungsgrenzen der Umgebung B und der Störfestigkeit der Umgebung A ausgelegt werden.

Maximale Abmessung der
Schaltgerätekombination:  H/B/T 1300/1500/400mm
Farbton Gehäuse:  ähnlich RAL 7035 oder
  Edelstahl
Verschmutzungsgrad:  3
Schlagfestigkeit:  IK10
Mechanische Beständigkeit: Einfache Beständigkeit.

Die Bedienung des Außenschrankes erfolgt durch Elektrofachkräfte. Der Türverschluss erfolgt mit Dreipunkt- Basküleverschluss mit Schwenkhebel für Profilhalbzylinder. Die Türen müssen werkzeuglos demontierbar sein.
Die Ladeverteilung ist mit:

8 Abgängen NH00 (80A) für Ladepunkte mit 2x22 kW

auszustatten. In allen Abgangsstromkreisen sind folgende Geräte installiert:
Eine Leitungsschutzeinrichtung mit Reihenklemmen für die Energieleitungen. Für den Anschluss der Ladepunkte sind die Stromkreise in einem großzügigen Anschlussraum zu verdrahten, damit ein leichter Anschluss der Leitungen gewährleistet ist. Alle erforderlichen Leitungseinführungen sind der Ladeverteilung beizulegen. Vom Hersteller der Ladeverteilung sind alle Abgangsstromkreise zu den Ladepunkten, die zeitgleich und dauerhaft betrieben werden können, für einen maximalen Bemessungsstrom von Inc = 32 A bei einem Bemessungsbelastungsfaktor von RDF = 1 zu dimensionieren. Alternativ kann die Ladeverteilung durch ein Lademanagement gegen Überlastung geschützt werden.

Einschl. Eingrabsockel mit Eingrabtiefe bis ca. 600 mm, Sockelfüller, 16 St. Ethernetstecker zum Anschluss an CAT 7
Netzwerkkabel, 3-fach Schukosteckdose auf Hutschiene und notwendigem Zubehör

Hersteller und Typ beispielsweise
GASB, Hensel, Walther-Werke
oder gleichwertig,

Hersteller und Typ '....................................................'
vom Bieter einzutragen.
Menge: 1,000 St
Kostengruppe DIN 276 2018-12: 556

**12.01.0030 Anschlussfertige, isolierstoffgekapselte - nur Außenschrank ohne vorbeschriebene Einbauteile besteht aus einem**
*** wie Position 12.01.0020
nur Außenschrank ohne vorbeschriebene Einbauteile
besteht aus einem standfesten Verteilerschrank aus glasfaserverstärktem Polyester oder Edelstahl. Dieser ist durch die bauart und/oder Lackierung geschützt vor Korrosion auch unter rauen Bedingungen. Der Zugang erfolgt über 2-flügelige Türen mit einem Öffnungswinkel > 180°.
Zur späteren optionlen Ausstattung wie vor beschrieben.
Menge: 3,000 St
Kostengruppe DIN 276 2018-12: 556

*Hinweis: Ladepunkte AC und DC*

**12.01.0040 AC-Ladeeinrichtung Elektrofahrzeuge, 1xAC-Wandladestation 2 LP**
AC-Ladeeinrichtung Elektrofahrzeuge, AC-Wandladestation auf Stele, eichrechtskonform, konduktiv 400VAC 2 Ladepunkte je 22kW Kabel L 6 m Typ 2 Gehäuse Stahlblech IP54
Ladung nach Mode 3 nach IEC 61851
Angeschlagene Ladekupplung Typ 2 (Mode 3) in 6m Länge
Ladeleistung einstellbar je Ladepunkt bis max. 22 kW
integriertes lokales Lastmanagement nach DLM-Prinzip - Master oder Slave jederzeit einstellbar
Powerline Communication (PLC) gemäß ISO 15118
Backendfähig gemäß OCPP 1.6J
Ethernet-Schnittstelle einschl. AMJ-Modul
Integrierten 4G-Modems (microsim)
eichrechtskonform

je Ladepunkt
seitlich angebrachtes RFID-Panel zur Autorisierung
sichtbarer Energiezähler (MID-zertifiziert)
eichrechtskonforme Anzeige der Verbrauchsdaten und Darstellung Public-Key als QR-Code und Klartext geschützt hinter Sichtfenster, permanente PE-Überwachung
RCD Typ A und integrierte 6 mA DC-Fehlerstromerkennung nach IEC 62955, Schützklebeüberwachung (welding detection)

Bodenbefestigung der AC-Wandladestation auf einer Stele
Kabelhalter für zwei Ladekupplungen Typ 2

Integration vorgelagert in der Stele:
1x Anschlussklemme bis Zuleitungsquerschnitt 50mm²
2x Leitungsschutzschalter C32 A
1x Kombi-Ableiter Typ 1 + Typ 2 DIN VDE 0100-443 und DIN VDE 0100-534
vorverdrahtet, integrierte Zuleitung in die Wandladestation

Abschließbare Tür
Verzinktes Pulverbeschichtetes Gehäuse aus Stahlblech
Farbgebung Eisenglimmergrau DB703
Schutzart IP 54 DIN EN 60529 (VDE 0470-1)

Hersteller und Typ beispielsweise
Walther Werke, Mennekes, ABL o. glw.
oder gleichwertig,

Hersteller und Typ '....................................................'
vom Bieter einzutragen.
Menge: 3,000 St
Kostengruppe DIN 276 2018-12: 556

**12.01.0050 AC-Ladeeinrichtung Elektrofahrzeuge, 2xAC-Wandladestation 4 LP**
AC-Ladeeinrichtung Elektrofahrzeuge, 2 AC-Wandladestationen auf Stele, eichrechtskonform, konduktiv 400V AC je 4 Ladepunkte 22kW Kabel L 6 m Typ 2 Gehäuse Stahlblech IP54
400 V AC, unidirektional, Ladung nach Mode 3 nach IEC 61851. Angeschlagene Ladekupplung Typ 2 (Mode 3) in 6m Länge
Ladeleistung einstellbar je Ladepunkt bis max. 22 kW
integriertes lokales Lastmanagement nach DLM-Prinzip - Master oder Slave jederzeit einstellbar,
Powerline Communication (PLC) gemäß ISO 15118
Backendfähig gemäß OCPP 1.6J
Ethernet-Schnittstelle einschl. AMJ-Modul
eichrechtskonform

je Ladepunkt
seitlich angebrachtes RFID-Panel zur Autorisierung
sichtbarer Energiezähler (MID-zertifiziert)
eichrechtskonforme Anzeige der Verbrauchsdaten und Darstellung Public-Key als QR-Code und Klartext geschützt hinter Sichtfenster, permanente PE-Überwachung
RCD Typ A und integrierte 6 mA DC-Fehlerstromerkennung nach IEC 62955,
Bodenbefestigung der AC-Wandladestation auf einer Stele
Kabelhalter für vier Ladekupplungen Typ 2

Integration vorgelagert in der Stele:
2x Anschlussklemme bis Zuleitungsquerschnitt 50mm²
4x Leitungsschutzschalter C32 A
2x Kombi-Ableiter Typ 1 + Typ 2 DIN VDE 0100-443 und DIN VDE 0100-534 vorverdrahtet, integrierte Zuleitung in die Wandladestation

Abschließbare Tür
Verzinktes Pulverbeschichtetes Gehäuse aus Stahlblech
Farbgebung Eisenglimmergrau DB703
Schutzart IP 54 DIN EN 60529 (VDE 0470-1)

Fundament wird gesondert vergütet

Hersteller und Typ beispielsweise
Walther Werke, Mennekes, ABL o. glw.
oder gleichwertig,

Hersteller und Typ '....................................................'
vom Bieter einzutragen.
Menge: 1,000 St
Kostengruppe DIN 276 2018-12: 556

**12.01.0060 Kabelhalterung**
Kabelhalterung
zur Befestigung an vorgenannte Stele
beidseitig bestückbar, farblich passend zur Ladesäule,
Material Stahlblech
Menge: 10,000 St
Kostengruppe DIN 276 2018-12: 556

**12.01.0070 Ladeeinrichtung Elektrofahrzeuge Ladesäule konduktiv DC 2Ladepunkte 50kW Kabel L 5 m Gehäuse Stahl maxB 700 mm maxT 500 mm maxH 1500 mm IP54**
STLB-Bau 2026-04 054
Ladeeinrichtung für Elektrofahrzeuge, als Ladesäule, Ladestromübertragung konduktiv, Ladeeinrichtungsausgang Gleichstrom (DC), Stromflussrichtung unidirektional, mit Lasttrennschalter, Überspannungsschutzgerät Typ 2 DIN VDE 0100-443 (VDE 0100-443) und DIN VDE 0100-534 (VDE 0100-534), Netzform TN-S-System, mit 2 Ladepunkten, Ladeleistung je Ladepunkt 50 kW, Ladeleistung variabel einstellbar, Ladeeinrichtung mit Kabel,
Länge Kabel '5' m, Lastmanagement für geregelte Ladeleistung, Lademanagement dynamisch, mit integrierter Strommessung, Ladeeinrichtung mit Gleichstrom (DC), Anzeige mit Display, Bedienung mit Touchpanel, Authentifizierung mit RFID, Gehäuse aus Stahl,
max. Breite Ladeeinrichtung '700' mm,
max. Tiefe Ladeeinrichtung '500' mm,
max. Höhe Ladeeinrichtung '1500' mm, Schutzart IP 54 DIN EN 60529 (VDE 0470-1), im Fundament verankert, im Freien,
min. Umgebungstemperatur '-5' Grad C,
max. Umgebungstemperatur '35' Grad C,
Hersteller und Typ 'Sungrow, Schneider, Alpitronic'
oder gleichwertig,
Hersteller und Typ '....................................................'
vom Bieter einzutragen.
Menge: 1,000 St
Leistungsbereichkatalog: 054
Kostengruppe DIN 276 2018-12: 556

#### Abschnitt 12.02 Kabelschutzrohre und Zubehör

**12.02.0010 Mediendurchführung Mehrsparte Bodenplatte AD 63-110mm geschlossen 3Sparten**
STLB-Bau 2026-04 042
Mediendurchführung als Mehrspartendurchführung, rund, für Strom/Wasser/Kommunikation,
in Bodenplatte gegen Erdreich, aus WU-Beton, mit vorh. Dichtungsbahn, Außendurchmesser Medienrohr über 63 bis 110 mm, dicht gegen drückendes Wasser und Gas, geschlossene Ausführung, mit 3 Sparten/Durchgängen, Spartendurchführung einschl. flexiblem Schlauch, Schlauchlänge bis 10 m.
Menge: 2,000 St
Leistungsbereichkatalog: 042
Kostengruppe DIN 276 2018-12: 556

**12.02.0020 Kabelschutzrohr PE-HD-Verbundrohr flexibel AD 110mm Ringbunde**
*** Bezugsbeschreibung
STLB-Bau 2026-04 051
Kabelschutzrohr als Verbundrohr aus PE-HD DIN 8075, Maße DIN 16961-1 in Sandwich-Bauweise, flexibel, Nenn-Außendurchmesser 110 mm, in Ringbunden.
Menge: 100,000 m
Leistungsbereichkatalog: 051
Kostengruppe DIN 276 2018-12: 556

**12.02.0030 Kabelschutzrohr PE-HD-Verbundrohr flexibel AD 125mm Ringbunde**
*** wie Position 12.02.0020
STLB-Bau 2026-04 051
Nenn-Außendurchmesser 125 mm
Menge: 100,000 m
Leistungsbereichkatalog: 051
Kostengruppe DIN 276 2018-12: 556

**12.02.0040 Kabelschutzrohr PE-HD-Verbundrohr flexibel AD 160mm Ringbunde**
*** wie Position 12.02.0020
STLB-Bau 2026-04 051
Nenn-Außendurchmesser 160 mm
Menge: 100,000 m
Leistungsbereichkatalog: 051
Kostengruppe DIN 276 2018-12: 556

**12.02.0050 Systemabdichtung Rohreinführung DN 110**
Rohrabdichtung zum gas- und wasserdichten Anschluss
von Kabelschutzrohen DN 110.
Material: EPDM, PUR, Pressflansche: Edelstahl A2
Dichtheit: gas- und druckwasserdicht
Menge: 4,000 St
Kostengruppe DIN 276 2018-12: 556

**12.02.0060 Systemabdichtung Kabeleinführung 3x7-54 DN 125**
Kabelabdichtung zur gas- und wasserdichten Durchführung
von Strom- und Datenkabeln. Kabelanzahl: min. 3 Kabeldurchmesser: ca. 7-54 mm, Material: EPDM, PUR
Pressflansche: Edelstahl A2, Dichtheit: gas- und druckwasserdicht DN 125
Menge: 2,000 St
Kostengruppe DIN 276 2018-12: 556

**12.02.0070 Systemabdichtung Kabeleinführung 6x7-36 DN 160**
Kabelabdichtung zur gas- und wasserdichten Durchführung von Strom- und Datenkabeln. Kabelanzahl: min. 6, Kabeldurchmesser ca. 7-36, Material: EPDM, PUR
Pressflansche: Edelstahl A2, Dichtheit: gas- und druckwasserdicht, DN 160
Menge: 2,000 St
Kostengruppe DIN 276 2018-12: 556

*Hinweis: Kabelabdichtung zum Einsetzen in vorhandene Kabelschutzrohre oder Mehrsparten-Durchführungssysteme*
zur gas- und wasserdichten Abdichtung eines Kabels.

**12.02.0080 Kabelabdichtung für vorgenanntes Verbundrohr 110 4x7-18**
Kabelabdichtung für vorgenanntes Verbundrohr DN 110
gas- und druckwasserdichte Kabeldurchführung für min. 4 Kabel von ca. 7-18 mm, in erdverlegte Kabelschutzrohre, geteilte Ausführung zur nachträglichen Installation,
in Segmentringtechnik zur Anpassung an verschiedene Kabeldurchmesser, gas- und druckwasserdicht bis 0,5 bar
Menge: 28,000 St
Kostengruppe DIN 276 2018-12: 556

**12.02.0090 Kabelabdichtung für vorgenanntes Verbundrohr 125 4x7-18**
Kabelabdichtung für vorgenanntes Verbundrohr DN 125
gas- und druckwasserdichte Kabeldurchführung für min. 4 Kabel von ca. 7-18 mm, in erdverlegte Kabelschutzrohre, geteilte Ausführung zur nachträglichen Installation,
in Segmentringtechnik zur Anpassung an verschiedene Kabeldurchmesser, gas- und druckwasserdicht bis 0,5 bar
Menge: 12,000 St
Kostengruppe DIN 276 2018-12: 556

**12.02.0100 Kabelabdichtung für vorgenanntes Verbundrohr 160 6x7-18**
Kabelabdichtung für vorgenanntes Verbundrohr DN 160
gas- und druckwasserdichte Kabeldurchführung für min. 6 Kabel von ca. 7-18 mm, in erdverlegte Kabelschutzrohre, geteilte Ausführung zur nachträglichen Installation,
in Segmentringtechnik zur Anpassung an verschiedene Kabeldurchmesser, gas- und druckwasserdicht bis 0,5 bar
Menge: 26,000 St
Kostengruppe DIN 276 2018-12: 556

**12.02.0110 Mauerkragen passend zu vorgenanntem Verbundrohr DN110**
Mauerkragen passend  zu vorgenanntem Verbundrohr DN110 für wasserdichte Mauerdurchführung der Kabelschutzrohre
Menge: 4,000 St
Kostengruppe DIN 276 2018-12: 556

**12.02.0120 Mauerkragen passend zu vorgenanntem Verbundrohr DN125**
Mauerkragen passend  zu vorgenanntem Verbundrohr DN125 für wasserdichte Mauerdurchführung der Kabelschutzrohre
Menge: 2,000 St
Kostengruppe DIN 276 2018-12: 556

**12.02.0130 Mauerkragen passend zu vorgenanntem Verbundrohr DN160**
Mauerkragen passend  zu vorgenanntem Verbundrohr DN160 für wasserdichte Mauerdurchführung der Kabelschutzrohre
Menge: 6,000 St
Kostengruppe DIN 276 2018-12: 556

**12.02.0140 Übergang Verbundrohr ca. 110 auf KG-Rohr**
Reduzierung 110
als Übergang von Verbundrohr auf KG-Rohre, mit Profildichtring wasserdicht bis 0,5 bar
Menge: 2,000 St
Kostengruppe DIN 276 2018-12: 556

**12.02.0150 Übergang Verbundrohr ca. 160 auf KG-Rohr**
Reduzierung 160
als Übergang von Verbundrohr auf KG-Rohre, mit Profildichtring wasserdicht bis 0,5 bar
Menge: 2,000 St
Kostengruppe DIN 276 2018-12: 556

**12.02.0160 Endkappe DN 110**
Formstück für Kabelschutzrohr als:
Endkappe für Rohr DN 110 mm
Menge: 20,000 St
Kostengruppe DIN 276 2018-12: 556

**12.02.0170 Endkappe DN 125**
Formstück für Kabelschutzrohr als:
Endkappe für Rohr DN 125 mm
Menge: 6,000 St
Kostengruppe DIN 276 2018-12: 556

**12.02.0180 Endkappe DN 160**
Formstück für Kabelschutzrohr als:
Endkappe für Rohr DN 160 mm
Menge: 20,000 St
Kostengruppe DIN 276 2018-12: 556

**12.02.0190 Giessharz-Abzweigmuffen für Kabel bis 6 qmm**
Giessharz-Abzweigmuffen für Kabel
bis 6 qmm, bis 5-adrig
Menge: 12,000 St
Kostengruppe DIN 276 2018-12: 556

**12.02.0200 Zugdraht, verzinkter Stahldraht**
Verzinkter Stahldraht,
Stärke 2 mm, als Zugdraht gemeinsam mit dem
Kabelschutzrohren einbauen
Menge: 500,000 m
Kostengruppe DIN 276 2018-12: 556

**12.02.0210 Trassenwarnband**
Signalband
zum Schutz von Erdkabeln mit Aufschrift "Achtung Starkstromkabel" zur Früherkennung von Kabel
bei Erdarbeiten fachgerecht einbauen.
Menge: 500,000 m
Kostengruppe DIN 276 2018-12: 556

**12.02.0220 Kabelabdeck-Haube**
Kabelabdeck-Haube
mit Einhängung aus PVC-U in Farbe rot, für die sichere Verlegung von Erdkabeln im Hoch- und Niederspannungsbereich, bei Fernmelde-, Signal- und Steuerleitungen. Sicheren Erkennung von Leitungen und Kabeln in der Erde - ebenso in der zug- und verrutschsicheren Verbindung.Temperaturbeständigkeit -5° C bis +60° C
Menge: 500,000 m
Kostengruppe DIN 276 2018-12: 556

#### Abschnitt 12.03 Schrankenanlagen

**12.03.0010 Schrankenanlage**
Automatische, elektromechanisch betriebene Schrankenanlage zur kontrollierten Sperrung einer Fahrzeugzufahrt. einschließlich sämtlicher für die vollständige Funktion erforderlicher Nebenleistungen, Befestigungs-, Anschluss- und Kleinmaterialien.
Technische Mindestanforderungen
Freie Sperrbreite: ca. 7,50 m
Erforderliche Schrankenbaumlänge: entsprechend der freien Sperrbreite und der konstruktiven Ausführung des angebotenen Systems.
Sperrhöhe über OK Fahrbahn: ca. 900-1.000 mm.
Schrankenbaum aus korrosionsbeständigem Aluminiumprofil oder gleichwertigem Werkstoff, geeignet für den dauerhaften Außeneinsatz.
Schrankenbaum mit dauerhaft wetterbeständiger, rot/weißer retroreflektierender Kennzeichnung.
Schrankengehäuse aus korrosionsbeständigem Metall, für dauerhaften Außeneinsatz.
Schutzart Gehäuse: mindestens IP54. Korrosionsschutz geeignet für Außenaufstellung.
Farbton Gehäuse: RAL nach Angabe des AG, Temperaturbereich: mindestens -30 °C bis +50 °C.
Einschaltdauer: 100 %, Netzanschluss: 230 V AC, 50 Hz bzw. für vorhandene elektrische Versorgung geeignet. Öffnungs- und Schließzeit für die ausgeschriebene Baumlänge: maximal [z. B. 8 Sekunden].
Antrieb wartungsarm, für die ausgeschriebene Baumlänge und Nutzungshäufigkeit ausgelegt.
Die Steuerung muss mindestens folgende Funktionen unterstützen:
Impulsbetrieb AUF/ZU, Dauer-AUF, automatisches Schließen, einstellbare Offenhaltezeit, Anschluss externer Befehlsgeber, Anschluss von Sicherheitseinrichtungen, parametrierbares Verhalten bei Netzausfall,
Hindernis-/Aufschlagerkennung, Rückmeldung der Schrankenstellung AUF/ZU, potentialfreie Melde- bzw. Steuerkontakte, Anschluss beziehungsweise Auswertung der vorgesehenen Fahrzeugerfassung.
Mindestens zwei voneinander unabhängige Fahrzeug- bzw. Sicherheitserfassungsbereiche müssen verarbeitet werden können.
Das Verhalten nach Wiederkehr der Netzspannung muss parametrierbar sein. Das manuelle Öffnen bzw. Entriegeln bei Ausfall der Energieversorgung muss vorgesehen sein. Die Anlage ist so auszulegen, dass unbeabsichtigtes Schließen auf Fahrzeuge oder Personen durch die vorgesehenen Sicherheitseinrichtungen verhindert wird. Alle für die vorgesehene Betriebsart erforderlichen Steuerungs-, Auswerte- und Anschlusskomponenten sind einzukalkulieren.
Montage auf bauseitigem bzw. in gesonderter Position ausgeschriebenem Betonfundament. Einschließlich geeigneter Befestigungsmittel entsprechend Herstellerangaben, Untergrund und statischen Erfordernissen.
Alle Bohr-, Befestigungs-, Abdichtungs- und Korrosionsschutzarbeiten sind einzukalkulieren.
Menge: 2,000 St
Kostengruppe DIN 276 2018-12: 556

**12.03.0020 Auflage- oder Pendelstütze für Schrankenbaum**
Auflage- oder Pendelstütze für Schrankenbaum
für den vorgenannten Schrankenbaum geeigneten Stütze zur Aufnahme des Schrankenbaums in geschlossener Stellung. Ausführung als Auflagepfosten oder am Schrankenbaum befestigte Pendelstütze entsprechend den technischen Erfordernissen des angebotenen Systems. Korrosionsbeständige Ausführung für Außenbereich. Höhenverstellbar zur Anpassung an die örtliche Fahrbahn- bzw. Fundamenthöhe.
Geräusch- und verschleißarmes Aufsetzen des Schrankenbaums.
Menge: 2,000 St
Kostengruppe DIN 276 2018-12: 556

**12.03.0030 Anprallschutz Schrankenanlage**
Anprallschutz Schrankenanlage als
mechanischer Anfahrschutzes zum Schutz des Schrankengehäuses. Ausführung aus feuerverzinktem Stahlrohr oder gleichwertigem, dauerhaft korrosionsgeschütztem Material.
Abmessungen und Ausführung entsprechend Aufstellort und Schleppkurven der Fahrzeuge. Der Anfahrschutz darf Bedienung, Wartung und Öffnung des Schrankengehäuses nicht beeinträchtigen. Einschließlich Befestigung auf Betonfundament bzw. geeignetem Untergrund.
Menge: 2,000 St
Kostengruppe DIN 276 2018-12: 556

**12.03.0040 Fahrzeugerfassung mittels Induktionsschleife**
Fahrzeugerfassung mittels Induktionsschleife
Induktionsschleife zur Fahrzeugerfassung, geeignet zur Verwendung als Öffnungs-, Anwesenheits- oder Sicherheitsschleife. einschließlich Schleifenleitung, erforderlicher Zuleitung, wasserdichter Verbindungen, Vergussmaterial, Anschluss an die Schrankenauswertung sowie Parametrierung und Funktionsprüfung.
Verlegung unter Pflasterung, Verlegung entsprechend abgestimmtem Aufbau. Schleifengeometrie entsprechend Fahrbahnbreite und Fahrzeugarten.
Menge: 4,000 St
Kostengruppe DIN 276 2018-12: 556

**12.03.0050 Sicherheitseinrichtung Personenschutz**
Sicherheitseinrichtung Personenschutz
berührungslos wirkenden Sicherheitseinrichtung für den Gefahrenbereich der Schrankenanlage.
Die Einrichtung muss Personen und Fahrzeuge innerhalb des definierten Gefahren- bzw. Überwachungsbereichs zuverlässig erfassen. Ein automatisches Schließen der Schranke darf nur erfolgen, wenn der für den Schließvorgang relevante Gefahrenbereich frei ist. Erfassungsbereich entsprechend örtlichen Verhältnissen, geeignet für Außenmontage. Schutzart mindestens IP65, soweit das Gerät frei bewittert montiert wird. Temperaturbereich geeignet für den örtlichen Außeneinsatz.
Zulässig sind beispielsweise geeignete Laserscanner, Lichtschranken oder technisch gleichwertige Systeme, sofern die geforderte Schutzfunktion nachgewiesen wird.
Einschließlich Halterungen, Pfosten, Versorgungseinheiten, Anschlussleitungen und aller für die vollständige Funktion erforderlichen Komponenten.
Menge: 2,000 St
Kostengruppe DIN 276 2018-12: 556

**12.03.0060 Feuerwehr-/Notöffnung**
Feuerwehr-/Notöffnung
Einrichtung zur priorisierten Öffnung der Schrankenanlage für Feuerwehr, Rettungsdienst beziehungsweise berechtigte Einsatzkräfte. Bei Betätigung muss die Schranke unabhängig vom regulären Zutrittsbetrieb in die vollständig geöffnete Stellung fahren und dort verbleiben. Rückstellung ausschließlich durch berechtigte Bedienung. Einschließlich Anschluss, Parametrierung, Beschriftung und Funktionsprüfung.
Menge: 2,000 St
Kostengruppe DIN 276 2018-12: 556

**12.03.0070 Örtliche Handbedienung**
Örtliche Handbedienung
Bedienstelle zur manuellen Steuerung der Schrankenanlage. Funktionen mindestens: AUF, ZU und DAUER-AUF. Mit optischer Anzeige der wesentlichen Betriebszustände. Bedienstelle in geeignetem Gehäuse beziehungsweise Einbau in vorgesehenem Bedienplatz. Einschließlich Anschlussleitung und Einbindung in die Schrankensteuerung.
Menge: 2,000 St
Kostengruppe DIN 276 2018-12: 556

**12.03.0080 Optische Signalisierung**
Optische Signalisierung
optische Signalisierung für die Schrankenanlage. Anzeige mindestens: Grün: Durchfahrt freigegeben.
Rot: Durchfahrt gesperrt. Während des Schließvorgangs eindeutige Warnanzeige. Ausführung in langlebiger LED-Technik.Leuchtstärke für Außenanwendung geeignet. Einschließlich Mast bzw. Befestigung, Steuerung, Relais-/Schnittstellenkomponenten und Anschluss.
Menge: 4,000 St
Kostengruppe DIN 276 2018-12: 556

**12.03.0090 Schnittstelle zur übergeordneten Steuerung**
Schnittstelle zur übergeordneten Steuerung
Kommunikations-  Schnittstelle zur übergeordneten Zutrittskontroll-, Gebäudeleit- oder Sicherheitsanlage.
Mindestens folgende Funktionen müssen extern zur Verfügung stehen: Befehl AUF; Befehl DAUER-AUF.
Rückmeldung Schranke offen; Rückmeldung Schranke geschlossen. Sammelstörung, Netzwerkschnittstelle Ethernet, Kommunikation über offenes, dokumentiertes Protokoll.
Bei Verwendung eines Netzwerkprotokolls sind sämtliche erforderlichen Schnittstellenmodule, Lizenzen und Konfigurationsleistungen einzukalkulieren.
Proprietäre, ausschließlich herstellergebundene Kommunikationslösungen sind nicht zulässig, sofern eine gleichwertige offene Schnittstelle technisch verfügbar ist.
Menge: 2,000 St
Kostengruppe DIN 276 2018-12: 556

### Bereich 13 Regiearbeiten

#### Abschnitt 13.01 Stundenlohnarbeiten

*Hinweis: Stundenlohnarbeiten auf Nachweis*
Die Arbeiten sind vor Beginn der Bauleitung anzuzeigen und genehmigungspflichtig. Die durchzuführenden Arbeiten müssen dem Qualifikationsgrad der Monteursklasse entsprechen.

**13.01.0010 Monteur/-in sämtliche Kosten/Zuschläge**
STLB-Bau 2026-04 091
Stundenlohnarbeiten durch Monteur/-in
der Verrechnungssatz für die jeweilige Arbeitskraft umfasst sämtliche Aufwendungen wie Lohn- und Gehaltskosten, Lohn- und Gehaltsnebenkosten, Zuschläge, lohngebundene und lohnabhängige Kosten, sonstige Sozialkosten, Gemeinkosten, Wagnis und Gewinn.
Menge: 100,000 h
Leistungsbereichkatalog: 091
Kostengruppe DIN 276 2018-12: 449

**13.01.0020 Helfer/-in sämtliche Kosten/Zuschläge**
STLB-Bau 2026-04 091
Stundenlohnarbeiten durch Helfer/-in
der Verrechnungssatz für die jeweilige Arbeitskraft umfasst sämtliche Aufwendungen wie Lohn- und Gehaltskosten, Lohn- und Gehaltsnebenkosten, Zuschläge, lohngebundene und lohnabhängige Kosten, sonstige Sozialkosten, Gemeinkosten, Wagnis und Gewinn.
Menge: 40,000 h
Leistungsbereichkatalog: 091
Kostengruppe DIN 276 2018-12: 449

#### Abschnitt 13.02 Dokumentationen, Nachweise

**13.02.0010 Nachweisunterlagen und Produktdeklaration BNB-Zertifizierung**
*** Pauschalposition
Nachweisunterlagen und Produktdeklaration BNB-Zertifizierung
Für alle verwendeten Baustoffe und Produkte müssen die
notwendigen  Nachweise zu den Inhaltsstoffen bereitgestellt
werden.
Alle Materialien oder Produkte sind vom Auftragnehmer 4
Wochen vor der Bestellung/ Materialdisposition bezüglich ihrer
Inhaltstoffe und Eigenschaften durch geeignete
Nachweisdokumente zu deklarieren und vom BNB -Koordinator
freigeben zu lassen.
Alle Dokumente sind digital zur Verfügung zu stellen, dafür wird
vom BNB- Koordinator eine Austauschplattform bereitgestellt
(Think Projekt).
Folgende Leistungen sind einzukalkulieren:
- Einreichung der verwendeten Produkte wie beschrieben in
"Allgemeine BNB-Anforderungen"
- Dokumentation in digitaler Form Produkte wie beschrieben in
"Allgemeine BNB-Anforderungen"
Menge: 1,000 psch
Kostengruppe DIN 276 2018-12: 449

**13.02.0020 Informationsaustausch**
*** Pauschalposition
Information zur Gebäudesystemtechnik KNX an den AN der Gebäudeautomation MSR und dem Gewerk Heizung
übergeben und fortschreiben, die Informationen werden mit den
AN der beteiligten Leistungsbereiche abgestimmt und bearbeitet
nach Bauzeitenplan, die Informationsunterlagen bestehen aus
Grund-,  Funktionsbeschreibungen und Funktionslisten sowie einem Übersichtsplan mit Standorten für Bedienung,
Informationsschwerpunkte, Schaltschränke und Stationen der
Automations- und Managementebene, für Anlagen der
technischen Gebäudeausrüstung gemäß Einzelbeschreibung,
die Abstimmung umfasst Benutzeradress-System,
Anlagenkonfiguration der Gebäudeautomation,
betriebstechnische Daten und Funktionen der Anlagenbauteile,
Messorte und Anordnung der Messwertgeber, Funktionen,
Parameter und Einstellwerte, Bildschirmdarstellungen, Art und
Text der Stör- und Fehlermeldungen, Schnittstellenprotokoll und
projektspezifische Daten, Wartungsintervalle, Informationen für
die GA-Managementebene, Verknüpfungen/Kopplungen mit
Anlagen und Automationsebenen anderer AN,
Anschlussbedingungen von AN anderer Gewerke, die
Abstimmung wird von allen Beteiligten bestätigt.
Menge: 1,000 psch
Kostengruppe DIN 276 2018-12: 459

*Hinweis: Dokumentations- und Revisionsunterlagen*
Erforderliche Dokumentations- und Revisionsunterlagen für den sicheren und wirtschaftlichen Betrieb der errichteten Elektroanlage

Folgende Unterlagen sind vom Auftragnehmer entsprechend VOB/C DIN 18382 Position 3.4 bzw. DIN 18384 Position 3.4 spätestens mit dem Abnahmeverlangen für die jeweils errichteten Anlagenteile, dreifach in Papierform jeweils in Ordnern zu übergeben. Es sind Ordner mit schwarzem Rücken und ohne Beschriftungstasche zu verwenden. Planunterlagen größer A3 sind mit Heftstreifen zu versehen (keine Lochverstärker). Das Inhaltsverzeichnis muss der untenstehenden Struktur entsprechen.

Die drei Ausfertigungen der nachfolgend genannten Unterlagen
werden nicht gesondert vergütet.

1)  Protokoll der förmlichen Abnahme, falls erforderlich mit
  Mängelbeseitigungsanzeige.

2)  Protokolle von gutachterlichen Abnahmen, falls erforderlich
  mit Mängelbeseitigungsanzeige.

3)  Errichtererklärung mit Maßnahmenbezeichnung und
  Objektadresse über:
  -die Einhaltung der anerkannten Regeln der Technik
  -die Einhaltung der VDE-Bestimmungen
  -die Einhaltung der Unfallverhütungsvorschriften gem.
  DGUV V3
  -die Einhaltung aller arbeits- und umweltschutzrelevanten
  Vorschriften für die Errichtung und den
  Betrieb der errichteten Anlagen
  -die mangelfrei durchgeführte Erstprüfung gem. VDE 0100
  Teil 600 für die errichteten Anlagenteile mit
  Bestätigung des ordnungsgemäßen und betriebsbereiten
  Zustandes der errichteten Anlage

4)  CE-Bestätigung für die eingesetzten elektrischen
  Betriebsmittel, gem. Vorlageformular "CE-Bestätigung"
  des Auftraggebers.

5)  Betriebsbereitschaftserklärung gem. DGUV V3
  (Maßnahmen der Bundeswehr für jedes Anlage separat)

6)  Einweisungsprotokoll jeweils für die errichteten Anlagen wie
  z.B.:

  Elektr. Anlage, Netzersatzanlage
  über die Einweisung des Nutzers in die Bedienung der
  Anlage unter Angabe und Unterzeichnung der
  Teilnehmer und des Einweisenden.

7)  Hinweise zur Prüfung und Wartung; vorgeschriebene
  Intervalle, was ist zu prüfen bzw. zu warten,
  sonstige Herstellervorgaben.

8)  Inbetriebnahmeprotokoll separat für jede
  sicherheitsrelevante Anlage (Sicherheitsbeleuchtung,
  Rettungszeichenleuchten, RWA, BMA, EMA, etc.) jeweils
  mit den Ergebnissen der Erstprüfung und
  Bescheinigung der ordnungsgemäßen Inbetriebnahme.
  Bei abgeschlossenen Wartungsverträgen:
  Prüfbücher / Wartungsbücher jeweils für die
  sicherheitstechnischen und oder sonstige wartungspflichtige  oder wartungsbedürftige Anlagen, jeweils mit Protokollen
  der Erstprüfung und Eintragung der
  Inbetriebnahme, sowie der mängelfreien Erstprüfung durch
  den Errichter unter Berücksichtigung der
  Herstelleranforderungen.

9)  Messprotokolle der elektrotechnischen Anlagen und
  Verteilungen über die  durchgeführten Prüfungen
  gemäß DIN VDE 0100 Teil 600. Die Dokumentation der
  Messungen hat in einem vorgefertigten
  Messprotokoll des Auftraggebers zu erfolgen.

10) Messprotokolle der LAN Verkabelung (Messverfahren:
  Permanent-Link Klasse E/F)

11) Messprotokolle der LWL-Verkabelung (Messverfahren
  "optische Rückstreumessung" OTDR-Messung,
  (Maßnahmen der Bundeswehr: Messung von beiden
  Kabelseiten), Verwendung von Vor- und Rücklauffasern,
  zusätzlich Messung der Einfügedämpfung als
  Pegelmessung, Messung von beiden Kabelseiten, jeweils
  Messung der Dämpfung bei zwei Wellenlängen.

12) Aufbaupläne mit Schrankansichten für
  EDV-Verteilerschränke, Belegungsplan der Patchfelder
  gem.abgestimmtem Beschriftungsschema; Dokumentation
  der LWL Belegung mit Angabe der
  Kabelbezeichnung, Bündel-, Fasernummer und Faserfarbe
  unter Angabe der Spleißkassette;
  Aderbelegungspläne für Schrankübergreifende
  Verkabelungen; bei Installation von
  Schwachstromverteilern wie z.B. LSA-Plus Rangierverteilern
  ist die Leistenbelegung mit Kabel- und
  Aderbezeichnung und Kabelziel zu dokumentieren.

13) Bedienungsanleitungen sowie sonstige Hersteller- und Produktunterlagen für die gelieferten Anlagen.

14) Stückteillisten der eingesetzten Fabrikate und Typen der
  Leuchten (inkl. Leuchtmitteltyp),
  Installationsgeräte, Anlagen, und sonstige Teile unter
  Angabe des Einbauortes.

15) Konformitätserklärungen der ausgeführten
  Brandschutzsysteme wie z.B.:

  -Brandschutzschottungen
  -Verkleidungen
  -Verlegesysteme
  -Kabel und Leitungen
  -etc.

  Der AN bestätigt, dass die Verwendung und der Einbau
  hinsichtlich aller Einzelheiten fachgerecht und
  unter Einhaltung aller Bestimmungen der entsprechenden
  bauaufsichtlichen Zulassung Nr. XXXX (vom AN zu
  ergänzen) erfolgt.

16) Auflistung Meldungen bzw. Schnittstellen an Fremdgewerke,
  wie z.B. Gebäudeautomation, Beschreibung er Meldung und
  Art der Übergabe z.B. potentialfreier Kontakt mit Ort und
  Klemmenbezeichnung.

17) Vom AN erstellte farbige Revisionszeichnungen auf
  Grundlage der Montagezeichnungen mit
  Eintragungen nach tatsächlicher Ausführung, hier sind
  insbesondere zu ergänzen:

  Stromkreisnummern mit UV Bezeichnung von Steckdosen,
  Leuchten, etc. in den jeweiligen Räumen,
  Eintragung von eingesetzten Brandschottungen und
  Brandschutzkanälen, Beschriftung der EDV
  Anschlussdosen, sowie sämtliche Änderungen zu den
  übergebenen Ausführungszeichnungen.

18) Anlagenschemata und Steigepläne für z.B.:

  Verteilungen / Energieversorgung,
  Sicherheitsbeleuchtungsanlage, RWA Anlagen,
  Brandmeldeanlage, Einbruchmeldeanlage, Videoanlage,
  Steuerungstechnik wie z.B. EIB Anlagen, Potentialausgleich,
  Sonnenschutzsteuerungsanlagen, EDV / LAN Verkabelung,
  usw.

19) Stromlaufpläne allpolig, Verteilungszeichnungen,
  Verteilungslegenden, Klemmenpläne, falls gefordert
  entsprechende Protokolle von Stückprüfungen o.ä. (auch in
  digitaler Form).

20) Programmdateien sowie sämtliche Hilfs-, oder
  Zusatzdateien, Quellcodes und Verzeichnisse von der
  Programmierung von Gebäudesteuerungsanlagen wie:

  EIB, LON, SPS, LCN, Crestron, etc,

  Die Dateien sind mit einer entsprechenden
  Programmbeschreibung / Übersicht /Bustopologie zu
  übergeben. Falls eingesetzt sind Projektpasswörter der
  Programmierung in einem separaten,
  verschlossenem Umschlag beizufügen.

21) Für Blitzschutzanlagen ist das Prüfbuch mit folgendem
  Inhalt zu übergeben:

  -Prüfbericht
  -Anlagenbeschreibung
  -Messprotokolle der Erdungsanlage
  -Berechnung des Trennungsabstandes
  -Fotodokumentation der Erdungsanlage
  -Revisionszeichnung Erdungsanlage
  -Revisionszeichnung Blitzschutzanlage

**13.02.0030 Vervielfältigung Revisionsunterlagen (Papier)**
Vervielfältigung der oben genannten Revisionsunterlagen zusätzlich zu dem 3-fach abzugebenden Satz auf besonderem verlangen des AG. Bei Entfall eines oder mehrerer Sätze Revisionsunterlagen wird der EP als Minderpreis verwendet.
Menge: 1,000 St
Kostengruppe DIN 276 2018-12: 442

**13.02.0040 Revisionsunterlagen auf CD / DVD**
Der Auftraggeber übergibt die Ausführungspläne als *.DWG Datei, die weitere Bearbeitung erfolgt mittels CAD System. Die vorhandenen CAD Struktur ist beizubehalten.
Neben den zuvor genannten Ordnern sind sämtliche Revisionsunterlagen auf CD / DVD zu übergeben.
Pläne und Schemen im DWG Format sowie im PDF Format. Sonstige Unterlagen, Listen und Beschreibungen im Ursprungsformat (XLS, DOC, etc.) und als PDF.
Die Ordnerstruktur der Papierversion ist inklusive identischem Inhaltsverzeichnis zu übernehmen. Maximale Länge Dateiname + Ordnernamen 100 Zeichen.
Menge: 1,000 St
Kostengruppe DIN 276 2018-12: 442

**13.02.0050 Vervielfältigung Revisionsunterlagen (CD / DVD)**
Kopie der digitalen Revisionsunterlagen erstellen und auf CD / DVD übergeben
Menge: 2,000 St
Kostengruppe DIN 276 2018-12: 442
